# Kreis Heinsberg Neubau Kita Wassenberg
Angebotsaufforderung (GAEB DA XML 3.3, DA83)
Projekt: 2023-...
Währung: EUR
Vergabeart: Öffentliche Ausschreibung
Ausführungsbeginn: 06.07.2026
Ausführungsende: 31.01.2027
Erstellt mit: GXML Toolbox V3.3 R20220330, ORCA AVA 27 27.00.00, 11.05.2026

## BAU- UND ANLAGENBESCHREIBUNG
BAU- UND ANLAGENBESCHREIBUNG

Neubau Kindergarten Wassenberg, Auf dem Taubenkamp, 41849 Wassenberg.
Bauherr der Maßnahme ist der Kreis Heinsberg, Valkenburger Str. 45, 52525 Heinsberg.

Die KiTa ist von der Straße "Auf dem Taubenkamp" (Frontseite) aus zugänglich.
Der Neubau ist ca. 60 m lang, ca. 33 m breit und wird eingeschossig (ebenerdig) ausgeführt.

Trinkwasserversorgung
Die KiTa erhält eine zentrale Trinkwasserversorgung.
Die Trinkwasseranbindung erfolgt aus der Straße "Auf dem Taubenkamp".
Die gesamte Trinkwasserinstallation wird über eine zentrale Enthärtungsanlage geführt.
Die Ausführung erfolgt nach den allgemein anerkannten Regeln der Technik, insbesondere DIN EN 806, DIN 1988 sowie der Trinkwasserverordnung (TrinkwV).

Die Warmwasserversorgung der sanitären Entnahmestellen erfolgt über dezentrale Durchlauferhitzer.
Zur Außenversorgung werden 5 Außenzapfstellen vorgesehen.

Sanitäre Einrichtungen
Es werden folgende sanitäre Bereiche hergestellt:

2 × Personal-WC
1 × WC barrierefrei gemäß DIN 18040
6 × Sanitärräume für Kinder
4 × Wickelräume
1 x PuMi-/Putzmittelraum
1 x HWR (Hauswirtschaftsraum)
1 × Dusche
Team- und Gruppenräume mit Waschgelegenheiten
Die Sanitärräume für Kinder und Kleinkinder werden bedarfsgerecht ausgeführt und jeweils mit einer kindgerechten Waschtischlandschaft ausgestattet.
Je nach Anforderung der jeweiligen Räume werden Kinder- bzw. Bambini-Toiletten vorgesehen.

Im HWR und im PuMi-/Putzmittelraum wird jeweils ein Ausgussbecken installiert.

Küche / Kinderbistro
Für die Kochküche und das Kinderbistro werden alle erforderlichen Trinkwasser- und Abwasseranschlüsse errichtet.
Im Kinderbistro werden Wasserspender vorgesehen, die aus Trinkwasserinstallation versorgt werden.

Allgemeine Ausführung Sanitäranlagen
Die Entwässerung der sanitären Anlagen erfolgt gemäß DIN EN 12056 und DIN 1986-100.
Alle für Trinkwasser eingesetzten Rohrsysteme und Armaturen sind für Trinkwasser zugelassen und DVGW-geprüft.
Die Leitungen werden fachgerecht dimensioniert, gedämmt, befestigt, vor Inbetriebnahme gespült und druckgeprüft; die Ergebnisse sind gemäß den planerischen Vorgaben zu dokumentieren.
Schall- und Brandschutzanforderungen werden nach den einschlägigen Regelwerken (u. a. DIN 4109) berücksichtigt.

Die Ausschreibung enthält jeweils eine Fabrikats- und
Typenvorgabe, sowie die Möglichkeit ein gleichwertiges
Bieterfabrikat/Typ anzugeben. Wird bei der
Fabrikats-/ Typenabfrage keine entsprechende Angabe
gemacht, so gilt das vorgegebene Leitfabrikat als
verbindlich angeboten und wird Vertragsbestandteil.
Wird ein anderes Fabrikat eingetragen, sind dem
Angebot entsprechende aussagekräftige Unterlagen
beizufügen.

## ALLGEMEINE VORBEMERKUNGEN
ALLGEMEINE VORBEMERKUNGEN

Diese Vorbemerkungen sind Vertragsbestandteil des
Leistungsverzeichnisses und bei der Kalkulation
aller nachstehenden Einheitspreise zu berücksichtigen.

Bei der Baumaßnahme handelt es sich um den
Neubau einer  Kindertagesstätte,
Auf dem Taubenkamp, 41849Wassenberg.
Der Bauherr der Maßnahme ist der Kreis Heinsberg,
Valkenburger Str 45, 52525 Heinsberg

Dieses Leistungsverzeichnis enthält nachfolgend
aufgeführte Arbeiten. Die Arbeiten sind unter Beachtung
der jeweiligen DIN auszuführen.

1. Raumlufttechnische Anlagen DIN 18379
2. Kältetechnische Anlagen DIN 18379
3. Heiz- und zentrale Wassererwärmungsanlagen DIN 18380
4. Gas-, Wasser- u. Entwässerungsanlagen DIN 18381
5. Dämmarbeiten DIN18421

Grundlage zur Ausführung ist des Weiteren die
DIN18 299 Allgemeine Regelung für Bauarbeiten jeder
Art.

Es wird besonders darauf hingewiesen, dass die im
Leistungsverzeichnis näher beschriebenen Leistungen mit
der größten handwerklichen Sorgfalt auszuführen sind.
Während der Ausführung der Arbeiten muss
insbesondere darauf geachtet werden, dass keinerlei
Beschädigungen und Verschmutzungen an
Einrichtungsgegenständen und den übrigen Bauteilen
entstehen.

Geeignete Schutzvorkehrungen sind vor Ausführung der
Arbeiten zu treffen. Diese Leistungen sind in den
Einheitspreisen mit einzukalkulieren.

Alle Lieferungen und Leistungen sind frei
Verwendungsstelle zu verstehen.

In den Einheitspreisen inbegriffen ist die Lieferung
aller Materialien und Zubehörteile für die Ausführung
der Leistungen des Leistungsverzeichnisses, Werkzeuge,
Transporte, Vorarbeiten, Nebenarbeiten und Leistungen,
die zur sachgemäßen Ausführung der geforderten Arbeiten
notwendig sind. Die Arbeitsstellen sind stets sauber zu
halten. Verpackungs- und Materialreste sind ohne
besonderen Hinweis der Bauleitung zu beseitigen
und abzufahren.

Alle Arbeiten sind mit Fotos zu dokumentieren.

Grundlage für die Vergabe, Auftragserteilung,
Ausführung, Abrechnung und Gewährleistung ist die VOB
Teil A-B-C neuester Fassung.

Mit den im Leistungsverzeichnis enthaltenen Angaben
über Bauteile und Materialien gelten auch die
Herstellungs- und Ablaufvorgänge bis zur fertigen
Leistung unter Zugrundelegung der anerkannten Regeln
der Technik und Bestimmungen der jeweils gültigen DIN
als beschrieben.

Enthalten die Ausschreibungsunterlagen nach Auffassung
des Bieters Unklarheiten, die die Preisermittlung
beeinflussen können, so hat der Bieter die
ausschreibende Stelle vor Angebotsabgabe darauf
hinzuweisen und um Klärung zu bitten.

Auf Anforderung sind Nachweise zur Gleichwertigkeit
innerhalb von 48 Stunden beizubringen, wenn von dem in
der Leistungsbeschreibung beispielhaft benannten
Materialien, Produkten oder Verfahren abgewichen wird.
Wenn der Bieter in der Zeile "Fabrikat des Bieters . ."
kein Produkt benennt, wird vorausgesetzt, dass das
ausgeschriebene Produkt verarbeitet wird. Alle
verwendeten Materialien sind gem.
Herstellervorschriften zu verarbeiten.

Schutt und Materialreste sind ohne besonderen Hinweis
der Bauleitung abzufahren. Die hierfür anfallenden
Kosten sind in den Einheitspreisen mit
einzukalkulieren.

Es wird empfohlen die örtlichen Verhältnisse vor Abgabe
des Angebotes zu überprüfen.

Alle erforderlichen Maße zur Ausführung der Arbeiten
sind an Ort und Stelle zu nehmen.

Abweichungen von den angegebenen Maßen im
Leistungsverzeichnis von +- 50mm bleiben bei der
Abrechnung unberücksichtigt.

Vom Auftragnehmer ist zu beachten, dass sämtliche
Arbeiten in einem Wohngebiet stattfinden, insbesondere
ist die Lärmbelästigung auf ein Minimum zu reduzieren.

Der Baustrom sowie das Bauwasser wird durch den
Bauherrn zur Verfügung gestellt.

## TECHNISCHE VORBEMERKUNGEN
TECHNISCHE VORBEMERKUNGEN

Soweit für die zu liefernden Stoffe und Bauteile keine
Normen vorhanden sind, hat der Auftragnehmer vor
Ausführung der Arbeiten die Verwendbarkeit selbst
nachzuweisen.

Die Wahl des Bauverfahrens und -ablaufes sowie die Wahl
und der Einsatz der Baugeräte sind Sache des
Auftragnehmers.

Der Materialverschnitt ist in die jeweiligen
Einheitspreise einzukalkulieren.

Die Abrechnung der Leistungen erfolgt nach gemeinsamen
Aufmaß mit der Bauleitung.

Die Lagerung der Materialien innerhalb der Baustelle
ist mit der Bauleitung vor Anlieferung abzustimmen.

Bezüglich der Maßhaltigkeit von Bauteilen und
Gesamtbauwerk gilt DIN 18201 und DIN 18202. Für den
Einbau vorgefertigter Bauteile gilt DIN 18203.

## Allgemeine und spezielle Vorbemerkungen
Für die Bewerbung und Ausführung gelten nachfolgende Vertragsbedingungen (§§ 305 ff. BGB):

1. "Vergabe und Vertragsordnung für Bauleistungen" VOB Teil B (DIN 1961) zur Zeit der Auftragsvergabe gültige Fassung, "Zusätzliche Vertragsbedingungen" Vertragsbedingungen, die allgemein die VOB Teil B (DIN 1961) ergänzen oder in VOB Teil B vorbehaltene Abweichungen regeln (siehe weitere Vergabeunterlagen), "Besondere Vertragsbedingungen" Vertragsbedingungen, die für die Erfordernisse des Einzelfalls die VOB Teil B (DIN 1961) sowie etwaige zusätzliche Vertragsbedingungen ergänzen oder ändern (siehe weitere Vergabeunterlagen),

1." Allgemeine technische Vertragsbedingungen für Bauleistungen" VOB
 Teil C sowie
2. die gesetzlichen Vorschriften über die Preisbildung, insbesondere die  Verordnung über die Baupreisbildung (Baupreisverordnung)
 soweit nachstehend nichts anderes vereinbart ist.

Das Angebot ist bei postalischer Abgabe in dem beigefügten Umschlag fest verschlossen bis zum Öffnungstermin beim Kreis Heinsberg, Valkenburger Str. 45, 52525 Heinsberg einzureichen.

Der Auftraggeber verfährt nach der "Vergabe- und Vertragsordnung für
Bauleistungen", Teil A "Allgemeine Vergabebestimmung" (VOB/A). Die VOB/A findet mit Ausnahme von § 15 VOB/A sinngemäß Anwendung. Die VOB/A wird
nicht Vertragsbestandteil; ein Rechtsanspruch des Bieters auf dieAnwendung besteht nicht.

Der Auftrag wird nur erteilt, wenn bei Aufträgen von mehr als 10.000,- Euro eine Bescheinigung über den Abschluss einer Betriebshaftpflichtversicherung mit mindestens

- 3.000.000,- Euro gegen Personenschäden und
- 1.000.000,- Euro gegen Sachschäden

vorgelegt wird.

Die Vergabestelle bittet auch darum, eine Fotokopie der
Freistellungsbescheinigung gemäß § 48b des Einkommensteuergesetzes Ihres
zuständigen Finanzamtes einzureichen. Andernfalls ist sie gehalten vom Rechnungsbetrag über die Bauleistungen ein Abzug in Höhe von 15 v. H.
einzubehalten und diesen Betrag an Ihr zuständiges Finanzamt abzuführen.
Der Auftragnehmer hat die Leistung unter eigener Verantwortung nach dem
Vertrag auszuführen. Dabei hat er die anerkannten Regeln der Technik und die gesetzlichen und behördlichen Bestimmungen zu beachten. Die Ausführung ist nach den verbindlichen Fristen (Vertragsfristen) zu beginnen, angemessen zu fördern und zu vollenden.

Stundenlohnarbeiten dürfen nur auf ausdrückliche Anordnung der Bauleitung ausgeführt werden. Die Stundenlöhne sind jeweils zu vereinbaren, wenn im Angebot keine Angabe hierüber bestehen.

Das Angebot muss rechtsverbindlich unterschrieben und mit Firmenstempel
versehen sein. Bietergemeinschaften, die sich im Auftragsfall zu einer
Arbeitsgemeinschaft zusammenschließen wollen, haben mit ihrem Angebot eine von allen Mitgliedern rechtsverbindlich unterschriebene Erklärung abzugeben, in der alle Mitglieder aufgeführt sind und der bevollmächtigte Vertreter bezeichnet ist. Diese Erklärung muss weiterhin die Verpflichtung enthalten, dass der bevollmächtigte Vertreter die Mitglieder gegenüber dem Auftraggeber rechtsverbindlich vertritt und dass alle Mitglieder als Gesamtschuldner haften. Die Einheitspreise sind Festpreise für die Dauer der Ausführungszeit der geforderten Leistungen und werden weder durch Material- noch Lohnerhöhungen verändert.

Die prüffähigen Rechnungen sowie die dazugehörigen Abrechnungsunterlagen sind elektronisch an die folgende E-Mail-Adresse zu senden:
Baumassnahmen@Kreis-Heinsberg.de

Im Übrigen gelten für die Abrechnung die Bestimmungen der VOB/ VOL, jeweils die neueste Fassung. Hat der Bieter eine Vereinbarung über die Preisbildung mit anderen Bietern oder Fachverbänden und dgl. getroffen, so ist er verpflichtet, diese bei Einreichung seines Angebotes anzugeben. Bei Übertretung dieser Vorschrift steht dem Auftraggeber der Rücktritt vom Vertrage frei. Bei
Ausschreibung nach Losen behält der Auftraggeber sich vor, diese auch einzeln zu vergeben.

Weichen die ausgeführten Massen der unter einem Einheitspreis erfassten
Leistung oder der Gesamtleistung um nicht mehr als 10 v. H. von dem im Angebot vorgegebenen Umfang ab, so gilt der vertragliche Einheitspreis.
Für die über 10 v. H. hinausgehende Über- oder Unterschreitung des
Mengenansatzes werden Mehr- oder Minderkosten nur nach vorheriger
Preisvereinbarung gewährt. Fällt eine im Angebot nicht vorgesehene Leistung durch örtlich bedingte Gegebenheiten an, so ist der Anspruch der Vergütung mit dem Auftraggeber zu vereinbaren, bevor mit der Ausführung der Leistung begonnen wird. Werden die Kosten nach der Durchführung der Arbeiten geltend gemacht, so werden hierfür ortsübliche Preise zugrunde gelegt.

Der Auftragnehmer hat die für die Ausführung und Fertigstellung seiner Arbeiten erforderlichen Unterlagen und Zeichnungen rechtzeitig beim Auftraggeber zu beschaffen. Die Abnahme der fertigen Leistung erfolgt auf Grundlage § 12 Abs.4
VOB/B als förmliche Abnahme. Der Auftraggeber kann Teilabnahmen von
Einzelgewerken verlangen. Die Teilabnahmen werden als Niederschrift gefertigt und vom Auftragnehmer und Auftraggeber (bzw. dessen Vertreter) unterschrieben.

Bei den Abnahmen festgestellte Ausführungsmängel werden in der Niederschrift aufgeführt und sind innerhalb von 10 Arbeitstagen zu beseitigen. Eine Nachabnahme ist vom Auftragnehmer unverzüglich zu beantragen. Nicht vertrags- und normgerechte Leistungen werden zurückgewiesen.
Berichtigungskosten gehen zu Lasten des Auftragnehmers. Eine Nutzung
fertiggestellter Bauwerke oder Bauwerksteile durch den Auftraggeber gilt nicht als Abnahme. Eine endgültige Abnahme der Arbeiten - die Schlussabnahme - erfolgt in jedem Fall erst nach vollständiger und ordnungsgemäßer Erfüllung aller aus dem Auftrag herrührender Leistungen. Über diese Schlussabnahme wird eine Abnahmebescheinigung ausgestellt, die vom Auftragnehmer anzuerkennen ist.
Die über die gesamte Bauzeit hin dauernde Unterhaltungsverpflichtung erlischt erst nach Ausfertigung dieser Schlussabnahmebescheinigung. Unterliegen die Leistungen einer behördlichen oder sonstigen Abnahme, erfolgt die Schlussabnahme der Bauleistung erst nach der behördlichen Abnahme.

Zahlungen erfolgen nur unbar auf ein vom Bieter zu benennendes Konto.

Bank:______________

BLZ:__________________

IBAN:_________________________________________

Abtretungen bedürfen der vorherigen Zustimmung durch den Auftraggeber.
Gerichtsstand ist der Sitz des Auftraggebers. Die Ausführung der vertraglichen
Leistungen ist grundsätzlich im eigenen Betrieb des Auftragnehmers
durchzuführen.

Der Einsatz von Nachunternehmern wird von der vorherigen schriftlichen
Zustimmung des Auftraggebers abhängig gemacht und der Auftragnehmer wird verpflichtet, einen etwaigen Nachunternehmer in die Verpflichtung zur Einhaltung der Vertragsbedingungen zur Verhinderung der illegalen Leiharbeiten einzubinden. Der Nachunternehmer darf die ihm übertragenen Teilleistungen nicht weiter vergeben, es sei denn, der Auftraggeber hat der Weiterübertragung zuvor schriftlich zugestimmt - Nr. 18.2 und 18.3 EVM (B) ZVB gilt entsprechend.

Auf die Unzulässigkeit der illegalen Leiharbeiten mit der Konsequenz des Ausschlusses von weiteren Aufträgen bei Verstoß des Auftragnehmers gegen das Arbeitnehmerüberlassungsgesetz und das Arbeitsförderungsgesetz sowie bei Beauftragung von Nachunternehmern ohne vorherige schriftliche Zustimmung des Auftraggebers wird verwiesen.
Bewerber oder Bieter können sich zur Nachprüfung behaupteter Verstöße gegen die Vergabebestimmungen an die Bezirksregierung Köln, Zeughausstr. 2 - 10, wenden.

Der Auftrag ist so auszuführen, dass die fertige bauliche Anlage die Anforderungen der Unfallverhütungsvorschriften des Rheinischen Gemeindeunfallversicherungsverbandes, die sonstigen Arbeitsschutz-bestimmungen sowie die allgemein
anerkannten sicherheitstechnischen und arbeitsmedizinischen Regeln erfüllt.

Angebotene Skontoabzüge werden bei der Wertung des Angebotes
berücksichtigt, sofern folgende Bedingungen eingehalten werden:

1. Das Skonto wird von jeder Abschlags- und Schlussrechnung
  abgezogen.
2. Folgende Zahlungsfristen sind vom Auftraggeber einzuhalten:

  a.) Abschlagszahlungen innerhalb von 14 Kalendertagen
  b.) Schlusszahlungen innerhalb eines Monats

Sofern Skontoabzüge nur bei kürzeren Zahlungszielen gewährt werden, werden diese nicht bei der Wertung des Angebotes berücksichtigt.
3. Die Zahlungsfrist beginnt mit dem Eingang der prüfbaren Rechnung
  beim Auftraggeber.

Werden Skontoabzüge nur bei einer Gesamtvergabe gewährt, bzw. gestaffelt nach Anzahl der beauftragten Lose, ist dies in einem gesonderten Anschreiben zu vermerken.

## 03 Sanitär (Wasser- und Abwasser Anlagen)

### Haupttitel 01 Schmutzwasserleitungen

**01.001 Anschluss an Schmutzwassergrundleitungsstutzen**
Anschluss an Schmutzwassergrundleitungsstutzen

Anschluss an vorhandenen
Schmutzwassergrundleitungsstutzen DN110
(PP-Rohr/ Guss-Rohr auf PVC-KG/ PP-KG2000-Rohr)
herstellen und betriebsfertig montieren unter
Hinzulieferung der erforderlichen Anschlussmaterialien,
Übergänge, Kleinteile, usw.

Hierfür pauschal:
Menge: 20,000 psch

**01.002 Anschluss an Entlüftungshaube**
Anschluss an Entlüftungshaube

Anschluss an vorhandene Entlüftungshaube DN110-125
herstellen und betriebsfertig montieren unter
Hinzulieferung der erforderlichen Anschlussmaterialien,
Übergänge, Kleinteile, usw.
Die Verlegevorschriften des Herstellers sind genaustens
zu beachten.
Montagehöhe bis ca. 4,00m, einschließlich Gestellung
der erforderlichen Leitern, Gerüste, Hebewerkzeuge,
Hilfsgeräte usw.

Hierfür pauschal:
Menge: 10,000 psch

**01.003 Hochschalldämmendes PP-Rohr Schmutzwasser DN110**
Hochschalldämmendes PP-Rohr Schmutzwasser DN110

Hochschalldämmendes Hausabflussrohrsystem für
Entwässerungsanlagen nach DIN EN 12056 und
DIN 1986-100.
Anwendungsklasse B/D nach EN 1451-1
Heißwasserbeständig bis 97°C
mittlerer Längenausdehnungskoeffizient: LAK 0,05 mm/m°K
Kälteschlagzäh bis -20°C nach EN 1411
Brandverhalten nach EN 13501-1: Klasse D-s2, d0
Brandverhalten nach DIN 4102-1 Klasse B2,Q1,TR1
3-schichtiges, mineralstoffverstärktes Verbundrohr aus
halogenfreien Polypropylen

Installationsschallpegel im Prüfaufbau nach
DIN EN 14366 mit handelsüblichen Stahlschellen mit
Gummieinlage:
LAFeq,n (Lin) = 20 dB(A) bei 4 l/s, ausgewertet nach
DIN 4109
Nachweis der schalldämmenden Eigenschaften des Systems
auf Grundlage der VDI-Richtlinie 4100 (Schallschutz von
Wohnungen - Kriterien für Planung und Beurteilung) bzw.
DIN 4109 (Schallschutz im Hochbau) durch entsprechende
Prüfberichte eines unabhängigen und anerkannten
Prüfinstituts nach DIN EN 14366.

Steckverbindung mit schlanker, sickenloser Muffe und
integrierter Dichtung.
Verhindert das Verlieren oder Ausschieben der Dichtung.
Gleitmittel und Anfasen sind nicht erforderlich.
Sickenlose Muffe reduziert den Platzbedarf
Auswinkelbarkeit bis zu 5%, kompatibel zu Rohrsystemen nach DIN 1451-1.

Erfolgt die Ableitung von Abwässern über einen
Fettabscheider, gelten besondere Anforderungen, das
vorliegende Rohrsystem ist für die Ableitung
fetthaltiger Abwässer aus gewerblich und industriell
genutzten Küchen bis zum Fettabscheider geeignet, diese
Eignung gilt ebenso für entsprechende Lüftungsleitungen

Fabrikat der Planung:  POLO-KAL
Modell-Nr.:  XS

Fabrikat des Bieters:
'.........'
(vom Bieter einzutragen)

Mit der Abgabe des Angebots sind Datenblätter zum Nachweis der Gleichwertigkeit einzureichen.
Wird kein Fabrikat des Bieters eingetragen, gilt das Fabrikat der Planung verbindlich angeboten.

Komplett liefern und betriebsfertig montieren, einschl.
Zu- und Verschnitt.
Die Verlegevorschriften des Herstellers sind genaustens
zu beachten.
Montagehöhe bis ca. 4,00m, einschließlich Gestellung
der erforderlichen Leitern, Gerüste, Hebewerkzeuge,
Hilfsgeräte usw.
Menge: 165,000 m

**01.004 wie vor, jedoch DN90**
wie vor, jedoch DN90

wie vor, jedoch DN90
Menge: 20,000 m

**01.005 wie vor, jedoch DN75**
wie vor, jedoch DN75

wie vor, jedoch DN75
Menge: 5,000 m

**01.006 wie vor, jedoch DN50**
wie vor, jedoch DN50

wie vor, jedoch DN50
Menge: 80,000 m

**01.007 Schraubrohrschelle zweiteilig PP-Rohr DN110**
Schraubrohrschelle zweiteilig PP-Rohr DN110

Schraubrohrschelle zweiteilig, für PP-Rohr, verzinkt,
stabile Ausführung mit Sicke, Schalldämmeinlage für
Schallpegelverbesserungen im Mittel um 18dB(A), mit
Seckskantmutter M8/ M10, einschl. Gewindestange,
Gewindenippel, Gewindemuffen, U-Scheiben, Dübel,
Muttern, Hammerkopfschrauben, Schnellbefestiger, usw.
für Einzelbefestigung. Brandschutztechnisch geprüft für
den Einsatz in Flucht- und Rettungswegen geeignet.

Komplett liefern und betriebsfertig montieren.
Die Verlegevorschriften des Herstellers sind genaustens
zu beachten.
Montagehöhe bis ca. 4,00m, einschließlich Gestellung
der erforderlichen Leitern, Gerüste, Hebewerkzeuge,
Hilfsgeräte usw.
Menge: 110,000 St

**01.008 wie vor, jedoch DN75**
wie vor, jedoch DN75

wie vor, jedoch DN75
Menge: 10,000 St

**01.009 wie vor, jedoch DN50**
wie vor, jedoch DN50

wie vor, jedoch DN50
Menge: 60,000 St

**01.010 Bogen PP alle Winkelgrade (15-87,5°) DN110**
Bogen PP alle Winkelgrade (15-87,5°) DN110

Bogen PP, alle Winkelgrade (15-87,5°).

Komplett liefern und betriebsfertig montieren.
Die Verlegevorschriften des Herstellers sind genaustens
zu beachten.
Montagehöhe bis ca. 4,00m, einschließlich Gestellung
der erforderlichen Leitern, Gerüste, Hebewerkzeuge,
Hilfsgeräte usw.
Menge: 50,000 St

**01.011 wie vor, jedoch DN90**
wie vor, jedoch DN90

wie vor, jedoch DN90
Menge: 10,000 St

**01.012 wie vor, jedoch DN75**
wie vor, jedoch DN75

wie vor, jedoch DN75
Menge: 10,000 St

**01.013 wie vor, jedoch DN50**
wie vor, jedoch DN50

wie vor, jedoch DN50
Menge: 50,000 St

**01.014 Abzweig PP alle Winkelgrade (45-87,5°) DN110**
Abzweig PP alle Winkelgrade (45-87,5°) DN110

Abzweig PP alle Winkelgrade (45-87,5°).

Komplett liefern und betriebsfertig montieren.
Die Verlegevorschriften des Herstellers sind genaustens
zu beachten.
Montagehöhe bis ca. 4,00m, einschließlich Gestellung
der erforderlichen Leitern, Gerüste, Hebewerkzeuge,
Hilfsgeräte usw.
Menge: 60,000 St

**01.015 wie vor, jedoch DN90**
wie vor, jedoch DN90

wie vor, jedoch DN90
Menge: 10,000 St

**01.016 wie vor, jedoch DN75**
wie vor, jedoch DN75

wie vor, jedoch DN75
Menge: 10,000 St

**01.017 wie vor, jedoch DN50**
wie vor, jedoch DN50

wie vor, jedoch DN50
Menge: 30,000 St

**01.018 Muffenstopfen PP DN110**
Muffenstopfen PP DN110

Muffenstopfen PP.

Komplett liefern und betriebsfertig montieren.
Die Verlegevorschriften des Herstellers sind genaustens
zu beachten.
Montagehöhe bis ca. 4,00m, einschließlich Gestellung
der erforderlichen Leitern, Gerüste, Hebewerkzeuge,
Hilfsgeräte usw.
Menge: 20,000 St

**01.019 wie vor, jedoch DN90**
wie vor, jedoch DN90

wie vor, jedoch DN90
Menge: 10,000 St

**01.020 wie vor, jedoch DN75**
wie vor, jedoch DN75

wie vor, jedoch DN75
Menge: 10,000 St

**01.021 wie vor, jedoch DN50**
wie vor, jedoch DN50

wie vor, jedoch DN50
Menge: 40,000 St

**01.022 Reduzierstück PP DN110x90**
Reduzierstück PP DN110x90

Reduzierstück PP.

Komplett liefern und betriebsfertig montieren.
Die Verlegevorschriften des Herstellers sind genaustens
zu beachten.
Montagehöhe bis ca. 4,00m, einschließlich Gestellung
der erforderlichen Leitern, Gerüste, Hebewerkzeuge,
Hilfsgeräte usw.
Menge: 10,000 St

**01.023 wie vor, jedoch DN110x75**
wie vor, jedoch DN110x75

wie vor, jedoch DN110x75
Menge: 8,000 St

**01.024 wie vor, jedoch DN110x50**
wie vor, jedoch DN110x50

wie vor, jedoch DN100x50
Menge: 25,000 St

**01.025 wie vor, jedoch DN90x75**
wie vor, jedoch DN90x75

wie vor, jedoch DN90x75
Menge: 2,000 St

**01.026 wie vor, jedoch DN90x50**
wie vor, jedoch DN90x50

wie vor, jedoch DN90x50
Menge: 6,000 St

**01.027 wie vor, jedoch DN75x50**
wie vor, jedoch DN75x50

wie vor, jedoch DN75x50
Menge: 6,000 St

**01.028 Reinigungsrohr PP DN110**
Reinigungsrohr PP DN110

Reinigungsrohr PP.

Komplett liefern und betriebsfertig montieren.
Die Verlegevorschriften des Herstellers sind genaustens
zu beachten.
Montagehöhe bis ca. 4,00m, einschließlich Gestellung
der erforderlichen Leitern, Gerüste, Hebewerkzeuge,
Hilfsgeräte usw.
Menge: 5,000 St

**01.029 Siphonwinkel HT DN50x50**
Siphonwinkel HT DN50x50

Siphonwinkel HT DN50 mit Gummimanschette.

Komplett liefern und betriebsfertig montieren.
Die Verlegevorschriften des Herstellers sind genaustens
zu beachten.
Montagehöhe bis ca. 4,00m, einschließlich Gestellung
der erforderlichen Leitern, Gerüste, Hebewerkzeuge,
Hilfsgeräte usw.
Menge: 40,000 St

**01.030 Trichtersifon DN125-50**
Trichtersifon DN125-50

Trichtersifon DN125-50.

Fabrikat der Planung:  Airfit
Modell:  Airfit Plus
Art.-Nr.:  50126TS

Fabrikat des Bieters:
'.........'
(vom Bieter einzutragen)

Mit der Abgabe des Angebots sind Datenblätter zum Nachweis der Gleichwertigkeit einzureichen.
Wird kein Fabrikat des Bieters eingetragen, gilt das Fabrikat der Planung verbindlich angeboten.

Wird bei der Fabrikats-/Typenabfrage keine
entsprechende Angabe gemacht, so gilt das vorgegebene
Leitfabrikat als verbindlich angeboten und wird
Vertragsbestandteil.
Wird ein anderes Fabrikat eingetragen, sind dem Angebot
entsprechende aussagekräftige Unterlagen / Datenblätter
beizufügen.

Komplett liefern und betriebsfertig verlegen,
einschließlich Befestigungsmaterial.
Die Verlegevorschriften des Herstellers sind genaustens
zu beachten.
Montagehöhe bis ca. 4,00m, einschließlich Gestellung
der erforderlichen Leitern, Gerüste, Hebewerkzeuge,
Hilfsgeräte usw.
Menge: 2,000 St

**01.031 Systemschiene verz. Profil 41/21/1,5**
Systemschiene, verzinkt, Profil 41/21/1,5

Komplett liefern und betriebsfertig montieren,
einschließlich Befestigungsmaterial, Dübel, Schrauben,
Unterlegscheiben, Kleinteile usw. einschließlich
Zuschnitt.
Die Verlegevorschriften des Herstellers sind genaustens
zu beachten.
Montagehöhe bis ca. 4,00m, einschließlich Gestellung
der erforderlichen Leitern, Gerüste, Hebewerkzeuge,
Hilfsgeräte usw.
Menge: 150,000 m

**01.032 Profilstahl verz. Sonderbefestigung**
Profilstahl verz. Sonderbefestigung

Profilstahl in verzinkter Ausführung für
Sonderbefestigungen an Decken und Wänden.
Auslegerkonsolen, Winkelkonsolen, Gleitsätze usw.
Auslegung der Bauteile nach berechneter Statik des
Herstellers.

Komplett liefern und betriebsfertig montieren.
Die Verlegevorschriften des Herstellers sind genaustens
zu beachten.
Montagehöhe bis ca. 4,00m, einschließlich Gestellung
der erforderlichen Leitern, Gerüste, Hebewerkzeuge,
Hilfsgeräte usw.
Menge: 150,000 kg

### Haupttitel 02 Abwasseranlagen

#### Titel 02.01 Küche Bodenablauf

**02.01.001 Hygiene Kastenrinne 150mm**
Hygiene Kastenrinne 150mm(Sonderanfertigung)

aus CrNi-Stahl, Werkstoff 1.4301, in Sonderanfertigung (S). Mit Radien im Profil zur einfacheren und gründlicheren Reinigung, fertigungsoptimierte Endstücke, Materialdicke 1,5 mm, U-förmig abgekantet, mit Hohlraumverfüllung, in Schweißkonstruktion.
mit Einbau- und Bedienungsanleitung.
Rinnenstutzen: waagrecht DN 70 am Rinnenende
Rinnenlänge: 1.000 mm
Rinnenbreite: 150 mm
Sonderanfertigung:
Fabrikat der Planung:  ACO
  NKH
Artikel-Nr.:  0159.99.97

Fabrikat des Bieters:
'.........'
(vom Bieter einzutragen)

Mit der Abgabe des Angebots sind Datenblätter zum Nachweis der Gleichwertigkeit einzureichen.
Wird kein Fabrikat des Bieters eingetragen, gilt das Fabrikat der Planung verbindlich angeboten.

Komplett liefern und betriebsfertig montieren,
einschließlich Befestigungsmaterial und aller
Übergangsformteile.
Die Verlegevorschriften des Herstellers sind genaustens
zu beachten.
Montagehöhe bis ca. 3,50m, einschließlich Gestellung
der erforderlichen Leitern, Gerüste, Hebewerkzeuge,
Hilfsgeräte usw.
Menge: 1,000 St

**02.01.002 Bodenablauf Edelstahl Ablaufkörper DN100**
Bodenablauf Edelstahl Ablaufkörper DN100

ACO Bodenablauf Variant-CR 142,
mit Ablaufstutzen DN 100
aus Edelstahl, Werkstoff 1.4301
Stutzenneigung 90Gr.
geprüft gemäß DIN EN 1253
ohne Geruchverschluss,
mit Pressdichtungsflansch, mit Bauzeitschutzdeckel,
Abflussleistung 1,5 l/s

Fabrikat der Planung:  ACO
  Variant-CR 142
Artikel-Nr.:  9569.20.00

Fabrikat des Bieters:
'.........'
(vom Bieter einzutragen)

Mit der Abgabe des Angebots sind Datenblätter zum Nachweis der Gleichwertigkeit einzureichen.
Wird kein Fabrikat des Bieters eingetragen, gilt das Fabrikat der Planung verbindlich angeboten.

Komplett liefern und betriebsfertig montieren,
einschließlich Befestigungsmaterial und aller
Übergangsformteile.
Die Verlegevorschriften des Herstellers sind genaustens
zu beachten.
Montagehöhe bis ca. 3,50m, einschließlich Gestellung
der erforderlichen Leitern, Gerüste, Hebewerkzeuge,
Hilfsgeräte usw.
Menge: 1,000 St

**02.01.003 Steckgeruchverschluss**
Steckgeruchsverschluß

aus Kunststoff DN 70
passend für Variant Abläufe 1,5

Fabrikat der Planung:  ACO
Artikel-Nr.:  9575.30.15

passend zum zuvor angebotenen Bodenablauf

Komplett liefern und betriebsfertig montieren,
einschließlich Befestigungsmaterial und aller
Übergangsformteile.
Die Verlegevorschriften des Herstellers sind genaustens
zu beachten.
Montagehöhe bis ca. 3,50m, einschließlich Gestellung
der erforderlichen Leitern, Gerüste, Hebewerkzeuge,
Hilfsgeräte usw.
Menge: 1,000 St

**02.01.004 Variant-CR Stutzenverlängerung**
Variant-CR Stutzenverlängerung

Einbauset aus nicht brennbarem Baustoff ,Klasse A1
zum mörtellosen Einbau in Kernbohrungen.
aus Edelstahl, Werkstoff 1.4301,
Stutzendurchmesser 125 mm,
Höhenverstellbarkeit 35-90 mm,
mit ACO Variant-CR Kombi-Ring zur
Sickerwasserableitung oder Abdichtung des Ringspaltes
zwischen Aufsatzstück und Ablaufkörper

Fabrikat der Planung:  ACO
  Bodenabläufe Variant-CR 142
  DN 70 und DN 100
  Für Variant-CR Bodenabläufe
  DN70
Artikel-Nr.:  9579.27.31

passend zum zuvor angebotenen Bodenablauf

Komplett liefern und betriebsfertig montieren,
einschließlich Befestigungsmaterial und aller
Übergangsformteile.
Die Verlegevorschriften des Herstellers sind genaustens
zu beachten.
Montagehöhe bis ca. 3,50m, einschließlich Gestellung
der erforderlichen Leitern, Gerüste, Hebewerkzeuge,
Hilfsgeräte usw.
Menge: 1,000 St

**02.01.005 Glockengeruchverschluss**
Glockengeruchverschluss

Glockengeruchverschluss aus Kunststoff
für ACO Bodenabläufe Variant-CR 142 DN 100
Stutzenneigung 90Gr.
Gewicht 0,3 kg

passend zum zuvor angebotenen Bodenablauf

Komplett liefern und betriebsfertig montieren,
einschließlich Befestigungsmaterial und aller
Übergangsformteile.
Die Verlegevorschriften des Herstellers sind genaustens
zu beachten.
Montagehöhe bis ca. 3,50m, einschließlich Gestellung
der erforderlichen Leitern, Gerüste, Hebewerkzeuge,
Hilfsgeräte usw.
Menge: 1,000 St

**02.01.006 Koordination Rinne Einbau Fliesenleger**
*** Pauschalposition
Koordination Rinne Einbau Fliesenleger

Koordination mit den Gewerk Fliesenleger hinsichtlich
des Einbaus der Rinne.
Die Abstimmung soll Missverständnisse und doppelte
Ausführungen vermeiden, und als Kommunikationsgrundlage
dienen.

Die Koodinierung und Terminabstimmung erfolgt
eigenverantwortlich.

Hierfür pauschal:
Menge: 1,000 psch

#### Titel 02.02 Bodenablauf Dusche

**02.02.001 Glockengeruchverschluss DN100**
Glockengeruchverschluss DN100

Glockengeruchverschluss DN100
aus Kunststoff komplett mit Lippendichtring,
für Bodenablauf DN100 Stutzenneigung 90°.

Fabrikat der Planung:  ACO
  Für Variant-CR Bodenabläufe
  DN100
Artikel-Nr.:  5086.20.15

Fabrikat des Bieters:
'.........'
(vom Bieter einzutragen)

Mit der Abgabe des Angebots sind Datenblätter zum Nachweis der Gleichwertigkeit einzureichen.
Wird kein Fabrikat des Bieters eingetragen, gilt das Fabrikat der Planung verbindlich angeboten.

Komplett liefern und betriebsfertig montieren,
einschließlich Befestigungsmaterial und aller
Übergangsformteile.
Die Verlegevorschriften des Herstellers sind genaustens
zu beachten.
Montagehöhe bis ca. 3,50m, einschließlich Gestellung
der erforderlichen Leitern, Gerüste, Hebewerkzeuge,
Hilfsgeräte usw.
Menge: 1,000 St

**02.02.002 Sanitärablauf Easyflow**
Sanitärablauf Easyflow

Sanitärablauf Easyflow+ DN 50
aus Kunststoff
Stutzenneigung 1,5 Grad
geprüft nach EN 1253-1
mit werkseitig angebrachter
Dichmanschette
zum sicheren Anschluss an
Verbundabdichtungen
gemäß EN 1253 (DIN EN 1253/
ÖNORM 1253)mit herausnehmbarem
Geruchstopp
Sperrwasserhöhe 50 mm
mit Bauzeitschutzdeckel
Abflusswert nach EN 1253-1
(DIN EN 1253-1/ÖNORM 1253-1):
0,4 l/s mit 10 mm Aufstau
0,5 l/s mit 20 mm Aufstau
Gewicht 0,4 kg

Fabrikat der Planung:  ACO
  Easyflow+ DN 50
  aus Kunststoff
Artikel-Nr.:  2015.50.15

Fabrikat des Bieters:
'.........'
(vom Bieter einzutragen)

Mit der Abgabe des Angebots sind Datenblätter zum Nachweis der Gleichwertigkeit einzureichen.
Wird kein Fabrikat des Bieters eingetragen, gilt das Fabrikat der Planung verbindlich angeboten.

Komplett liefern und betriebsfertig montieren,
einschließlich Befestigungsmaterial und aller
Übergangsformteile.
Die Verlegevorschriften des Herstellers sind genaustens
zu beachten.
Montagehöhe bis ca. 3,50m, einschließlich Gestellung
der erforderlichen Leitern, Gerüste, Hebewerkzeuge,
Hilfsgeräte usw.
Menge: 1,000 St

**02.02.003 SAufsatzstück**
Aufsatzstück

Aufsatzstück Easyflow+
Aufsatzrahmen aus Kunststoff mit
Rahmenmaß 100x100 mm
drehbar
mit Edelstahlrost Klasse K3
mit Höhenverstellring h = 7 mm
für Barfußbereich geeignet
Gewicht 0,2 kg
Fabrikat der Planung:  ACO
Artikel-Nr.:  2019.01.00

passend zum zuvor angebotenen Bodenablauf

Komplett liefern und betriebsfertig montieren,
einschließlich Befestigungsmaterial und aller
Übergangsformteile.
Die Verlegevorschriften des Herstellers sind genaustens
zu beachten.
Montagehöhe bis ca. 3,50m, einschließlich Gestellung
der erforderlichen Leitern, Gerüste, Hebewerkzeuge,
Hilfsgeräte usw.
Menge: 1,000 St

**02.02.004 Montagehilfe aus Kunststoff**
Montagehilfe aus Kunststoff

Montagehilfe aus Kunststoff
zur Fixierung und Höhenverstellung der Ablaufkörper ACO Easyflow+.
Mit Montagematerial
Höhenverstellbarkeit mit Abläufen GV30: 75 - 165 mm (OKE)
Höhenverstellbarkeit mit Abläufen GV50: 95 - 185 mm (OKE)
passend für:
ACO Sanitärablauf Easyflow+
Gewicht: 0,2 kg
Fabrikat der Planung:  ACO
Artikel-Nr.:  2019.10.99

passend zum zuvor angebotenen Bodenablauf

Komplett liefern und betriebsfertig montieren,
einschließlich Befestigungsmaterial und aller
Übergangsformteile.
Die Verlegevorschriften des Herstellers sind genaustens
zu beachten.
Montagehöhe bis ca. 3,50m, einschließlich Gestellung
der erforderlichen Leitern, Gerüste, Hebewerkzeuge,
Hilfsgeräte usw.
Menge: 1,000 St

**02.02.005 Koordination Bodenablauf Einbau Fliesenleger**
*** Pauschalposition
Koordination Bodenablauf Einbau Fliesenleger

Koordination mit den Gewerk Fliesenleger hinsichtlich
des Einbaus des Bodenablauf.
Die Abstimmung soll Missverständnisse und doppelte
Ausführungen vermeiden, und als Kommunikationsgrundlage
dienen.

Die Koodinierung und Terminabstimmung erfolgt
eigenverantwortlich.

Hierfür pauschal:
Menge: 1,000 psch

#### Titel 02.03 Bodenablauf Haustechnikraum

**02.03.001 Bodenablauf Edelstahl Ablaufkörper DN100**
Bodenablauf Edelstahl Ablaufkörper DN100

Bodenablauf, DN100 aus Edelstahl Wkst. 1.4301
Stutzenneigung 90° geprüft nach DIN EN 1253
ohne Geruchverschluss mit Pressdichtungsflansch, mit
Bauzeitschutzdeckel Abflussleistung 2,0 l/s.

Fabrikat der Planung:  ACO
  Variant-CR 218
Artikel-Nr.:  9519.20.00

Fabrikat des Bieters:
'.........'
(vom Bieter einzutragen)

Mit der Abgabe des Angebots sind Datenblätter zum Nachweis der Gleichwertigkeit einzureichen.
Wird kein Fabrikat des Bieters eingetragen, gilt das Fabrikat der Planung verbindlich angeboten.

Komplett liefern und betriebsfertig montieren,
einschließlich Befestigungsmaterial und aller
Übergangsformteile.
Die Verlegevorschriften des Herstellers sind genaustens
zu beachten.
Montagehöhe bis ca. 3,50m, einschließlich Gestellung
der erforderlichen Leitern, Gerüste, Hebewerkzeuge,
Hilfsgeräte usw.
Menge: 1,000 St

**02.03.002 Ablaufkörper/ Einbauset Vermörtelung/ Verpressung**
Ablaufkörper/ Einbauset
Vermörtelung/ Verpressung

Nasseinbau in Massivdecke mit Brandschutzmörtel des
zuvor beschriebenen Ablaufkörper/ Einbauset
Brandschutz.

Einbau in Massivdecke entsprechend der Zulassug und
F30/ 90 Decke.
Montagehöhe bis ca. 3,50 m, einschließlich Gestellung
der erforderlichen Gerüste, Leitern usw.

Komplett liefern und vermörteln/ verpressen.
Menge: 1,000 St

**02.03.003 Glockengeruchverschluss**
Glockengeruchverschluss

Glockengeruchverschluss aus Kunststoff
für ACO Bodenabläufe Variant-CR 142 DN 100
Stutzenneigung 90Gr.
Gewicht 0,3 kg

Fabrikat der Planung:  ACO
Artikel-Nr.:  9519.20.35

passend zum zuvor angebotenen Bodenablauf

Komplett liefern und betriebsfertig montieren,
einschließlich Befestigungsmaterial und aller
Übergangsformteile.
Die Verlegevorschriften des Herstellers sind genaustens
zu beachten.
Montagehöhe bis ca. 3,50m, einschließlich Gestellung
der erforderlichen Leitern, Gerüste, Hebewerkzeuge,
Hilfsgeräte usw.
Menge: 1,000 St

**02.03.004 Variant-CR Stutzenverlängerung**
Variant-CR Stutzenverlängerung

Einbauset aus nicht brennbarem Baustoff ,Klasse A1
zum mörtellosen Einbau in Kernbohrungen.
aus Edelstahl, Werkstoff 1.4301,
Stutzendurchmesser 125 mm,
Höhenverstellbarkeit 35-90 mm,
mit ACO Variant-CR Kombi-Ring zur
Sickerwasserableitung oder Abdichtung des Ringspaltes
zwischen Aufsatzstück und Ablaufkörper

Fabrikat der Planung:  ACO
  Bodenabläufe Variant-CR 142
  DN 70 und DN 100
  Für Variant-CR Bodenabläufe
  DN70
Artikel-Nr.:  9579.27.31

passend zum zuvor angebotenen Bodenablauf

Komplett liefern und betriebsfertig montieren,
einschließlich Befestigungsmaterial und aller
Übergangsformteile.
Die Verlegevorschriften des Herstellers sind genaustens
zu beachten.
Montagehöhe bis ca. 3,50m, einschließlich Gestellung
der erforderlichen Leitern, Gerüste, Hebewerkzeuge,
Hilfsgeräte usw.
Menge: 1,000 St

**02.03.005 Koordination Bodenablauf Einbau Fliesenleger**
Koordination Bodenablauf Einbau Fliesenleger

Koordination mit den Gewerk Fliesenleger hinsichtlich
des Einbaus des Bodenablauf.
Die Abstimmung soll Missverständnisse und doppelte
Ausführungen vermeiden, und als Kommunikationsgrundlage
dienen.

Die Koodinierung und Terminabstimmung erfolgt
eigenverantwortlich.

Hierfür pauschal:
Menge: 1,000 St

### Haupttitel 03 Trinkwasserleitungen

**03.001 Rohre Trinkwasser kalt/ warm nichtrostender Stahl 35x1,5mm**
Rohre Trinkwasser kalt/ warm nichtrostender
Stahl 35x1,5mm

Rohrleitungen, für Kalt- und Warmwasser in Trinkwasserinstallationen nach DIN 1988, aus nichtrostendem Stahl,
Werkstoff-Nr. 1.4521, nach DIN 17455, mit
EPDM-Dichtelement und SC-Contur, mit
DVGW-Registrierung, unlösbar. Kennzeichnung mit grünen Schutzstopfen und grüner Linie auf dem Rohr.

Fabrikat der Planung:  Viega
  Sanpress Inox
Modell-Nr.:  2205

oder gleichwertig

Angebotenes Fabrikat und Typ:
Nachweise sind mit dem Angebot einzureichen

'.........'
(vom Bieter einzutragen)

alle nachfolgenden Positionen mit Bezug zum zuvor beschriebenen Fabrikat sind mit Systemstezulassung anzubieten.

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 98,000 m

**03.002 wie vor, jedoch 28x1,2mm**
wie vor, jedoch 28x1,2mm

wie vor, jedoch 28x1,2mm
Menge: 47,000 m

**03.003 wie vor, jedoch 22x1,2mm**
wie vor, jedoch 22x1,2mm

wie vor, jedoch 22x1,2mm
Menge: 36,000 m

**03.004 wie vor, jedoch 18x1,0mm**
wie vor, jedoch 18x1,0mm

wie vor, jedoch 18x1,0mm
Menge: 28,000 m

**03.005 wie vor, jedoch 15x1,0mm**
wie vor, jedoch 15x1,0mm

wie vor, jedoch 15x1,0mm
Menge: 27,000 m

**03.006 wie vor, jedoch 12x1,0mm**
wie vor, jedoch 12x1,0mm

wie vor, jedoch 12x1,0mm
Menge: 18,000 m

**03.007 Schraubrohrschelle zweiteilig verz. Rohr 35mm**
Schraubrohrschelle zweiteilig verz. Rohr 28mm

Schraubrohrschelle zweiteilig, verzinkt, stabile
Ausführung mit Sicke, Schalldämmeinlage für
Schallpegelverbesserungen im Mittel um 18 dB(A), mit
Seckskantmutter M 8 / M 10, einschl. Gewindestange,
Gewindenippel, Gewindemuffen, U-Scheiben, Dübel,
Muttern, Hammerkopfschrauben, Schnellbefestiger usw.
für Einzelbefestigung. Brandschutztechnisch geprüft für
den Einsatz in Flucht- und Rettungswegen geeignet.

Komplett liefern und betriebsfertig montieren.
Die Verlegevorschriften des Herstellers sind genaustens
zu beachten.
Montagehöhe bis ca. 3,5m, einschließlich Gestellung
der erforderlichen Leitern, Gerüste, Hebewerkzeuge,
Hilfsgeräte usw.
Menge: 30,000 St

**03.008 wie vor, jedoch Rohr 28mm**
wie vor, jedoch Rohr 28mm

wie vor, jedoch Rohr 28mm
Menge: 30,000 St

**03.009 wie vor, jedoch Rohr 22mm**
wie vor, jedoch Rohr 22mm

wie vor, jedoch Rohr 22mm
Menge: 25,000 St

**03.010 wie vor, jedoch Rohr 18mm**
wie vor, jedoch Rohr 18mm

wie vor, jedoch Rohr 18mm
Menge: 25,000 St

**03.011 wie vor, jedoch für Rohr 15mm**
wie vor, jedoch 15x1,0mm

wie vor, jedoch 15x1,0mm
Menge: 15,000 St

**03.012 wie vor, jedoch 12x1,0mm**
wie vor, jedoch 12x1,0mm

wie vor, jedoch 12x1,0mm
Menge: 10,000 m

**03.013 Inox Bogen 90/45° aus Stahl**
Inox Bogen 90/45° aus Stahl
nichtrostend, mit SC-Contur, 35 mm mit
Pressverbindern. Komplett liefern und
montieren, einschließlich Systempresswerkzeuge und Pressbacken. Montagehöhe bis ca. 3,5 m, einschließlich Ge-
stellung der erforderlichen Montagehilfen,
Leitern, Gerüste usw.
Menge: 60,000 St

**03.014 wie vor, jedoch Rohr 28mm**
wie vor, jedoch Rohr 28mm

wie vor, jedoch Rohr 28mm
Menge: 60,000 St

**03.015 wie vor, jedoch 22mm**
wie vor, jedoch 22mm

wie vor, jedoch 22mm
Menge: 12,000 St

**03.016 wie vor, jedoch 18mm**
wie vor, jedoch 18mm

wie vor, jedoch 18mm
Menge: 15,000 St

**03.017 wie vor, jedoch 15mm**
wie vor, jedoch 15mm

wie vor, jedoch 15mm
Menge: 12,000 St

**03.018 Muffe Rotguss 28mm**
Muffe Rotguss 28mm

Muffe mit SC-Contur aus Rotguss mit Pressverbindern.

Fabrikat der Planung:  Viega
  Sanpress
Modell-Nr.:  2215

oder gleichwertig

Angebotenes Fabrikat und Typ:
Nachweise sind mit dem Angebot einzureichen

'.........'
(vom Bieter einzutragen)

alle nachfolgenden Positionen mit Bezug zum zuvor beschriebenen Fabrikat sind mit Systemstezulassung anzubieten.

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 16,000 St

**03.019 wie vor, jedoch 22mm**
wie vor, jedoch 22mm

wie vor, jedoch 22mm
Menge: 10,000 St

**03.020 wie vor, jedoch 18mm**
wie vor, jedoch 18mm

wie vor, jedoch 18mm
Menge: 5,000 St

**03.021 wie vor, jedoch 15mm**
wie vor, jedoch 15mm

wie vor, jedoch 15mm
Menge: 5,000 St

**03.022 Inox T-Stück aus Stahl nicht-**
Inox T-Stück aus Stahl nichtrostend, mit SC-Contur, mit Pressverbindern, 15 mm. Komplett liefern und
montieren, einschließlich Systempresswerkzeuge und Pressbacken. Montagehöhe bis ca. 3,78 m, einschließlich Ge-
stellung der erforderlichen Montagehilfen,
Leitern, Gerüste usw.
Menge: 252,000 St

**03.023 wie vor, jedoch 18 mm**
Menge: 18,000 St

**03.024 wie vor, jedoch 22 mm**
Menge: 15,000 St

**03.025 wie vor, jedoch 28 mm**
Menge: 25,000 St

**03.026 wie vor, jedoch 35 mm**
Menge: 20,000 St

**03.027 wie vor, jedoch 22x18x22 mm**
Menge: 5,000 St

**03.028 wie vor, jedoch 22x1/2x22 mm**
Menge: 5,000 St

**03.029 wie vor, jedoch 28x28x22 mm**
Menge: 8,000 St

**03.030 wie vor, jedoch 28x18x28 mm**
wie vor, jedoch 28x28x18 mm
Menge: 15,000 St

**03.031 wie vor, jedoch 28x22x28 mm**
Menge: 17,000 St

**03.032 wie vor, jedoch 28x1/2x28 mm**
Menge: 5,000 St

**03.033 wie vor, jedoch 35x15x35 mm**
Menge: 3,000 St

**03.034 wie vor, jedoch 35x18x35 mm**
Menge: 10,000 St

**03.035 wie vor, jedoch 35x22x35 mm**
Menge: 12,000 St

**03.036 wie vor, jedoch 35x28x35 mm**
Menge: 16,000 St

**03.037 wie vor, jedoch 35x28x28 mm**
Menge: 16,000 St

**03.038 wie vor, jedoch 35x1/2x35 mm**
Menge: 3,000 St

**03.039 Inox Übergangsstück aus**
Inox Übergangsstück aus
Stahl nichtrostend, mit SC-Contur,
35x1,5", mit Pressverbindern. Komplett liefern und montieren, einschließlich Systempresswerkzeuge und
Pressbacken. Montagehöhe bis ca.
3,78 m, einschließlich Gestellung
der erforderlichen Montagehilfen,
Leitern, Gerüste usw.
Menge: 20,000 St

**03.040 wie vor, jedoch 35x11/4"**
Menge: 16,000 St

**03.041 wie vor, jedoch 28x1"**
Menge: 16,000 St

**03.042 wie vor, jedoch 28x3/4"**
Menge: 25,000 St

**03.043 wie vor, jedoch 22x3/4"**
Menge: 22,000 St

**03.044 wie vor, jedoch 22x1/2"**
Menge: 30,000 St

**03.045 wie vor, jedoch 18x3/4"**
Menge: 15,000 St

**03.046 wie vor, jedoch 18x1/2"**
Menge: 16,000 St

**03.047 wie vor, jedoch 15x1/2"**
Menge: 12,000 St

**03.048 Inox Reduzierstück aus Stahl**
Inox Reduzierstück aus Stahl
nichtrostend, 54x42 mm, mit SC-Contur,
mit Pressverbindern. Komplett liefern und
montieren, einschließlich Systempresswerkzeuge und Pressbacken. Montagehöhe bis ca. 3,78 m, einschließlich Ge-
stellung der erforderlichen Montagehilfen,
Leitern, Gerüste usw.
Menge: 2,000 St

**03.049 wie vor, jedoch 35x28 mm**
Menge: 13,000 St

**03.050 wie vor, jedoch 35x22 mm**
Menge: 13,000 St

**03.051 wie vor, jedoch 28x22 mm**
Menge: 12,000 St

**03.052 wie vor, jedoch 28x18mm**
wie vor, jedoch 28x18mm

wie vor, jedoch 28x18mm
Menge: 5,000 St

**03.053 wie vor, jedoch 22x18 mm**
Menge: 1,000 St

**03.054 wie vor, jedoch 18x15 mm**
Menge: 10,000 St

**03.055 Inox Muffe mit SC-Contur aus**
Inox Muffe mit SC-Contur aus
Stahl nichtrostend, 15 mm, mit Pressverbindern. Komplett liefern und montieren,
einschließlich Systempresswerkzeuge
und Pressbacken. Montagehöhe bis ca.
3,78 m, einschließlich Gestellung der
erforderlichen Montagehilfen, Leitern,
Gerüste usw.
Menge: 10,000 St

**03.056 wie vor, jedoch 18 mm**
Menge: 12,000 St

**03.057 wie vor, jedoch 22 mm**
Menge: 20,000 St

**03.058 wie vor, jedoch 28 mm**
Menge: 35,000 St

**03.059 wie vor, jedoch 35 mm**
Menge: 35,000 St

**03.060 Rohrleitungen, für Kalt- und Warmwasser**
Rohrleitungen, für Kalt- und Warmwasser
in Trinkwasserinstallationen nach DIN 1988,
aus PE-X/Al/PE-X-Rohr, Verbindung mit
Press-Fittinge aus Siliziumbronze, mit
PPSU-Stützkörper, unlösbar, DVGW
geprüft, in Ringen.
Fabrikat:  Viega
  Raxofix
Dimension:  16 x 2,2 mm
Rundumdämmung 13 mm grau,

Angebotenes Fabrikat und Typ:
Nachweise sind mit dem Angebot einzureichen

'.........'
(vom Bieter einzutragen)

alle nachfolgenden Positionen mit Bezug zum zuvor beschriebenen Fabrikat sind mit Systemstezulassung anzubieten.

Wird bei der Fabrikats-/Typenabfrage keine
entsprechende Angabe gemacht, so gilt das vorgegebene
Leitfabrikat als verbindlich angeboten und wird
Vertragsbestandteil.
Wird ein anderes Fabrikat eingetragen, sind dem Angebot
entsprechende aussagekräftige Unterlagen / Datenblätter
beizufügen.

Komplett liefern und verlegen, einschließlich Befestigungsmaterial. Die Verlegevorschriften des Herstellers sind genaustens
zu beachten. Einschließlich Beiisolierarbeiten an Form- und Verbindungsstücke.
Menge: 540,000 m

**03.061 wie vor, jedoch 20x2 mm**
wie vor, jedoch 20x2 mm
Rundumdämmung 13 mm grau
Menge: 25,000 m

**03.062 wie vor, jedoch 25x2,7 mm**
wie vor, jedoch 25x2,7 mm
Rundumdämmung 13 mm grau
Menge: 85,000 m

**03.063 wie vor, jedoch 32x3,2 mm**
wie vor, jedoch 32x3,2 mm
Rundumdämmung 13 mm grau
Menge: 25,000 m

**03.064 Bogen 90°, 16 mm, aus Silizium-**
Bogen 90°, 16 mm, aus Siliziumbronze, mit SC-Contur. Komplett liefern
und montieren, einschließlich Gestellung
der Systempresswerkzeuge und Pressbacken.
Menge: 365,000 St

**03.065 wie vor, jedoch 20 mm**
Menge: 175,000 St

**03.066 wie vor, jedoch 25 mm**
Menge: 100,000 St

**03.067 wie vor, jedoch 32 mm**
Menge: 70,000 St

**03.068 T-Stück, 16 mm, aus Siliziumbronze,**
T-Stück, 16 mm, aus Siliziumbronze,
mit SC-Contur. Komplett liefern und montieren,
einschließlich Gestellung der Systempresswerkzeuge und Pressbacken.
Menge: 20,000 St

**03.069 wie vor, jedoch 20 mm**
Menge: 6,000 St

**03.070 wie vor, jedoch 25 mm**
Menge: 5,000 St

**03.071 wie vor, jedoch 32 mm**
Menge: 8,000 St

**03.072 wie vor, jedoch 16x20x16 mm**
Menge: 5,000 St

**03.073 wie vor, jedoch 20x16x16 mm**
Menge: 17,000 St

**03.074 wie vor, jedoch 20x16x20 mm**
Menge: 6,000 St

**03.075 wie vor, jedoch 20x20x16 mm**
Menge: 10,000 St

**03.076 wie vor, jedoch 25x16x16 mm**
Menge: 16,000 St

**03.077 wie vor, jedoch 25x16x20 mm**
Menge: 8,000 St

**03.078 wie vor, jedoch 25x16x25 mm**
Menge: 21,000 St

**03.079 wie vor, jedoch 25x20x16 mm**
Menge: 3,000 St

**03.080 wie vor, jedoch 25x20x20 mm**
Menge: 8,000 St

**03.081 wie vor, jedoch 25x20x25 mm**
Menge: 5,000 St

**03.082 wie vor, jedoch 25x25x16 mm**
Menge: 10,000 St

**03.083 wie vor, jedoch 32x16x32 mm**
Menge: 26,000 St

**03.084 wie vor, jedoch 32x20x32 mm**
Menge: 6,000 St

**03.085 wie vor, jedoch 32x25x25 mm**
Menge: 3,000 St

**03.086 wie vor, jedoch 16x1/2x16**
Menge: 5,000 St

**03.087 wie vor, jedoch 20x1/2x20**
Menge: 5,000 St

**03.088 wie vor, jedoch 25x1/2x25**
Menge: 5,000 St

**03.089 Kupplung, 16 mm, aus Silziumbronze,**
Kupplung, 16 mm, aus Silziumbronze,
mit SC-Contur. Komplett liefern und montieren,
einschließlich Gestellung der Systempresswerkzeuge und Pressbacken.
Menge: 30,000 St

**03.090 wie vor, jedoch 20 mm**
Menge: 30,000 St

**03.091 wie vor, jedoch 20x16 mm**
Menge: 12,000 St

**03.092 wie vor, jedoch 25 mm**
Menge: 5,000 St

**03.093 wie vor, jedoch 25x16 mm**
Menge: 10,000 St

**03.094 wie vor, jedoch 25x20 mm**
Menge: 26,000 St

**03.095 wie vor, jedoch 32 mm**
Menge: 5,000 St

**03.096 wie vor, jedoch 32x20 mm**
Menge: 16,000 St

**03.097 wie vor, jedoch 32x25 mm**
Menge: 13,000 St

**03.098 Übergangsstück 32x28 mm, aus**
Übergangsstück 32x28 mm, aus
Siliziumbronze, mit SC-Contur, mit Pressende,
passend für alle metallischen Systeme.
Komplett liefern und montieren, einschließlich
Gestellung der Systempresswerkzeuge und
Pressbacken.
Menge: 10,000 St

**03.099 wie vor, jedoch 25x22 mm**
Menge: 12,000 St

**03.100 wie vor, jedoch 20x18 mm**
Menge: 96,000 St

**03.101 wie vor, jedoch 20x15 mm**
Menge: 28,000 St

**03.102 wie vor, jedoch 16x18 mm**
Menge: 8,000 St

**03.103 wie vor, jedoch 16x15 mm**
Menge: 25,000 St

**03.104 wie vor, jedoch 16x3/4"**
Menge: 7,000 St

**03.105 wie vor, jedoch 25x3/4"**
Menge: 18,000 St

**03.106 wie vor, jedoch 20x3/4"**
Menge: 25,000 St

**03.107 wie vor, jedoch 25x1/2"**
Menge: 8,000 St

**03.108 wie vor, jedoch 20x1/2"**
Menge: 15,000 St

**03.109 wie vor, jedoch 16x1/2"**
Menge: 25,000 St

**03.110 Doppelwandscheibe mit SC-Contur**
Doppelwandscheibe mit SC-Contur
aus Siliziumbronze 16x1/2"x16. Komplett liefern
und montieren. Wandscheibe auf Maß setzen,
mit Baustopfen versehen, einschließlich
Lieferung und Montage von Rotguß-Ver-
längerungen für die Fertigmontage.
Menge: 4,000 St

**03.111 wie vor, jedoch Doppelwandscheibe 20x1/2x16**
Menge: 3,000 St

**03.112 wie vor, jedoch Doppelwandscheibe 20x1/2x20**
Menge: 18,000 St

**03.113 wie vor, jedoch Doppelwandscheibe 25x1/2x20**
Menge: 5,000 St

**03.114 wie vor, jedoch Wandscheiben T-Stück 16x1/2x16**
Menge: 10,000 St

**03.115 wie vor, jedoch Wandscheiben T-Stück 20x1/2x20**
Menge: 5,000 St

**03.116 Systemschiene verz. Profil 41/21/1,5**
Systemschiene, verzinkt, Profil 41/21/1,5

Systemschiene verz. Profil 41/21/1,5.

Komplett liefern und betriebsfertig montieren,
einschließlich Befestigungsmaterial, Dübel, Schrauben,
Unterlegscheiben, Kleinteile usw. einschließlich
Zuschnitt.
Die Verlegevorschriften des Herstellers sind genaustens
zu beachten.
Montagehöhe bis ca. 4,00m, einschließlich Gestellung
der erforderlichen Leitern, Gerüste, Hebewerkzeuge,
Hilfsgeräte usw.
Menge: 45,000 m

**03.117 Profilstahl verz. Sonderbefestigung**
Profilstahl verz. Sonderbefestigung

Profilstahl in verzinkter Ausführung für
Sonderbefestigungen an Decken und Wänden.
Auslegerkonsolen, Winkelkonsolen, Gleitsätze usw.
Auslegung der Bauteile nach berechneter Statik des
Herstellers.

Komplett liefern und betriebsfertig montieren.
Die Verlegevorschriften des Herstellers sind genaustens
zu beachten.
Montagehöhe bis ca. 4,00m, einschließlich Gestellung
der erforderlichen Leitern, Gerüste, Hebewerkzeuge,
Hilfsgeräte usw.
Menge: 50,000 kg

### Haupttitel 04 Rohrdämmungen

**04.001 Dämmungs-/ Schutzschlauch HT-Rohr Typ 100-9mm**
Dämmungs-/ Schutzschlauch HT-Rohr Typ 100-9mm

Dämmungs-/ Schutzschlauch HT-Rohr für HT-Rohr,
rundextrudierter Dämmungs-/ Schutzchlauch aus
geschlossenzelligem Polyethylenschaum mit co
extrudierter PE-Folie, Farbton rot,
alterungsbeständig und unverrottbar, reiß- und
trittfest, Schutz gegen Schwitzwasser, Korrosion und
Körperschall, Brandverhalten B2 nach DIN 4102.

Dämmschichtdicke: 9mm

Fabrikat der Planung:  nmc
  CLIMAFLEX
  STABIL ABFLUSS

oder gleichwertig

Angebotenes Fabrikat und Typ:
Nachweise sind mit dem Angebot einzureichen

'.........'
(vom Bieter einzutragen)

Wird bei der Fabrikats-/Typenabfrage keine
entsprechende Angabe gemacht, so gilt das vorgegebene
Leitfabrikat als verbindlich angeboten und wird
Vertragsbestandteil.
Wird ein anderes Fabrikat eingetragen, sind dem Angebot
entsprechende aussagekräftige Unterlagen / Datenblätter
beizufügen.

Komplett liefern und betriebsfertig montieren,
inkl. Zu- und Verschnitt, Klebematerial, udgl.
Die Verlegevorschriften des Herstellers sind genaustens
zu beachten.
Montagehöhe bis ca. 4,00m, einschließlich Gestellung
der erforderlichen Leitern, Gerüste, Hebewerkzeuge,
Hilfsgeräte usw.
Menge: 100,000 m

**04.002 wie vor, jedoch Typ 70-9mm**
wie vor, jedoch Typ 70-9mm

wie vor, jedoch Typ 70-9mm
Menge: 35,000 m

**04.003 wie vor, jedoch Typ 50-9mm**
wie vor, jedoch Typ 50-9mm

wie vor, jedoch Typ 50-9mm
Menge: 120,000 m

**04.004 Dämmschalen Trinkwasser kalt Steinwolle alukaschiert nichtrostender Stahl DN32 (35x1,5mm)**
Dämmschalen Trinkwasser kalt Steinwolle alukaschiert
nichtrostender Stahl DN32 (35x1,5mm)

Dämmung von kalten Trinkwasser- /Kälteverteilleitungen
zur Vermeidung von Tauwasserbildung und zur Reduzierung
des Wärmeverlustes (Energieeinsparung).

Dämmdicke 30mm

Anforderung:
Dämmung von Rohrleitungen bei Mediumtemperaturen
= 0°C, mit einem nichtbrennbaren Kältedämmsystem -
Steinwollerohrschalen mit einer engmaschigen
glasfasergitternetzverstärkten Aluminiumfolie
ummantelt, sowie weiteren Systemkomponenten
(Aluminiumklebebänder) zur Herstellung einer
ausreichend diffusionsdichten Ummantelung.

Baustoffklasse:
A2L - s1, d0 nach DIN13501-1

Schmelzpunkt:
> 1000°C nach DIN4102-17

Wärmeleitfähigkeit:
0°C = 0,032W/(m·K) nach EN ISO 8497

Oberfläche:
Aluminiumfolie mit engmaschiger
Glasfasergitternetzverstärkung
Sd > 1500m nach DIN EN ISO 12572

Voraussetzungen:
Die Voraussetzungen für Dämmarbeiten gemäß DIN 4140
sind zu beachten.
Anforderungen an den Korrosionsschutz der Rohrleitung gemäß AGI-Q 151 wurden überprüft.

Die notwendigen Korrosionsschutzarbeiten sind
abgeschlossen.

Befestigung der Rohrleitungen mit nichtbrennbaren
Kälterohrabhängern - Rohrabhänger Steinwolledämmkern
mit einer engmaschigen glasfasergitternetzverstärkten
Aluminiumfolie ummantelt und einer außen um den
Dämmkern angeordneten Rohrtragschelle.

Die Anlage ist während der Dämmarbeiten außer Betrieb
und frei von Kondensat.

Anwendungsbereich:
Dämmung für Kälteverteilleitungen, Trinkwasserleitungen
kalt nach DIN1988-200:2012-05; Tab. 8 Zeile 1, 2 und 6

Bedingungen bei Betrieb:
Umgebungstemperatur =  25 °C
Relative Luftfeuchte =  60 % / 80%
Medium-Temperatur =  0 °C bei Kühlbetrieb

Die Dämmstärken der Rohrummantelungen sowie der
Kälterohrabhänger sind für die Bedingungen bei
Kältebetrieb, und unter Berücksichtigung der weiteren
zusätzlichen Anforderungen zu bestimmen.

Liefern und auf die vorgesehene Rohrleitung fugendicht
aufbringen. Schutzstreifen der selbstklebenden
Überlappung entfernen und Überlappung dichtkleben.
Rundstöße mit 100mm breiten, selbstklebenden
Alu-Folienbänden diffusionsdicht abkleben. Für Bögen
und Abzweige vorgefertigte Formteile verwenden und die
Enden mit Stirnscheiben versehen. Lagesicherung der
Dämmschale  mit verzinktem Bindedraht, 6 Windungen pro
lfd. Meter, auf der Rohrleitung befestigen.

Fabrikat der Planung:  Rockwool
  Teclit
Modell-Nr.:  PS Cold

oder gleichwertig

Angebotenes Fabrikat und Typ:
Nachweise sind mit dem Angebot einzureichen

'.........'
(vom Bieter einzutragen)

Wird bei der Fabrikats-/Typenabfrage keine
entsprechende Angabe gemacht, so gilt das vorgegebene
Leitfabrikat als verbindlich angeboten und wird
Vertragsbestandteil.
Wird ein anderes Fabrikat eingetragen, sind dem Angebot
entsprechende aussagekräftige Unterlagen / Datenblätter
beizufügen.

In die Preise sind einzurechnen:
Transport zur und auf der Baustelle, Zuschnittarbeiten,
Ausschnittarbeiten für sämtliche Armaturen in
entsprechender Dimension, Griffe und Knebel von
Armaturen, Montage, Kleber, Kleinmaterialien und
Verschnitt.

In der Kalkulation sind alle Zulagen z.B. für Formteile
u. Armaturen einzukalkulieren.

Komplett liefern und betriebsfertig verlegen.
Die Verlegevorschriften des Herstellers sind genaustens
zu beachten.
Montagehöhe bis ca. 4,00m, einschließlich Gestellung
der erforderlichen Leitern, Gerüste, Hebewerkzeuge,
Hilfsgeräte usw.
Menge: 50,000 m

**04.005 wie vor, jedoch für Rohr nichtrostender DN25 (28x1,2mm)**
wie vor, jedoch für Rohr nichtrostender Stahl
DN 25 (28x1,2mm)

wie vor, jedoch für Rohr nichtrostender Stahl
DN 25 (28x1,2mm)
Dämmdicke 20mm
Menge: 40,000 m

**04.006 wie vor, jedoch für Rohr nichtrostender Stahl DN20 (22x1,2mm)**
wie vor, jedoch für Rohr nichtrostender Stahl
DN 20 (22x1,2mm)

wie vor, jedoch für Rohr nichtrostender Stahl
DN 20 (22x1,2mm)
Dämmdicke 20mm
Menge: 30,000 m

**04.007 wie vor, jedoch für Rohr nichtrostender Stahl DN15 (18x1,0mm)**
wie vor, jedoch für Rohr nichtrostender Stahl
DN15 (18x1,0mm)

wie vor, jedoch für Rohr nichtrostender Stahl
DN15 (18x1,0mm)
Dämmdicke 20mm
Menge: 25,000 m

**04.008 wie vor, jedoch für Rohr nichtrostender Stahl DN12 (15x1,0mm)**
wie vor, jedoch für Rohr nichtrostender Stahl
DN12 (15x1,0mm)

wie vor, jedoch für Rohr nichtrostender Stahl
DN12 (15x1,0mm)
Dämmdicke 20mm
Menge: 10,000 m

**04.009 PVC-Mantel Dämmschale alukaschiert 30x28mm**
PVC-Mantel  Dämmschale alukaschiert 30x28mm

PVC Ummantelung als Oberflächenschutz, für gedämmte
Rohrleitungen, zum Schutz vor Beschädigungen bei
mechanischer Beanspruchung im Innenbereich, Einsatz
nur im Technikraum.

In die Preise sind einzurechnen:
Transport zur und auf der Baustelle, Zuschnittarbeiten,
Ausschnittarbeiten für sämtliche Armaturen in
entsprechender Dimension, Griffe und Knebel von
Armaturen, Montage, Kleber, Kleinmaterialien und
Verschnitt.

In der Kalkulation sind alle Zulagen z.B. für Formteile
u. Armaturen einzukalkulieren.

In den Preis sind die Kosten für die Formteile explizit
einzukalkulieren.
Komplett liefern und betriebsfertig verlegen.
Montagehöhe bis ca. 3,50m, einschließlich Gestellung
der erforderlichen Leitern, Gerüste, Hebewerkzeuge,
Hilfsgeräte usw.
Die Verlegevorschriften des Herstellers sind
genauestens zu beachten.
Menge: 15,000 m

**04.010 wie vor, jedoch für Dämmschale alukaschiert 20x22mm**
wie vor, jedoch für Dämmschale alukaschiert 20x22mm

wie vor, jedoch für Dämmschale alukaschiert 20x22mm
Menge: 15,000 m

**04.011 wie vor, jedoch für Dämmschale alukaschiert 20x18mm**
wie vor, jedoch für Dämmschale alukaschiert 20x18mm

wie vor, jedoch für Dämmschale alukaschiert 20x18mm
Menge: 8,000 m

**04.012 wie vor, jedoch für Dämmschale alukaschiert 20x15mm**
wie vor, jedoch für Dämmschale alukaschiert 20x15mm

wie vor, jedoch für Dämmschale alukaschiert 20x15mm
Menge: 8,000 m

### Haupttitel 05 Abschottungen

**05.001 Dämmschale Brandschutz Rohr nichtrostender Stahl DN32 (35x1,5mm)**
Dämmschale Brandschutz Rohr nichtrostender Stahl
DN32 (35x1,5mm)

Dämmschale Brandschutz Rohr nichtrostender Stahl
Dämmschale als Brandschutz für Trinkwasserrohre kalt/ warm.

Dämmdicke 30mm

Anforderung:
Dämmschalen für Verbidungen durch Massivwände bzw.
-decken der Feuerwiderstandsklasse F90. Die Hinweise im
Hinblick auf die Kombination von Dämm- und
Rohrleitungshersteller sind strikt zu beachten.

Baustoffklasse:
A2L - s1, d0 nach DIN 13501-1

Schmelzpunkt:  > 1000 °C nach DIN 4102-17
Wärmeleitfähigkeit:  0,035 W/(m·K) nach
  EnEV/GEG
Oberfläche:  gitternetzverstärkte
  Aluminiumfolie

Fabrikat der Planung:  Rockwool
  Steinwolle
Modell-Nr.:  800

oder gleichwertig

Angebotenes Fabrikat und Typ:
Nachweise sind mit dem Angebot einzureichen

'.........'
(vom Bieter einzutragen)

Wird bei der Fabrikats-/Typenabfrage keine
entsprechende Angabe gemacht, so gilt das vorgegebene
Leitfabrikat als verbindlich angeboten und wird
Vertragsbestandteil.
Wird ein anderes Fabrikat eingetragen, sind dem Angebot
entsprechende aussagekräftige Unterlagen / Datenblätter
beizufügen.

Liefern und auf die vorgesehene Rohrleitung fugendicht
aufbringen. Schutzstreifen der selbstklebenden
Überlappung entfernen und Überlappung dichtkleben.
Rundstöße mit 100mm breiten, selbstklebenden
Alu-Folienbänden diffusionsdicht abkleben. Für Bögen
und Abzweige vorgefertigte Formteile verwenden und die
Enden mit Stirnscheiben versehen. Lagesicherung der
Dämmschale  mit verzinktem Bindedraht, 6 Windungen pro
lfd. Meter, auf der Rohrleitung befestigen.

In die Preise sind einzurechnen:
Transport zur und auf der Baustelle, Zuschnittarbeiten,
Ausschnittarbeiten für sämtliche Armaturen in
entsprechender Dimension, Griffe und Knebel von
Armaturen, Montage, Kleber, Kleinmaterialien und
Verschnitt.

In der Kalkulation sind alle Zulagen z.B. für Formteile
einzukalkulieren.

Komplett liefern und betriebsfertig verlegen.
Die Verlegevorschriften des Herstellers sind genaustens
zu beachten.
Montagehöhe bis ca. 4,00m, einschließlich Gestellung
der erforderlichen Leitern, Gerüste, Hebewerkzeuge,
Hilfsgeräte usw.
Menge: 10,000 m

**05.002 wie vor, jedoch für Rohr nichtrostender Stahl DN25 (28x1,2mm)**
wie vor, jedoch für Rohr nichtrostender Stahl
DN 25 (28x1,2mm)

wie vor, jedoch für Rohr nichtrostender Stahl
DN 25 (28x1,2mm)
Dämmdicke 20mm
Menge: 10,000 m

**05.003 wie vor, jedoch für Rohr nichtrostender Stahl DN20 (22x1,2mm)**
wie vor, jedoch für Rohr nichtrostender Stahl
DN 20 (22x1,2mm)

wie vor, jedoch für Rohr nichtrostender Stahl
DN 20 (22x1,2mm)
Dämmdicke 20mm
Menge: 10,000 m

**05.004 wie vor, jedoch für Rohr nichtrostender Stahl DN15 (18x1,0mm)**
wie vor, jedoch für Rohr nichtrostender Stahl
DN15 (18x1,0mm)

wie vor, jedoch für Rohr nichtrostender Stahl
DN15 (18x1,0mm)
Dämmdicke 20mm
Menge: 5,000 m

**05.005 wie vor, jedoch für Rohr nichtrostender Stahl DN12 (15x1,0mm)**
wie vor, jedoch für Rohr nichtrostender Stahl
DN12 (15x1,0mm)

wie vor, jedoch für Rohr nichtrostender Stahl
DN12 (15x1,0mm)
Dämmdicke 20mm
Menge: 5,000 m

**05.006 Brandschutzmanschette PP-Rohr Schmutzwasser DN110**
Brandschutzmanschette PP-Rohr Schmutzwasser DN110

Systemgeprüfte und zugelassene Brandschutzmanschette
für hochschalldämmendes Hausabflussrohrsystem.
Manschettenkörper aus Stahlblech.
Position als Komplettpaket inklusive
Brandschutzmanschette, Befestigungsset für
Massivwand/-decke, Schallschutzfolie, Einbauanleitung,
Übereinstimmungserklärung und Kennzeichnungsschild.
DIBt-Zulassung ABG Z-19.53-2306.

Fabrikat der Planung:  POLO
Modell:  BSM F

oder gleichwertig, jedoch mit Zulassung für das angebotenen PP Schmutzwasserrohr

Angebotenes Fabrikat und Typ:
Nachweise sind mit dem Angebot einzureichen

'.........'
(vom Bieter einzutragen)

Wird bei der Fabrikats-/Typenabfrage keine
entsprechende Angabe gemacht, so gilt das vorgegebene
Leitfabrikat als verbindlich angeboten und wird
Vertragsbestandteil.
Wird ein anderes Fabrikat eingetragen, sind dem Angebot
entsprechende aussagekräftige Unterlagen / Datenblätter
beizufügen.

Komplett liefern und betriebsfertig montieren
einschließlich geeignetem Befestigungsmaterial, Dübel,
Schrauben, Unterlegscheiben, Kleinteile usw.
einschließlich Befestigung Bezeichnungsschild.
Die Verlegevorschriften des Herstellers sind genaustens
zu beachten.
Montagehöhe bis ca. 4,00m, einschließlich Gestellung
der erforderlichen Leitern, Gerüste, Hebewerkzeuge,
Hilfsgeräte usw.
Menge: 12,000 St

### Haupttitel 06 Trinkwasseranlagen

#### Titel 06.01 Technik Anlage

**06.01.001 Hauswasserstation 11/4"**
Hauswasserstation 11/4"

 JUDO Automatik-Rückspül-Schutzfilter
PROFIMAT-QUICK CONNECTION JPF-QC-AT 1¼"
mit patentierter Ein-Schrauben-Anschlusstechnik; nach DIN EN 13443-1 und DIN 19628,
mit DIN-DVGW-Prüfzeichen. Für Wasser bis 30°C.

Zur Filtration von feinkörnigen und festen Verunreinigungen im Wasser, die als
Belüftungselemente Korrosionen in wasserführenden Rohrleitungen auslösen und zu
Funktionsstörungen an Kontroll- und Regelorganen führen können.

Ausführung: Filtergehäuse aus hochwertigem Kunststoff PN 16, Einbau-Drehflansch mit
Bajonettanschluss aus Messing mit Verschraubung (Gewindeanschluss nach DIN EN
10226-1) und patentierter Ein-Schrauben-Anschlusstechnik, waagerechter oder
senkrechter Einbau möglich; Filtergewebe aus Edelstahl, Nachdruckmanometer und
Thermometer sowie integriertem freien Auslauf und Spülwasseranschluss (ø 50 mm) nach
DIN 1988 bzw. DIN EN 1717 (Abwasseranschluss erforderlich).
Automatische zeitgesteuerte Auslösung der Rückspülung über Tastatur und LCD-Display
(einstellbar 4 Stunden bis 50 Tage), Safety-Modul zum Schließen des Spülventils bei
Stromausfall, Handauslösung möglich, potenzialfreier Eingang für die Fernauslösung einer
Rückspülung und potenzialfreie Ausgänge zur Übertragung von Meldungen (I/O Kabelset
erforderlich). Rückspülung des Siebeinsatzes nach dem hochwirksamen Punkt-Rotations-
System für einen optimalen Keimschutz bei gleichzeitiger Reinigung des Schauglases
ohne Unterbrechung der Wasserversorgung.

Technische Daten:
Rohranschluss 1¼ Zoll
Nenndurchfluss* bei ?p 0,2 (0,5) bar 5,3 (8,5) m³/h
Betriebsdruck max. 16 bar
Betriebstemperatur max. 30 °C
Netzanschluss (Steckernetzgerät) 230 V, 50 Hz
Maschenweite 0,1 mm
Baulänge 230 mm
Modell JPF-QC-AT 1¼"

Fabrikat der Planung:  Judo
Modell:  JPF-QC-AT 1 1/4‘‘
Bestellnummer:  8020607/3

Angebotenes Fabrikat und Typ:
Nachweise sind mit dem Angebot einzureichen

'.........'
(vom Bieter einzutragen)

Wird bei der Fabrikats-/Typenabfrage keine
entsprechende Angabe gemacht, so gilt das vorgegebene
Leitfabrikat als verbindlich angeboten und wird
Vertragsbestandteil.
Wird ein anderes Fabrikat eingetragen, sind dem Angebot
entsprechende aussagekräftige Unterlagen / Datenblätter
beizufügen.

Komplett liefern und betriebsfertig verlegen inkl.
ELT-Anschluss, einschließlich Befestigungsmaterial und
aller Übergangsformteile.
Die Verlegevorschriften des Herstellers sind genaustens
zu beachten.
Montagehöhe bis ca. 3,50m, einschließlich Gestellung
der erforderlichen Leitern, Gerüste, Hebewerkzeuge,
Hilfsgeräte usw.
Die el. Zuleitung ist bauseits vorhanden.
Menge: 1,000 St

**06.01.002 Kabelsatz Hauswasserstation**
Kabelsatz Hauswasserstation

Zur Übertragung der potenzialfreien Meldungen
(geeignet für PROFIMAT-QC-AT/-ATP ¾" - DN 100
und PROMIMAT-QC-AT ¾" - 1¼").

Fabrikat der Planung:  Judo
Modell:  I/O Kabelset
Bestellnummer:  2021074/13

passend zur zuvor angebotenen Hauswasserstation

Komplett liefern und betriebsfertig verlegen,
einschließlich Befestigungsmaterial und aller
Übergangsformteile.
Die Verlegevorschriften des Herstellers sind genaustens
zu beachten.
Montagehöhe bis ca. 3,50m, einschließlich Gestellung
der erforderlichen Leitern, Gerüste, Hebewerkzeuge,
Hilfsgeräte usw.
Menge: 1,000 St

**06.01.003 BA-Rohrtrenner inkl. Druckminderer**
BA-Rohrtrenner inkl. Druckminderer

Rohrtrenner für Heizungs-Füllarmatur nach DIN EN 1717.
Erlaubt eine feste Installation vom Trinkwassernetz zum
Heizungssystem, gesichert durch Rohrtrenner Typ BA.
Vermindert den Eintrag von Sauerstoff. Über den
eingebauten Druckminderer wird der Druck konstant
gehalten und bei abfallendem Druck wird nachgespeist.
Die Heizungs-Nachspeisestation besteht aus zwei
Absperrventilen (ein- und ausgangsseitig),
Druckminderer, Manometer und Rohrtrenner Typ BA.

Technische Daten:

Rohranschluss ¾Zoll
Max. Füllleistung ca. 800l/h
Max. Betriebstemperatur
- eingangsseitig 30°C
- ausgangsseitig 65°C
Max. Heizungswassertemperatur 90°C
Betriebsdruck max. 10bar
Einbaulänge 207mm

Fabrikat der Planung:  Judo
Typ:  JHF-F PLUS
Bestellnummer:  8060080

Angebotenes Fabrikat und Typ:
Nachweise sind mit dem Angebot einzureichen

'.........'
(vom Bieter einzutragen)

Wird bei der Fabrikats-/Typenabfrage keine
entsprechende Angabe gemacht, so gilt das vorgegebene
Leitfabrikat als verbindlich angeboten und wird
Vertragsbestandteil.
Wird ein anderes Fabrikat eingetragen, sind dem Angebot
entsprechende aussagekräftige Unterlagen / Datenblätter
beizufügen.

Komplett liefern und betriebsfertig verlegen,
einschließlich Befestigungsmaterial und aller
Übergangsformteile.
Die Verlegevorschriften des Herstellers sind genaustens
zu beachten.
Montagehöhe bis ca. 3,50m, einschließlich Gestellung
der erforderlichen Leitern, Gerüste, Hebewerkzeuge,
Hilfsgeräte usw.
Menge: 1,000 St

**06.01.004 Vollautomatische Enthärtungsanlage**
Vollautomatische Enthärtungsanlage

Vollautomatische Enthärtungsanlage für die Gebäudetechnik
mit DIN-DVGW CERT Prüfzeichen für Modell i-soft TGA, ZVSHK zertifizierter Hersteller

nach DIN EN 14743 und DIN 19636-100. Mit DIN-DVGW-geprüften Einzelmodulen zur
Enthärtung von Trink- und Brauchwasser. Die parallele Durchströmung aller Anlagenteile
garantiert hygienisch optimale, stagnationsfreie Betriebsabläufe.

Ausführung: Anlage bestehend aus Wasserverteiler (Parallelanschlussblock aus Messing
und Umgehungsventilen) und zwei einzeln absperrbaren Einzelmodulen (PN 10), gefüllt
mit Ionenaustauscherharz in Lebensmittelqualität zur optimalen Wasserverteilung und
Minimierung von Druckverlust und Regeneriermittelaufwand, kalibrierbarer Sensor "i-
guard" im Wassereingang für die mengen- und qualitätsabhängige Steuerung,
hunderttausendfach bewährte, verschleißfreie Keramikscheiben-Technologie für
lebenslang programmierte Betriebsabläufe, Steuerungselektronik mit Folientastatur und
mehrzeiliger LCD-Anzeige für Betrieb, Regeneration, Resthärte und Salzmangel, farbiger
Status-Leuchtanzeige (Signal-Display), zusätzlich manuelle Regenerationsauslösung,
Vorwahltasten für die Verschnittwasserhärte und potenzialfreie Störmeldung (je
Einzelmodul), Verschnittwasserregelung durch "i-matic", Zwangsregeneration nach
spätestens 72 Stunden und Anlagenhygienisierung durch eingebaute
Desinfektionseinrichtung mit platinierten Titanelektroden, separater Salzlöse- und
Vorratsbehälter mit kontinuierlicher Solebevorratung und integrierter Niveauüberwachung
und zweistufiger Salzmangelanzeige. Anbindung an Hauptgerät erfolgt unkompliziert mit
Lanzentechnik. Einschließlich Einbaudrehflansch mit Bajonettanschluss, mit
Verschraubungen und Montagedeckel. Inklusive Siphon zum normgerechten Anschluss an
das Abwassersystem gemäß DIN EN 1717 und DIN 1988-100. Steckernetzgeräte 230
V/50 Hz.
Auf Wunsch auch mit potenzialfreiem Kontakt (Best.-Nr. 8200345) zur Fernübertragung
der Störmeldung bzw. Salzmangelmeldung lieferbar (Mehrpreis).

Option:
JUDO Connectivity-Modul zur Verbindung des Enthärtermoduls über WLAN/LAN mit
einem Heimnetzwerk und dem Internet, iOS/Android App, Webbrowser App und API
Schnittstelle zur Integration in lokale Smart Home Systeme, für weltweiten Zugriff auf
umfangreiche Informationen, automatisierte Meldungen und Funktionen wie die
Regenerationsauslösung.

Technische Daten:
Nenndurchfluss nach DIN EN 14743
bei 1 bar Druckverlust 3,2 m³/h
Nenndurchfluss bei Härtereduzierung
Von 20 °dH auf 8 °dH 5,3 m³/h
Druckverlust bei Nenndurchfluss
(20 °dH auf 8 °dH) 1,0 bar

Rohranschluss 1½ Zoll
Max. Anzahl der Wohneinheiten 15
Kapazität bei Sparbesalzung 13,4 °dH x m³
Inhalt Salzvorratsbehälter 100 kg
Salzverbrauch je Regeneration 0,4 kg
Abwasser je Regeneration 50 Liter
Betriebsdruck max. 7 bar
Fließdruck min. 2 bar
Spannungsversorgung 230 V, 50 Hz
Leistungsaufnahme max. 40 Watt
Betriebstemperatur max. 30 °C
Betriebsgewicht mit kompl. Salzfüllung ca. 187 kg
Versandgewicht ca. 87 kg
Abmessungen:
- Einbaulänge (Drehflansch) 306 mm
- Tiefe 485 mm
- Höhe* 1.290 mm
Modell i-soft 5 TGA

Fabrikat der Planung:  Judo
Modell:  Ji-soft 5 TGA
Bestellnummer:  8204010

Angebotenes Fabrikat und Typ:
Nachweise sind mit dem Angebot einzureichen

'.........'
(vom Bieter einzutragen)

Wird bei der Fabrikats-/Typenabfrage keine
entsprechende Angabe gemacht, so gilt das vorgegebene
Leitfabrikat als verbindlich angeboten und wird
Vertragsbestandteil.
Wird ein anderes Fabrikat eingetragen, sind dem Angebot
entsprechende aussagekräftige Unterlagen / Datenblätter
beizufügen.

Komplett liefern und betriebsfertig verlegen inkl.
ELT-Anschluss, einschließlich Befestigungsmaterial und
aller Übergangsformteile.
Die Verlegevorschriften des Herstellers sind genaustens
zu beachten.
Montagehöhe bis ca. 3,50m, einschließlich Gestellung
der erforderlichen Leitern, Gerüste, Hebewerkzeuge,
Hilfsgeräte usw.
Die el. Zuleitung ist bauseits vorhanden.
Menge: 1,000 St

**06.01.005 Störmeldung**
Störmeldung

Störmeldung
potenzialfrei, zur Fernübertragung einer Sammelstörung der Enthärtungsanlagen
Kalkschutzanlagen vom TYP BST 2050-2200.

Technische Daten:
Kontaktart potenzialfreier Wechsler
Kontaktbelastung 24 V / max. 1 A
Kabellänge (3-adrig) 10 m
Abmessungen:
Breite x Tiefe x Höhe 200 x 57 x120 mm

Fabrikat der Planung:  Judo
Modell:  JSMP-JCS
Bestellnummer:  2250267

passend zur zuvor angebotenen Enthärtungsanlage

Komplett liefern und betriebsfertig verlegen/
anschließen, einschließlich Befestigungsmaterial und
aller Übergangsformteile.
Die Verlegevorschriften des Herstellers sind genaustens
zu beachten.
Montagehöhe bis ca. 3,50m, einschließlich Gestellung
der erforderlichen Leitern, Gerüste, Hebewerkzeuge,
Hilfsgeräte usw.
Menge: 1,000 St

**06.01.006 Kabelsatz Leckageschutzsystem**
Kabelsatz Leckageschutzsystem

Zur Übertragung der potenzialfreien Meldungen (geeignet für PROFIMAT-QC-AT/ATP ¾" - DN 100 und PROMIMAT-QC-AT ¾" - 1¼").

Fabrikat der Planung:  Judo
Bestellnummer:  2021074

passend zum zuvor angebotenen Leckageschutzsystem

Komplett liefern und betriebsfertig verlegen inkl.
ELT-Anschluss, einschließlich Befestigungsmaterial und
aller Übergangsformteile.
Die Verlegevorschriften des Herstellers sind genaustens
zu beachten.
Montagehöhe bis ca. 3,50m, einschließlich Gestellung
der erforderlichen Leitern, Gerüste, Hebewerkzeuge,
Hilfsgeräte usw.
Die el. Zuleitung ist bauseits vorhanden.
Menge: 1,000 St

**06.01.007 Koordination Elektroverdrahtung Gewerk ELT/ MSR**
*** Pauschalposition
Koordination Elektroverdrahtung Gewerk ELT/ MSR

Koordination mit den Gewerken ELT und MSR hinsichtlich
des el. Anschlusses der Hauswasserstation sowie
des Leckageschutzsystem, teilweise
sind hier die Zuständigkeiten fließend. sodass
beschriebene Arbeiten von den Fremdgewerken übernnommen werden.
Die Abstimmung soll Missverständnisse und doppelte
Ausführungen vermeiden, und als Kommunikationsgrundlage
dienen.

Die Koodinierung und Terminabstimmung erfolgt
eigenverantwortlich.

Hierfür pauschal:
Menge: 1,000 psch

### Haupttitel 07 Sanitäranlagen

#### Titel 07.01 Anlage WC 1

##### Abschnitt 07.01.01 Installationswand WC 1

**07.01.01.001 Instatllationswand WC 1**
Instatllationswand WC 1

Installationswand (raumhoch)
Vorwand an einer Massivdecke/Rohfuß-
boden beidseitig befestigt. Zur Erstellung
einer tragfähigen Installationswand aus
nicht vormontierten Einzelbauteilen, einschliesslich verfliesungsfähiger Oberfläche.

Installationswandhöhe: 330 cm (inkl .Fubo 20 cm)
Installationswandbreite: 240 cm
Installationswandtiefe: 25 cm

einschließlich der Montageelemente für Einrichtungsgegenstände oder
Armaturen

Komplett liefern und montieren, einschließlich Zuschnitt/Verschnitt, Befestigungsmaterialien,
Kleinteile, Montagehilfen, Leitern usw. Die In-
stallationsvorgaben des Herstellers sind zu
beachten.
Menge: 1,000 St

##### Abschnitt 07.01.02 Waschtisch Anlage WC 1

**07.01.02.001 Traverse für AP-Armatur**
Traverse für AP-Armatur,, mit zwei W-Anschl. 100 mm

Traverse für Wandarmatur AP, 100 mm, mit zwei Wasseranschlüssen

Verwendungszwecke
- Zum Einbau in Tragsysteme für
Vorwände, Trennwände oder frei stehende Wände

Eigenschaften
- Im Tragwerk stufenlos höhenverstellbar

Technische Eigenschaften
- Werkstoff: Stahl verzinkt
- Breite: 24,8 cm
- Höhe: 7,5 cm
- Tiefe: 4,3 cm
- Nettogewicht: 0,876 kg

zusätzlicher Lieferumfang
- 2 Anschlusswinkel Rp 1/2" / R 1/2", MF-fähig
- 2 Schalldämmunterlagen
- 2 Dämmhülsen
- 2 Schutz- und Markierstopfen
- 2 Abdichtscheiben
- Befestigungsmaterial

Fabrikat der Planung:  Geberit
Typ:  GIS Wt-Set
Art.Nr.:  461.741.00.1

Fabrikat des Bieters:
'.........'
(vom Bieter einzutragen)

alle folgenden Positionen mit gleichem Fabrikat der Planung sind einheitlich anzubieten.

Mit der Abgabe des Angebots sind Datenblätter zum Nachweis der Gleichwertigkeit einzureichen.
Wird kein Fabrikat des Bieters eingetragen, gilt das Fabrikat der Planung verbindlich angeboten.

Komplett liefern und betriebsfertig montieren,
einschließlich Befestigungssatz.
Die Montagevorschriften des Herstellers sind
genaustens zu beachten.
Menge: 1,000 St

**07.01.02.002 Duofix Montageplatte aus Holz, tiefenverstellbar**
Montageplatte aus Holz, tiefenverstellbar

Montageplatte universell, UP

Verwendungszwecke
- Für Trockenbau
- Zur Montage von UP-Armaturen und -lüftern,
Hygienespülungen und anderen Einbaugeräten

Technische Eigenschaften
- Werkstoff: Holz
- Breite: 60 cm
- Höhe: 27,5 cm
- Tiefe: 15,5 cm
- Nettogewicht: 2,237 kg

zusätzlicher Lieferumfang
- 8 Befestigungswinkel
- Befestigungsmaterial

Fabrikat der Planung:  Geberit
Typ:  Duofix
Art.Nr.:  111.788.00.1

Fabrikat des Bieters:
'.........'
(vom Bieter einzutragen)

alle folgenden Positionen mit gleichem Fabrikat der Planung sind einheitlich anzubieten.

Mit der Abgabe des Angebots sind Datenblätter zum Nachweis der Gleichwertigkeit einzureichen.
Wird kein Fabrikat des Bieters eingetragen, gilt das Fabrikat der Planung verbindlich angeboten.

Komplett liefern und betriebsfertig montieren,
einschließlich Befestigungssatz.
Die Montagevorschriften des Herstellers sind
genaustens zu beachten.
Menge: 1,000 St

**07.01.02.003 WT-Set für Standarmatur**
WT-Set für Standarmatur

 Waschtisch für Standarmatur

Verwendungszwecke
- Zum Einbau in Tragsysteme für
Vorwände, Trennwände oder frei stehende Wände

Eigenschaften
- Im Tragwerk stufenlos höhenverstellbar
- Befestigungsabstand Waschtisch standardmäßig 28
cm, anpassbar mit dem Tragwerk
- Befestigung Anschlussbogen schallgedämmt

Technische Eigenschaften
- Werkstoff: Stahl
- Breite: 24,8 cm
- Höhe: 7,6 cm
- Tiefe: 4,5 cm
- Nettogewicht: 1,290 kg

zusätzlicher Lieferumfang
- 2 Anschlusswinkel R 1/2"
- 2 Schalldämmunterlagen
- 2 Dämmhülsen
- 5 Schutz- und Markierstopfen
- 2 Abdichtscheiben
- Anschlussbogen aus PE-HD, D 50 mm, verlängert
- Dichtung D 44 / 32 mm
- 2 Befestigungsclips M10
- 2 Gewindestangen M10
- Befestigungsmaterial

Fabrikat der Planung:  Geberit
Typ:  GIS Wt-Set
Art.Nr.:  461.430.00.1

Fabrikat des Bieters:
'.........'
(vom Bieter einzutragen)

alle folgenden Positionen mit gleichem Fabrikat der Planung sind einheitlich anzubieten.

Mit der Abgabe des Angebots sind Datenblätter zum Nachweis der Gleichwertigkeit einzureichen.
Wird kein Fabrikat des Bieters eingetragen, gilt das Fabrikat der Planung verbindlich angeboten.

Komplett liefern und betriebsfertig montieren,
einschließlich Befestigungssatz.
Die Montagevorschriften des Herstellers sind
genaustens zu beachten.
Menge: 1,000 St

**07.01.02.004 Abdichtungsset 1/2" Wanddurchführung**
Abdichtungsset 1/2" Wanddurchführung

Abdichtungsset für Wanddurchführungen.

Abdichtungsset bestehend aus:

- 2x Baustopfen
- 2x Dichthülse
- 2x Dichtmanschette

Fabrikat der Planung:  TECE Seal System
Typ:  Abdichtungsset
Art.Nr.:  704805

Fabrikat des Bieters:
'.........'
(vom Bieter einzutragen)

alle folgenden Positionen mit gleichem Fabrikat der Planung sind einheitlich anzubieten.

Mit der Abgabe des Angebots sind Datenblätter zum Nachweis der Gleichwertigkeit einzureichen.
Wird kein Fabrikat des Bieters eingetragen, gilt das Fabrikat der Planung verbindlich angeboten.

Komplett liefern und betriebsfertig montieren,
einschließlich Befestigungssatz.
Die Montagevorschriften des Herstellers sind
genaustens zu beachten.
Menge: 2,000 St

**07.01.02.005 Waschtisch Plan weiß**
Waschtisch Plan weiß

Waschtisch nach EN32, 14688, mit keramischem
Überlauf, mit Hahnloch.

Eigenschaften:
- Sanitärkeramik
- Unterbaufähig

Fabrikat der Planung: Geberit
Typ:  Renova Plan

Farbe: weiß
B/ Breite  (cm): 60cm
T/ Tiefe  (cm): 48cm
Art.-Nr.: 501.636.00.1

Fabrikat des Bieters:
'.........'
(vom Bieter einzutragen)

alle folgenden Positionen mit gleichem Fabrikat der Planung sind einheitlich anzubieten.

Mit der Abgabe des Angebots sind Datenblätter zum Nachweis der Gleichwertigkeit einzureichen.
Wird kein Fabrikat des Bieters eingetragen, gilt das Fabrikat der Planung verbindlich angeboten.

Komplett liefern und betriebsfertig montieren,
einschließlich Befestigungssatz und
Schallschutzstreifen am Übergang Waschebcken/ Wand.
Die Montagevorschriften des Herstellers sind
genaustens zu beachten.
Menge: 1,000 St

**07.01.02.006 Ablaufventil mit Druckbetätigung, hochglanz-verchromt**
Ablaufventil mit Druckbetätigung, hochglanz-verchromt

Ablaufventil mit Druckbetätigung

Technische Eigenschaften
- Werkstoff: Messing verchromt
- Farbe / Oberfläche: chrom / glänzend
- Betätigung: Druckbetätigung
- Rohrgewinde: 1 1/4 "
- Nettogewicht: 0,363 kg

zusätzlicher Lieferumfang
- Ablaufventil
- Außenventilstopfen

Fabrikat der Planung:  Geberit
Artikel-Nr.:  152.076.21.1

Fabrikat des Bieters:
'.........'
(vom Bieter einzutragen)

alle folgenden Positionen mit gleichem Fabrikat der Planung sind einheitlich anzubieten.

Mit der Abgabe des Angebots sind Datenblätter zum Nachweis der Gleichwertigkeit einzureichen.
Wird kein Fabrikat des Bieters eingetragen, gilt das Fabrikat der Planung verbindlich angeboten.

Komplett liefern und betriebsfertig verlegen,
einschließlich Befestigungsmaterial,
Systempresswerkzeuge und Pressbacken.
Die Verlegevorschriften des Herstellers
sind genaustens zu beachten.
Menge: 1,000 St

**07.01.02.007 Tauchrohrgeruchsverschluss für Waschbecken**
Tauchrohrgeruchsverschluss für Waschbecken

Geberit Tauchrohrgeruchsverschluss für Waschbecken, Abgang horizontal

Verwendungszwecke
- Für Waschtische

Eigenschaften
- Güteüberwacht nach EN 274-3
- Korrosionsbeständig

Technische Eigenschaften
- Werkstoff: ABS
- Farbe / Oberfläche: chrom / glänzend
- Höhe: 17-33 cm
- Länge: 7,5-30 cm
- Abgang: horizontal
- Sperrwasserhöhe: 75 mm
- Außendurchmesser: 40 mm
- Rohrgewinde: 1 1/4 "
- Nettogewicht: 0,310 kg

zusätzlicher Lieferumfang
- Wandrosette

Fabrikat der Planung:  Geberit
Artikel-Nr.:  151.035.21.1

Fabrikat des Bieters:
'.........'
(vom Bieter einzutragen)

alle folgenden Positionen mit gleichem Fabrikat der Planung sind einheitlich anzubieten.

Mit der Abgabe des Angebots sind Datenblätter zum Nachweis der Gleichwertigkeit einzureichen.
Wird kein Fabrikat des Bieters eingetragen, gilt das Fabrikat der Planung verbindlich angeboten.

Komplett liefern und betriebsfertig montieren,
einschließlich Befestigungssatz.
Die Montagevorschriften des Herstellers sind
genaustens zu beachten.
Menge: 1,000 St

**07.01.02.008 Waschtischarmatur ǀ Ohne Ablaufgarnitur**
Waschtischarmatur ǀ Ohne Ablaufgarnitur

Einhebel-Waschtischarmatur DN 15 ǀ Ausladung: 101 mm ǀ Auslaufhöhe: 68 mm ǀ Luftsprudler (sichtbar) ǀ Ohne Ablaufgarnitur ǀ Flexible Anschlussschläuche G3/8 ǀ Griff aus Metall mit Rot-/Blau-Markierung ǀ Schnellmontagesystem Easy-Fix ǀ Kartusche: Ø 38 mm ǀ FirmaFlow® CLICK-Kartusche mit keramischen Dichtscheiben ǀ Kartuschenschwenkbereich: 100° ǀ Kartuschenübersetzung aus Edelstahl ǀ Heißwassertemperaturbegrenzer ǀ Norm: DIN EN 248 ǀ Geräuschverhalten DIN 4109: Gruppe 1 ǀ Lebensdauer: DIN EN 817, DIN EN 200 ǀ Gewicht: 1,149 kg ǀ Außenmaße (BxTxH): 47x137x133 mm ǀ Durchfluss bei 3 bar: 3,8 l/min ǀ Farbe / Oberfläche: Chrom

Fabrikat der Planung:  Ideal Standard
Typ:  Ceraflex
Bestell-Nr.:  B1710AA

Fabrikat des Bieters:
'.........'
(vom Bieter einzutragen)

alle folgenden Positionen mit gleichem Fabrikat der Planung sind einheitlich anzubieten.

Mit der Abgabe des Angebots sind Datenblätter zum Nachweis der Gleichwertigkeit einzureichen.
Wird kein Fabrikat des Bieters eingetragen, gilt das Fabrikat der Planung verbindlich angeboten.

Komplett liefern und betriebsfertig montieren,
einschließlich Befestigungssatz.
Die Montagevorschriften des Herstellers sind
genaustens zu beachten.
Menge: 1,000 St

**07.01.02.009 Verbrühschutz DN10**
Verbrühschutz DN10

Für alle Waschtischarmaturen geeignet
- Geeignet für die Montage auf dem Eckventil
- Temperatursperre bei 38°C
- Lieferung mit Anschlussset bestehend aus T-Stück
  und Flexschlauch
- Mit Siebdichtungen und Rückschlagventilen
- Spezieller Temperaturreguliergriff zur Durchführung
  manueller thermischer Desinfektionen
  (Werkzeuglose Entriegelung und Rückstellung auf
  Voreinstellung zur thermischen Desinfektion)

Fabrikat der Planung:  Rada
Typ:  Mini
  Untertisch-Thermostat
Bestell-Nr.:  04 9300 00

Fabrikat des Bieters:
'.........'
(vom Bieter einzutragen)

alle folgenden Positionen mit gleichem Fabrikat der Planung sind einheitlich anzubieten.

Mit der Abgabe des Angebots sind Datenblätter zum Nachweis der Gleichwertigkeit einzureichen.
Wird kein Fabrikat des Bieters eingetragen, gilt das Fabrikat der Planung verbindlich angeboten.

Komplett liefern und betriebsfertig montieren,
einschließlich Befestigungssatz. und
Übergangsformteile.
Die Montagevorschriften des Herstellers sind
genaustens zu beachten.
Menge: 1,000 St

**07.01.02.010 Seifen-Desinfektionsspender incl. Montage**
Seifenspender Montage

Seifen- und Desinfektionsmittelspender für 600 ml Händewaschlotion bzw. Desinfektionsmittel / Gehäuse Edelstahl weiß beschichtet, RAL 9016 / mit Edelstahl-Bedienhebel und herausnehmbarem Kunststoff-Nachfüllbehälter / Bedienung durch Drücken / Dosiermenge ca. 1,5 ml/Hub / mit Einheitsschloss und Sichtfenster aus Kunststoff zur Füllstandsanzeige / Befüllung von oben durch Entriegeln und Aufklappen des Gehäuses, danach Befüllung direkt im Spender selbst oder durch Entnahme des Nachfüllbehälters für Befüllung außerhalb des Spenders / wechselbare Pumpe aus Kunststoff am tiefsten Punkt, so dass die mögliche Verkeimung der Waschlotion durch regelmäßige, vollständige Entleerung vermieden werden kann / abgeschrägte Oberseite gegen das Ablegen von Abfall / Vier-Punkt-Befestigung / inklusive Befestigungsmaterial / für Aufputzmontage / EAN 4045504294018

Fabrikat der Planung:  AIR-WOLF
Typ:  Serie Omega
Artikel-Nr.:  29-401

Fabrikat des Bieters:
'.........'
(vom Bieter einzutragen)

alle folgenden Positionen mit gleichem Fabrikat der Planung sind einheitlich anzubieten.

Mit der Abgabe des Angebots sind Datenblätter zum Nachweis der Gleichwertigkeit einzureichen.
Wird kein Fabrikat des Bieters eingetragen, gilt das Fabrikat der Planung verbindlich angeboten.

Komplett liefern und betriebsfertig montieren,
einschließlich Befestigungssatz. und
Übergangsformteile.
Die Montagevorschriften des Herstellers sind
genaustens zu beachten.
Menge: 2,000 St

**07.01.02.011 Komfort-Durchlauferhitzer25A / 18kW/400V**
Komfort-Durchlauferhitzer 25A / 18kW/400V

Der Komfort-Durchlauferhitzer versorgt auch mehrere Entnahmestellen gleichzeitig mit Warmwasser. Das geschlossene, druckfeste Gerät wird mit handelsüblichen Druckarmaturen kombiniert. KOMFORTMERKMALE: Der elektronisch geregelte Durchlauferhitzerstellt gradgenaue Wunschtemperaturen biszur maximalen Leistung sicher. Die Temperatur wird stufenlos und digital über einen Drehwähler eingestellt und amLC-Display angezeigt. Das Gerät kann um eine optional erhältliche Komfort-Fernbedienung ergänzt werden. Für die Untertisch-Montage lassen sich Gerätekappe und Bedieneinheit drehen. EFFIZIENZ: Das Gerät spart bis zu 30 % Energie und Wasser durch die elektronische Leistungsregelung mit 3i-Technologie. Geeignet für vorerwärmtes Wasser. INSTALLATION: Einfache Montage dank des Profi Rapid-Installationssystems. Einfacher Austausch mit gängigen Durchlauferhitzern. Die mitgelieferte Montageleiste berücksichtigt marktübliche Befestigungspunkte und gleicht Wandunebenheiten sowie Bohrloch-Abweichungen aus. Schneller, universeller Wasseranschluss durch den vergrößerten Anschlussraum mit schwenkbarem Kaltwasser-Einlauf und Schraubanschlüssen. Doppelnippel-Anschlüsse. Montage Aufputzoder Unterputz mit 3-Wege-Absperrung. Geeignet für Kunststoffrohre, Herstellerangaben sind zu beachten. Einfacher Netzanschluss oben und unten, eine Einführhilfe für Elektrokabel ist vorhanden. SERVICE: Fehleranalyse durch LED-Diagnoseampel. Die innere Baugruppe lässt sich entnehmen. SICHERHEIT: Schnelles Blankdraht-Heizsystem eignet sich für kalkhaltiges und kalkarmes Wasser. Elektronische Sicherheitskonzeptmit Lufterkennung. Verbrühschutz durch dauerhafte Begrenzung der Austrittstemperatur. Technical data: Nennspannung: 400 V Nennspannung 1: 380 V Nennspannung 2: 400 V Nennspannung 3: 415 V Nennleistung: 18 kW Nennleistung 1: 16,2 kW Nennleistung 2: 18 kW Nennleistung 3: 19,4 kW Nennstrom: 26 A Nennstrom 1: 24,7 A Nennstrom 2: 26 A Nennstrom 3: 27 A Absicherung: 25 A Absicherung 1: 25 A Absicherung 2: 25 A Absicherung 3: 32 A Frequenz: 50/60 Hz Frequenz 1: 50/60 Hz Frequenz 2: 50/60 Hz Frequenz 3: 50/- Hz Phasen: 3/PE Gewicht: 2.9 kg Energieeffizienzklasse: A Schutzart (IP): IP25 Temperatureinstellung: 20-60 GradC Farbe: weiß Höhe: 466 mm Breite: 225 mm Tiefe: 116 mm

Fabrikat der Planung: Stiebel Eltron
Typ:  DHB-E 18 LCD 25A /  18kW/400V
Artikel-Nr.:  236744

Fabrikat des Bieters:
'.........'
(vom Bieter einzutragen)

alle folgenden Positionen mit gleichem Fabrikat der Planung sind einheitlich anzubieten.

Mit der Abgabe des Angebots sind Datenblätter zum Nachweis der Gleichwertigkeit einzureichen.
Wird kein Fabrikat des Bieters eingetragen, gilt das Fabrikat der Planung verbindlich angeboten.

Komplett liefern und betriebsfertig montieren,
einschließlich betriebsfertigen elektrischem Anschluss,
einschließlich verchromtes T-Stück 1/2" und flexiblen
Anschlussschlauch 1/2" zwischen T-Stück und
Durchlauferhitzer (druckfeste Armatur), einschließlich
Einstellung der Temperatur auf 50°C.
Die el. Zuleitung ist bauseits vorhanden.
Menge: 1,000 St

##### Abschnitt 07.01.03 WC Anlage WC 1

**07.01.03.001 Element f. WWC, 114 cm, mit Sigma UP-SPK 12 cm**
Element f. WWC, 114 cm, mit Sigma UP-SPK 12 cm

Element für Wand-WC, 114 cm, mit Sigma UP-Spülkasten 12 cm

Verwendungszwecke
- Zum Einbau in Tragsysteme für
Vorwände, Trennwände oder frei stehende Wände
- Für Fußbodenaufbauten 0-20 cm

Eigenschaften
- Im Tragwerk stufenlos höhenverstellbar
- Anschlussbogen in verschiedenen Tiefenpositionen
werkzeuglos montierbar, Verstellbereich 45 mm
- Mit Leerrohr für Wasserzuleitung für
Dusch-WCs und für Anschlusskabel
- Befestigungsmöglichkeit für Elektroanschluss sowie
Power & Connect Box
- 50 Jahre Ersatzteilsicherheit
- UP-Spülkasten einteilig mit geschweißtem Spülrohr

Technische Eigenschaften
- Werkstoff: Stahl
- Breite: 42,4 cm
- Höhe: 114 cm
- Tiefe: 16,5 cm
- Fließdruck - min. bis max.: 10-1000 kPa
- Große Spülmenge Einstellbereich: 4 l/4,5 l/6 l/7,5 l
- Kleine Spülmenge Einstellbereich: 2-4 l
- Wassertemperatur - max.: 25 Grad C
- Nettogewicht: 8,155 kg

zusätzlicher Lieferumfang
- Wasseranschluss R 1/2", MasterFix- und
MeplaFix-fähig, mit integriertem Eckventil und Handrad
- Bauschutz für Serviceöffnung
- Anschlussset für WC, D 90 mm
- Anschlussbogen 90G aus PE-HD, D 90 mm
- Übergangsmuffe aus PE-HD, D 90 / 110 mm
- Befestigungs- und Schutzmaterial

Fabrikat der Planung:  Geberit
Typ:  GIS WWC
Art.Nr.:  461.311.00.6

Fabrikat des Bieters:
'.........'
(vom Bieter einzutragen)

alle folgenden Positionen mit gleichem Fabrikat der Planung sind einheitlich anzubieten.

Mit der Abgabe des Angebots sind Datenblätter zum Nachweis der Gleichwertigkeit einzureichen.
Wird kein Fabrikat des Bieters eingetragen, gilt das Fabrikat der Planung verbindlich angeboten.

Komplett liefern und betriebsfertig montieren,
einschließlich Befestigungssatz.
Die Montagevorschriften des Herstellers sind
genaustens zu beachten.
Menge: 1,000 St

**07.01.03.002 Tiefspül-WC**
Tiefspül-WC

Tiefspül-WC, Wandhängend, mit Spülrand, Typ 1,
Vollmenge 6/ 5l, nach EN997,Bodenfreiheit 7cm,
für 4,5l Spülbetrieb geeignet, 10 Jahre
Nachkaufgarantie

Fabrikat der Planung: Geberit
Typ:  Renova,Rimfree
Artikel-Nr.:  203050000
Farbe:  weiß
B/ Breite  (cm): 35,5cm
H/ Höhe  (cm): 34cm
T/ Tiefe  (cm): 54cm

Fabrikat des Bieters:
'.........'
(vom Bieter einzutragen)

alle folgenden Positionen mit gleichem Fabrikat der Planung sind einheitlich anzubieten.

Mit der Abgabe des Angebots sind Datenblätter zum Nachweis der Gleichwertigkeit einzureichen.
Wird kein Fabrikat des Bieters eingetragen, gilt das Fabrikat der Planung verbindlich angeboten.

Komplett liefern und betriebsfertig montieren,
einschließlich Befestigungsmaterial und
Schallschutzstreifen am Übergang WC/ Wand.
Die Montagevorschriften des Herstellers sind genaustens
zu beachten.Entsprechende Kosten sind mit einzukalkulieren.
Menge: 1,000 St

**07.01.03.003 Schallschutzset für WWC und Bidet**
Schallschutzset für WWC und Bidet

Geberit Schallschutzset für Wand-WC

Verwendungszwecke
- Zur Körperschalldämmung von WCs und Bidets
- Für WCs und Bidets mit Befestigungsabstand 18 oder
23 cm

Technische Eigenschaften
- Werkstoff: PE-E
- Wanddicke: 6 mm
- Nettogewicht: 0,109 kg

zusätzlicher Lieferumfang
- 2 Unterlegscheiben
- 2 Schallschutzhülsen
- Schalldämmmatte

Mit der Abgabe des Angebots sind Datenblätter zum Nachweis der Gleichwertigkeit einzureichen.
Wird kein Fabrikat des Bieters eingetragen, gilt das Fabrikat der Planung verbindlich angeboten.

Komplett liefern und betriebsfertig montieren,
einschließlich Befestigungsmaterial und
Schallschutzstreifen am Übergang WC/ Wand.
Die Montagevorschriften des Herstellers sind genaustens
zu beachten.Entsprechende Kosten sind mit einzukalkulieren.
Menge: 1,000 St

**07.01.03.004 WC-Sitz**
WC-Sitz

WC-Sitz mit Deckel (überlappend) aus Kunststoff,
Scharniere aus Edelstahl, ohne Absenkautomatik,
für zuvor beschriebenes Tiefspül-WC.

Fabrikat der Planung: Geberit
Typ:  Renova
Artikel-Nr.:  573015000
Farbe:  weiß

Fabrikat des Bieters:
'.........'
(vom Bieter einzutragen)

alle folgenden Positionen mit gleichem Fabrikat der Planung sind einheitlich anzubieten.

Mit der Abgabe des Angebots sind Datenblätter zum Nachweis der Gleichwertigkeit einzureichen.
Wird kein Fabrikat des Bieters eingetragen, gilt das Fabrikat der Planung verbindlich angeboten.

Komplett liefern und betriebsfertig montieren,
einschließlich Befestigungssatz, inkl.
Montageschlüssel. Die Montagevorschriften des
Herstellers sind genaustens zu beachten.
Die entsprechenden kosten sind ensprechend einzukalkulieren
Menge: 1,000 St

**07.01.03.005 Sigma20 BetPl., rund, 2-Mengen-Sp**
BetPl., rund, 2-Mengen-Sp

 Betätigungsplatte, rund, 2-Mengen-
Spülung

Verwendungszwecke
- Zur Spülauslösung bei UP-Spülkästen

Eigenschaften
- Betätigung von vorne
- Drückerstangen schallgedämmt, werkzeuglose
Schnelleinstellung

Technische Eigenschaften
- Werkstoffbezeichnung: Kunststoff
- Farbe / Oberfläche: Platte, Taste: weiß / glänzend
Designring: weiß matt
- Breite: 24,6 cm
- Höhe: 16,4 cm
- Tiefe: 1,2 cm
- Betätigungskraft - max.: 20 N
- Nettogewicht: 0,310 kg

zusätzlicher Lieferumfang
- Befestigungsrahmen
- 2 Distanzbolzen
- 2 Drückerstangen

Fabrikat der Planung:  Geberit
Typ:  Sigma20
Bestell-Nr.:  115.882.11.1

Fabrikat des Bieters:
'.........'
(vom Bieter einzutragen)

alle folgenden Positionen mit gleichem Fabrikat der Planung sind einheitlich anzubieten.

Mit der Abgabe des Angebots sind Datenblätter zum Nachweis der Gleichwertigkeit einzureichen.
Wird kein Fabrikat des Bieters eingetragen, gilt das Fabrikat der Planung verbindlich angeboten.

Lieferumfang
- Betätigungsplatte
- Befestigungsrahmen mit Infrarotsteuerung, vormontiert
- Schutzplatte
- Lagerbock mit Servomotor und Hebevorrichtung,
  vormontiert
- Befestigungsmaterial

Komplett liefern und betriebsfertig verlegen,
einschließlich Befestigungsmaterial.
Die Verlegevorschriften des Herstellers sind genaustens
zu beachten.Die Elektrozuleitung ist bauseits
vorhanden.
Menge: 1,000 St

**07.01.03.006 Set Power & Connect Box, mit Zwischenboden mit**
Set Power & Connect Box, mit Zwischenboden mit Anschl.Kemme

Geberit Set Power & Connect Box, mit Zwischenboden mit
Anschlussklemme

Verwendungszwecke
- Für Geberit Duofix und Geberit GIS Elemente für
Wand-WC, mit Sigma UP-Spülkasten 12 cm
- Für Geberit Duofix und Geberit GIS Elemente für
Wand-WC, mit Omega UP-Spülkasten 12 cm
- Zum Vorbereiten der Netzanschlüsse von Geberit
AquaClean Dusch-WCs
- Zur Aufnahme des Geberit Netzteils 12 V
- Zur Aufnahme des Geberit Bus Konverters

Eigenschaften
- Gewerketrennung
- Werkzeuglos montierbar
- Anschlussmöglichkeit für Geberit AquaClean
- Bauschutz für Serviceöffnung schützt vor
Feuchtigkeit und Schmutz

Technische Eigenschaften
- Nettogewicht: 0,486 kg

zusätzlicher Lieferumfang
- Power & Connect Box
- Zwischenboden mit Anschlussklemme
- Bauschutz
- Leerrohr Länge 0.32 m, für Anschluss Geberit
AquaClean

Fabrikat der Planung:  Geberit
Zusätzlicher Lieferumfang: Power & Connect Box
Typ:  Set Power & Connect Box,
  Netzteil, für WWC Element
Bestell-Nr.:  16.063.00.6

passend zur zuvor angebotenen Betätigungsplatte
alle folgenden Positionen mit gleichem Fabrikat der Planung sind einheitlich anzubieten.

Komplett liefern und betriebsfertig verlegen,
einschließlich Befestigungsmaterial u. ELT-Anschluss.
Die Verlegevorschriften des Herstellers sind genaustens
zu beachten.
Die Elektrozuleitung ist bauseits vorhanden.
Menge: 1,000 St

**07.01.03.007 Netzteil, für Power & Connect Box**
Netzteil, für Power & Connect Box

Geberit Netzteil für Power & Connect Box

Technische Eigenschaften
- Ausgangsleistung: 12 W
- Ausgangsspannung: 12 V DC
- Nennspannung: 90-260 V AC
- Netzfrequenz: 50-60 Hz
- Schutzart: IPX4
- Nettogewicht: 0,348 kg

zusätzlicher Lieferumfang
- Netzteil mit LED-Anzeige
- Anschlusskabel
- Zwischenboden mit Anschlussklemme

Fabrikat der Planung:  Geberit
Zusätzlicher Lieferumfang: Power & Connect Box
Typ:  Set Power & Connect Box,
  Netzteil, für WWC Element
Bestell-Nr.:  116.096.00.1

passend zur zuvor angebotenen Betätigungsplatte.
alle folgenden Positionen mit gleichem Fabrikat der Planung sind einheitlich anzubieten.

Komplett liefern und betriebsfertig verlegen,
einschließlich Befestigungsmaterial u. ELT-Anschluss.
Die Verlegevorschriften des Herstellers sind genaustens
zu beachten.
Die Elektrozuleitung ist bauseits vorhanden.
Menge: 1,000 St

**07.01.03.008 Hygienespülung für Sigma UP-SPK, Netzbetrieb**
Hygienespülung für Sigma UP-SPK, Netzbetrieb

Hygienespülung für UP-Spülkasten 12 cm, Netzbetrieb

Verwendungszwecke
- Zum Einbau in Sigma UP-Spülkasten 12 cm
- Zum Verhindern von Stagnation in
Trinkwasserleitungen
- Zum Auslösen einer 1- oder 2-Mengen-Spülung über
Betätigungsplatte
- Für Massiv- und Trockenbau

Eigenschaften
- Mit Geberit Connect kompatibel
- Drahtgebunden vernetzbar mit Geberit Gateway via
GEBUS Konverter
- Drahtlos vernetzbar mit Geberit Gateway via
Bluetooth®
- Mit Geberit Control App kompatibel

Technische Eigenschaften
- Werkstoff: Kunststoff
- Betrieb: Elektronisch, Netzbetrieb
- Betriebsspannung: 12 V DC
- Intervallspülung Einstellbereich: 1-168 h
- Intervallspülzeit Einstellbereich: 1-200 s
- Leistungsaufnahme Stand-by: 0,15 W
- Nennspannung: 85-240 V AC
- Netzfrequenz: 50-60 Hz
- Schutzart: IP45
- Leistungsaufnahme: <= 4 W
- Nettogewicht: 0,177 kg

zusätzlicher Lieferumfang
- Lagerbock mit Servomotor und Hebevorrichtung,
vormontiert
- Elektrische Steuerung

Zusätzlich zu bestellen
- Betätigungsplatte
- Geberit Set Power & Connect Box, mit Zwischenboden
mit Anschlussklemme
- Geberit Netzteil für Power & Connect Box

Fabrikat der Planung:  Geberit
Zusätzlicher Lieferumfang: Power & Connect Box
Typ:  Set Power & Connect Box,
Bestell-Nr.:  116.109.00.6

passend zum zuvor angebotnen UP-Kastn und Betätigungsplatte.
alle folgenden Positionen mit gleichem Fabrikat der Planung sind einheitlich anzubieten.

Komplett liefern und betriebsfertig montieren,
einschließlich Befestigungssatz. und
Übergangsformteile.
Die Montagevorschriften des Herstellers sind
genaustens zu beachten.
Menge: 1,000 St

**07.01.03.009 WC-Papierspender**
WC-Papierspender

WC-Papierspender für 2 Haushaltsrollen/
vollautomatisches Nachfallen der zweiten Rolle nach
Verbrauch der ersten/ Befüllung durch Herabklappen der
Frontplatte/ Gehäuse Edelstahl gebürstet/
wellenförmige Front/ mit Sichtschlitz zur
Füllstandskontrolle/ mit Einheitsschloss / abgeschrägte
Oberseite gegen das Ablegen von Abfall/
Vier-Punkt-Befestigung/ inklusive Befestigungsmaterial und Schlüssel/ für Aufputzmontage.

Fabrikat der Planung:  AIR-WOLF
Typ:  Serie Omega II
Artikel-Nr.:  25-033

Fabrikat des Bieters:
'.........'
(vom Bieter einzutragen)

alle folgenden Positionen mit gleichem Fabrikat der Planung sind einheitlich anzubieten.

Mit der Abgabe des Angebots sind Datenblätter zum Nachweis der Gleichwertigkeit einzureichen.
Wird kein Fabrikat des Bieters eingetragen, gilt das Fabrikat der Planung verbindlich angeboten.

Ausschließlich betriebsfertig montieren,
einschließlich Befestigungsmaterial.
Die Montagevorschriften des Herstellers
sind genaustens zu beachten.
Menge: 1,000 St.

**07.01.03.010 WC-Bürstengarnitur**
WC-Bürstengarnitur

WC-Bürstengarnitur, langer Bürstenstiel mit
ergonomischem Griff erleichtert die Handhabung, Bürstenkopf aus schwarzem Polyamind, kegelförmig zulaufender Behälter
mit großer Einführöffnung.

Fabrikat der Planung:  Hewi
Modell:  801.20.100
Farbe:  weiß

Fabrikat des Bieters:
'.........'
(vom Bieter einzutragen)

alle folgenden Positionen mit gleichem Fabrikat der Planung sind einheitlich anzubieten.

Mit der Abgabe des Angebots sind Datenblätter zum Nachweis der Gleichwertigkeit einzureichen.
Wird kein Fabrikat des Bieters eingetragen, gilt das Fabrikat der Planung verbindlich angeboten.

Komplett liefern und betriebsfertig montieren,
einschließlich Befestigungssatz. und
Übergangsformteile.
Die Montagevorschriften des Herstellers sind
genaustens zu beachten.
Menge: 1,000 St.

**07.01.03.011 Hygienebeutelspender**
Hygienebeutelspender

Hygienebeutelspender für ca. 25 einzelne Hygienebeutel
aus Papier oder zwei Nachfüllkartons mit ca. 25-30
Hygienebeuteln aus Kunststoff/ Edelstahl weiß
beschichtet, RAL9003/ Drei-Punkt-Befestigung/
inklusive Befestigungsmaterial/ für Aufputzmontage.

Fabrikat der Planung:  AIR-WOLF
Typ:  Serie Alpha
Artikel-Nr.:  60-139

Fabrikat des Bieters:
'.........'
(vom Bieter einzutragen)

alle folgenden Positionen mit gleichem Fabrikat der Planung sind einheitlich anzubieten.

Mit der Abgabe des Angebots sind Datenblätter zum Nachweis der Gleichwertigkeit einzureichen.
Wird kein Fabrikat des Bieters eingetragen, gilt das Fabrikat der Planung verbindlich angeboten.

Komplett liefern und betriebsfertig montieren,
einschließlich Befestigungssatz. und
Übergangsformteile.
Die Montagevorschriften des Herstellers sind
genaustens zu beachten.
Menge: 1,000 St.

#### Titel 07.02 Anlage WC 2

##### Abschnitt 07.02.01 GIS Installationswand WC 2

**07.02.01.001 Instatllationswand WC 2**
Instatllationswand WC 2

Geberit GIS Installationswand (raumhoch)
Vorwand an einer Massivdecke/Rohfuß-
boden beidseitig befestigt. Zur Erstellung
einer tragfähigen Installationswand aus
nicht vormontierten Einzelbauteilen, einschliesslich verfliesungsfähiger Oberfläche.

Installationswandhöhe: 330 cm (inkl .Fubo 20 cm)
Installationswandbreite: 295 cm
Installationswandtiefe: 25 cm

einschließlich der Montageelemente für Einrichtungsgegenstände oder
Armaturen

Komplett liefern und montieren, einschließlich Zuschnitt/Verschnitt, Befestigungsmaterialien,
Kleinteile, Montagehilfen, Leitern usw. Die In-
stallationsvorgaben des Herstellers sind zu
beachten.
Menge: 1,000 St

##### Abschnitt 07.02.02 Waschtisch Anlage WC 2

**07.02.02.001 Traverse für AP-Armatur**
für AP-Armatur,, mit zwei W-Anschl. 100 mm

Traverse für Wandarmatur AP, 100 mm, mit zwei Wasseranschlüssen

Verwendungszwecke
- Zum Einbau in Tragsysteme für
Vorwände, Trennwände oder frei stehende Wände

Eigenschaften
- Im Tragwerk stufenlos höhenverstellbar

Technische Eigenschaften
- Werkstoff: Stahl verzinkt
- Breite: 24,8 cm
- Höhe: 7,5 cm
- Tiefe: 4,3 cm
- Nettogewicht: 0,876 kg

zusätzlicher Lieferumfang
- 2 Anschlusswinkel Rp 1/2" / R 1/2", MF-fähig
- 2 Schalldämmunterlagen
- 2 Dämmhülsen
- 2 Schutz- und Markierstopfen
- 2 Abdichtscheiben
- Befestigungsmaterial

Fabrikat der Planung:  Geberit
Typ:  GIS Wt-Set
Art.Nr.:  461.741.00.1

Komplett liefern und betriebsfertig montieren,
einschließlich Befestigungssatz.
Die Montagevorschriften des Herstellers sind
genaustens zu beachten.
Menge: 1,000 St

**07.02.02.002 GIS WT-Set für Standarmatur**
WT-Set für Standarmatur

Set Waschtisch für Standarmatur

Verwendungszwecke
- Zum Einbau in Tragsysteme für
Vorwände, Trennwände oder frei stehende Wände

Eigenschaften
- Im Tragwerk stufenlos höhenverstellbar
- Befestigungsabstand Waschtisch standardmäßig 28
cm, anpassbar mit dem Geberit GIS Tragwerk
- Befestigung Anschlussbogen schallgedämmt

Technische Eigenschaften
- Werkstoff: Stahl
- Breite: 24,8 cm
- Höhe: 7,6 cm
- Tiefe: 4,5 cm
- Nettogewicht: 1,290 kg

zusätzlicher Lieferumfang
- 2 Anschlusswinkel R 1/2"
- 2 Schalldämmunterlagen
- 2 Dämmhülsen
- 5 Schutz- und Markierstopfen
- 2 Abdichtscheiben
- Anschlussbogen aus PE-HD, D 50 mm, verlängert
- Dichtung D 44 / 32 mm
- 2 Befestigungsclips M10
- 2 Gewindestangen M10
- Befestigungsmaterial

Fabrikat der Planung:  Geberit
Typ:  GIS Wt-Set
Art.Nr.:  461.430.00.1

Komplett liefern und betriebsfertig montieren,
einschließlich Befestigungssatz.
Die Montagevorschriften des Herstellers sind
genaustens zu beachten.
Menge: 1,000 St

**07.02.02.003 Abdichtungsset 1/2" Wanddurchführung**
Abdichtungsset 1/2" Wanddurchführung

Abdichtungsset für Wanddurchführungen.

Abdichtungsset bestehend aus:

- 2x Baustopfen
- 2x Dichthülse
- 2x Dichtmanschette

Fabrikat der Planung:  TECE Seal System
Typ:  Abdichtungsset
Art.Nr.:  704805

Angebotenes Fabrikat und Typ:
Nachweise sind mit dem Angebot einzureichen

Komplett liefern und betriebsfertig montieren,
einschließlich Befestigungssatz.
Die Montagevorschriften des Herstellers sind
genaustens zu beachten.
Menge: 2,000 St

**07.02.02.004 Waschtisch Plan weiß**
Waschtisch Plan weiß

Waschtisch nach EN32, 14688, mit keramischem
Überlauf, mit Hahnloch.

Eigenschaften:
- Sanitärkeramik
- Unterbaufähig

Fabrikat der Planung: Geberit
Typ:  Renova Plan

Farbe: weiß
B/ Breite  (cm): 60cm
T/ Tiefe  (cm): 48cm
Art.-Nr.: 501.636.00.1

Komplett liefern und betriebsfertig montieren,
einschließlich Befestigungssatz und
Schallschutzstreifen am Übergang Waschebcken/ Wand.
Die Montagevorschriften des Herstellers sind
genaustens zu beachten.
Menge: 1,000 St

**07.02.02.005 Ablaufventil mit Druckbetätigung, hochglanz-verchromt**
Ablaufventil mit Druckbetätigung, hochglanz-verchromt

Ablaufventil mit Druckbetätigung

Technische Eigenschaften
- Werkstoff: Messing verchromt
- Farbe / Oberfläche: chrom / glänzend
- Betätigung: Druckbetätigung
- Rohrgewinde: 1 1/4 "
- Nettogewicht: 0,363 kg

zusätzlicher Lieferumfang
- Ablaufventil
- Außenventilstopfen

Fabrikat der Planung:  Geberit
Artikel-Nr.:  152.076.21.1

Komplett liefern und betriebsfertig verlegen,
einschließlich Befestigungsmaterial,
Systempresswerkzeuge und Pressbacken.
Die Verlegevorschriften des Herstellers
sind genaustens zu beachten.
Menge: 1,000 St

**07.02.02.006 Tauchrohrgeruchsverschluss für Waschbecken**
Tauchrohrgeruchsverschluss für Waschbecken

Geberit Tauchrohrgeruchsverschluss für Waschbecken, Abgang horizontal

Verwendungszwecke
- Für Waschtische

Eigenschaften
- Güteüberwacht nach EN 274-3
- Korrosionsbeständig

Technische Eigenschaften
- Werkstoff: ABS
- Farbe / Oberfläche: chrom / glänzend
- Höhe: 17-33 cm
- Länge: 7,5-30 cm
- Abgang: horizontal
- Sperrwasserhöhe: 75 mm
- Außendurchmesser: 40 mm
- Rohrgewinde: 1 1/4 "
- Nettogewicht: 0,310 kg

zusätzlicher Lieferumfang
- Wandrosette

Fabrikat der Planung:  Geberit
Artikel-Nr.:  151.035.21.1

Komplett liefern und betriebsfertig montieren,
einschließlich Befestigungssatz.
Die Montagevorschriften des Herstellers sind
genaustens zu beachten.
Menge: 1,000 St

**07.02.02.007 Waschtischarmatur ǀ Ohne Ablaufgarnitur**
Waschtischarmatur ǀ Ohne Ablaufgarnitur

Einhebel-Waschtischarmatur DN 15 ǀ Ausladung: 101 mm ǀ Auslaufhöhe: 68 mm ǀ Luftsprudler (sichtbar) ǀ Ohne Ablaufgarnitur ǀ Flexible Anschlussschläuche G3/8 ǀ Griff aus Metall mit Rot-/Blau-Markierung ǀ Schnellmontagesystem Easy-Fix ǀ Kartusche: Ø 38 mm ǀ FirmaFlow® CLICK-Kartusche mit keramischen Dichtscheiben ǀ Kartuschenschwenkbereich: 100° ǀ Kartuschenübersetzung aus Edelstahl ǀ Heißwassertemperaturbegrenzer ǀ Norm: DIN EN 248 ǀ Geräuschverhalten DIN 4109: Gruppe 1 ǀ Lebensdauer: DIN EN 817, DIN EN 200 ǀ Gewicht: 1,149 kg ǀ Außenmaße (BxTxH): 47x137x133 mm ǀ Durchfluss bei 3 bar: 3,8 l/min ǀ Farbe / Oberfläche: Chrom

Fabrikat der Planung:  Ideal Standard
Typ:  Ceraflex
Bestell-Nr.:  B1710AA

Komplett liefern und betriebsfertig montieren,
einschließlich Befestigungssatz.
Die Montagevorschriften des Herstellers sind
genaustens zu beachten.
Menge: 1,000 St

**07.02.02.008 Verbrühschutz DN10**
Verbrühschutz DN10

Für alle Waschtischarmaturen geeignet
- Geeignet für die Montage auf dem Eckventil
- Temperatursperre bei 38°C
- Lieferung mit Anschlussset bestehend aus T-Stück
  und Flexschlauch
- Mit Siebdichtungen und Rückschlagventilen
- Spezieller Temperaturreguliergriff zur Durchführung
  manueller thermischer Desinfektionen
  (Werkzeuglose Entriegelung und Rückstellung auf
  Voreinstellung zur thermischen Desinfektion)

Fabrikat der Planung:  Rada
Typ:  Mini
  Untertisch-Thermostat
Bestell-Nr.:  04 9300 00

Komplett liefern und betriebsfertig montieren,
einschließlich Befestigungssatz. und
Übergangsformteile.
Die Montagevorschriften des Herstellers sind
genaustens zu beachten.
Menge: 1,000 St

**07.02.02.009 Seifen-Desinfektionsspender incl. Montage**
Seifenspender Montage

Seifen- und Desinfektionsmittelspender für 600 ml Händewaschlotion bzw. Desinfektionsmittel / Gehäuse Edelstahl weiß beschichtet, RAL 9016 / mit Edelstahl-Bedienhebel und herausnehmbarem Kunststoff-Nachfüllbehälter / Bedienung durch Drücken / Dosiermenge ca. 1,5 ml/Hub / mit Einheitsschloss und Sichtfenster aus Kunststoff zur Füllstandsanzeige / Befüllung von oben durch Entriegeln und Aufklappen des Gehäuses, danach Befüllung direkt im Spender selbst oder durch Entnahme des Nachfüllbehälters für Befüllung außerhalb des Spenders / wechselbare Pumpe aus Kunststoff am tiefsten Punkt, so dass die mögliche Verkeimung der Waschlotion durch regelmäßige, vollständige Entleerung vermieden werden kann / abgeschrägte Oberseite gegen das Ablegen von Abfall / Vier-Punkt-Befestigung / inklusive Befestigungsmaterial / für Aufputzmontage / EAN 4045504294018

Fabrikat der Planung:  AIR-WOLF
Typ:  Serie Omega
Artikel-Nr.:  29-401

Komplett liefern und betriebsfertig montieren,
einschließlich Befestigungssatz. und
Übergangsformteile.
Die Montagevorschriften des Herstellers sind
genaustens zu beachten.
Menge: 2,000 St

##### Abschnitt 07.02.03 WC Anlage WC 2

**07.02.03.001 Element f. WWC, 114 cm, mit Sigma UP-SPK 12 cm**
Element f. WWC, 114 cm, mit Sigma UP-SPK 12 cm

Element für Wand-WC, 114 cm, mit Sigma UP-Spülkasten 12 cm

Verwendungszwecke
- Zum Einbau in Tragsysteme für
Vorwände, Trennwände oder frei stehende Wände
- Für Fußbodenaufbauten 0-20 cm

Eigenschaften
- Im Tragwerk stufenlos höhenverstellbar
- Anschlussbogen in verschiedenen Tiefenpositionen
werkzeuglos montierbar, Verstellbereich 45 mm
- Mit Leerrohr für Wasserzuleitung für Geberit
AquaClean Dusch-WCs und für Anschlusskabel
- Befestigungsmöglichkeit für Elektroanschluss sowie
Power & Connect Box
- 50 Jahre Ersatzteilsicherheit
- UP-Spülkasten einteilig mit geschweißtem Spülrohr

Technische Eigenschaften
- Werkstoff: Stahl
- Breite: 42,4 cm
- Höhe: 114 cm
- Tiefe: 16,5 cm
- Fließdruck - min. bis max.: 10-1000 kPa
- Große Spülmenge Einstellbereich: 4 l/4,5 l/6 l/7,5 l
- Kleine Spülmenge Einstellbereich: 2-4 l
- Wassertemperatur - max.: 25 Grad C
- Nettogewicht: 8,155 kg

zusätzlicher Lieferumfang
- Wasseranschluss R 1/2", MasterFix- und
MeplaFix-fähig, mit integriertem Eckventil und Handrad
- Bauschutz für Serviceöffnung
- Anschlussset für WC, D 90 mm
- Anschlussbogen 90G aus PE-HD, D 90 mm
- Übergangsmuffe aus PE-HD, D 90 / 110 mm
- Befestigungs- und Schutzmaterial

Fabrikat der Planung:  Geberit
Typ:  GIS WWC
Art.Nr.:  461.311.00.6

Wird bei der Fabrikats-/Typenabfrage keine
entsprechende Angabe gemacht, so gilt das vorgegebene
Leitfabrikat als verbindlich angeboten und wird
Vertragsbestandteil.
Wird ein anderes Fabrikat eingetragen, sind dem Angebot
entsprechende aussagekräftige Unterlagen / Datenblätter
beizufügen.

Komplett liefern und betriebsfertig montieren,
einschließlich Befestigungssatz.
Die Montagevorschriften des Herstellers sind
genaustens zu beachten.
Menge: 1,000 St

**07.02.03.002 Tiefspül-WC**
Tiefspül-WC

Tiefspül-WC, Wandhängend, mit Spülrand, Typ 1,
Vollmenge 6/ 5l, nach EN997,Bodenfreiheit 7cm,
für 4,5l Spülbetrieb geeignet, 10 Jahre
Nachkaufgarantie

Fabrikat der Planung: Geberit
Typ:  Renova,Rimfree
Artikel-Nr.:  203050000
Farbe:  weiß
B/ Breite  (cm): 35,5cm
H/ Höhe  (cm): 34cm
T/ Tiefe  (cm): 54cm

Komplett liefern und betriebsfertig montieren,
einschließlich Befestigungsmaterial und
Schallschutzstreifen am Übergang WC/ Wand.
Die Montagevorschriften des Herstellers sind genaustens
zu beachten.Entsprechende Kosten sind mit einzukalkulieren.
Menge: 1,000 St

**07.02.03.003 Schallschutzset für WWC und Bidet**
Schallschutzset für WWC und Bidet

Geberit Schallschutzset für Wand-WC

Verwendungszwecke
- Zur Körperschalldämmung von WCs und Bidets
- Für WCs und Bidets mit Befestigungsabstand 18 oder
23 cm

Technische Eigenschaften
- Werkstoff: PE-E
- Wanddicke: 6 mm
- Nettogewicht: 0,109 kg

zusätzlicher Lieferumfang
- 2 Unterlegscheiben
- 2 Schallschutzhülsen
- Schalldämmmatte

Fabrikat der Planung: Geberit
Artikel-Nr.:  156.050.00.1

Komplett liefern und betriebsfertig montieren,
einschließlich Befestigungsmaterial und
Schallschutzstreifen am Übergang WC/ Wand.
Die Montagevorschriften des Herstellers sind genaustens
zu beachten.Entsprechende Kosten sind mit einzukalkulieren.
Menge: 1,000 St

**07.02.03.004 WC-Sitz**
WC-Sitz

WC-Sitz mit Deckel (überlappend) aus Kunststoff,
Scharniere aus Edelstahl, ohne Absenkautomatik,
für zuvor beschriebenes Tiefspül-WC.

Fabrikat der Planung: Geberit
Typ:  Renova
Artikel-Nr.:  573015000
Farbe:  weiß

Komplett liefern und betriebsfertig montieren,
einschließlich Befestigungssatz, inkl.
Montageschlüssel. Die Montagevorschriften des
Herstellers sind genaustens zu beachten.
Die entsprechenden kosten sind ensprechend einzukalkulieren
Menge: 1,000 St

**07.02.03.005 Sigma20 BetPl., rund, 2-Mengen-Sp**
Sigma20 BetPl., rund, 2-Mengen-Sp

Geberit Sigma20 Betätigungsplatte, rund, 2-Mengen-
Spülung

Verwendungszwecke
- Zur Spülauslösung bei Sigma UP-Spülkästen

Eigenschaften
- Betätigung von vorne
- Drückerstangen schallgedämmt, werkzeuglose
Schnelleinstellung

Technische Eigenschaften
- Werkstoffbezeichnung: Kunststoff
- Farbe / Oberfläche: Platte, Taste: weiß / glänzend
Designring: weiß matt
- Breite: 24,6 cm
- Höhe: 16,4 cm
- Tiefe: 1,2 cm
- Betätigungskraft - max.: 20 N
- Nettogewicht: 0,310 kg

zusätzlicher Lieferumfang
- Befestigungsrahmen
- 2 Distanzbolzen
- 2 Drückerstangen

Fabrikat der Planung:  Geberit
Typ:  Sigma20
Bestell-Nr.:  115.882.11.1

Lieferumfang
- Sigma20 Betätigungsplatte
- Befestigungsrahmen mit Infrarotsteuerung, vormontiert
- Schutzplatte
- Lagerbock mit Servomotor und Hebevorrichtung,
  vormontiert
- Befestigungsmaterial

Komplett liefern und betriebsfertig verlegen,
einschließlich Befestigungsmaterial.
Die Verlegevorschriften des Herstellers sind genaustens
zu beachten.Die Elektrozuleitung ist bauseits
vorhanden.
Menge: 1,000 St

**07.02.03.006 Set Power & Connect Box, mit Zwischenboden mit**
Set Power & Connect Box, mit Zwischenboden mit Anschl.Kemme

Geberit Set Power & Connect Box, mit Zwischenboden mit
Anschlussklemme

Verwendungszwecke
- Für Geberit Duofix und Geberit GIS Elemente für
Wand-WC, mit Sigma UP-Spülkasten 12 cm
- Für Geberit Duofix und Geberit GIS Elemente für
Wand-WC, mit Omega UP-Spülkasten 12 cm
- Zum Vorbereiten der Netzanschlüsse von Geberit
AquaClean Dusch-WCs
- Zur Aufnahme des Geberit Netzteils 12 V
- Zur Aufnahme des Geberit Bus Konverters

Eigenschaften
- Gewerketrennung
- Werkzeuglos montierbar
- Anschlussmöglichkeit für Geberit AquaClean
- Bauschutz für Serviceöffnung schützt vor
Feuchtigkeit und Schmutz

Technische Eigenschaften
- Nettogewicht: 0,486 kg

zusätzlicher Lieferumfang
- Power & Connect Box
- Zwischenboden mit Anschlussklemme
- Bauschutz
- Leerrohr Länge 0.32 m, für Anschluss Geberit
AquaClean

Fabrikat der Planung:  Geberit
Zusätzlicher Lieferumfang: Power & Connect Box
Typ:  Set Power & Connect Box,
  Netzteil, für WWC Element
Bestell-Nr.:  16.063.00.6

Komplett liefern und betriebsfertig verlegen,
einschließlich Befestigungsmaterial u. ELT-Anschluss.
Die Verlegevorschriften des Herstellers sind genaustens
zu beachten.
Die Elektrozuleitung ist bauseits vorhanden.
Menge: 1,000 St

**07.02.03.007 Netzteil, für Power & Connect Box**
Netzteil, für Power & Connect Box

Geberit Netzteil für Power & Connect Box

Technische Eigenschaften
- Ausgangsleistung: 12 W
- Ausgangsspannung: 12 V DC
- Nennspannung: 90-260 V AC
- Netzfrequenz: 50-60 Hz
- Schutzart: IPX4
- Nettogewicht: 0,348 kg

zusätzlicher Lieferumfang
- Netzteil mit LED-Anzeige
- Anschlusskabel
- Zwischenboden mit Anschlussklemme

Fabrikat der Planung:  Geberit
Zusätzlicher Lieferumfang: Power & Connect Box
Typ:  Set Power & Connect Box,
  Netzteil, für WWC Element
Bestell-Nr.:  116.096.00.1

Komplett liefern und betriebsfertig verlegen,
einschließlich Befestigungsmaterial u. ELT-Anschluss.
Die Verlegevorschriften des Herstellers sind genaustens
zu beachten.
Die Elektrozuleitung ist bauseits vorhanden.
Menge: 1,000 St

**07.02.03.008 HS05 Hygienespülung für Sigma UP-SPK, Netzbetrieb**
HS05 Hygienespülung für Sigma UP-SPK, Netzbetrieb

Geberit HS05 Hygienespülung für Sigma UP-Spülkasten 12 cm, Netzbetrieb

Verwendungszwecke
- Zum Einbau in Sigma UP-Spülkasten 12 cm
- Zum Verhindern von Stagnation in
Trinkwasserleitungen
- Zum Auslösen einer 1- oder 2-Mengen-Spülung über
Betätigungsplatte
- Für Massiv- und Trockenbau

Eigenschaften
- Mit Geberit Connect kompatibel
- Drahtgebunden vernetzbar mit Geberit Gateway via
GEBUS Konverter
- Drahtlos vernetzbar mit Geberit Gateway via
Bluetooth®
- Mit Geberit Control App kompatibel

Technische Eigenschaften
- Werkstoff: Kunststoff
- Betrieb: Elektronisch, Netzbetrieb
- Betriebsspannung: 12 V DC
- Intervallspülung Einstellbereich: 1-168 h
- Intervallspülzeit Einstellbereich: 1-200 s
- Leistungsaufnahme Stand-by: 0,15 W
- Nennspannung: 85-240 V AC
- Netzfrequenz: 50-60 Hz
- Schutzart: IP45
- Leistungsaufnahme: <= 4 W
- Nettogewicht: 0,177 kg

zusätzlicher Lieferumfang
- Lagerbock mit Servomotor und Hebevorrichtung,
vormontiert
- Elektrische Steuerung

Zusätzlich zu bestellen
- Betätigungsplatte
- Geberit Set Power & Connect Box, mit Zwischenboden
mit Anschlussklemme
- Geberit Netzteil für Power & Connect Box

Fabrikat der Planung:  Geberit
Zusätzlicher Lieferumfang: Power & Connect Box
Typ:  Set Power & Connect Box,
Bestell-Nr.:  116.109.00.6

Komplett liefern und betriebsfertig verlegen,
einschließlich Befestigungsmaterial u. ELT-Anschluss.
Die Verlegevorschriften des Herstellers sind genaustens
zu beachten.
Die Elektrozuleitung ist bauseits vorhanden.
Menge: 1,000 St

**07.02.03.009 WC-Papierspender**
WC-Papierspender

WC-Papierspender für 2 Haushaltsrollen/
vollautomatisches Nachfallen der zweiten Rolle nach
Verbrauch der ersten/ Befüllung durch Herabklappen der
Frontplatte/ Gehäuse Edelstahl gebürstet/
wellenförmige Front/ mit Sichtschlitz zur
Füllstandskontrolle/ mit Einheitsschloss / abgeschrägte
Oberseite gegen das Ablegen von Abfall/
Vier-Punkt-Befestigung/ inklusive Befestigungsmaterial und Schlüssel/ für Aufputzmontage.

Fabrikat der Planung:  AIR-WOLF
Typ:  Serie Omega II
Artikel-Nr.:  25-033

Ausschließlich betriebsfertig montieren,
einschließlich Befestigungsmaterial.
Die Montagevorschriften des Herstellers
sind genaustens zu beachten.
Menge: 1,000 St

**07.02.03.010 WC-Bürstengarnitur**
WC-Bürstengarnitur

WC-Bürstengarnitur, langer Bürstenstiel mit
ergonomischem Griff erleichtert die Handhabung, Bürstenkopf aus schwarzem Polyamind, kegelförmig zulaufender Behälter
mit großer Einführöffnung.

Fabrikat der Planung:  Hewi
Modell:  801.20.100
Farbe:  weiß

betriebsfertig montieren,
einschließlich Befestigungsmaterial.
Die Montagevorschriften des Herstellers
sind genaustens zu beachten.
Menge: 1,000 St

**07.02.03.011 Hygienebeutelspender**
Hygienebeutelspender

Hygienebeutelspender für ca. 25 einzelne Hygienebeutel
aus Papier oder zwei Nachfüllkartons mit ca. 25-30
Hygienebeuteln aus Kunststoff/ Edelstahl weiß
beschichtet, RAL9003/ Drei-Punkt-Befestigung/
inklusive Befestigungsmaterial/ für Aufputzmontage.

Fabrikat der Planung:  AIR-WOLF
Typ:  Serie Alpha
Artikel-Nr.:  60-139

betriebsfertig montieren,
einschließlich Befestigungsmaterial.
Die Montagevorschriften des Herstellers
sind genaustens zu beachten.
Menge: 1,000 St

#### Titel 07.03 Anlage HWR

##### Abschnitt 07.03.01 GIS Installationswand HWR

**07.03.01.001 Instatllationswand HWR**
Instatllationswand HWR

Geberit GIS Installationswand (raumhoch)
Vorwand an einer Massivdecke/Rohfuß-
boden beidseitig befestigt. Zur Erstellung
einer tragfähigen Installationswand aus
nicht vormontierten Einzelbauteilen, einschliesslich verfliesungsfähiger Oberfläche.

Installationswandhöhe: 330 cm (inkl .Fubo 20 cm)
Installationswandbreite: 300 cm
Installationswandtiefe: 25 cm

einschließlich der Montageelemente für
Einrichtungsgegenstände oder
Armaturen

Komplett liefern und montieren, einschließlich Zuschnitt/Verschnitt, Befestigungsmaterialien,
Kleinteile, Montagehilfen, Leitern usw. Die In-
stallationsvorgaben des Herstellers sind zu
beachten.
Menge: 1,000 St

##### Abschnitt 07.03.02 Wasch-Außguss Anlage HWR

**07.03.02.001 Ausgussbecken Installationselement**
Ausgussbecken Installationselement

Montageelement Ausgussbecken, 130cm, für
Wandarmatur, zum Einbau in einer Ständerwand oder in
einer Trockenbau Vorwand vor einer Massiv-oder
Ständerwand

Fabrikat:  Geberit
Typ:  Duofix
Art.Nr.:  111.450.00.2

Fabrikat des Bieters:
'.........'
(vom Bieter einzutragen)

alle folgenden Positionen mit gleichem Fabrikat der Planung sind einheitlich anzubieten.

Mit der Abgabe des Angebots sind Datenblätter zum Nachweis der Gleichwertigkeit einzureichen.
Wird kein Fabrikat des Bieters eingetragen, gilt das Fabrikat der Planung verbindlich angeboten.

Komplett liefern und betriebsfertig montieren,
einschließlich Befestigungssatz.
Die Montagevorschriften des Herstellers sind
genaustens zu beachten.
Menge: 1,000 St

**07.03.02.002 Traverse für WM und GS**
Traverse für WM und GS

Traverse für Waschmaschine und Geschirrspülmaschine

Eigenschaften
- Wasseranschluss und UP-Geruchsverschluss trennbar
oder zusammen montierbar
- Vertikal und horizontal montierbar

Technische Eigenschaften
- Breite: 23,1 cm
- Höhe: 7,6 cm
- Tiefe: 4,3 cm
- Nettogewicht: 1,123 kg

zusätzlicher Lieferumfang
- UP-Geruchsverschluss
- Manschette aus EPDM, D 40 / 50 mm
- Winkelschlauchtülle D 19 / 23 mm, verchromt
- Wandrosette verchromt
- Anschlusswinkel Rp 1/2" / R 1/2", MF-fähig
- Schalldämmunterlage
- Dämmhülse
- Abdichtscheibe
- Schutz- und Markierstopfen
- Befestigungsmaterial

Fabrikat der Planung:  Geberit
Typ:  GIS WM-GS
Art.Nr.:  461.445.00.1

Fabrikat des Bieters:
'.........'
(vom Bieter einzutragen)

alle folgenden Positionen mit gleichem Fabrikat der Planung sind einheitlich anzubieten.

Mit der Abgabe des Angebots sind Datenblätter zum Nachweis der Gleichwertigkeit einzureichen.
Wird kein Fabrikat des Bieters eingetragen, gilt das Fabrikat der Planung verbindlich angeboten.

Komplett liefern und betriebsfertig montieren,
einschließlich Befestigungssatz.
Die Montagevorschriften des Herstellers sind
genaustens zu beachten.
Menge: 2,000 St

**07.03.02.003 Traverse für AP-Armatur,, mit zwei W-Anschl. 100 mm**
Traverse für AP-Armatur,, mit zwei W-Anschl. 100 mm

Traverse für Wandarmatur AP, 100 mm, mit zwei Wasseranschlüssen

Verwendungszwecke
- Zum Einbau in Tragsysteme für
Vorwände, Trennwände oder frei stehende Wände

Eigenschaften
- Im Tragwerk stufenlos höhenverstellbar

Technische Eigenschaften
- Werkstoff: Stahl verzinkt
- Breite: 24,8 cm
- Höhe: 7,5 cm
- Tiefe: 4,3 cm
- Nettogewicht: 0,876 kg

zusätzlicher Lieferumfang
- 2 Anschlusswinkel Rp 1/2" / R 1/2", MF-fähig
- 2 Schalldämmunterlagen
- 2 Dämmhülsen
- 2 Schutz- und Markierstopfen
- 2 Abdichtscheiben
- Befestigungsmaterial

Fabrikat der Planung:  Geberit
Typ:  GIS AP
Art.Nr.:  461.741.00.1

Fabrikat des Bieters:
'.........'
(vom Bieter einzutragen)

alle folgenden Positionen mit gleichem Fabrikat der Planung sind einheitlich anzubieten.

Mit der Abgabe des Angebots sind Datenblätter zum Nachweis der Gleichwertigkeit einzureichen.
Wird kein Fabrikat des Bieters eingetragen, gilt das Fabrikat der Planung verbindlich angeboten.

Komplett liefern und betriebsfertig montieren,
einschließlich Befestigungssatz.
Die Montagevorschriften des Herstellers sind
genaustens zu beachten.
Menge: 1,000 St

**07.03.02.004 Duofix Montageplatte aus Holz, tiefenverstellbar**
Montageplatte aus Holz, tiefenverstellbar

Montageplatte universell, UP

Verwendungszwecke
- Für Trockenbau
- Zur Montage von UP-Armaturen und -lüftern,
Hygienespülungen und anderen Einbaugeräten

Technische Eigenschaften
- Werkstoff: Holz
- Breite: 60 cm
- Höhe: 27,5 cm
- Tiefe: 15,5 cm
- Nettogewicht: 2,237 kg

zusätzlicher Lieferumfang
- 8 Befestigungswinkel
- Befestigungsmaterial

Fabrikat der Planung:  Geberit
Typ:  Duofix
Art.Nr.:  111.788.00.1

Komplett liefern und betriebsfertig montieren,
einschließlich Befestigungssatz.
Die Montagevorschriften des Herstellers sind
genaustens zu beachten.
Menge: 1,000 St

**07.03.02.005 Abdichtungsset 1/2" Wanddurchführung**
Abdichtungsset 1/2" Wanddurchführung

Abdichtungsset für Wanddurchführungen.

Abdichtungsset bestehend aus:

- 2x Baustopfen
- 2x Dichthülse
- 2x Dichtmanschette

Fabrikat der Planung:  TECE Seal System
Typ:  Abdichtungsset
Art.Nr.:  704805

Komplett liefern und betriebsfertig montieren,
einschließlich Befestigungssatz.
Die Montagevorschriften des Herstellers sind
genaustens zu beachten.
Menge: 3,000 St

**07.03.02.006 Publica Ausgussbecken für Klapprost**
Ausgussbecken für Klapprost

Verwendungszwecke
- Für Industrie und Handel
- Zum Ausschütten von Abwasser

Technische Eigenschaften
- Werkstoff: Sanitärkeramik
- Farbe / Oberfläche: weiß
- Breite: 45 cm
- Höhe: 35 cm
- Tiefe: 33,5 cm
- Überlauf: ohne
- Nettogewicht: 19,000 kg

zusätzlicher Lieferumfang
- Ausgussbecken

Zusätzlich zu bestellen
- Klapprost aus Edelstahl, mit Puffern
- Beckenrandschoner

Fabrikat der Planung:  Geberit
Typ:  Publica
Art.Nr.:  367200000

Fabrikat des Bieters:
'.........'
(vom Bieter einzutragen)

alle folgenden Positionen mit gleichem Fabrikat der Planung sind einheitlich anzubieten.

Mit der Abgabe des Angebots sind Datenblätter zum Nachweis der Gleichwertigkeit einzureichen.
Wird kein Fabrikat des Bieters eingetragen, gilt das Fabrikat der Planung verbindlich angeboten.

Komplett liefern und betriebsfertig montieren,
einschließlich Befestigungssatz und
Schallschutzstreifen am Übergang Waschebcken/ Wand.
Die Montagevorschriften des Herstellers sind
genaustens zu beachten.
Menge: 1,000 St

**07.03.02.007 Publica Klapprost mit Puffern**
Klapprost mit Puffern

Klapprost mit Puffern

Technische Eigenschaften
Werkstoff: Edelstahl
Nettogewicht: 0,823 kg

zusätzlicher Lieferumfang
Klapprost aus Edelstahl, mit Puffern
Befestigungsmaterial

Fabrikat der Planung:  Geberit
Typ:  Publica
Art.Nr.:  552201000

passend zum zuvor angebotenen Ausgussbecken

Komplett liefern und betriebsfertig montieren,
einschließlich Befestigungssatz.
Die Montagevorschriften des Herstellers sind
genaustens zu beachten.
Menge: 1,000 St

**07.03.02.008 Beckenrandschoner, für Ausgussbecken**
Beckenrandschoner, für Ausgussbecken

Beckenrandschoner

Technische Eigenschaften
- Werkstoff: Kunststoff
- Nettogewicht: 0,094 kg

zusätzlicher Lieferumfang
- Beckenrandschoner

Fabrikat der Planung:  Geberit
Typ:  Publica
Art.Nr.:  552203000

passend zum zuvor angebotenen Ausgussbecken

Komplett liefern und betriebsfertig montieren,
einschließlich Befestigungssatz.
Die Montagevorschriften des Herstellers sind
genaustens zu beachten.
Menge: 1,000 St

**07.03.02.009 Ablaufventil mit Druckbetätigung, hochglanz-verchromt**
Ablaufventil mit Druckbetätigung, hochglanz-verchromt

Ablaufventil mit Druckbetätigung

Technische Eigenschaften
- Werkstoff: Messing verchromt
- Farbe / Oberfläche: chrom / glänzend
- Betätigung: Druckbetätigung
- Rohrgewinde: 1 1/4 "
- Nettogewicht: 0,363 kg

zusätzlicher Lieferumfang
- Ablaufventil
- Außenventilstopfen

Fabrikat der Planung:  Geberit
Artikel-Nr.:  152.076.21.1

Komplett liefern und betriebsfertig verlegen,
einschließlich Befestigungsmaterial,
Systempresswerkzeuge und Pressbacken.
Die Verlegevorschriften des Herstellers
sind genaustens zu beachten.
Menge: 1,000 St

**07.03.02.010 Tauchr.Ger-Vers. für WB,**
Rohrbogengeruchsverschluss für Spülbecken

Verwendungszwecke
- Zum Anschließen von Spültischen mit einem Becken

Eigenschaften
- Güteüberwacht nach EN 274-3

Technische Eigenschaften
- Werkstoff: PP
- Farbe / Oberfläche: weiß-alpin
- Länge: 15-30 cm
- Abgang: horizontal
- Außendurchmesser: 40 mm
- Rohrgewinde: 1 1/2 "
- Nettogewicht: 0,210 kg

zusätzlicher Lieferumfang
- Einlaufstutzen mit Überwurfmutter aus PP, G 1 1/2"
- Wandrosette

Fabrikat der Planung:  Geberit
Artikel-Nr.:  152.742.11.1

Fabrikat des Bieters:
'.........'
(vom Bieter einzutragen)

alle folgenden Positionen mit gleichem Fabrikat der Planung sind einheitlich anzubieten.

Mit der Abgabe des Angebots sind Datenblätter zum Nachweis der Gleichwertigkeit einzureichen.
Wird kein Fabrikat des Bieters eingetragen, gilt das Fabrikat der Planung verbindlich angeboten.

Komplett liefern und betriebsfertig verlegen,
einschließlich Befestigungsmaterial,
Systempresswerkzeuge und Pressbacken.
Die Verlegevorschriften des Herstellers
sind genaustens zu beachten.
Menge: 1,000 St

**07.03.02.011 Wand-Waschtischarmatur ǀ AP**
Wand-Waschtischarmatur ǀ AP

Einhebel-Wand-Waschtischarmatur Aufputz DN 15
Ausladung: 160 mm

Luftsprudler (sichtbar) Griff aus Metall mit Rot-Blau-Markierung S-Anschlüsse (verstellbar) Kartusche: Ø 38 mm FirmaFlow® CLICK-Kartusche mit keramischen Dichtscheiben Kartuschenschwenkbereich: 100° Kartuschenübersetzung aus Edelstahl Heißwassertemperaturbegrenzer ǀ Mit 2 Rosetten (rund) aus Metall Schwenkbereich Auslauf: 360° Norm: DIN EN 248 Geräuschverhalten DIN 4109: Gruppe 1 Lebensdauer: DIN EN 817, DIN EN 200 ǀ Gewicht: 1,552 kg Außenmaße (BxTxH): 220x214x160 mm Durchfluss bei 3 bar: 3,8 l/min Farbe / Oberfläche: Chrom

Fabrikat der Planung:  Ideal Standard
Typ:  Ceraflex
Bestell-Nr.:  B1717AA

Fabrikat des Bieters:
'.........'
(vom Bieter einzutragen)

alle folgenden Positionen mit gleichem Fabrikat der Planung sind einheitlich anzubieten.

Mit der Abgabe des Angebots sind Datenblätter zum Nachweis der Gleichwertigkeit einzureichen.
Wird kein Fabrikat des Bieters eingetragen, gilt das Fabrikat der Planung verbindlich angeboten.

Komplett liefern und betriebsfertig montieren,
einschließlich Befestigungssatz.
Die Montagevorschriften des Herstellers sind
genaustens zu beachten.
Menge: 1,000 St

**07.03.02.012 Mini-Durchlauferhitzer 6,5kW 400V**
Mini-Durchlauferhitzer 6,5kW 400V

Elektronisch geregelter Mini-Durchlaufer- hitzer mit
Regelelektronik, Auslauftemperatursensor und variabler
Begrenzung der Durchflussmenge. Gradgenaue
Wunschtemperatur bis zur maximalen Leistung. Interne
Temperaturbegrenzung von 30 - 50°C. Inklusive
Spezial-Strahlregler für idealen Wasserstrahl und
integriertem Durchflussmengenregler zum Einsatz in
vorhandene Armatur. Verbrühschutz durch automatische
Leistungsanpassung. Untertischmontage.

Fabrikat der Planung: Stiebel Eltron
Typ:  DEM 7
  6,5kW, 400V
Höhe:  143mm
Breite:  190mm
Tiefe:  98mm

Fabrikat des Bieters:
'.........'
(vom Bieter einzutragen)

alle folgenden Positionen mit gleichem Fabrikat der Planung sind einheitlich anzubieten.

Mit der Abgabe des Angebots sind Datenblätter zum Nachweis der Gleichwertigkeit einzureichen.
Wird kein Fabrikat des Bieters eingetragen, gilt das Fabrikat der Planung verbindlich angeboten.

Komplett liefern und betriebsfertig montieren,
einschließlich betriebsfertigen elektrischem Anschluss,
einschließlich verchromtes T-Stück 1/2" und flexiblen
Anschlussschlauch 1/2" zwischen T-Stück und
Durchlauferhitzer (druckfeste Armatur), einschließlich
Einstellung der Temperatur auf 50°C.
Die el. Zuleitung ist bauseits vorhanden.
Menge: 1,000 St

**07.03.02.013 Seifen-Desinfektionsspender incl. Montage**
Seifenspender Montage

Seifen- und Desinfektionsmittelspender für 600 ml Händewaschlotion bzw. Desinfektionsmittel / Gehäuse Edelstahl weiß beschichtet, RAL 9016 / mit Edelstahl-Bedienhebel und herausnehmbarem Kunststoff-Nachfüllbehälter / Bedienung durch Drücken / Dosiermenge ca. 1,5 ml/Hub / mit Einheitsschloss und Sichtfenster aus Kunststoff zur Füllstandsanzeige / Befüllung von oben durch Entriegeln und Aufklappen des Gehäuses, danach Befüllung direkt im Spender selbst oder durch Entnahme des Nachfüllbehälters für Befüllung außerhalb des Spenders / wechselbare Pumpe aus Kunststoff am tiefsten Punkt, so dass die mögliche Verkeimung der Waschlotion durch regelmäßige, vollständige Entleerung vermieden werden kann / abgeschrägte Oberseite gegen das Ablegen von Abfall / Vier-Punkt-Befestigung / inklusive Befestigungsmaterial / für Aufputzmontage / EAN 4045504294018

Fabrikat der Planung:  AIR-WOLF
Typ:  Serie Omega
Artikel-Nr.:  29-401

Komplett liefern und betriebsfertig montieren,
einschließlich Befestigungssatz. und
Übergangsformteile.
Die Montagevorschriften des Herstellers sind
genaustens zu beachten.
Menge: 2,000 St

**07.03.02.014 Abfallkorb Montage**
Abfallkorb Montage

Abfallkorb mit 35Liter Volumen/ Kunststoff weiß / für
gebrauchte Papierhandtücher/ zur Verwendung mit oder
ohne Abfallbeutel/ für Aufputzmontage oder freistehend.

Fabrikat der Planung:  AIR-WOLF
Typ:  Serie Beta
Artikel-Nr.:  30-569

Ausschließlich betriebsfertig montieren,
einschließlich Befestigungsmaterial.
Die Montagevorschriften des Herstellers
sind genaustens zu beachten.
Menge: 2,000 St

#### Titel 07.04 Anlage Pumi

##### Abschnitt 07.04.01 GIS Installationswand Pumi

**07.04.01.001 Instatllationswand Pumi**
Instatllationswand Pumi

Geberit GIS Installationswand (raumhoch)
Vorwand an einer Massivdecke/Rohfuß-
boden beidseitig befestigt. Zur Erstellung
einer tragfähigen Installationswand aus
nicht vormontierten Einzelbauteilen, einschliesslich verfliesungsfähiger Oberfläche.

Installationswandhöhe: 330 cm (inkl .Fubo 20 cm)
Installationswandbreite: 145 cm
Installationswandtiefe: 25 cm

einschließlich der Montageelemente für
Einrichtungsgegenstände oder
Armaturen

Komplett liefern und montieren, einschließlich Zuschnitt/Verschnitt, Befestigungsmaterialien,
Kleinteile, Montagehilfen, Leitern usw. Die In-
stallationsvorgaben des Herstellers sind zu
beachten.
Menge: 1,000 St

##### Abschnitt 07.04.02 Anlage Ausgussbecken Pumi

**07.04.02.001 Ausgussbecken Installationselement**
Ausgussbecken Installationselement

Montageelement Ausgussbecken, 130cm, für
Wandarmatur, zum Einbau in einer Ständerwand oder in
einer Trockenbau Vorwand vor einer Massiv-oder
Ständerwand

Fabrikat:  Geberit
Typ:  Duofix
Art.Nr.:  111.450.00.2

Komplett liefern und betriebsfertig montieren,
einschließlich Befestigungssatz.
Die Montagevorschriften des Herstellers sind
genaustens zu beachten.
Menge: 1,000 St

**07.04.02.002 Abdichtungsset 1/2" Wanddurchführung**
Abdichtungsset 1/2" Wanddurchführung

Abdichtungsset für Wanddurchführungen.

Abdichtungsset bestehend aus:

- 2x Baustopfen
- 2x Dichthülse
- 2x Dichtmanschette

Fabrikat der Planung:  TECE Seal System
Typ:  Abdichtungsset
Art.Nr.:  704805

Komplett liefern und betriebsfertig montieren,
einschließlich Befestigungssatz.
Die Montagevorschriften des Herstellers sind
genaustens zu beachten.
Menge: 1,000 St

**07.04.02.003 Ausgussbecken für Klapprost**
Ausgussbecken für Klapprost

Verwendungszwecke
- Für Industrie und Handel
- Zum Ausschütten von Abwasser

Technische Eigenschaften
- Werkstoff: Sanitärkeramik
- Farbe / Oberfläche: weiß
- Breite: 45 cm
- Höhe: 35 cm
- Tiefe: 33,5 cm
- Überlauf: ohne
- Nettogewicht: 19,000 kg

zusätzlicher Lieferumfang
- Ausgussbecken

Zusätzlich zu bestellen
- Klapprost aus Edelstahl, mit Puffern
- Beckenrandschoner

Fabrikat der Planung:  Geberit
Typ:  Publica
Art.Nr.:  367200000

Komplett liefern und betriebsfertig montieren,
einschließlich Befestigungssatz und
Schallschutzstreifen am Übergang Waschebcken/ Wand.
Die Montagevorschriften des Herstellers sind
genaustens zu beachten.
Menge: 1,000 St

**07.04.02.004 Publica Klapprost mit Puffern**
Publica Klapprost mit Puffern

Klapprost mit Puffern

Technische Eigenschaften
Werkstoff: Edelstahl
Nettogewicht: 0,823 kg

zusätzlicher Lieferumfang
Klapprost aus Edelstahl, mit Puffern
Befestigungsmaterial

Fabrikat der Planung:  Geberit
Typ:  Publica
Art.Nr.:  552201000

Wird bei der Fabrikats-/Typenabfrage keine
entsprechende Angabe gemacht, so gilt das vorgegebene
Leitfabrikat als verbindlich angeboten und wird
Vertragsbestandteil.
Wird ein anderes Fabrikat eingetragen, sind dem Angebot
entsprechende aussagekräftige Unterlagen / Datenblätter
beizufügen.

Komplett liefern und betriebsfertig montieren,
einschließlich Befestigungssatz.
Die Montagevorschriften des Herstellers sind
genaustens zu beachten.
Menge: 1,000 St

**07.04.02.005 Publica Beckenrandschoner, für Ausgussbecken**
Beckenrandschoner, für Ausgussbecken

Beckenrandschoner

Technische Eigenschaften
- Werkstoff: Kunststoff
- Nettogewicht: 0,094 kg

zusätzlicher Lieferumfang
- Beckenrandschoner

Fabrikat der Planung:  Geberit
Typ:  Publica
Art.Nr.:  552203000

Komplett liefern und betriebsfertig montieren,
einschließlich Befestigungssatz.
Die Montagevorschriften des Herstellers sind
genaustens zu beachten.
Menge: 1,000 St

**07.04.02.006 Ablaufventil mit Druckbetätigung, hochglanz-verchromt**
Ablaufventil mit Druckbetätigung, hochglanz-verchromt

Ablaufventil mit Druckbetätigung

Technische Eigenschaften
- Werkstoff: Messing verchromt
- Farbe / Oberfläche: chrom / glänzend
- Betätigung: Druckbetätigung
- Rohrgewinde: 1 1/4 "
- Nettogewicht: 0,363 kg

zusätzlicher Lieferumfang
- Ablaufventil
- Außenventilstopfen

Fabrikat der Planung:  Geberit
Artikel-Nr.:  152.076.21.1

Komplett liefern und betriebsfertig verlegen,
einschließlich Befestigungsmaterial,
Systempresswerkzeuge und Pressbacken.
Die Verlegevorschriften des Herstellers
sind genaustens zu beachten.
Menge: 1,000 St

**07.04.02.007 Tauchr.Ger-Vers. für WB,**
Rohrbogengeruchsverschluss für Spülbecken

Verwendungszwecke
- Zum Anschließen von Spültischen mit einem Becken

Eigenschaften
- Güteüberwacht nach EN 274-3

Technische Eigenschaften
- Werkstoff: PP
- Farbe / Oberfläche: weiß-alpin
- Länge: 15-30 cm
- Abgang: horizontal
- Außendurchmesser: 40 mm
- Rohrgewinde: 1 1/2 "
- Nettogewicht: 0,210 kg

zusätzlicher Lieferumfang
- Einlaufstutzen mit Überwurfmutter aus PP, G 1 1/2"
- Wandrosette

Fabrikat der Planung:  Geberit
Artikel-Nr.:  152.742.11.1

Komplett liefern und betriebsfertig verlegen,
einschließlich Befestigungsmaterial,
Systempresswerkzeuge und Pressbacken.
Die Verlegevorschriften des Herstellers
sind genaustens zu beachten.
Menge: 1,000 St

**07.04.02.008 Wand-Waschtischarmatur ǀ AP**
Wand-Waschtischarmatur ǀ AP

Einhebel-Wand-Waschtischarmatur Aufputz DN 15
Ausladung: 160 mm

Luftsprudler (sichtbar) Griff aus Metall mit Rot-Blau-Markierung S-Anschlüsse (verstellbar) Kartusche: Ø 38 mm FirmaFlow® CLICK-Kartusche mit keramischen Dichtscheiben Kartuschenschwenkbereich: 100° Kartuschenübersetzung aus Edelstahl Heißwassertemperaturbegrenzer ǀ Mit 2 Rosetten (rund) aus Metall Schwenkbereich Auslauf: 360° Norm: DIN EN 248 Geräuschverhalten DIN 4109: Gruppe 1 Lebensdauer: DIN EN 817, DIN EN 200 ǀ Gewicht: 1,552 kg Außenmaße (BxTxH): 220x214x160 mm Durchfluss bei 3 bar: 3,8 l/min Farbe / Oberfläche: Chrom

Fabrikat der Planung:  Ideal Standard
Typ:  Ceraflex
Bestell-Nr.:  B1717AA

Komplett liefern und betriebsfertig montieren,
einschließlich Befestigungssatz.
Die Montagevorschriften des Herstellers sind
genaustens zu beachten.
Menge: 1,000 St

**07.04.02.009 Seifenspender-Desinfektionsmittelspender**
Seifen-Desinfektionsmittelspender

Seifen- und Desinfektionsmittelspender für 600 ml
Händewaschlotion bzw. Desinfektionsmittel/ Gehäuse
Edelstahl gebürstet/ transparent pulverbeschichtet /
gegen Finger- und Anlaufspuren/ mit
Edelstahl-Bedienhebel und herausnehmbarem
Kunststoff-Nachfüllbehälter/ Bedienung durch Drücken/
Dosiermenge ca. 1,5ml/Hub/ mit Einheitsschloss und
Sichtfenster aus Kunststoff zur Füllstandsanzeige/
Befüllung von oben durch Entriegeln und Aufklappen des
Gehäuses, danach Befüllung direkt im Spender selbst
oder durch Entnahme des Nachfüllbehälters für Befüllung
außerhalb des Spenders / wechselbare Pumpe aus
Kunststoff am tiefsten Punkt, so dass die mögliche
Verkeimung der Waschlotion durch regelmäßige,
vollständige Entleerung vermieden werden kann/
abgeschrägte Oberseite gegen das Ablegen von Abfall/
Vier-Punkt-Befestigung/ inklusive Befestigungsmaterial/
für Aufputzmontage.

Fabrikat der Planung:  AIR-WOLF
Typ:  Serie Omega
Artikel-Nr.:  29-001

Fabrikat des Bieters:
'.........'
(vom Bieter einzutragen)

alle folgenden Positionen mit gleichem Fabrikat der Planung sind einheitlich anzubieten.

Mit der Abgabe des Angebots sind Datenblätter zum Nachweis der Gleichwertigkeit einzureichen.
Wird kein Fabrikat des Bieters eingetragen, gilt das Fabrikat der Planung verbindlich angeboten.

Komplett liefern und betriebsfertig montieren,
einschließlich Befestigungssatz. und
Übergangsformteile.
Die Montagevorschriften des Herstellers sind
genaustens zu beachten.
Menge: 2,000 St

**07.04.02.010 Abfallkorb Montage**
Abfallkorb Montage

Abfallkorb mit 35Liter Volumen/ Kunststoff weiß / für
gebrauchte Papierhandtücher/ zur Verwendung mit oder
ohne Abfallbeutel/ für Aufputzmontage oder freistehend.

Fabrikat der Planung:  AIR-WOLF
Typ:  Serie Beta
Artikel-Nr.:  30-569

Komplett liefern und betriebsfertig montieren,
einschließlich Befestigungssatz.
Die Montagevorschriften des Herstellers sind
genaustens zu beachten.
Menge: 2,000 St

#### Titel 07.05 WC-Anlage Barrierefrei

##### Abschnitt 07.05.01 GIS Installationswand Barrierefrei

**07.05.01.001 Instatllationswand Barrierefrei**
Instatllationswand Barrierefrei

Geberit GIS Installationswand (raumhoch)
Vorwand an einer Massivdecke/Rohfuß-
boden beidseitig befestigt. Zur Erstellung
einer tragfähigen Installationswand aus
nicht vormontierten Einzelbauteilen, einschliesslich verfliesungsfähiger Oberfläche.

Installationswandhöhe: 330 cm (inkl .Fubo 20 cm)
Installationswandbreite: 250 cm
Installationswandtiefe: 25 cm

einschließlich der Montageelemente für
Einrichtungsgegenstände oder
Armaturen

Komplett liefern und montieren, einschließlich Zuschnitt/Verschnitt, Befestigungsmaterialien,
Kleinteile, Montagehilfen, Leitern usw. Die In-
stallationsvorgaben des Herstellers sind zu
beachten.
Menge: 1,000 St

##### Abschnitt 07.05.02 Waschtisch Anlage Barrierefrei

**07.05.02.001 WT-Set für Standarmatur,, mit UP-Sifon**
WT-Set für Standarmatur,, mit UP-Sifon

WT-Set Waschtisch für Standarmatur, mit UP-Geruchsverschluss

Verwendungszwecke
- Zum Einbau in Tragsysteme für
Vorwände, Trennwände oder frei stehende Wände
- Für barrierefreies Bauen geeignet

Eigenschaften
- Im Tragwerk stufenlos höhenverstellbar
- Befestigungsabstand Waschtisch standardmäßig 28
cm, anpassbar mit dem Geberit GIS Tragwerk
- UP-Geruchsverschluss mit optimaler
Strömungsführung und hoher Selbstreinigungsfähigkeit
- UP-Geruchsverschluss bei Fertigmontage +/- 3 cm
höhenverstellbar

Technische Eigenschaften
- Werkstoff: Stahl
- Breite: 24,8 cm
- Höhe: 23,9 cm
- Tiefe: 7 cm
- Nettogewicht: 2,088 kg

zusätzlicher Lieferumfang
- 2 Anschlusswinkel Rp 1/2" / R 1/2", MF-fähig
- 2 Schalldämmunterlagen
- 2 Dämmhülsen
- 4 Schutz- und Markierstopfen
- 2 Abdichtscheiben
- 2 Befestigungsclips M10
- 2 Gewindestangen M10
- Bauschutz
- Befestigungsmaterial

Fabrikat der Planung:  Geberit
Typ:  GIS-WT
Art.Nr.:  461.435.00.1

Komplett liefern und betriebsfertig montieren,
einschließlich Befestigungssatz.
Die Montagevorschriften des Herstellers sind
genaustens zu beachten.
Menge: 1,000 St

**07.05.02.002 Traverse für AP-Armatur**
Traverse für AP-Armatur,, mit zwei W-Anschl. 100 mm

Traverse für Wandarmatur AP, 100 mm, mit zwei Wasseranschlüssen

Verwendungszwecke
- Zum Einbau in Tragsysteme für
Vorwände, Trennwände oder frei stehende Wände

Eigenschaften
- Im Tragwerk stufenlos höhenverstellbar

Technische Eigenschaften
- Werkstoff: Stahl verzinkt
- Breite: 24,8 cm
- Höhe: 7,5 cm
- Tiefe: 4,3 cm
- Nettogewicht: 0,876 kg

zusätzlicher Lieferumfang
- 2 Anschlusswinkel Rp 1/2" / R 1/2", MF-fähig
- 2 Schalldämmunterlagen
- 2 Dämmhülsen
- 2 Schutz- und Markierstopfen
- 2 Abdichtscheiben
- Befestigungsmaterial

Fabrikat der Planung:  Geberit
Typ:  GIS Wt-Set
Art.Nr.:  461.741.00.1

Komplett liefern und betriebsfertig montieren,
einschließlich Befestigungssatz.
Die Montagevorschriften des Herstellers sind
genaustens zu beachten.
Menge: 1,000 St

**07.05.02.003 Duofix Montageplatte aus Holz, tiefenverstellbar**
Montageplatte aus Holz, tiefenverstellbar

Montageplatte universell, UP

Verwendungszwecke
- Für Trockenbau
- Zur Montage von UP-Armaturen und -lüftern,
Hygienespülungen und anderen Einbaugeräten

Technische Eigenschaften
- Werkstoff: Holz
- Breite: 60 cm
- Höhe: 27,5 cm
- Tiefe: 15,5 cm
- Nettogewicht: 2,237 kg

zusätzlicher Lieferumfang
- 8 Befestigungswinkel
- Befestigungsmaterial

Fabrikat der Planung:  Geberit
Typ:  Duofix
Art.Nr.:  111.788.00.1

Komplett liefern und betriebsfertig montieren,
einschließlich Befestigungssatz.
Die Montagevorschriften des Herstellers sind
genaustens zu beachten.
Menge: 1,000 St

**07.05.02.004 Abdichtungsset 1/2" Wanddurchführung**
Abdichtungsset 1/2" Wanddurchführung

Abdichtungsset für Wanddurchführungen.

Abdichtungsset bestehend aus:

- 2x Baustopfen
- 2x Dichthülse
- 2x Dichtmanschette

Fabrikat der Planung:  TECE Seal System
Typ:  Abdichtungsset
Art.Nr.:  704805

Komplett liefern und betriebsfertig montieren,
einschließlich Befestigungssatz.
Die Montagevorschriften des Herstellers sind
genaustens zu beachten.
Menge: 2,000 St

**07.05.02.005 WT eckig barrierefrei**
WT eckig, barrierefrei, 65x55cm, m. Hl., m. Ül., weiß

Waschtisch eckiges Design, barrierefrei

Verwendungszwecke
- Zur Nutzung durch Rollstuhlfahrer geeignet

Eigenschaften
- Ergonomisch geformte Vorderseite
- Innenbecken mit zwei Ebenen für Teilfüllung
- Ergonomisch geformte Armauflagen
- Eckiges Design
- Becken flach
- Integrierte Griffmulde
- Aufkantung für direkten Spiegelaufsatz
- Viel Kniefreiheit beim Sitzen
- Zwei Wasserebenen im Innenbecken ermöglichen bei
halber Befüllung die Ablage von Accessoires im
Frontbereich.
- 10 Jahre Nachkaufgarantie
- Entspricht der DIN 18040

Technische Eigenschaften
- Werkstoff: Sanitärkeramik
- Farbe / Oberfläche: weiß
- Breite: 65 cm
- Höhe: 15,5 cm
- Tiefe: 55 cm
- Hahnloch: mittig
- Überlauf: sichtbar, symmetrisch
- Überlaufkanal: Ja
- Nettogewicht: 16,200 kg

Fabrikat der Planung: Geberit
Typ:  Renova Comfort

Farbe: weiß
B/ Breite  (cm): 65cm
T/ Tiefe  (cm): 55cm
Art.-Nr.: 128665000

Fabrikat des Bieters:
'.........'
(vom Bieter einzutragen)

alle folgenden Positionen mit gleichem Fabrikat der Planung sind einheitlich anzubieten.

Mit der Abgabe des Angebots sind Datenblätter zum Nachweis der Gleichwertigkeit einzureichen.
Wird kein Fabrikat des Bieters eingetragen, gilt das Fabrikat der Planung verbindlich angeboten.

Komplett liefern und betriebsfertig montieren,
einschließlich Befestigungssatz und
Schallschutzstreifen am Übergang Waschebcken/ Wand.
Die Montagevorschriften des Herstellers sind
genaustens zu beachten.
Menge: 1,000 St

**07.05.02.006 Ablaufventil mit Druckbetätigung, hochglanz-verchromt**
Ablaufventil mit Druckbetätigung, hochglanz-verchromt

Ablaufventil mit Druckbetätigung

Technische Eigenschaften
- Werkstoff: Messing verchromt
- Farbe / Oberfläche: chrom / glänzend
- Betätigung: Druckbetätigung
- Rohrgewinde: 1 1/4 "
- Nettogewicht: 0,363 kg

zusätzlicher Lieferumfang
- Ablaufventil
- Außenventilstopfen

Fabrikat der Planung:  Geberit
Artikel-Nr.:  152.076.21.1

Komplett liefern und betriebsfertig verlegen,
einschließlich Befestigungsmaterial,
Systempresswerkzeuge und Pressbacken.
Die Verlegevorschriften des Herstellers
sind genaustens zu beachten.
Menge: 1,000 St

**07.05.02.007 Fertigbauset für WT mit, UP-Geruchsverschluss Edelstahl**
Fertigbauset für WT mit, UP-Geruchsverschluss Edelstahl gebürstet

Fertigbauset für Waschtisch, mit UP-Geruchsverschluss

Verwendungszwecke
- Für Montageelemente für Waschtische, mit
UP-Geruchsverschluss

Eigenschaften
- Abdeckplatte bei Fertigmontage +/- 3 cm
höhenverstellbar

Technische Eigenschaften
- Werkstoffbezeichnung: Edelstahl
- Farbe / Oberfläche: Edelstahl gebürstet
- Außendurchmesser: 32 mm
- Rohrgewinde: 1 1/4 "
- Nettogewicht: 0,360 kg

zusätzlicher Lieferumfang
- Abdeckplatte
- Flachdichtung
- Anschlussbogen D 32 mm
- Dichtung D 40 / 32 mm

Fabrikat der Planung: Geberit
Artikel-Nr.:  115.415.00.1
Farbe:  weiß

Fabrikat des Bieters:
'.........'
(vom Bieter einzutragen)

alle folgenden Positionen mit gleichem Fabrikat der Planung sind einheitlich anzubieten.

Mit der Abgabe des Angebots sind Datenblätter zum Nachweis der Gleichwertigkeit einzureichen.
Wird kein Fabrikat des Bieters eingetragen, gilt das Fabrikat der Planung verbindlich angeboten.

Komplett liefern und betriebsfertig montieren,
einschließlich Befestigungssatz.
Die Montagevorschriften des Herstellers sind
genaustens zu beachten.
Menge: 1,000 St

**07.05.02.008 Waschtischarmatur ǀ Ohne Ablaufgarnitur**
Waschtischarmatur ǀ Ohne Ablaufgarnitur

Einhebel-Waschtischarmatur DN 15 ǀ Ausladung: 101 mm ǀ Auslaufhöhe: 68 mm ǀ Luftsprudler (sichtbar) ǀ Ohne Ablaufgarnitur ǀ Flexible Anschlussschläuche G3/8 ǀ Griff aus Metall mit Rot-/Blau-Markierung ǀ Schnellmontagesystem Easy-Fix ǀ Kartusche: Ø 38 mm ǀ FirmaFlow® CLICK-Kartusche mit keramischen Dichtscheiben ǀ Kartuschenschwenkbereich: 100° ǀ Kartuschenübersetzung aus Edelstahl ǀ Heißwassertemperaturbegrenzer ǀ Norm: DIN EN 248 ǀ Geräuschverhalten DIN 4109: Gruppe 1 ǀ Lebensdauer: DIN EN 817, DIN EN 200 ǀ Gewicht: 1,149 kg ǀ Außenmaße (BxTxH): 47x137x133 mm ǀ Durchfluss bei 3 bar: 3,8 l/min ǀ Farbe / Oberfläche: Chrom

Fabrikat der Planung:  Ideal Standard
Typ:  Ceraflex
Bestell-Nr.:  B1710AA

Fabrikat des Bieters:
'.........'
(vom Bieter einzutragen)

alle folgenden Positionen mit gleichem Fabrikat der Planung sind einheitlich anzubieten.

Mit der Abgabe des Angebots sind Datenblätter zum Nachweis der Gleichwertigkeit einzureichen.
Wird kein Fabrikat des Bieters eingetragen, gilt das Fabrikat der Planung verbindlich angeboten.

Komplett liefern und betriebsfertig montieren, inkl.
Einstellung der Hygienespülung bzw. Spülzeit
einschließlich Befestigungsmaterial.
Die Montagevorschriften des Herstellers
sind genaustens zu beachten.
Die el. Zuleitung ist bauseits vorhanden.
Menge: 1,000 St

**07.05.02.009 Verbrühschutz DN10**
Verbrühschutz DN10

Für alle Waschtischarmaturen geeignet
- Geeignet für die Montage auf dem Eckventil
- Temperatursperre bei 38°C
- Lieferung mit Anschlussset bestehend aus T-Stück
  und Flexschlauch
- Mit Siebdichtungen und Rückschlagventilen
- Spezieller Temperaturreguliergriff zur Durchführung
  manueller thermischer Desinfektionen
  (Werkzeuglose Entriegelung und Rückstellung auf
  Voreinstellung zur thermischen Desinfektion)

Fabrikat der Planung:  Rada
Typ:  Mini
  Untertisch-Thermostat
Bestell-Nr.:  04 9300 00

Komplett liefern und betriebsfertig montieren,
einschließlich Befestigungssatz. und
Übergangsformteile.
Die Montagevorschriften des Herstellers sind
genaustens zu beachten.
Menge: 1,000 St

**07.05.02.010 Mini-Durchlauferhitzer 6,5kW 400V**
Mini-Durchlauferhitzer 6,5kW 400V

Elektronisch geregelter Mini-Durchlaufer- hitzer mit
Regelelektronik, Auslauftemperatursensor und variabler
Begrenzung der Durchflussmenge. Gradgenaue
Wunschtemperatur bis zur maximalen Leistung. Interne
Temperaturbegrenzung von 30 - 50°C. Inklusive
Spezial-Strahlregler für idealen Wasserstrahl und
integriertem Durchflussmengenregler zum Einsatz in
vorhandene Armatur. Verbrühschutz durch automatische
Leistungsanpassung. Untertischmontage.

Fabrikat der Planung: Stiebel Eltron
Typ:  DEM 7
  6,5kW, 400V
Höhe:  143mm
Breite:  190mm
Tiefe:  98mm

Komplett liefern und betriebsfertig montieren,
einschließlich betriebsfertigen elektrischem Anschluss,
einschließlich verchromtes T-Stück 1/2" und flexiblen
Anschlussschlauch 1/2" zwischen T-Stück und
Durchlauferhitzer (druckfeste Armatur), einschließlich
Einstellung der Temperatur auf 50°C.
Die el. Zuleitung ist bauseits vorhanden.
Menge: 2,000 St

**07.05.02.011 Abfallkorb Montage**
Abfallkorb Montage

Abfallkorb mit 35Liter Volumen/ Kunststoff weiß / für
gebrauchte Papierhandtücher/ zur Verwendung mit oder
ohne Abfallbeutel/ für Aufputzmontage oder freistehend.

Fabrikat der Planung:  AIR-WOLF
Typ:  Serie Beta
Artikel-Nr.:  30-569

Komplett liefern und betriebsfertig montieren,
einschließlich Befestigungssatz.
Die Montagevorschriften des Herstellers sind
genaustens zu beachten.
Menge: 2,000 St

**07.05.02.012 Desinfektionsmittelspender Montage**
Desinfektionsmittelspender Montage

Seifen- und Desinfektionsmittelspender für 600 ml
Händewaschlotion bzw. Desinfektionsmittel/ Gehäuse
Edelstahl gebürstet/ transparent pulverbeschichtet /
gegen Finger- und Anlaufspuren/ mit
Edelstahl-Bedienhebel und herausnehmbarem
Kunststoff-Nachfüllbehälter/ Bedienung durch Drücken/
Dosiermenge ca. 1,5ml/Hub/ mit Einheitsschloss und
Sichtfenster aus Kunststoff zur Füllstandsanzeige/
Befüllung von oben durch Entriegeln und Aufklappen des
Gehäuses, danach Befüllung direkt im Spender selbst
oder durch Entnahme des Nachfüllbehälters für Befüllung
außerhalb des Spenders / wechselbare Pumpe aus
Kunststoff am tiefsten Punkt, so dass die mögliche
Verkeimung der Waschlotion durch regelmäßige,
vollständige Entleerung vermieden werden kann/
abgeschrägte Oberseite gegen das Ablegen von Abfall/
Vier-Punkt-Befestigung/ inklusive Befestigungsmaterial/
für Aufputzmontage.

Fabrikat der Planung:  AIR-WOLF
Typ:  Serie Omega
Artikel-Nr.:  29-001

Komplett liefern und betriebsfertig montieren,
einschließlich Befestigungssatz.
Die Montagevorschriften des Herstellers sind
genaustens zu beachten.
Menge: 2,000 St

##### Abschnitt 07.05.03 WC Anlage Barrierefrei

**07.05.03.001 Element f. WWC, 114 cm, mit Sigma UP-SPK 12 cm**
Element f. WWC, 112cm m. Sigma, UP-SPK 12 cm, barrierefrei, S-H Griffe

Element für Wand-WC, 112 cm, mit UP-Spülkasten 12 cm, barrierefrei, für Stütz- und Haltegriffe

Verwendungszwecke
- Für Metall- und Holzständerwände
- Für Geberit Duofix Systemwände
- Für barrierefreies Bauen geeignet
- 50 Jahre Ersatzteilsicherheit
- UP-Spülkasten einteilig mit geschweißtem Spülrohr

Eigenschaften
- Rahmen für Wand-WCs mit Anschlussmassen nach EN 33
und Ausladung bis 70 cm
- Mit Auszugsblech für seitliche Befestigung über
dem Element an Metall- oder Holzprofilen oder an
Geberit Duofix Systemständern
- Montage- und Instandhaltungsarbeiten am
UP-Spülkasten werkzeuglos
- Mit Leerrohr für Wasserzuleitung für Geberit
AquaClean Dusch-WCs oder für Anschlusskabel
- Statisch selbsttragender Rahmen, mit
Pulverbeschichtung korrosionsgeschützt

Technische Eigenschaften
- Werkstoff: Stahl
- Breite: 88 cm
- Höhe: 112 cm
- Tiefe: 17 cm
- Fließdruck - min. bis max.: 10-1000 kPa
- Große Spülmenge Einstellbereich: 4 l/4,5 l/6 l/7,5 l
- Kleine Spülmenge Einstellbereich: 2-4 l
- Wassertemperatur - max.: 25 Grad C
- Nettogewicht: 26,420 kg

zusätzlicher Lieferumfang
- Wasseranschluss R 1/2", MasterFix- und
MeplaFix-fähig, mit integriertem Eckventil und Handrad
- Bauschutz für Serviceöffnung
- 4 Wandanker
- Anschlussset für WC, D 90 mm
- Anschlussbogen 90G aus PE-HD, D 90 mm
- Übergangsmuffe aus PE-HD, D 90 / 110 mm
- Power & Connect Box, mit Zwischenboden mit
Anschlussklemme
- Leerrohr Länge 0.32 m, für Anschluss Geberit
AquaClean
- Bauschutz für Power & Connect Box
- Befestigungs- und Schutzmaterial

Zusätzlich zu bestellen
- Geberit Netzteil für Power & Connect Box

Fabrikat der Planung:  Geberit
Typ:  Duofix
Art.Nr.:  111.375.00.6

oder gleichwertig

Angebotenes Fabrikat und Typ:
Nachweise sind mit dem Angebot einzureichen

'.........'
(vom Bieter einzutragen)

Wird bei der Fabrikats-/Typenabfrage keine
entsprechende Angabe gemacht, so gilt das vorgegebene
Leitfabrikat als verbindlich angeboten und wird
Vertragsbestandteil.
Wird ein anderes Fabrikat eingetragen, sind dem Angebot
entsprechende aussagekräftige Unterlagen / Datenblätter
beizufügen.

Komplett liefern und betriebsfertig montieren,
einschließlich Befestigungssatz.
Die Montagevorschriften des Herstellers sind
genaustens zu beachten.
Menge: 1,000 St

**07.05.03.002 Wand-WC Tiefspüler**
Wand-WC Tiefspüler, Rimfree, Ausld. 70cm, weiß

Wand-WC Tiefspüler, verlängerte Ausladung, barrierefrei, Rimfree

Verwendungszwecke
- Für Druckspüler
- Für UP-Spülkästen

Eigenschaften
- Original rimfree, komplett spülrandlos mit
patentiertem Spülstromverteiler
- Tiefspül-WC
- Wandhängend
- Verlängerte Ausladung
- Barrierefrei
- Entspricht der DIN 18040
- Passende WC Sitz und Sitzringe sind mit max. 300
kg belastbar und liegen weit über der Norm DIN 19516
- 10 Jahre Nachkaufgarantie

Technische Eigenschaften
- Werkstoff: Sanitärkeramik
- Farbe / Oberfläche: weiß
- Breite: 35,5 cm
- Höhe: 34 cm
- Tiefe: 70 cm
- Abgang: horizontal
- Spülform: Tiefspüler
- Spültechnik: Rimfree
- WC-Keramikdesign: offen
- Befestigung WC-Sitz: von oben oder von unten
- Nettogewicht: 23,000 kg

zusätzlicher Lieferumfang
- Spülrohr verlängert

Zusätzlich zu bestellen
- WC-Sitz

Fabrikat der Planung: Geberit
Typ:  Renova Comfort
Artikel-Nr.:  208570000
Farbe:  weiß

oder gleichwertig

Angebotenes Fabrikat und Typ:
Nachweise sind mit dem Angebot einzureichen

'.........'
(vom Bieter einzutragen)

Wird bei der Fabrikats-/Typenabfrage keine
entsprechende Angabe gemacht, so gilt das vorgegebene
Leitfabrikat als verbindlich angeboten und wird
Vertragsbestandteil.
Wird ein anderes Fabrikat eingetragen, sind dem Angebot
entsprechende aussagekräftige Unterlagen / Datenblätter
beizufügen.

Komplett liefern und betriebsfertig montieren,
einschließlich Befestigungsmaterial und
Schallschutzstreifen am Übergang WC/ Wand.
Die Montagevorschriften des Herstellers sind genaustens
zu beachten.
Menge: 1,000 St

**07.05.03.003 WC-Sitzring, barrierefrei,**
Comfort WC-Sitzring, barrierefrei, antibakteriell, weiß

Comfort WC-Sitzring, barrierefrei, antibakteriell, weiß
Geberit Renova Comfort WC-Sitzring, barrierefrei, antibakteriell, Befestigung von unten

Eigenschaften
- Mit Scharnierwelle
- Antibakteriell
- Die max. Belastung des WC-Sitzes liegt mit 300 kg
weit oberhalb der geforderten Werte nach DIN 19516

Technische Eigenschaften
- Werkstoff: Duroplast
- Scharnierwerkstoff: Edelstahl
- Farbe / Oberfläche: weiß
- Breite: 36 cm
- Höhe: 4 cm
- Tiefe: 45 cm
- Absenkautomatik: nein
- Befestigung: von unten
- Nettogewicht: 1,190 kg

zusätzlicher Lieferumfang
- WC-Sitzring

Fabrikat der Planung: Geberit
Typ:  Renova Comfort
Artikel-Nr.:  572860000

oder gleichwertig

Angebotenes Fabrikat und Typ:
Nachweise sind mit dem Angebot einzureichen

'.........'
(vom Bieter einzutragen)

Wird bei der Fabrikats-/Typenabfrage keine
entsprechende Angabe gemacht, so gilt das vorgegebene
Leitfabrikat als verbindlich angeboten und wird
Vertragsbestandteil.
Wird ein anderes Fabrikat eingetragen, sind dem Angebot
entsprechende aussagekräftige Unterlagen / Datenblätter
beizufügen.

Komplett liefern und betriebsfertig montieren,
einschließlich Befestigungssatz, inkl.
Montageschlüssel. Die Montagevorschriften des
Herstellers sind genaustens zu beachten.
Die entsprechenden kosten sind ensprechend einzukalkulieren
Menge: 1,000 St

**07.05.03.004 Betätigungsplatte WC-berührungslos barrierefrei**
Betätigungsplatte WC-berührungslos barrierefrei

WC-Steuerung mit elektronischer Spülauslösung,
Netzbetrieb, 1-Mengen-Spülung, Betätigungsplatte für
Stützklappgriff, Funk

Verwendungszwecke
- Für UP-Spülkästen 12 cm
- Zur manuellen Fernauslösung von UP-Spülkästen 12 cm
  über Stützklappgriffe mit Funktaster
- Für 1-Mengen-Spülung

Eigenschaften
- 1-Mengen-Spülung über Betätigungsplatte auslösbar
- Spülauslösung über Stützklappgriff, drahtlos, Funk

Technische Eigenschaften
- Mehrfachfarbe/-oberfläche: Platte und Taste:
gebürstet, easy-to-clean-beschichtet
Designringe: poliert

- Betriebsspannung: 12V DC
- Funkfrequenz: 868,4 MHz
- Funkreichweite: 10m
- Intervallspülung Einstellbereich: 1-168h
- Intervallspülzeit Einstellbereich: 1-200s
- Nennspannung: 85-240V AC
- Netzfrequenz: 50-60Hz
- Schutzart: IP45
- Werkstoffbezeichnung: Edelstahl

Lieferumfang
- Betätigungsplatte
- Befestigungsrahmen
- Schutzplatte
- Drückerstange
- Lagerbock mit Servomotor und Hebevorrichtung,
  vormontiert
- Steuerelektronik mit Funkempfänger
- Befestigungsmaterial

Fabrikat der Planung:  Geberit
Typ:  Sigma10
Bestell-Nr.:  115.867.SN.6

Lieferumfang
- Sigma10 Betätigungsplatte
- Befestigungsrahmen mit Infrarotsteuerung, vormontiert
- Schutzplatte
- Lagerbock mit Servomotor und Hebevorrichtung,
  vormontiert
- Befestigungsmaterial

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial.
Die Verlegevorschriften des Herstellers sind genaustens
zu beachten.Die Elektrozuleitung ist bauseits
vorhanden.
Menge: 1,000 St

**07.05.03.005 Netzanschluss WC-berührungslos barrierefrei**
Netzanschluss WC-berührungslos

Netzteil für Element für Wand-WC

Technische Eigenschaften
- Ausgangsleistung: 12W
- Ausgangsspannung: 12V DC
- Nennspannung: 90-260V AC
- Netzfrequenz: 50-60Hz
- Schutzart: IPX4

Zusätzlicher Lieferumfang
- Netzteil mit LED-Anzeige
- Anschlusskabel
- Zwischenboden mit Anschlussklemme
- Bauschutz
- Leerrohr Länge 0.32m

Fabrikat der Planung:  Geberit
Zusätzlicher Lieferumfang: Power & Connect Box
Typ:  Set Power & Connect Box,
  Netzteil, für WWC Element
Bestell-Nr.:  116.098.00.1

Angebotenes Fabrikat und Typ:
Nachweise sind mit dem Angebot einzureichen

'.........'
(vom Bieter einzutragen)

Wird bei der Fabrikats-/Typenabfrage keine
entsprechende Angabe gemacht, so gilt das vorgegebene
Leitfabrikat als verbindlich angeboten und wird
Vertragsbestandteil.
Wird ein anderes Fabrikat eingetragen, sind dem Angebot
entsprechende aussagekräftige Unterlagen / Datenblätter
beizufügen.

Komplett liefern und betriebsfertig verlegen,
einschließlich Befestigungsmaterial.
Die Verlegevorschriften des Herstellers sind genaustens
zu beachten.Die Elektrozuleitung ist bauseits
vorhanden.
Menge: 1,000 St

**07.05.03.006 Stützklappgriff Funk**
Stützklappgriff Funk

Stützklappgriff Funk zwei parallele, übereinander
angeordnete runde Griffebenen mit WC-Papierhalter und
Funk-Spülauslösung Ausführung links kann nach oben und
gebremst nach unten geklappt werden blaue Taste
(Wellensymbol) dient zum Auslösen der WC-Spülung
Sendefrequenz 868,4 MHz passend zu Funk WC-Spülsystemen
von Geberit, Ausladung 700mm, 210mm hoch und 101mm
breit, Durchmesser Oberholm 33,7mm, Durchmesser
Unterholm 25mm belastbar bis 100kg aus hochwertigem
Edelstahl, pulverbeschichtet in der Farbe
(Weiß tiefmatt) zur Montage mit korrosionsfreiem und
geprüftem Befestigungsmaterial für unterschiedliche
Wandaufbauten Dichtband zur Abdichtung der
Befestigungspunkte ist im Lieferumfang enthalten wird
gemäß Verordnung (EU) 2017/745 über Medizinprodukte
produziert erfüllt die Anforderungen nach
ÖNORM B1600/1601 und SIA 500

Fabrikat der Planung: Hewi
Typ: Duo Design A
Modell: 900.50.11060 DX
Farbe: weiß tiefmatt

Angebotenes Fabrikat und Typ:
Nachweise sind mit dem Angebot einzureichen

'.........'
(vom Bieter einzutragen)

Wird bei der Fabrikats-/Typenabfrage keine
entsprechende Angabe gemacht, so gilt das vorgegebene
Leitfabrikat als verbindlich angeboten und wird
Vertragsbestandteil.
Wird ein anderes Fabrikat eingetragen, sind dem Angebot
entsprechende aussagekräftige Unterlagen / Datenblätter
beizufügen.

Komplett liefern und betriebsfertig verlegen,
einschließlich entsprechendem Befestigungsmaterial.
Die Verlegevorschriften des Herstellers sind genaustens
zu beachten, einschließlich elektrische Verdrahtung bis
zum Trafo. Die Elektrozuleitung ist bauseits vorhanden.
Menge: 2,000 St

**07.05.03.007 Rückenstütze**
Rückenstütze

Rückenlehne mit beidseitig angebrachten
Befestigungsstangen dient zum Abstützen des Rückens auf
dem WC Montage an Stützklappgriffen, 330mm hoch und
150mm tief, Lehne 350mm breit, Stangendurchmesser
32mm, Rohrstärke 2mm Achsmaß von 588 bis 688mm
(lichtes Maß zwischen den Holmen der Stützklappgriffe
650-750mm) bauseits verstellbar Wandanbindung aus
hochwertigem Edelstahl, pulverbeschichtet
Weiß tiefmatt mit weißer Lehne inklusive
korrosionsfreiem und geprüftem Befestigungsmaterial
erfüllt die Anforderungen nach DIN 18040 und
ÖNORM B1600/1601

Fabrikat der Planung:  Hewi
Modell:  900.51.90160 AS
Farbe:  weiß tiefmatt

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial.
Die Verlegevorschriften des Herstellers sind genaustens
zu beachten.
Menge: 1,000 St

**07.05.03.008 Bodenstütze Stützklappgriffe**
Bodenstütze Stützklappgriffe

Bodenstütze
- senkrechte Bodenstütze zur Nachrüstung an
Stützklappgriffen
- Montagehöhe 760mm (zur Erfüllung der
  Höhenanforderungen nach DIN 18040)
- Stütze aus hochwertigem Edelstahl, verchromt
- senkrechte Länge 645mm
- Höhenanpassung im Bereich +/- 15mm möglich
- wird gemäß CE- und UKCA-Verordnung (EU) 2017/745 über
  Medizinprodukte produziert

Fabrikat der Planung: Hewi
Modell: 900.50.02040

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial.
Die Verlegevorschriften des Herstellers sind genaustens
zu beachten.
Menge: 2,000 St

**07.05.03.009 WC-Bürstengarnitur Montage**
WC-Bürstengarnitur Montage

WC-Bürstengarnitur, langer Bürstenstiel mit
ergonomischem Griff erleichtert die Handhabung, Bürstenkopf aus schwarzem Polyamind, kegelförmig zulaufender Behälter
mit großer Einführöffnung.

Fabrikat der Planung:  Hewi
Modell:  801.20.100
Farbe:  weiß

Ausschließlich betriebsfertig montieren,
einschließlich Befestigungsmaterial.
Die Montagevorschriften des Herstellers
sind genaustens zu beachten.
Menge: 1,000 St

**07.05.03.010 Schallschutzset für WWC und Bidet**
Schallschutzset für WWC und Bidet
Geberit Schallschutzset für Wand-WC

Verwendungszwecke
- Zur Körperschalldämmung von WCs und Bidets
- Für WCs und Bidets mit Befestigungsabstand 18 oder
23 cm

Technische Eigenschaften
- Werkstoff: PE-E
- Wanddicke: 6 mm
- Nettogewicht: 0,109 kg

zusätzlicher Lieferumfang
- 2 Unterlegscheiben
- 2 Schallschutzhülsen
- Schalldämmmatte

Fabrikat der Planung:  Geberit
Bestell-Nr.:  156.050.00.1

Komplett liefern und betriebsfertig verlegen,
einschließlich Befestigungsmaterial u. ELT-Anschluss.
Die Verlegevorschriften des Herstellers sind genaustens
zu beachten.
Menge: 1,000 St

**07.05.03.011 Hygienebeutelspender Montage**
Hygienebeutelspender Montage

Hygienebeutelspender für ca. 25 einzelne Hygienebeutel
aus Papier oder zwei Nachfüllkartons mit ca. 25-30
Hygienebeuteln aus Kunststoff/ Edelstahl weiß
beschichtet, RAL9003/ Drei-Punkt-Befestigung/
inklusive Befestigungsmaterial/ für Aufputzmontage.

Fabrikat der Planung:  AIR-WOLF
Typ:  Serie Alpha
Artikel-Nr.:  60-139

Ausschließlich betriebsfertig montieren,
einschließlich Befestigungsmaterial.
Die Montagevorschriften des Herstellers
sind genaustens zu beachten.
Menge: 2,000 St

#### Titel 07.06 Sanitär 1

##### Abschnitt 07.06.01 GIS Installationswand Sanitär 1

**07.06.01.001 Instatllationswand Sanitär 1**
Instatllationswand Sanitär 1

Geberit GIS Installationswand (raumhoch)
Vorwand an einer Massivdecke/Rohfuß-
boden beidseitig befestigt. Zur Erstellung
einer tragfähigen Installationswand aus
nicht vormontierten Einzelbauteilen, einschliesslich verfliesungsfähiger Oberfläche.

Installationswandhöhe: 330 cm (inkl .Fubo 20 cm)
Installationswandbreite: 240 cm
Installationswandtiefe: 25 cm

einschließlich der Montageelemente für
Einrichtungsgegenstände oder
Armaturen

Komplett liefern und montieren, einschließlich Zuschnitt/Verschnitt, Befestigungsmaterialien,
Kleinteile, Montagehilfen, Leitern usw. Die In-
stallationsvorgaben des Herstellers sind zu
beachten.
Menge: 1,000 St

##### Abschnitt 07.06.02 Waschtisch Anlage Sanitär 1

**07.06.02.001 Traverse für AP-Armatur**
Traverse für AP-Armatur,, mit zwei W-Anschl. 100 mm

Traverse für Wandarmatur AP, 100 mm, mit zwei Wasseranschlüssen

Verwendungszwecke
- Zum Einbau in Tragsysteme für
Vorwände, Trennwände oder frei stehende Wände

Eigenschaften
- Im Tragwerk stufenlos höhenverstellbar

Technische Eigenschaften
- Werkstoff: Stahl verzinkt
- Breite: 24,8 cm
- Höhe: 7,5 cm
- Tiefe: 4,3 cm
- Nettogewicht: 0,876 kg

zusätzlicher Lieferumfang
- 2 Anschlusswinkel Rp 1/2" / R 1/2", MF-fähig
- 2 Schalldämmunterlagen
- 2 Dämmhülsen
- 2 Schutz- und Markierstopfen
- 2 Abdichtscheiben
- Befestigungsmaterial

Fabrikat der Planung:  Geberit
Typ:  GIS Wt-Set
Art.Nr.:  461.741.00.1

Komplett liefern und betriebsfertig montieren,
einschließlich Befestigungssatz.
Die Montagevorschriften des Herstellers sind
genaustens zu beachten.
Menge: 1,000 St

**07.06.02.002 Montageplatte aus Holz, tiefenverstellbar**
Montageplatte aus Holz, tiefenverstellbar

Montageplatte universell, UP

Verwendungszwecke
- Für Trockenbau
- Zur Montage von UP-Armaturen und -lüftern,
Hygienespülungen und anderen Einbaugeräten

Technische Eigenschaften
- Werkstoff: Holz
- Breite: 60 cm
- Höhe: 27,5 cm
- Tiefe: 15,5 cm
- Nettogewicht: 2,237 kg

zusätzlicher Lieferumfang
- 8 Befestigungswinkel
- Befestigungsmaterial

Fabrikat der Planung:  Geberit
Typ:  Duofix
Art.Nr.:  111.788.00.1

Komplett liefern und betriebsfertig montieren,
einschließlich Befestigungssatz.
Die Montagevorschriften des Herstellers sind
genaustens zu beachten.
Menge: 1,000 St

**07.06.02.003 Set Bambini Spiel/Waschlandschaft**
Set Bambini Spiel/Waschlandschaft, für 4 Standarmaturen

Set Bambini Spiel- und Waschlandschaft für Armaturen

Verwendungszwecke
- Für Bambini Spiel- und Waschlandschaft
- Für Standarmaturen
- Zum Einbau in Tragsysteme für
Vorwände, Trennwände oder frei stehende Wände

Eigenschaften
- Traverse verzinkt
- Im Tragwerk stufenlos höhenverstellbar
- Befestigung Anschlussbogen schallgedämmt
- Abdichtscheibe selbstklebend, vliesbeschichtet
- Schutzstopfen für einmalige Druckprüfung mit
Kaltwasser bis maximal 15 bar / 1500 kPa
- Traverse mit zwei Schnellbefestigungen

Technische Eigenschaften
- Werkstoff: Stahl
- Breite: 24,8 cm
- Höhe: 7,6 cm
- Tiefe: 4,5 cm
- Außendurchmesser: 50 mm
- Nettogewicht: 4,759 kg

zusätzlicher Lieferumfang
- Anschlusswinkel R 1/2"
- Schutz- und Markierstopfen
- Abdichtscheibe
- Anschlussbogen aus PE-HD, D 50 mm, verlängert
- Dichtung D 40 / 32 mm
- Gewindestange M10
- Befestigungsclip
- Befestigungsmaterial

Fabrikat der Planung:  Geberit
Typ:  GIS-Set
Art.Nr.:  461.269.00.1

Fabrikat des Bieters:
'.........'
(vom Bieter einzutragen)

alle folgenden Positionen mit gleichem Fabrikat der Planung sind einheitlich anzubieten.

Mit der Abgabe des Angebots sind Datenblätter zum Nachweis der Gleichwertigkeit einzureichen.
Wird kein Fabrikat des Bieters eingetragen, gilt das Fabrikat der Planung verbindlich angeboten.

Komplett liefern und betriebsfertig montieren,
einschließlich Befestigungssatz.
Die Montagevorschriften des Herstellers sind
genaustens zu beachten.
Menge: 1,000 St.

**07.06.02.004 Abdichtungsset 1/2" Wanddurchführung**
Abdichtungsset 1/2" Wanddurchführung

Abdichtungsset für Wanddurchführungen.

Abdichtungsset bestehend aus:

- 2x Baustopfen
- 2x Dichthülse
- 2x Dichtmanschette

Fabrikat der Planung:  TECE Seal System
Typ:  Abdichtungsset
Art.Nr.:  704805

Komplett liefern und betriebsfertig montieren,
einschließlich Befestigungssatz.
Die Montagevorschriften des Herstellers sind
genaustens zu beachten.
Menge: 6,000 St.

**07.06.02.005 Bambini Spiel/Waschlandschaft**
Bambini Spiel/Waschlandschaft B:180cm, 4 Waschpl., tieferes B li, 4 Hl., blau

Bambini Spiel- und Waschlandschaft, mit vier Waschplätzen, tieferes Becken links

Verwendungszwecke
- Für Kinder
- Für Schulen, Kinderbetreuungs- und andere
Bildungseinrichtungen

Eigenschaften
- Vier Waschplätze
- Drei unterschiedliche Höhen
- Kratzfest
- Schlagfest
- Nahtlose Oberflächenreparatur
- Abgerundete Kanten zum Vermeiden von Verletzungen
- Reinigung einfach

Technische Eigenschaften
- Werkstoff: Varicor
- Farbe / Oberfläche: Waschrinne: weiß-alpin / matt
Dekorlinie aussen: hellblau / matt
Dekorlinie innen: ozeanblau / matt
- Breite: 180 cm
- Höhe: 30 cm
- Tiefe: 39 cm
- Hahnloch: links und rechts
- Überlauf: ohne
- Anzahl Waschplätze: 4
- Ablauf: links und rechts
- Nettogewicht: 53,200 kg

Fabrikat der Planung: Geberit
Typ:  Renova Plan

Farbe: weiß
B/ Breite  (cm): 180cm
T/ Tiefe  (cm): 39cm
Art.-Nr.: 502.977.SX.1

Fabrikat des Bieters:
'.........'
(vom Bieter einzutragen)

alle folgenden Positionen mit gleichem Fabrikat der Planung sind einheitlich anzubieten.

Mit der Abgabe des Angebots sind Datenblätter zum Nachweis der Gleichwertigkeit einzureichen.
Wird kein Fabrikat des Bieters eingetragen, gilt das Fabrikat der Planung verbindlich angeboten.

Komplett liefern und betriebsfertig montieren,
einschließlich Befestigungssatz und
Schallschutzstreifen am Übergang Waschebcken/ Wand.
Die Montagevorschriften des Herstellers sind
genaustens zu beachten.
Menge: 1,000 St.

**07.06.02.006 Ablaufventil mit Standrohr, zu UP-Geruchsverschluss für**
Ablaufventil mit Standrohr, zu UP-Geruchsverschluss für Waschbecken

Geberit Ablaufventil mit Standrohr, für Waschbecken

Verwendungszwecke
- Für Paracelsus Waschtische ohne Überlauf

Technische Eigenschaften
- Werkstoff: Edelstahl / Kunststoff
- Farbe / Oberfläche: transparent
- Rohrgewinde: 1 1/4 "
- Nettogewicht: 0,160 kg

zusätzlicher Lieferumfang
- Standrohr
- Ablaufventil
- Dichtung
- Schraube

Fabrikat der Planung:  Geberit
Artikel-Nr.:  240.648.00.1

Komplett liefern und betriebsfertig montieren,
einschließlich Befestigungssatz.
Die Montagevorschriften des Herstellers sind
genaustens zu beachten.
Menge: 2,000 St.

**07.06.02.007 Rohrbogengeruchsverschluss für WT**
Rohrbogengeruchsverschluss für WT, Abgang horizontal 5/4‘‘x40

Geberit Rohrbogenveruchsverschluss für Waschbecken und Bidet, Abgang horizontal

Verwendungszwecke
- Für Waschtische

Eigenschaften
- Güteüberwacht nach EN 274-3

Technische Eigenschaften
- Werkstoff: PP
- Farbe / Oberfläche: weiß-alpin
- Länge: 15-30 cm
- Abgang: horizontal
- Sperrwasserhöhe: 70 mm
- Außendurchmesser: 40 mm
- Rohrgewinde: 1 1/4 "
- Nettogewicht: 0,231 kg

zusätzlicher Lieferumfang
- Anschlussrohr mit Innengewinde
- Anschlussbogen
- Wandrosette

Fabrikat der Planung:  Geberit
Artikel-Nr.:  151.100.11.1

Komplett liefern und betriebsfertig montieren,
einschließlich Befestigungssatz.
Die Montagevorschriften des Herstellers sind
genaustens zu beachten.
Menge: 2,000 St.

**07.06.02.008 Waschtischarmatur ǀ Ohne Ablaufgarnitur**
Waschtischarmatur ǀ Ohne Ablaufgarnitur

Einhebel-Waschtischarmatur DN 15 ǀ Ausladung: 101 mm ǀ Auslaufhöhe: 68 mm ǀ Luftsprudler (sichtbar) ǀ Ohne Ablaufgarnitur ǀ Flexible Anschlussschläuche G3/8 ǀ Griff aus Metall mit Rot-/Blau-Markierung ǀ Schnellmontagesystem Easy-Fix ǀ Kartusche: Ø 38 mm ǀ FirmaFlow® CLICK-Kartusche mit keramischen Dichtscheiben ǀ Kartuschenschwenkbereich: 100° ǀ Kartuschenübersetzung aus Edelstahl ǀ Heißwassertemperaturbegrenzer ǀ Norm: DIN EN 248 ǀ Geräuschverhalten DIN 4109: Gruppe 1 ǀ Lebensdauer: DIN EN 817, DIN EN 200 ǀ Gewicht: 1,149 kg ǀ Außenmaße (BxTxH): 47x137x133 mm ǀ Durchfluss bei 3 bar: 3,8 l/min ǀ Farbe / Oberfläche: Chrom

Fabrikat der Planung:  Ideal Standard
Typ:  Ceraflex
Bestell-Nr.:  B1710AA

Fabrikat des Bieters:
'.........'
(vom Bieter einzutragen)

alle folgenden Positionen mit gleichem Fabrikat der Planung sind einheitlich anzubieten.

Mit der Abgabe des Angebots sind Datenblätter zum Nachweis der Gleichwertigkeit einzureichen.
Wird kein Fabrikat des Bieters eingetragen, gilt das Fabrikat der Planung verbindlich angeboten.

Komplett liefern und betriebsfertig montieren, inkl.
Einstellung der Hygienespülung bzw. Spülzeit
einschließlich Befestigungsmaterial.
Die Montagevorschriften des Herstellers
sind genaustens zu beachten.
Die el. Zuleitung ist bauseits vorhanden.
Menge: 4,000 St.

**07.06.02.009 Verbrühschutz DN10**
Verbrühschutz DN10

Für alle Waschtischarmaturen geeignet
- Geeignet für die Montage auf dem Eckventil
- Temperatursperre bei 38°C
- Lieferung mit Anschlussset bestehend aus T-Stück
  und Flexschlauch
- Mit Siebdichtungen und Rückschlagventilen
- Spezieller Temperaturreguliergriff zur Durchführung
  manueller thermischer Desinfektionen
  (Werkzeuglose Entriegelung und Rückstellung auf
  Voreinstellung zur thermischen Desinfektion)

Fabrikat der Planung:  Rada
Typ:  Mini
  Untertisch-Thermostat
Bestell-Nr.:  04 9300 00

Komplett liefern und betriebsfertig montieren,
einschließlich Befestigungssatz. und
Übergangsformteile.
Die Montagevorschriften des Herstellers sind
genaustens zu beachten.
Menge: 4,000 St.

**07.06.02.010 Seifen-Desinfektionsspender incl. Montage**
Seifenspender Montage

Seifen- und Desinfektionsmittelspender für 600 ml Händewaschlotion bzw. Desinfektionsmittel / Gehäuse Edelstahl weiß beschichtet, RAL 9016 / mit Edelstahl-Bedienhebel und herausnehmbarem Kunststoff-Nachfüllbehälter / Bedienung durch Drücken / Dosiermenge ca. 1,5 ml/Hub / mit Einheitsschloss und Sichtfenster aus Kunststoff zur Füllstandsanzeige / Befüllung von oben durch Entriegeln und Aufklappen des Gehäuses, danach Befüllung direkt im Spender selbst oder durch Entnahme des Nachfüllbehälters für Befüllung außerhalb des Spenders / wechselbare Pumpe aus Kunststoff am tiefsten Punkt, so dass die mögliche Verkeimung der Waschlotion durch regelmäßige, vollständige Entleerung vermieden werden kann / abgeschrägte Oberseite gegen das Ablegen von Abfall / Vier-Punkt-Befestigung / inklusive Befestigungsmaterial / für Aufputzmontage / EAN 4045504294018

Fabrikat der Planung:  AIR-WOLF
Typ:  Serie Omega
Artikel-Nr.:  29-401

Komplett liefern und betriebsfertig montieren,
einschließlich Befestigungssatz. und
Übergangsformteile.
Die Montagevorschriften des Herstellers sind
genaustens zu beachten.
Menge: 2,000 St.

**07.06.02.011 Komfort-DurchlauferhitzerDHB-E 24 LCD**
Komfort-DurchlauferhitzerDHB-E 24 LCD 24kW/400V

Der Komfort-Durchlauferhitzer versorgt auch mehrere Entnahmestellen gleichzeitig mit Warmwasser. Das geschlossene, druckfeste Gerät wird mit handelsüblichen Druckarmaturen kombiniert. KOMFORTMERKMALE: Der elektronisch geregelte Durchlauferhitzerstellt gradgenaue Wunschtemperaturen biszur maximalen Leistung sicher. Die Temperatur wird stufenlos und digital über einen Drehwähler eingestellt und amLC-Display angezeigt. Das Gerät kann um eine optional erhältliche Komfort-Fernbedienung ergänzt werden. Für die Untertisch-Montage lassen sich Gerätekappe und Bedieneinheit drehen. EFFIZIENZ: Das Gerät spart bis zu 30 % Energie und Wasser durch die elektronische Leistungsregelung mit 3i-Technologie. Geeignet für vorerwärmtes Wasser. INSTALLATION: Einfache Montage dank des Profi Rapid-Installationssystems. Einfacher Austausch mit gängigen Durchlauferhitzern. Die mitgelieferte Montageleiste berücksichtigt marktübliche Befestigungspunkte und gleicht Wandunebenheiten sowie Bohrloch-Abweichungen aus. Schneller, universeller Wasseranschluss durch den vergrößerten Anschlussraum mit schwenkbarem Kaltwasser-Einlauf und Schraubanschlüssen. Doppelnippel-Anschlüsse. Montage Aufputzoder Unterputz mit 3-Wege-Absperrung. Geeignet für Kunststoffrohre, Herstellerangaben sind zu beachten. Einfacher Netzanschluss oben und unten, eine Einführhilfe für Elektrokabel ist vorhanden. SERVICE: Fehleranalyse durch LED-Diagnoseampel. Die innere Baugruppe lässt sich entnehmen. SICHERHEIT: Schnelles Blankdraht-Heizsystem eignet sich für kalkhaltiges und kalkarmes Wasser. Elektronische Sicherheitskonzeptmit Lufterkennung. Verbrühschutz durch dauerhafte Begrenzung der Austrittstemperatur. Technical data: Nennspannung: 400 V Nennspannung 1: 380 V Nennspannung 2: 400 V Nennspannung 3: 415 V Nennleistung: 18/21/24 kW Nennleistung 1: 16,2/19/21,7 kW Nennleistung 2: 18/21/24 kW Nennleistung 3: 19,4/22,6/25,8 kW Nennstrom: 29/31/35 A Nennstrom 1: 27,6/29,5/33,3 A Nennstrom 2: 29/31/35 A Nennstrom 3: 30,1/32,2/36,3 A Absicherung: 32/32/35 A Absicherung 1: 32/32/35 A Absicherung 2: 32/32/35 A Absicherung 3: 32/32/40 A Frequenz: 50/60 Hz Frequenz 1: 50/60 Hz Frequenz 2: 50/60 Hz Frequenz 3: 50/- Hz Phasen: 3/PE Gewicht: 2.9 kg Energieeffizienzklasse: A Schutzart (IP): IP25 Temperatureinstellung: 20-60 GradC Farbe: weiß Höhe: 466 mm Breite: 225 mm Tiefe: 116 mm

Fabrikat der Planung: Stiebel Eltron
Typ:  DHB-E 24 LCD
  24kW, 400V
Bestell-Nr.:  236745

Fabrikat des Bieters:
'.........'
(vom Bieter einzutragen)

alle folgenden Positionen mit gleichem Fabrikat der Planung sind einheitlich anzubieten.

Mit der Abgabe des Angebots sind Datenblätter zum Nachweis der Gleichwertigkeit einzureichen.
Wird kein Fabrikat des Bieters eingetragen, gilt das Fabrikat der Planung verbindlich angeboten.

Komplett liefern und betriebsfertig montieren,
einschließlich betriebsfertigen elektrischem Anschluss,
einschließlich verchromtes T-Stück 1/2" und flexiblen
Anschlussschlauch 1/2" zwischen T-Stück und
Durchlauferhitzer (druckfeste Armatur), einschließlich
Einstellung der Temperatur auf 50°C.
Die el. Zuleitung ist bauseits vorhanden.
Menge: 1,000 St

**07.06.02.012 Abfallkorb Montage**
Abfallkorb Montage

Abfallkorb mit 35Liter Volumen/ Kunststoff weiß / für
gebrauchte Papierhandtücher/ zur Verwendung mit oder
ohne Abfallbeutel/ für Aufputzmontage oder freistehend.

Fabrikat der Planung:  AIR-WOLF
Typ:  Serie Beta
Artikel-Nr.:  30-569

Komplett liefern und betriebsfertig montieren,
einschließlich Befestigungssatz.
Die Montagevorschriften des Herstellers sind
genaustens zu beachten.
Menge: 1,000 St

##### Abschnitt 07.06.03 WC Anlage Sanitär 1

**07.06.03.001 Element f. WWC, 114 cm, mit Sigma UP-SPK 12 cm**
Element f. WWC, 114 cm, mit Sigma UP-SPK 12 cm

Element für Wand-WC, 114 cm, mit Sigma UP-Spülkasten 12 cm

Verwendungszwecke
- Zum Einbau in Tragsysteme für
Vorwände, Trennwände oder frei stehende Wände
- Für Fußbodenaufbauten 0-20 cm

Eigenschaften
- Im Tragwerk stufenlos höhenverstellbar
- Anschlussbogen in verschiedenen Tiefenpositionen
werkzeuglos montierbar, Verstellbereich 45 mm
- Mit Leerrohr für Wasserzuleitung für
AquaClean Dusch-WCs und für Anschlusskabel
- Befestigungsmöglichkeit für Elektroanschluss sowie
Power & Connect Box
- 50 Jahre Ersatzteilsicherheit
- UP-Spülkasten einteilig mit geschweißtem Spülrohr

Technische Eigenschaften
- Werkstoff: Stahl
- Breite: 42,4 cm
- Höhe: 114 cm
- Tiefe: 16,5 cm
- Fließdruck - min. bis max.: 10-1000 kPa
- Große Spülmenge Einstellbereich: 4 l/4,5 l/6 l/7,5 l
- Kleine Spülmenge Einstellbereich: 2-4 l
- Wassertemperatur - max.: 25 Grad C
- Nettogewicht: 8,155 kg

zusätzlicher Lieferumfang
- Wasseranschluss R 1/2", MasterFix- und
MeplaFix-fähig, mit integriertem Eckventil und Handrad
- Bauschutz für Serviceöffnung
- Anschlussset für WC, D 90 mm
- Anschlussbogen 90G aus PE-HD, D 90 mm
- Übergangsmuffe aus PE-HD, D 90 / 110 mm
- Befestigungs- und Schutzmaterial

Fabrikat der Planung:  Geberit
Typ:  GIS WWC
Art.Nr.:  461.311.00.6

Komplett liefern und betriebsfertig montieren,
einschließlich Befestigungssatz.
Die Montagevorschriften des Herstellers sind
genaustens zu beachten.
Menge: 2,000 St

**07.06.03.002 Sigma01 BetPl., rund, 2-Mengen-Sp., weiß glzd**
BetPl., rund, 2-Mengen-Sp., weiß glzd /ozeanblau glzd /hellblau glzd

Betätigungsplatte, rund, 2-Mengen-Spülung, für Bambini WC

Verwendungszwecke
- Zur Spülauslösung bei UP-Spülkästen

Eigenschaften
- Betätigung von vorne
- Drückerstangen schallgedämmt, werkzeuglose
Schnelleinstellung

Technische Eigenschaften
- Werkstoffbezeichnung: Kunststoff
- Farbe / Oberfläche: Platte: weiß / glänzend
Taste Vollmenge: ozeanblau / glänzend
Taste Teilmenge: hellblau / glänzend
- Breite: 24,6 cm
- Höhe: 16,4 cm
- Tiefe: 1,3 cm
- Betätigungskraft - max.: 20 N
- Nettogewicht: 0,320 kg

zusätzlicher Lieferumfang
- Befestigungsrahmen
- 2 Distanzbolzen
- 2 Drückerstangen

Fabrikat der Planung:  Geberit
Typ:  Sigma01
Art.Nr.:  115.770.SX.5

Komplett liefern und betriebsfertig montieren,
einschließlich Befestigungssatz.
Die Montagevorschriften des Herstellers sind
genaustens zu beachten.
Menge: 2,000 St

**07.06.03.003 Set Power & Connect Box, mit Zwischenboden mit**
Set Power & Connect Box, mit Zwischenboden mit Anschl.Kemme

Set Power & Connect Box, mit Zwischenboden mit
Anschlussklemme

Verwendungszwecke
- Für Geberit Duofix und Geberit GIS Elemente für
Wand-WC, mit Sigma UP-Spülkasten 12 cm
- Für Geberit Duofix und Geberit GIS Elemente für
Wand-WC, mit Omega UP-Spülkasten 12 cm
- Zum Vorbereiten der Netzanschlüsse von Geberit
AquaClean Dusch-WCs
- Zur Aufnahme des Geberit Netzteils 12 V
- Zur Aufnahme des Geberit Bus Konverters

Eigenschaften
- Gewerketrennung
- Werkzeuglos montierbar
- Anschlussmöglichkeit für Geberit AquaClean
- Bauschutz für Serviceöffnung schützt vor
Feuchtigkeit und Schmutz

Technische Eigenschaften
- Nettogewicht: 0,486 kg

zusätzlicher Lieferumfang
- Power & Connect Box
- Zwischenboden mit Anschlussklemme
- Bauschutz
- Leerrohr Länge 0.32 m, für Anschluss Geberit
AquaClean

Fabrikat der Planung:  Geberit
Art.Nr.:  116.063.00.6

Komplett liefern und betriebsfertig montieren,
einschließlich Befestigungssatz.
Die Montagevorschriften des Herstellers sind
genaustens zu beachten.
Menge: 1,000 St

**07.06.03.004 Netzteil, für Power & Connect Box**
Netzteil, für Power & Connect Box

Netzteil für Power & Connect Box

Technische Eigenschaften
- Ausgangsleistung: 12 W
- Ausgangsspannung: 12 V DC
- Nennspannung: 90-260 V AC
- Netzfrequenz: 50-60 Hz
- Schutzart: IPX4
- Nettogewicht: 0,348 kg

zusätzlicher Lieferumfang
- Netzteil mit LED-Anzeige
- Anschlusskabel
- Zwischenboden mit Anschlussklemme

Fabrikat der Planung:  Geberit
Zusätzlicher Lieferumfang: Power & Connect Box
Typ:  Set Power & Connect Box,
  Netzteil, für WWC Element
Bestell-Nr.:  116.096.00.1

Komplett liefern und betriebsfertig verlegen,
einschließlich Befestigungsmaterial u. ELT-Anschluss.
Die Verlegevorschriften des Herstellers sind genaustens
zu beachten.
Die Elektrozuleitung ist bauseits vorhanden.
Menge: 1,000 St

**07.06.03.005 Hygienespülung für Sigma UP-SPK, Netzbetrieb**
Hygienespülung für Sigma UP-SPK, Netzbetrieb

Hygienespülung für UP-Spülkasten 12 cm, Netzbetrieb

Verwendungszwecke
- Zum Einbau in Sigma UP-Spülkasten 12 cm
- Zum Verhindern von Stagnation in
Trinkwasserleitungen
- Zum Auslösen einer 1- oder 2-Mengen-Spülung über
Betätigungsplatte
- Für Massiv- und Trockenbau

Eigenschaften
- Mit Geberit Connect kompatibel
- Drahtgebunden vernetzbar mit Geberit Gateway via
GEBUS Konverter
- Drahtlos vernetzbar mit Geberit Gateway via
Bluetooth®
- Mit Geberit Control App kompatibel

Technische Eigenschaften
- Werkstoff: Kunststoff
- Betrieb: Elektronisch, Netzbetrieb
- Betriebsspannung: 12 V DC
- Intervallspülung Einstellbereich: 1-168 h
- Intervallspülzeit Einstellbereich: 1-200 s
- Leistungsaufnahme Stand-by: 0,15 W
- Nennspannung: 85-240 V AC
- Netzfrequenz: 50-60 Hz
- Schutzart: IP45
- Leistungsaufnahme: <= 4 W
- Nettogewicht: 0,177 kg

zusätzlicher Lieferumfang
- Lagerbock mit Servomotor und Hebevorrichtung,
vormontiert
- Elektrische Steuerung

Zusätzlich zu bestellen
- Betätigungsplatte
- Geberit Set Power & Connect Box, mit Zwischenboden
mit Anschlussklemme
- Geberit Netzteil für Power & Connect Box

Fabrikat der Planung:  Geberit
Zusätzlicher Lieferumfang: Power & Connect Box
Typ:  Set Power & Connect Box,
Bestell-Nr.:  116.109.00.6

Komplett liefern und betriebsfertig verlegen,
einschließlich Befestigungsmaterial u. ELT-Anschluss.
Die Verlegevorschriften des Herstellers sind genaustens
zu beachten.
Die Elektrozuleitung ist bauseits vorhanden.
Menge: 1,000 St

**07.06.03.006 Schallschutzset für WWC und Bidet**
Schallschutzset für WWC und Bidet

Schallschutzset für Wand-WC

Verwendungszwecke
- Zur Körperschalldämmung von WCs und Bidets
- Für WCs und Bidets mit Befestigungsabstand 18 oder
23 cm

Technische Eigenschaften
- Werkstoff: PE-E
- Wanddicke: 6 mm
- Nettogewicht: 0,109 kg

zusätzlicher Lieferumfang
- 2 Unterlegscheiben
- 2 Schallschutzhülsen
- Schalldämmmatte

Fabrikat der Planung: Geberit
Artikel-Nr.:  156.050.00.1

Komplett liefern und betriebsfertig montieren,
einschließlich Befestigungsmaterial und
Schallschutzstreifen am Übergang WC/ Wand.
Die Montagevorschriften des Herstellers sind genaustens
zu beachten.Entsprechende Kosten sind mit einzukalkulieren.
Menge: 2,000 St

**07.06.03.007 Bambini WWC für Kinder, Tiefspüler, Rimfree, H:35cm,**
Bambini WWC für Kinder, Tiefspüler, Rimfree, H:35cm, weiß, KeraTect

Bambini Stand-WC für Kinder, Tiefspüler, Rimfree, für WC-Sitz

Verwendungszwecke
- Für Kinder
- Für Kinderbetreuungseinrichtungen
- Für UP-Spülkästen

Eigenschaften
- Bodenstehend
- Wandbündig
- Original rimfree, komplett spülrandlos mit
patentiertem Spülstromverteiler
- Geschlossenes Keramikdesign
- Verdeckte Befestigung
- Typ 1, Vollmenge 6 / 5 / 4 l, nach EN 997
- Höhe Oberkante Keramik: 30 cm
- Abgang horizontal
- Eingebrannte, dauerhafte Spezialglasur mit
porenfreier hydrophiler Oberfläche, zur
Flächendesinfektion geeignet

Technische Eigenschaften
- Werkstoff: Sanitärkeramik
- Farbe / Oberfläche: weiß / KeraTect
- Breite: 33,5 cm
- Höhe: 36,5 cm
- Tiefe: 53 cm
- Abgang: horizontal
- Spülform: Tiefspüler
- Spültechnik: Rimfree
- WC-Keramikdesign: geschlossen
- Befestigung WC-Sitz: von oben
- Nettogewicht: 19,000 kg

zusätzlicher Lieferumfang
- WC-Keramik
- Befestigungsmaterial

Zusätzlich zu bestellen
- WC-Sitz oder WC-Sitzring
Fabrikat der Planung: Geberit

Artikel-Nr.:  502.966.00.8

Fabrikat des Bieters:
'.........'
(vom Bieter einzutragen)

alle folgenden Positionen mit gleichem Fabrikat der Planung sind einheitlich anzubieten.

Mit der Abgabe des Angebots sind Datenblätter zum Nachweis der Gleichwertigkeit einzureichen.
Wird kein Fabrikat des Bieters eingetragen, gilt das Fabrikat der Planung verbindlich angeboten.

Komplett liefern und betriebsfertig montieren,
einschließlich Befestigungsmaterial und
Schallschutzstreifen am Übergang WC/ Wand.
Die Montagevorschriften des Herstellers sind genaustens
zu beachten.
Menge: 2,000 St

**07.06.03.008 Bambini WC-Sitzring für Kinder, mit Stützfunkt.,**
Bambini WC-Sitzring für Kinder, mit Stützfunkt., ozeanblau

Bambini WC-Sitzring für Kinder, mit Stützfunktion

Verwendungszwecke
- Für Kinder-WCs Rimfree

Eigenschaften
- WC-Sitz mit EasyMount-Scharnieren
- Mit Stützfunktion
- WC-Sitzring mit Überstand zum Schutz vor
Urinspritzern
- Reinigungsfreundlich
- Abgerundete Kanten zum Vermeiden von Verletzungen
- Kinderfreundliches Design
- Quick-Release-Scharniere, abschließbar

Technische Eigenschaften
- Werkstoff: Duroplast
- Scharnierwerkstoff: Kunststoff
- Farbe / Oberfläche: ozeanblau
- Breite: 41 cm
- Höhe: 5 cm
- Tiefe: 40 cm
- Absenkautomatik: nein
- Befestigung: von oben
- Nettogewicht: 1,300 kg

zusätzlicher Lieferumfang
- WC-Sitzring
Fabrikat der Planung: Geberit
Artikel-Nr.:  502.971.SX.1

Fabrikat des Bieters:
'.........'
(vom Bieter einzutragen)

alle folgenden Positionen mit gleichem Fabrikat der Planung sind einheitlich anzubieten.

Mit der Abgabe des Angebots sind Datenblätter zum Nachweis der Gleichwertigkeit einzureichen.
Wird kein Fabrikat des Bieters eingetragen, gilt das Fabrikat der Planung verbindlich angeboten.

Komplett liefern und betriebsfertig montieren,
einschließlich Befestigungssatz, inkl.
Montageschlüssel. Die Montagevorschriften des
Herstellers sind genaustens zu beachten.
Menge: 2,000 St

**07.06.03.009 WC-Bürstengarnitur**
WC-Bürstengarnitur

WC-Bürstengarnitur, langer Bürstenstiel mit
ergonomischem Griff erleichtert die Handhabung, Bürstenkopf aus schwarzem Polyamind, kegelförmig zulaufender Behälter
mit großer Einführöffnung.

Fabrikat der Planung:  Hewi
Modell:  801.20.100
Farbe:  weiß

Komplett liefern und betriebsfertig montieren,
einschließlich Befestigungssatz.
Die Montagevorschriften des Herstellers sind
genaustens zu beachten.
Menge: 2,000 St

#### Titel 07.07 Sanitär 2

##### Abschnitt 07.07.01 GIS Installationswand Sanitär 2

**07.07.01.001 Installationswand Sanitär 2**
Installationswand Sanitär 2

Geberit GIS Installationswand (raumhoch)
Vorwand an einer Massivdecke/Rohfuß-
boden beidseitig befestigt. Zur Erstellung
einer tragfähigen Installationswand aus
nicht vormontierten Einzelbauteilen, einschliesslich verfliesungsfähiger Oberfläche.

Installationswandhöhe: 330 cm (inkl .Fubo 20 cm)
Installationswandbreite: 410 cm
Installationswandtiefe: 25 cm

einschließlich der Montageelemente für
Einrichtungsgegenstände oder
Armaturen

Komplett liefern und montieren, einschließlich Zuschnitt/Verschnitt, Befestigungsmaterialien,
Kleinteile, Montagehilfen, Leitern usw. Die In-
stallationsvorgaben des Herstellers sind zu
beachten.
Menge: 1,000 St

##### Abschnitt 07.07.02 WC Anlage Sanitär 2

**07.07.02.001 Element f. WWC, 114 cm, mit Sigma UP-SPK 12 cm**
Element f. WWC, 114 cm, mit Sigma UP-SPK 12 cm

Element für Wand-WC, 114 cm, mit Sigma UP-Spülkasten 12 cm

Verwendungszwecke
- Zum Einbau in Tragsysteme für
Vorwände, Trennwände oder frei stehende Wände
- Für Fußbodenaufbauten 0-20 cm

Eigenschaften
- Im Tragwerk stufenlos höhenverstellbar
- Anschlussbogen in verschiedenen Tiefenpositionen
werkzeuglos montierbar, Verstellbereich 45 mm
- Mit Leerrohr für Wasserzuleitung für Geberit
AquaClean Dusch-WCs und für Anschlusskabel
- Befestigungsmöglichkeit für Elektroanschluss sowie
Power & Connect Box
- 50 Jahre Ersatzteilsicherheit
- UP-Spülkasten einteilig mit geschweißtem Spülrohr

Technische Eigenschaften
- Werkstoff: Stahl
- Breite: 42,4 cm
- Höhe: 114 cm
- Tiefe: 16,5 cm
- Fließdruck - min. bis max.: 10-1000 kPa
- Große Spülmenge Einstellbereich: 4 l/4,5 l/6 l/7,5 l
- Kleine Spülmenge Einstellbereich: 2-4 l
- Wassertemperatur - max.: 25 Grad C
- Nettogewicht: 8,155 kg

zusätzlicher Lieferumfang
- Wasseranschluss R 1/2", MasterFix- und
MeplaFix-fähig, mit integriertem Eckventil und Handrad
- Bauschutz für Serviceöffnung
- Anschlussset für WC, D 90 mm
- Anschlussbogen 90G aus PE-HD, D 90 mm
- Übergangsmuffe aus PE-HD, D 90 / 110 mm
- Befestigungs- und Schutzmaterial

Fabrikat der Planung:  Geberit
Typ:  GIS WWC
Art.Nr.:  461.311.00.6

Komplett liefern und betriebsfertig montieren,
einschließlich Befestigungssatz.
Die Montagevorschriften des Herstellers sind
genaustens zu beachten.
Menge: 2,000 St

**07.07.02.002 BetPl., rund, 2-Mengen-Sp., weiß glzd**
BetPl., rund, 2-Mengen-Sp., weiß glzd /ozeanblau glzd /hellblau glzd

Betätigungsplatte, rund, 2-Mengen-Spülung, für Bambini WC

Verwendungszwecke
- Zur Spülauslösung bei Sigma UP-Spülkästen

Eigenschaften
- Betätigung von vorne
- Drückerstangen schallgedämmt, werkzeuglose
Schnelleinstellung

Technische Eigenschaften
- Werkstoffbezeichnung: Kunststoff
- Farbe / Oberfläche: Platte: weiß / glänzend
Taste Vollmenge: ozeanblau / glänzend
Taste Teilmenge: hellblau / glänzend
- Breite: 24,6 cm
- Höhe: 16,4 cm
- Tiefe: 1,3 cm
- Betätigungskraft - max.: 20 N
- Nettogewicht: 0,320 kg

zusätzlicher Lieferumfang
- Befestigungsrahmen
- 2 Distanzbolzen
- 2 Drückerstangen

Fabrikat der Planung:  Geberit
Typ:  Sigma01
Art.Nr.:  115.770.SX.5

Komplett liefern und betriebsfertig montieren,
einschließlich Befestigungssatz.
Die Montagevorschriften des Herstellers sind
genaustens zu beachten.
Menge: 2,000 St

**07.07.02.003 Set Power & Connect Box, mit Zwischenboden mit**
Set Power & Connect Box, mit Zwischenboden mit Anschl.Kemme

Set Power & Connect Box, mit Zwischenboden mit
Anschlussklemme

Verwendungszwecke
- Für Geberit Duofix und Geberit GIS Elemente für
Wand-WC, mit Sigma UP-Spülkasten 12 cm
- Für Geberit Duofix und Geberit GIS Elemente für
Wand-WC, mit Omega UP-Spülkasten 12 cm
- Zum Vorbereiten der Netzanschlüsse von Geberit
AquaClean Dusch-WCs
- Zur Aufnahme des Geberit Netzteils 12 V
- Zur Aufnahme des Geberit Bus Konverters

Eigenschaften
- Gewerketrennung
- Werkzeuglos montierbar
- Anschlussmöglichkeit für Geberit AquaClean
- Bauschutz für Serviceöffnung schützt vor
Feuchtigkeit und Schmutz

Technische Eigenschaften
- Nettogewicht: 0,486 kg

zusätzlicher Lieferumfang
- Power & Connect Box
- Zwischenboden mit Anschlussklemme
- Bauschutz
- Leerrohr Länge 0.32 m, für Anschluss Geberit
AquaClean

Fabrikat der Planung:  Geberit
Art.Nr.:  116.063.00.6

Komplett liefern und betriebsfertig montieren,
einschließlich Befestigungssatz.
Die Montagevorschriften des Herstellers sind
genaustens zu beachten.
Menge: 1,000 St

**07.07.02.004 Netzteil, für Power & Connect Box**
Netzteil, für Power & Connect Box

Geberit Netzteil für Power & Connect Box

Technische Eigenschaften
- Ausgangsleistung: 12 W
- Ausgangsspannung: 12 V DC
- Nennspannung: 90-260 V AC
- Netzfrequenz: 50-60 Hz
- Schutzart: IPX4
- Nettogewicht: 0,348 kg

zusätzlicher Lieferumfang
- Netzteil mit LED-Anzeige
- Anschlusskabel
- Zwischenboden mit Anschlussklemme

Fabrikat der Planung:  Geberit
Zusätzlicher Lieferumfang: Power & Connect Box
Typ:  Set Power & Connect Box,
  Netzteil, für WWC Element
Bestell-Nr.:  116.096.00.1

Komplett liefern und betriebsfertig verlegen,
einschließlich Befestigungsmaterial u. ELT-Anschluss.
Die Verlegevorschriften des Herstellers sind genaustens
zu beachten.
Die Elektrozuleitung ist bauseits vorhanden.
Menge: 1,000 St

**07.07.02.005 Hygienespülung für Sigma UP-SPK, Netzbetrieb**
Hygienespülung für Sigma UP-SPK, Netzbetrieb

Hygienespülung für Sigma UP-Spülkasten 12 cm, Netzbetrieb

Verwendungszwecke
- Zum Einbau in Sigma UP-Spülkasten 12 cm
- Zum Verhindern von Stagnation in
Trinkwasserleitungen
- Zum Auslösen einer 1- oder 2-Mengen-Spülung über
Betätigungsplatte
- Für Massiv- und Trockenbau

Eigenschaften
- Mit Geberit Connect kompatibel
- Drahtgebunden vernetzbar mit Geberit Gateway via
GEBUS Konverter
- Drahtlos vernetzbar mit Geberit Gateway via
Bluetooth®
- Mit Geberit Control App kompatibel

Technische Eigenschaften
- Werkstoff: Kunststoff
- Betrieb: Elektronisch, Netzbetrieb
- Betriebsspannung: 12 V DC
- Intervallspülung Einstellbereich: 1-168 h
- Intervallspülzeit Einstellbereich: 1-200 s
- Leistungsaufnahme Stand-by: 0,15 W
- Nennspannung: 85-240 V AC
- Netzfrequenz: 50-60 Hz
- Schutzart: IP45
- Leistungsaufnahme: <= 4 W
- Nettogewicht: 0,177 kg

zusätzlicher Lieferumfang
- Lagerbock mit Servomotor und Hebevorrichtung,
vormontiert
- Elektrische Steuerung

Zusätzlich zu bestellen
- Betätigungsplatte
- Geberit Set Power & Connect Box, mit Zwischenboden
mit Anschlussklemme
- Geberit Netzteil für Power & Connect Box

Fabrikat der Planung:  Geberit
Zusätzlicher Lieferumfang: Power & Connect Box
Typ:  Set Power & Connect Box,
Bestell-Nr.:  116.109.00.6

Komplett liefern und betriebsfertig verlegen,
einschließlich Befestigungsmaterial u. ELT-Anschluss.
Die Verlegevorschriften des Herstellers sind genaustens
zu beachten.
Die Elektrozuleitung ist bauseits vorhanden.
Menge: 1,000 St

**07.07.02.006 Schallschutzset für WWC und Bidet**
Schallschutzset für WWC und Bidet

Geberit Schallschutzset für Wand-WC

Verwendungszwecke
- Zur Körperschalldämmung von WCs und Bidets
- Für WCs und Bidets mit Befestigungsabstand 18 oder
23 cm

Technische Eigenschaften
- Werkstoff: PE-E
- Wanddicke: 6 mm
- Nettogewicht: 0,109 kg

zusätzlicher Lieferumfang
- 2 Unterlegscheiben
- 2 Schallschutzhülsen
- Schalldämmmatte

Fabrikat der Planung: Geberit
Artikel-Nr.:  156.050.00.1

Komplett liefern und betriebsfertig montieren,
einschließlich Befestigungsmaterial und
Schallschutzstreifen am Übergang WC/ Wand.
Die Montagevorschriften des Herstellers sind genaustens
zu beachten.Entsprechende Kosten sind mit einzukalkulieren.
Menge: 2,000 St

**07.07.02.007 Bambini WWC für Kinder, Tiefspüler, Rimfree, H:35cm,**
Bambini WWC für Kinder, Tiefspüler, Rimfree, H:35cm, weiß, KeraTect

Bambini Stand-WC für Kinder, Tiefspüler, Rimfree, für WC-Sitz

Verwendungszwecke
- Für Kinder
- Für Kinderbetreuungseinrichtungen
- Für UP-Spülkästen

Eigenschaften
- Bodenstehend
- Wandbündig
- Original rimfree, komplett spülrandlos mit
patentiertem Spülstromverteiler
- Geschlossenes Keramikdesign
- Verdeckte Befestigung
- Typ 1, Vollmenge 6 / 5 / 4 l, nach EN 997
- Höhe Oberkante Keramik: 30 cm
- Abgang horizontal
- Eingebrannte, dauerhafte Spezialglasur mit
porenfreier hydrophiler Oberfläche, zur
Flächendesinfektion geeignet

Technische Eigenschaften
- Werkstoff: Sanitärkeramik
- Farbe / Oberfläche: weiß / KeraTect
- Breite: 33,5 cm
- Höhe: 36,5 cm
- Tiefe: 53 cm
- Abgang: horizontal
- Spülform: Tiefspüler
- Spültechnik: Rimfree
- WC-Keramikdesign: geschlossen
- Befestigung WC-Sitz: von oben
- Nettogewicht: 19,000 kg

zusätzlicher Lieferumfang
- WC-Keramik
- Befestigungsmaterial

Zusätzlich zu bestellen
- WC-Sitz oder WC-Sitzring
Fabrikat der Planung: Geberit

Artikel-Nr.:  502.966.00.8

Komplett liefern und betriebsfertig montieren,
einschließlich Befestigungsmaterial und
Schallschutzstreifen am Übergang WC/ Wand.
Die Montagevorschriften des Herstellers sind genaustens
zu beachten.
Menge: 2,000 St

**07.07.02.008 Bambini WC-Sitzring für Kinder, mit Stützfunkt.,**
Bambini WC-Sitzring für Kinder, mit Stützfunkt., ozeanblau

Bambini WC-Sitzring für Kinder, mit Stützfunktion

Verwendungszwecke
- Für Kinder-WCs Rimfree

Eigenschaften
- WC-Sitz mit EasyMount-Scharnieren
- Mit Stützfunktion
- WC-Sitzring mit Überstand zum Schutz vor
Urinspritzern
- Reinigungsfreundlich
- Abgerundete Kanten zum Vermeiden von Verletzungen
- Kinderfreundliches Design
- Quick-Release-Scharniere, abschließbar

Technische Eigenschaften
- Werkstoff: Duroplast
- Scharnierwerkstoff: Kunststoff
- Farbe / Oberfläche: ozeanblau
- Breite: 41 cm
- Höhe: 5 cm
- Tiefe: 40 cm
- Absenkautomatik: nein
- Befestigung: von oben
- Nettogewicht: 1,300 kg

zusätzlicher Lieferumfang
- WC-Sitzring
Fabrikat der Planung: Geberit
Artikel-Nr.:  502.971.SX.1

Komplett liefern und betriebsfertig montieren,
einschließlich Befestigungssatz, inkl.
Montageschlüssel. Die Montagevorschriften des
Herstellers sind genaustens zu beachten.
Menge: 2,000 St

**07.07.02.009 WC-Bürstengarnitur**
WC-Bürstengarnitur

WC-Bürstengarnitur, langer Bürstenstiel mit
ergonomischem Griff erleichtert die Handhabung, Bürstenkopf aus schwarzem Polyamind, kegelförmig zulaufender Behälter
mit großer Einführöffnung.

Fabrikat der Planung:  Hewi
Modell:  801.20.100
Farbe:  weiß

Komplett liefern und betriebsfertig montieren,
einschließlich Befestigungssatz.
Die Montagevorschriften des Herstellers sind
genaustens zu beachten.
Menge: 2,000 St

##### Abschnitt 07.07.03 Waschtisch Anlage Sanitär 2

**07.07.03.001 Traverse für AP-Armatur**
Traverse für AP-Armatur,, mit zwei W-Anschl. 100 mm

Traverse für Wandarmatur AP, 100 mm, mit zwei Wasseranschlüssen

Verwendungszwecke
- Zum Einbau in Tragsysteme für
Vorwände, Trennwände oder frei stehende Wände

Eigenschaften
- Im Tragwerk stufenlos höhenverstellbar

Technische Eigenschaften
- Werkstoff: Stahl verzinkt
- Breite: 24,8 cm
- Höhe: 7,5 cm
- Tiefe: 4,3 cm
- Nettogewicht: 0,876 kg

zusätzlicher Lieferumfang
- 2 Anschlusswinkel Rp 1/2" / R 1/2", MF-fähig
- 2 Schalldämmunterlagen
- 2 Dämmhülsen
- 2 Schutz- und Markierstopfen
- 2 Abdichtscheiben
- Befestigungsmaterial

Fabrikat der Planung:  Geberit
Typ:  GIS Wt-Set
Art.Nr.:  461.741.00.1

Komplett liefern und betriebsfertig montieren,
einschließlich Befestigungssatz.
Die Montagevorschriften des Herstellers sind
genaustens zu beachten.
Menge: 1,000 St

**07.07.03.002 Montageplatte aus Holz, tiefenverstellbar**
Montageplatte aus Holz, tiefenverstellbar

Montageplatte universell, UP

Verwendungszwecke
- Für Trockenbau
- Zur Montage von UP-Armaturen und -lüftern,
Hygienespülungen und anderen Einbaugeräten

Technische Eigenschaften
- Werkstoff: Holz
- Breite: 60 cm
- Höhe: 27,5 cm
- Tiefe: 15,5 cm
- Nettogewicht: 2,237 kg

zusätzlicher Lieferumfang
- 8 Befestigungswinkel
- Befestigungsmaterial

Fabrikat der Planung:  Geberit
Typ:  Duofix
Art.Nr.:  111.788.00.1

Komplett liefern und betriebsfertig montieren,
einschließlich Befestigungssatz.
Die Montagevorschriften des Herstellers sind
genaustens zu beachten.
Menge: 1,000 St

**07.07.03.003 Set Bambini Spiel/Waschlandschaft**
Set Bambini Spiel/Waschlandschaft, für 4 Standarmaturen

Set Bambini Spiel- und Waschlandschaft für Armaturen

Verwendungszwecke
- Für Bambini Spiel- und Waschlandschaft
- Für Standarmaturen
- Zum Einbau in Tragsysteme für
Vorwände, Trennwände oder frei stehende Wände

Eigenschaften
- Traverse verzinkt
- Im Tragwerk stufenlos höhenverstellbar
- Befestigung Anschlussbogen schallgedämmt
- Abdichtscheibe selbstklebend, vliesbeschichtet
- Schutzstopfen für einmalige Druckprüfung mit
Kaltwasser bis maximal 15 bar / 1500 kPa
- Traverse mit zwei Schnellbefestigungen

Technische Eigenschaften
- Werkstoff: Stahl
- Breite: 24,8 cm
- Höhe: 7,6 cm
- Tiefe: 4,5 cm
- Außendurchmesser: 50 mm
- Nettogewicht: 4,759 kg

zusätzlicher Lieferumfang
- Anschlusswinkel R 1/2"
- Schutz- und Markierstopfen
- Abdichtscheibe
- Anschlussbogen aus PE-HD, D 50 mm, verlängert
- Dichtung D 40 / 32 mm
- Gewindestange M10
- Befestigungsclip
- Befestigungsmaterial

Fabrikat der Planung:  Geberit
Typ:  GIS-Set
Art.Nr.:  461.269.00.1

Komplett liefern und betriebsfertig montieren,
einschließlich Befestigungssatz.
Die Montagevorschriften des Herstellers sind
genaustens zu beachten.
Menge: 1,000 St

**07.07.03.004 Abdichtungsset 1/2" Wanddurchführung**
Abdichtungsset 1/2" Wanddurchführung

Abdichtungsset für Wanddurchführungen.

Abdichtungsset bestehend aus:

- 2x Baustopfen
- 2x Dichthülse
- 2x Dichtmanschette

Fabrikat der Planung:  TECE Seal System
Typ:  Abdichtungsset
Art.Nr.:  704805

Komplett liefern und betriebsfertig montieren,
einschließlich Befestigungssatz.
Die Montagevorschriften des Herstellers sind
genaustens zu beachten.
Menge: 6,000 St

**07.07.03.005 Bambini Spiel/Waschlandschaft**
Bambini Spiel/Waschlandschaft B:180cm, 4 Waschpl., tieferes B li, 4 Hl., blau

Bambini Spiel- und Waschlandschaft, mit vier Waschplätzen, tieferes Becken links

Verwendungszwecke
- Für Kinder
- Für Schulen, Kinderbetreuungs- und andere
Bildungseinrichtungen

Eigenschaften
- Vier Waschplätze
- Drei unterschiedliche Höhen
- Kratzfest
- Schlagfest
- Nahtlose Oberflächenreparatur
- Abgerundete Kanten zum Vermeiden von Verletzungen
- Reinigung einfach

Technische Eigenschaften
- Werkstoff: Varicor
- Farbe / Oberfläche: Waschrinne: weiß-alpin / matt
Dekorlinie aussen: hellblau / matt
Dekorlinie innen: ozeanblau / matt
- Breite: 180 cm
- Höhe: 30 cm
- Tiefe: 39 cm
- Hahnloch: links und rechts
- Überlauf: ohne
- Anzahl Waschplätze: 4
- Ablauf: links und rechts
- Nettogewicht: 53,200 kg

Fabrikat der Planung: Geberit
Typ:  Renova Plan

Farbe: weiß
B/ Breite  (cm): 180cm
T/ Tiefe  (cm): 39cm
Art.-Nr.: 502.977.SX.1

Komplett liefern und betriebsfertig montieren,
einschließlich Befestigungssatz und
Schallschutzstreifen am Übergang Waschebcken/ Wand.
Die Montagevorschriften des Herstellers sind
genaustens zu beachten.
Menge: 1,000 St

**07.07.03.006 Ablaufventil mit Standrohr, zu UP-Geruchsverschluss für**
Ablaufventil mit Standrohr, zu UP-Geruchsverschluss für Waschbecken

Ablaufventil mit Standrohr, für Waschbecken

Verwendungszwecke
- Für Paracelsus Waschtische ohne Überlauf

Technische Eigenschaften
- Werkstoff: Edelstahl / Kunststoff
- Farbe / Oberfläche: transparent
- Rohrgewinde: 1 1/4 "
- Nettogewicht: 0,160 kg

zusätzlicher Lieferumfang
- Standrohr
- Ablaufventil
- Dichtung
- Schraube

Fabrikat der Planung:  Geberit
Artikel-Nr.:  240.648.00.1

Komplett liefern und betriebsfertig verlegen,
einschließlich Befestigungsmaterial,
Systempresswerkzeuge und Pressbacken.
Die Verlegevorschriften des Herstellers
sind genaustens zu beachten.
Menge: 2,000 St

**07.07.03.007 Rohrbogengeruchsverschluss für WT**
Rohrbogengeruchsverschluss für WT, Abgang horizontal 5/4‘‘x40

Rohrbogenveruchsverschluss für Waschbecken und Bidet, Abgang horizontal

Verwendungszwecke
- Für Waschtische

Eigenschaften
- Güteüberwacht nach EN 274-3

Technische Eigenschaften
- Werkstoff: PP
- Farbe / Oberfläche: weiß-alpin
- Länge: 15-30 cm
- Abgang: horizontal
- Sperrwasserhöhe: 70 mm
- Außendurchmesser: 40 mm
- Rohrgewinde: 1 1/4 "
- Nettogewicht: 0,231 kg

zusätzlicher Lieferumfang
- Anschlussrohr mit Innengewinde
- Anschlussbogen
- Wandrosette

Fabrikat der Planung:  Geberit
Artikel-Nr.:  151.100.11.1

Komplett liefern und betriebsfertig verlegen,
einschließlich Befestigungsmaterial,
Systempresswerkzeuge und Pressbacken.
Die Verlegevorschriften des Herstellers
sind genaustens zu beachten.
Menge: 2,000 St

**07.07.03.008 Waschtischarmatur ǀ Ohne Ablaufgarnitur**
Waschtischarmatur ǀ Ohne Ablaufgarnitur

Einhebel-Waschtischarmatur DN 15 ǀ Ausladung: 101 mm ǀ Auslaufhöhe: 68 mm ǀ Luftsprudler (sichtbar) ǀ Ohne Ablaufgarnitur ǀ Flexible Anschlussschläuche G3/8 ǀ Griff aus Metall mit Rot-/Blau-Markierung ǀ Schnellmontagesystem Easy-Fix ǀ Kartusche: Ø 38 mm ǀ FirmaFlow® CLICK-Kartusche mit keramischen Dichtscheiben ǀ Kartuschenschwenkbereich: 100° ǀ Kartuschenübersetzung aus Edelstahl ǀ Heißwassertemperaturbegrenzer ǀ Norm: DIN EN 248 ǀ Geräuschverhalten DIN 4109: Gruppe 1 ǀ Lebensdauer: DIN EN 817, DIN EN 200 ǀ Gewicht: 1,149 kg ǀ Außenmaße (BxTxH): 47x137x133 mm ǀ Durchfluss bei 3 bar: 3,8 l/min ǀ Farbe / Oberfläche: Chrom

Fabrikat der Planung:  Ideal Standard
Typ:  Ceraflex
Bestell-Nr.:  B1710AA

Komplett liefern und betriebsfertig montieren,
einschließlich Befestigungssatz.
Die Montagevorschriften des Herstellers sind
genaustens zu beachten.
Menge: 4,000 St

**07.07.03.009 Verbrühschutz DN10**
Verbrühschutz DN10

Für alle Waschtischarmaturen geeignet
- Geeignet für die Montage auf dem Eckventil
- Temperatursperre bei 38°C
- Lieferung mit Anschlussset bestehend aus T-Stück
  und Flexschlauch
- Mit Siebdichtungen und Rückschlagventilen
- Spezieller Temperaturreguliergriff zur Durchführung
  manueller thermischer Desinfektionen
  (Werkzeuglose Entriegelung und Rückstellung auf
  Voreinstellung zur thermischen Desinfektion)

Fabrikat der Planung:  Rada
Typ:  Mini
  Untertisch-Thermostat
Bestell-Nr.:  04 9300 00

Komplett liefern und betriebsfertig montieren,
einschließlich Befestigungssatz. und
Übergangsformteile.
Die Montagevorschriften des Herstellers sind
genaustens zu beachten.
Menge: 4,000 St

**07.07.03.010 Seifen-Desinfektionsspender incl. Montage**
Seifenspender Montage

Seifen- und Desinfektionsmittelspender für 600 ml Händewaschlotion bzw. Desinfektionsmittel / Gehäuse Edelstahl weiß beschichtet, RAL 9016 / mit Edelstahl-Bedienhebel und herausnehmbarem Kunststoff-Nachfüllbehälter / Bedienung durch Drücken / Dosiermenge ca. 1,5 ml/Hub / mit Einheitsschloss und Sichtfenster aus Kunststoff zur Füllstandsanzeige / Befüllung von oben durch Entriegeln und Aufklappen des Gehäuses, danach Befüllung direkt im Spender selbst oder durch Entnahme des Nachfüllbehälters für Befüllung außerhalb des Spenders / wechselbare Pumpe aus Kunststoff am tiefsten Punkt, so dass die mögliche Verkeimung der Waschlotion durch regelmäßige, vollständige Entleerung vermieden werden kann / abgeschrägte Oberseite gegen das Ablegen von Abfall / Vier-Punkt-Befestigung / inklusive Befestigungsmaterial / für Aufputzmontage / EAN 4045504294018

Fabrikat der Planung:  AIR-WOLF
Typ:  Serie Omega
Artikel-Nr.:  29-401

Komplett liefern und betriebsfertig montieren,
einschließlich Befestigungssatz. und
Übergangsformteile.
Die Montagevorschriften des Herstellers sind
genaustens zu beachten.
Menge: 2,000 St

**07.07.03.011 Komfort-DurchlauferhitzerDHB-E 24 LCD**
Komfort-DurchlauferhitzerDHB-E 24 LCD 24kW/400V

Der Komfort-Durchlauferhitzer versorgt auch mehrere Entnahmestellen gleichzeitig mit Warmwasser. Das geschlossene, druckfeste Gerät wird mit handelsüblichen Druckarmaturen kombiniert. KOMFORTMERKMALE: Der elektronisch geregelte Durchlauferhitzerstellt gradgenaue Wunschtemperaturen biszur maximalen Leistung sicher. Die Temperatur wird stufenlos und digital über einen Drehwähler eingestellt und amLC-Display angezeigt. Das Gerät kann um eine optional erhältliche Komfort-Fernbedienung ergänzt werden. Für die Untertisch-Montage lassen sich Gerätekappe und Bedieneinheit drehen. EFFIZIENZ: Das Gerät spart bis zu 30 % Energie und Wasser durch die elektronische Leistungsregelung mit 3i-Technologie. Geeignet für vorerwärmtes Wasser. INSTALLATION: Einfache Montage dank des Profi Rapid-Installationssystems. Einfacher Austausch mit gängigen Durchlauferhitzern. Die mitgelieferte Montageleiste berücksichtigt marktübliche Befestigungspunkte und gleicht Wandunebenheiten sowie Bohrloch-Abweichungen aus. Schneller, universeller Wasseranschluss durch den vergrößerten Anschlussraum mit schwenkbarem Kaltwasser-Einlauf und Schraubanschlüssen. Doppelnippel-Anschlüsse. Montage Aufputzoder Unterputz mit 3-Wege-Absperrung. Geeignet für Kunststoffrohre, Herstellerangaben sind zu beachten. Einfacher Netzanschluss oben und unten, eine Einführhilfe für Elektrokabel ist vorhanden. SERVICE: Fehleranalyse durch LED-Diagnoseampel. Die innere Baugruppe lässt sich entnehmen. SICHERHEIT: Schnelles Blankdraht-Heizsystem eignet sich für kalkhaltiges und kalkarmes Wasser. Elektronische Sicherheitskonzeptmit Lufterkennung. Verbrühschutz durch dauerhafte Begrenzung der Austrittstemperatur. Technical data: Nennspannung: 400 V Nennspannung 1: 380 V Nennspannung 2: 400 V Nennspannung 3: 415 V Nennleistung: 18/21/24 kW Nennleistung 1: 16,2/19/21,7 kW Nennleistung 2: 18/21/24 kW Nennleistung 3: 19,4/22,6/25,8 kW Nennstrom: 29/31/35 A Nennstrom 1: 27,6/29,5/33,3 A Nennstrom 2: 29/31/35 A Nennstrom 3: 30,1/32,2/36,3 A Absicherung: 32/32/35 A Absicherung 1: 32/32/35 A Absicherung 2: 32/32/35 A Absicherung 3: 32/32/40 A Frequenz: 50/60 Hz Frequenz 1: 50/60 Hz Frequenz 2: 50/60 Hz Frequenz 3: 50/- Hz Phasen: 3/PE Gewicht: 2.9 kg Energieeffizienzklasse: A Schutzart (IP): IP25 Temperatureinstellung: 20-60 GradC Farbe: weiß Höhe: 466 mm Breite: 225 mm Tiefe: 116 mm

Fabrikat der Planung: Stiebel Eltron
Typ:  DHB-E 24 LCD
  24kW, 400V
Bestell-Nr.:  236745

Komplett liefern und betriebsfertig montieren,
einschließlich betriebsfertigen elektrischem Anschluss,
einschließlich verchromtes T-Stück 1/2" und flexiblen
Anschlussschlauch 1/2" zwischen T-Stück und
Durchlauferhitzer (druckfeste Armatur), einschließlich
Einstellung der Temperatur auf 50°C.
Die el. Zuleitung ist bauseits vorhanden.
Menge: 1,000 St

**07.07.03.012 Abfallkorb Montage**
Abfallkorb Montage

Abfallkorb mit 35Liter Volumen/ Kunststoff weiß / für
gebrauchte Papierhandtücher/ zur Verwendung mit oder
ohne Abfallbeutel/ für Aufputzmontage oder freistehend.

Fabrikat der Planung:  AIR-WOLF
Typ:  Serie Beta
Artikel-Nr.:  30-569

Komplett liefern und betriebsfertig montieren,
einschließlich Befestigungssatz.
Die Montagevorschriften des Herstellers sind
genaustens zu beachten.
Menge: 2,000 St

#### Titel 07.08 Sanitär 3

##### Abschnitt 07.08.01 GIS Installationswand Sanitär 3

**07.08.01.001 Instatllationswand Sanitär 3**
Instatllationswand Sanitär 3

Geberit GIS Installationswand (raumhoch)
Vorwand an einer Massivdecke/Rohfuß-
boden beidseitig befestigt. Zur Erstellung
einer tragfähigen Installationswand aus
nicht vormontierten Einzelbauteilen, einschliesslich verfliesungsfähiger Oberfläche.

Installationswandhöhe: 330 cm (inkl .Fubo 20 cm)
Installationswandbreite: 410 cm
Installationswandtiefe: 25 cm

einschließlich der Montageelemente für
Einrichtungsgegenstände oder
Armaturen

Komplett liefern und montieren, einschließlich Zuschnitt/Verschnitt, Befestigungsmaterialien,
Kleinteile, Montagehilfen, Leitern usw. Die In-
stallationsvorgaben des Herstellers sind zu
beachten.
Menge: 1,000 St

##### Abschnitt 07.08.02 WC Anlage Sanitär 3

**07.08.02.001 Element f. WWC, 114 cm, mit Sigma UP-SPK 12 cm**
Element f. WWC, 114 cm, mit Sigma UP-SPK 12 cm

Element für Wand-WC, 114 cm, mit Sigma UP-Spülkasten 12 cm

Verwendungszwecke
- Zum Einbau in Tragsysteme für
Vorwände, Trennwände oder frei stehende Wände
- Für Fußbodenaufbauten 0-20 cm

Eigenschaften
- Im Tragwerk stufenlos höhenverstellbar
- Anschlussbogen in verschiedenen Tiefenpositionen
werkzeuglos montierbar, Verstellbereich 45 mm
- Mit Leerrohr für Wasserzuleitung für Geberit
AquaClean Dusch-WCs und für Anschlusskabel
- Befestigungsmöglichkeit für Elektroanschluss sowie
Power & Connect Box
- 50 Jahre Ersatzteilsicherheit
- UP-Spülkasten einteilig mit geschweißtem Spülrohr

Technische Eigenschaften
- Werkstoff: Stahl
- Breite: 42,4 cm
- Höhe: 114 cm
- Tiefe: 16,5 cm
- Fließdruck - min. bis max.: 10-1000 kPa
- Große Spülmenge Einstellbereich: 4 l/4,5 l/6 l/7,5 l
- Kleine Spülmenge Einstellbereich: 2-4 l
- Wassertemperatur - max.: 25 Grad C
- Nettogewicht: 8,155 kg

zusätzlicher Lieferumfang
- Wasseranschluss R 1/2", MasterFix- und
MeplaFix-fähig, mit integriertem Eckventil und Handrad
- Bauschutz für Serviceöffnung
- Anschlussset für WC, D 90 mm
- Anschlussbogen 90G aus PE-HD, D 90 mm
- Übergangsmuffe aus PE-HD, D 90 / 110 mm
- Befestigungs- und Schutzmaterial

Fabrikat der Planung:  Geberit
Typ:  GIS WWC
Art.Nr.:  461.311.00.6

Komplett liefern und betriebsfertig montieren,
einschließlich Befestigungssatz.
Die Montagevorschriften des Herstellers sind
genaustens zu beachten.
Menge: 2,000 St

**07.08.02.002 BetPl., rund, 2-Mengen-Sp., weiß glzd**
BetPl., rund, 2-Mengen-Sp., weiß glzd /ozeanblau glzd /hellblau glzd

Betätigungsplatte, rund, 2-Mengen-Spülung, für Bambini WC

Verwendungszwecke
- Zur Spülauslösung bei Sigma UP-Spülkästen

Eigenschaften
- Betätigung von vorne
- Drückerstangen schallgedämmt, werkzeuglose
Schnelleinstellung

Technische Eigenschaften
- Werkstoffbezeichnung: Kunststoff
- Farbe / Oberfläche: Platte: weiß / glänzend
Taste Vollmenge: ozeanblau / glänzend
Taste Teilmenge: hellblau / glänzend
- Breite: 24,6 cm
- Höhe: 16,4 cm
- Tiefe: 1,3 cm
- Betätigungskraft - max.: 20 N
- Nettogewicht: 0,320 kg

zusätzlicher Lieferumfang
- Befestigungsrahmen
- 2 Distanzbolzen
- 2 Drückerstangen

Fabrikat der Planung:  Geberit
Typ:  Sigma01
Art.Nr.:  115.770.SX.5

Komplett liefern und betriebsfertig montieren,
einschließlich Befestigungssatz.
Die Montagevorschriften des Herstellers sind
genaustens zu beachten.
Menge: 2,000 St

**07.08.02.003 Set Power & Connect Box, mit Zwischenboden mit**
Set Power & Connect Box, mit Zwischenboden mit Anschl.Kemme

Set Power & Connect Box, mit Zwischenboden mit
Anschlussklemme

Verwendungszwecke
- Für Geberit Duofix und Geberit GIS Elemente für
Wand-WC, mit Sigma UP-Spülkasten 12 cm
- Für Geberit Duofix und Geberit GIS Elemente für
Wand-WC, mit Omega UP-Spülkasten 12 cm
- Zum Vorbereiten der Netzanschlüsse von Geberit
AquaClean Dusch-WCs
- Zur Aufnahme des Geberit Netzteils 12 V
- Zur Aufnahme des Geberit Bus Konverters

Eigenschaften
- Gewerketrennung
- Werkzeuglos montierbar
- Anschlussmöglichkeit für Geberit AquaClean
- Bauschutz für Serviceöffnung schützt vor
Feuchtigkeit und Schmutz

Technische Eigenschaften
- Nettogewicht: 0,486 kg

zusätzlicher Lieferumfang
- Power & Connect Box
- Zwischenboden mit Anschlussklemme
- Bauschutz
- Leerrohr Länge 0.32 m, für Anschluss Geberit
AquaClean

Fabrikat der Planung:  Geberit
Art.Nr.:  116.063.00.6

Komplett liefern und betriebsfertig montieren,
einschließlich Befestigungssatz.
Die Montagevorschriften des Herstellers sind
genaustens zu beachten.
Menge: 1,000 St

**07.08.02.004 Netzteil, für Power & Connect Box**
Netzteil, für Power & Connect Box

Netzteil für Power & Connect Box

Technische Eigenschaften
- Ausgangsleistung: 12 W
- Ausgangsspannung: 12 V DC
- Nennspannung: 90-260 V AC
- Netzfrequenz: 50-60 Hz
- Schutzart: IPX4
- Nettogewicht: 0,348 kg

zusätzlicher Lieferumfang
- Netzteil mit LED-Anzeige
- Anschlusskabel
- Zwischenboden mit Anschlussklemme

Fabrikat der Planung:  Geberit
Zusätzlicher Lieferumfang: Power & Connect Box
Typ:  Set Power & Connect Box,
  Netzteil, für WWC Element
Bestell-Nr.:  116.096.00.1

Komplett liefern und betriebsfertig verlegen,
einschließlich Befestigungsmaterial u. ELT-Anschluss.
Die Verlegevorschriften des Herstellers sind genaustens
zu beachten.
Die Elektrozuleitung ist bauseits vorhanden.
Menge: 1,000 St

**07.08.02.005 Hygienespülung für Sigma UP-SPK, Netzbetrieb**
Hygienespülung für Sigma UP-SPK, Netzbetrieb

Hygienespülung für Sigma UP-Spülkasten 12 cm, Netzbetrieb

Verwendungszwecke
- Zum Einbau in UP-Spülkasten 12 cm
- Zum Verhindern von Stagnation in
Trinkwasserleitungen
- Zum Auslösen einer 1- oder 2-Mengen-Spülung über
Betätigungsplatte
- Für Massiv- und Trockenbau

Eigenschaften
- Mit Geberit Connect kompatibel
- Drahtgebunden vernetzbar mit Geberit Gateway via
GEBUS Konverter
- Drahtlos vernetzbar mit Geberit Gateway via
Bluetooth®
- Mit Geberit Control App kompatibel

Technische Eigenschaften
- Werkstoff: Kunststoff
- Betrieb: Elektronisch, Netzbetrieb
- Betriebsspannung: 12 V DC
- Intervallspülung Einstellbereich: 1-168 h
- Intervallspülzeit Einstellbereich: 1-200 s
- Leistungsaufnahme Stand-by: 0,15 W
- Nennspannung: 85-240 V AC
- Netzfrequenz: 50-60 Hz
- Schutzart: IP45
- Leistungsaufnahme: <= 4 W
- Nettogewicht: 0,177 kg

zusätzlicher Lieferumfang
- Lagerbock mit Servomotor und Hebevorrichtung,
vormontiert
- Elektrische Steuerung

Zusätzlich zu bestellen
- Betätigungsplatte
- Geberit Set Power & Connect Box, mit Zwischenboden
mit Anschlussklemme
- Geberit Netzteil für Power & Connect Box

Fabrikat der Planung:  Geberit
Zusätzlicher Lieferumfang: Power & Connect Box
Typ:  Set Power & Connect Box,
Bestell-Nr.:  116.109.00.6

Komplett liefern und betriebsfertig verlegen,
einschließlich Befestigungsmaterial u. ELT-Anschluss.
Die Verlegevorschriften des Herstellers sind genaustens
zu beachten.
Die Elektrozuleitung ist bauseits vorhanden.
Menge: 1,000 St

**07.08.02.006 Schallschutzset für WWC und Bidet**
Schallschutzset für WWC und Bidet

Geberit Schallschutzset für Wand-WC

Verwendungszwecke
- Zur Körperschalldämmung von WCs und Bidets
- Für WCs und Bidets mit Befestigungsabstand 18 oder
23 cm

Technische Eigenschaften
- Werkstoff: PE-E
- Wanddicke: 6 mm
- Nettogewicht: 0,109 kg

zusätzlicher Lieferumfang
- 2 Unterlegscheiben
- 2 Schallschutzhülsen
- Schalldämmmatte

Fabrikat der Planung: Geberit
Artikel-Nr.:  156.050.00.1

Komplett liefern und betriebsfertig montieren,
einschließlich Befestigungsmaterial und
Schallschutzstreifen am Übergang WC/ Wand.
Die Montagevorschriften des Herstellers sind genaustens
zu beachten.Entsprechende Kosten sind mit einzukalkulieren.
Menge: 2,000 St

**07.08.02.007 Bambini SWC f. Kleinkinder Tiefspüler, Rimfree, H:24cm,**
Bambini SWC f. Kleinkinder Tiefspüler, Rimfree, H:24cm, Rimfree, weiß, KeraTect

Bambini Stand-WC für Kleinkinder, Tiefspüler, Rimfree

Verwendungszwecke
- Für UP-Spülkästen
- Für Kleinkinder
- Zum Ersetzen von Töpfchen
- Für Kinderbetreuungseinrichtungen

Eigenschaften
- Bodenstehend
- Original rimfree, komplett spülrandlos mit
patentiertem Spülstromverteiler
- Töpfchenform
- Höhe Oberkante Keramik: 24 cm
- Typ 1, Vollmenge 5 / 4 l, nach EN 997
- Geschlossenes Keramikdesign
- Abgang Durchmesser 85 mm
- Verdeckte Befestigung
- Wandbündig
- Abgang horizontal
- Eingebrannte, dauerhafte Spezialglasur mit
porenfreier hydrophiler Oberfläche, zur
Flächendesinfektion geeignet

Technische Eigenschaften
- Werkstoff: Sanitärkeramik
- Farbe / Oberfläche: weiß / KeraTect
- Breite: 27,5 cm
- Höhe: 30 cm
- Tiefe: 44 cm
- Abgang: horizontal
- Spülform: Tiefspüler
- Spültechnik: Rimfree
- WC-Keramikdesign: geschlossen
- Nettogewicht: 13,930 kg

zusätzlicher Lieferumfang
- WC-Keramik
- Befestigungsmaterial

Fabrikat der Planung: Geberit
Typ:  Bambini
Artikel-Nr.:  502.965.00.8

Komplett liefern und betriebsfertig montieren,
einschließlich Befestigungsmaterial und
Schallschutzstreifen am Übergang WC/ Wand.
Die Montagevorschriften des Herstellers sind genaustens
zu beachten.
Menge: 2,000 St

**07.08.02.008 Bambini WC-Sitzring für Kleinkinder, grau**
Bambini WC-Sitzring für Kleinkinder, grau

Bambini WC-Sitzring für Kleinkinder

Verwendungszwecke
- Für Kleinkinder-WCs Rimfree

Eigenschaften
- Sitz aufliegend
- Töpfchenform
- Kinderfreundliches Design

Technische Eigenschaften
- Werkstoff: PUR
- Farbe / Oberfläche: achatgrau
- Breite: 28,5 cm
- Höhe: 4,5 cm
- Tiefe: 31 cm
- Absenkautomatik: nein
- Befestigung: keine
- Nettogewicht: 0,562 kg

zusätzlicher Lieferumfang
- WC-Sitzring

Fabrikat der Planung: Geberit
Artikel-Nr.:  502.972.PL.1

Komplett liefern und betriebsfertig montieren,
einschließlich Befestigungssatz, inkl.
Montageschlüssel. Die Montagevorschriften des
Herstellers sind genaustens zu beachten.
Menge: 2,000 St

**07.08.02.009 WC-Bürstengarnitur**
WC-Bürstengarnitur

WC-Bürstengarnitur, langer Bürstenstiel mit
ergonomischem Griff erleichtert die Handhabung, Bürstenkopf aus schwarzem Polyamind, kegelförmig zulaufender Behälter
mit großer Einführöffnung.

Fabrikat der Planung:  Hewi
Modell:  801.20.100
Farbe:  weiß

Komplett liefern und betriebsfertig montieren,
einschließlich Befestigungssatz.
Die Montagevorschriften des Herstellers sind
genaustens zu beachten.
Menge: 2,000 St

##### Abschnitt 07.08.03 Waschtisch Anlage Sanitär 3

**07.08.03.001 GIS Traverse für AP-Armatur**
GIS Traverse für AP-Armatur,, mit zwei W-Anschl. 100 mm

Geberit GIS Traverse für Wandarmatur AP, 100 mm, mit zwei Wasseranschlüssen

Verwendungszwecke
- Zum Einbau in Geberit GIS Tragsysteme für
Vorwände, Trennwände oder frei stehende Wände

Eigenschaften
- Im Geberit GIS Tragwerk stufenlos höhenverstellbar

Technische Eigenschaften
- Werkstoff: Stahl verzinkt
- Breite: 24,8 cm
- Höhe: 7,5 cm
- Tiefe: 4,3 cm
- Nettogewicht: 0,876 kg

zusätzlicher Lieferumfang
- 2 Anschlusswinkel Rp 1/2" / R 1/2", MF-fähig
- 2 Schalldämmunterlagen
- 2 Dämmhülsen
- 2 Schutz- und Markierstopfen
- 2 Abdichtscheiben
- Befestigungsmaterial

Fabrikat der Planung:  Geberit
Typ:  GIS Wt-Set
Art.Nr.:  461.741.00.1

Komplett liefern und betriebsfertig montieren,
einschließlich Befestigungssatz.
Die Montagevorschriften des Herstellers sind
genaustens zu beachten.
Menge: 1,000 St

**07.08.03.002 Duofix Montageplatte aus Holz, tiefenverstellbar**
Duofix Montageplatte aus Holz, tiefenverstellbar

Geberit Duofix Montageplatte universell, UP

Verwendungszwecke
- Für Trockenbau
- Zur Montage von UP-Armaturen und -lüftern,
Hygienespülungen und anderen Einbaugeräten

Technische Eigenschaften
- Werkstoff: Holz
- Breite: 60 cm
- Höhe: 27,5 cm
- Tiefe: 15,5 cm
- Nettogewicht: 2,237 kg

zusätzlicher Lieferumfang
- 8 Befestigungswinkel
- Befestigungsmaterial

Fabrikat der Planung:  Geberit
Typ:  Duofix
Art.Nr.:  111.788.00.1

Komplett liefern und betriebsfertig montieren,
einschließlich Befestigungssatz.
Die Montagevorschriften des Herstellers sind
genaustens zu beachten.
Menge: 1,000 St

**07.08.03.003 GIS Set Bambini Spiel/Waschlandschaft**
GIS Set Bambini Spiel/Waschlandschaft, für 4 Standarmaturen

Geberit GIS Set Bambini Spiel- und Waschlandschaft für Armaturen

Montageanforderungen:
Das Geberit GIS Set für die Bambini Spiel- und Waschlandschaft muss unter Berücksichtigung der Montagehöhe der Waschlandschaft und der Vorgaben für Kinderinstallationen montiert werden. Besondere Beachtung ist der Abstimmung der Montagehöhe der Vorinstallationen auf die spätere Waschlandschaft zu schenken. Die genaue Abstimmung der Höhenmaßvorgaben ist zwingend vorab mit der Bauleitung durchzuführen. Hierdurch wird sichergestellt, dass alle Vorinstallationen ergonomisch und funktional korrekt ausgeführt werden.

Verwendungszwecke
- Für Bambini Spiel- und Waschlandschaft
- Für Standarmaturen
- Zum Einbau in Geberit GIS Tragsysteme für
Vorwände, Trennwände oder frei stehende Wände

Eigenschaften
- Traverse verzinkt
- Im Geberit GIS Tragwerk stufenlos höhenverstellbar
- Befestigung Anschlussbogen schallgedämmt
- Abdichtscheibe selbstklebend, vliesbeschichtet
- Schutzstopfen für einmalige Druckprüfung mit
Kaltwasser bis maximal 15 bar / 1500 kPa
- Traverse mit zwei Schnellbefestigungen

Technische Eigenschaften
- Werkstoff: Stahl
- Breite: 24,8 cm
- Höhe: 7,6 cm
- Tiefe: 4,5 cm
- Außendurchmesser: 50 mm
- Nettogewicht: 4,759 kg

zusätzlicher Lieferumfang
- Anschlusswinkel R 1/2"
- Schutz- und Markierstopfen
- Abdichtscheibe
- Anschlussbogen aus PE-HD, D 50 mm, verlängert
- Dichtung D 40 / 32 mm
- Gewindestange M10
- Befestigungsclip
- Befestigungsmaterial

Fabrikat der Planung:  Geberit
Typ:  GIS-Set
Art.Nr.:  461.269.00.1

Komplett liefern und betriebsfertig montieren, einschließlich Befestigungssatz. Die Höhe der Vorinstallation ist präzise auf die Anforderungen der Waschlandschaft abzustimmen. Eine Abstimmung der Montagehöhe mit der Bauleitung ist zwingend erforderlich, um eine korrekte Integration mit der Waschlandschaft sicherzustellen. Die Montagevorschriften des Herstellers sind genaustens zu beachten.
Menge: 1,000 St

**07.08.03.004 Abdichtungsset 1/2" Wanddurchführung**
Abdichtungsset 1/2" Wanddurchführung

Abdichtungsset für Wanddurchführungen.

Abdichtungsset bestehend aus:

- 2x Baustopfen
- 2x Dichthülse
- 2x Dichtmanschette

Fabrikat der Planung:  TECE Seal System
Typ:  Abdichtungsset
Art.Nr.:  704805

Komplett liefern und betriebsfertig montieren,
einschließlich Befestigungssatz.
Die Montagevorschriften des Herstellers sind
genaustens zu beachten.
Menge: 6,000 St

**07.08.03.005 Bambini Spiel/Waschlandschaft**
Bambini Spiel/Waschlandschaft B:180cm, 4 Waschpl., tieferes B li, 4 Hl., blau

Geberit Bambini Spiel- und Waschlandschaft, mit vier Waschplätzen, tieferes Becken links

Montagehöhe:
Das tiefer liegende Becken links ist mit besonderem Augenmerk auf eine Montagehöhe von 50 cm über OKFF auszuführen. Diese Höhe ist zwingend einzuhalten und speziell auf die ergonomischen Anforderungen für Kinder abgestimmt.

Verwendungszwecke
- Für Kinder
- Für Schulen, Kinderbetreuungs- und andere
Bildungseinrichtungen

Eigenschaften
- Vier Waschplätze
- Drei unterschiedliche Höhen
- Kratzfest
- Schlagfest
- Nahtlose Oberflächenreparatur
- Abgerundete Kanten zum Vermeiden von Verletzungen
- Reinigung einfach

Technische Eigenschaften
- Werkstoff: Varicor
- Farbe / Oberfläche: Waschrinne: weiß-alpin / matt
Dekorlinie aussen: hellblau / matt
Dekorlinie innen: ozeanblau / matt
- Breite: 180 cm
- Höhe: 30 cm
- Tiefe: 39 cm
- Hahnloch: links und rechts
- Überlauf: ohne
- Anzahl Waschplätze: 4
- Ablauf: links und rechts
- Nettogewicht: 53,200 kg

Fabrikat der Planung: Geberit
Typ:  Renova Plan

Farbe: weiß
B/ Breite  (cm): 180cm
T/ Tiefe  (cm): 39cm
Art.-Nr.: 502.978.SX.1

Komplett liefern und betriebsfertig montieren,
einschließlich Befestigungssatz und
Schallschutzstreifen am Übergang Waschebcken/ Wand.
Die Montagevorschriften des Herstellers sind
genaustens zu beachten.
Die Montagehöhe am tiefsten Punkt (50 cm über OKFF) ist vorrangig zu beachten und einzuhalten.
Menge: 1,000 St

**07.08.03.006 Ablaufventil mit Standrohr, zu UP-Geruchsverschluss für**
Ablaufventil mit Standrohr, zu UP-Geruchsverschluss für Waschbecken

Geberit Ablaufventil mit Standrohr, für Waschbecken

Verwendungszwecke
- Für Paracelsus Waschtische ohne Überlauf

Technische Eigenschaften
- Werkstoff: Edelstahl / Kunststoff
- Farbe / Oberfläche: transparent
- Rohrgewinde: 1 1/4 "
- Nettogewicht: 0,160 kg

zusätzlicher Lieferumfang
- Standrohr
- Ablaufventil
- Dichtung
- Schraube

Fabrikat der Planung:  Geberit
Artikel-Nr.:  240.648.00.1

Komplett liefern und betriebsfertig verlegen,
einschließlich Befestigungsmaterial,
Systempresswerkzeuge und Pressbacken.
Die Verlegevorschriften des Herstellers
sind genaustens zu beachten.
Menge: 2,000 St

**07.08.03.007 Rohrbogengeruchsverschluss für WT**
Rohrbogengeruchsverschluss für WT, Abgang horizontal 5/4‘‘x40

Geberit Rohrbogenveruchsverschluss für Waschbecken und Bidet, Abgang horizontal

Verwendungszwecke
- Für Waschtische

Eigenschaften
- Güteüberwacht nach EN 274-3

Technische Eigenschaften
- Werkstoff: PP
- Farbe / Oberfläche: weiß-alpin
- Länge: 15-30 cm
- Abgang: horizontal
- Sperrwasserhöhe: 70 mm
- Außendurchmesser: 40 mm
- Rohrgewinde: 1 1/4 "
- Nettogewicht: 0,231 kg

zusätzlicher Lieferumfang
- Anschlussrohr mit Innengewinde
- Anschlussbogen
- Wandrosette

Fabrikat der Planung:  Geberit
Artikel-Nr.:  151.100.11.1

Komplett liefern und betriebsfertig montieren,
einschließlich Befestigungssatz.
Die Montagevorschriften des Herstellers sind
genaustens zu beachten.
Menge: 2,000 St

**07.08.03.008 Waschtischarmatur ǀ Ohne Ablaufgarnitur**
Waschtischarmatur ǀ Ohne Ablaufgarnitur

Einhebel-Waschtischarmatur DN 15 ǀ Ausladung: 101 mm ǀ Auslaufhöhe: 68 mm ǀ Luftsprudler (sichtbar) ǀ Ohne Ablaufgarnitur ǀ Flexible Anschlussschläuche G3/8 ǀ Griff aus Metall mit Rot-/Blau-Markierung ǀ Schnellmontagesystem Easy-Fix ǀ Kartusche: Ø 38 mm ǀ FirmaFlow® CLICK-Kartusche mit keramischen Dichtscheiben ǀ Kartuschenschwenkbereich: 100° ǀ Kartuschenübersetzung aus Edelstahl ǀ Heißwassertemperaturbegrenzer ǀ Norm: DIN EN 248 ǀ Geräuschverhalten DIN 4109: Gruppe 1 ǀ Lebensdauer: DIN EN 817, DIN EN 200 ǀ Gewicht: 1,149 kg ǀ Außenmaße (BxTxH): 47x137x133 mm ǀ Durchfluss bei 3 bar: 3,8 l/min ǀ Farbe / Oberfläche: Chrom

Fabrikat der Planung:  Ideal Standard
Typ:  Ceraflex
Bestell-Nr.:  B1710AA

Komplett liefern und betriebsfertig montieren,
einschließlich Befestigungssatz.
Die Montagevorschriften des Herstellers sind
genaustens zu beachten.
Menge: 4,000 St

**07.08.03.009 Verbrühschutz DN10**
Verbrühschutz DN10

Für alle Waschtischarmaturen geeignet
- Geeignet für die Montage auf dem Eckventil
- Temperatursperre bei 38°C
- Lieferung mit Anschlussset bestehend aus T-Stück
  und Flexschlauch
- Mit Siebdichtungen und Rückschlagventilen
- Spezieller Temperaturreguliergriff zur Durchführung
  manueller thermischer Desinfektionen
  (Werkzeuglose Entriegelung und Rückstellung auf
  Voreinstellung zur thermischen Desinfektion)

Fabrikat der Planung:  Rada
Typ:  Mini
  Untertisch-Thermostat
Bestell-Nr.:  04 9300 00

Komplett liefern und betriebsfertig montieren,
einschließlich Befestigungssatz. und
Übergangsformteile.
Die Montagevorschriften des Herstellers sind
genaustens zu beachten.
Menge: 4,000 St

**07.08.03.010 Seifen-Desinfektionsspender incl. Montage**
Seifenspender Montage

Seifen- und Desinfektionsmittelspender für 600 ml Händewaschlotion bzw. Desinfektionsmittel / Gehäuse Edelstahl weiß beschichtet, RAL 9016 / mit Edelstahl-Bedienhebel und herausnehmbarem Kunststoff-Nachfüllbehälter / Bedienung durch Drücken / Dosiermenge ca. 1,5 ml/Hub / mit Einheitsschloss und Sichtfenster aus Kunststoff zur Füllstandsanzeige / Befüllung von oben durch Entriegeln und Aufklappen des Gehäuses, danach Befüllung direkt im Spender selbst oder durch Entnahme des Nachfüllbehälters für Befüllung außerhalb des Spenders / wechselbare Pumpe aus Kunststoff am tiefsten Punkt, so dass die mögliche Verkeimung der Waschlotion durch regelmäßige, vollständige Entleerung vermieden werden kann / abgeschrägte Oberseite gegen das Ablegen von Abfall / Vier-Punkt-Befestigung / inklusive Befestigungsmaterial / für Aufputzmontage / EAN 4045504294018

Fabrikat der Planung:  AIR-WOLF
Typ:  Serie Omega
Artikel-Nr.:  29-401

Komplett liefern und betriebsfertig montieren,
einschließlich Befestigungssatz. und
Übergangsformteile.
Die Montagevorschriften des Herstellers sind
genaustens zu beachten.
Menge: 2,000 St

**07.08.03.011 STIEBEL ELTRON Komfort-DurchlauferhitzerDHB-E 24 LCD**
STIEBEL ELTRON Komfort-DurchlauferhitzerDHB-E 24 LCD 24kW/400V

Der Komfort-Durchlauferhitzer versorgt auch mehrere Entnahmestellen gleichzeitig mit Warmwasser. Das geschlossene, druckfeste Gerät wird mit handelsüblichen Druckarmaturen kombiniert. KOMFORTMERKMALE: Der elektronisch geregelte Durchlauferhitzerstellt gradgenaue Wunschtemperaturen biszur maximalen Leistung sicher. Die Temperatur wird stufenlos und digital über einen Drehwähler eingestellt und amLC-Display angezeigt. Das Gerät kann um eine optional erhältliche Komfort-Fernbedienung ergänzt werden. Für die Untertisch-Montage lassen sich Gerätekappe und Bedieneinheit drehen. EFFIZIENZ: Das Gerät spart bis zu 30 % Energie und Wasser durch die elektronische Leistungsregelung mit 3i-Technologie. Geeignet für vorerwärmtes Wasser. INSTALLATION: Einfache Montage dank des Profi Rapid-Installationssystems. Einfacher Austausch mit gängigen Durchlauferhitzern. Die mitgelieferte Montageleiste berücksichtigt marktübliche Befestigungspunkte und gleicht Wandunebenheiten sowie Bohrloch-Abweichungen aus. Schneller, universeller Wasseranschluss durch den vergrößerten Anschlussraum mit schwenkbarem Kaltwasser-Einlauf und Schraubanschlüssen. Doppelnippel-Anschlüsse. Montage Aufputzoder Unterputz mit 3-Wege-Absperrung. Geeignet für Kunststoffrohre, Herstellerangaben sind zu beachten. Einfacher Netzanschluss oben und unten, eine Einführhilfe für Elektrokabel ist vorhanden. SERVICE: Fehleranalyse durch LED-Diagnoseampel. Die innere Baugruppe lässt sich entnehmen. SICHERHEIT: Schnelles Blankdraht-Heizsystem eignet sich für kalkhaltiges und kalkarmes Wasser. Elektronische Sicherheitskonzeptmit Lufterkennung. Verbrühschutz durch dauerhafte Begrenzung der Austrittstemperatur. Technical data: Nennspannung: 400 V Nennspannung 1: 380 V Nennspannung 2: 400 V Nennspannung 3: 415 V Nennleistung: 18/21/24 kW Nennleistung 1: 16,2/19/21,7 kW Nennleistung 2: 18/21/24 kW Nennleistung 3: 19,4/22,6/25,8 kW Nennstrom: 29/31/35 A Nennstrom 1: 27,6/29,5/33,3 A Nennstrom 2: 29/31/35 A Nennstrom 3: 30,1/32,2/36,3 A Absicherung: 32/32/35 A Absicherung 1: 32/32/35 A Absicherung 2: 32/32/35 A Absicherung 3: 32/32/40 A Frequenz: 50/60 Hz Frequenz 1: 50/60 Hz Frequenz 2: 50/60 Hz Frequenz 3: 50/- Hz Phasen: 3/PE Gewicht: 2.9 kg Energieeffizienzklasse: A Schutzart (IP): IP25 Temperatureinstellung: 20-60 GradC Farbe: weiß Höhe: 466 mm Breite: 225 mm Tiefe: 116 mm

Fabrikat der Planung: Stiebel Eltron
Typ:  DHB-E 24 LCD
  24kW, 400V
Bestell-Nr.:  236745

Komplett liefern und betriebsfertig montieren,
einschließlich betriebsfertigen elektrischem Anschluss,
einschließlich verchromtes T-Stück 1/2" und flexiblen
Anschlussschlauch 1/2" zwischen T-Stück und
Durchlauferhitzer (druckfeste Armatur), einschließlich
Einstellung der Temperatur auf 50°C.
Die el. Zuleitung ist bauseits vorhanden.
Menge: 1,000 St

**07.08.03.012 Abfallkorb Montage**
Abfallkorb Montage

Abfallkorb mit 35Liter Volumen/ Kunststoff weiß / für
gebrauchte Papierhandtücher/ zur Verwendung mit oder
ohne Abfallbeutel/ für Aufputzmontage oder freistehend.

Fabrikat der Planung:  AIR-WOLF
Typ:  Serie Beta
Artikel-Nr.:  30-569

Komplett liefern und betriebsfertig montieren,
einschließlich Befestigungssatz.
Die Montagevorschriften des Herstellers sind
genaustens zu beachten.
Menge: 2,000 St

#### Titel 07.09 Sanitär 4

##### Abschnitt 07.09.01 GIS Installationswand Sanitär 4

**07.09.01.001 Instatllationswand Sanitär 4**
Instatllationswand Sanitär 4

Geberit GIS Installationswand (raumhoch)
Vorwand an einer Massivdecke/Rohfuß-
boden beidseitig befestigt. Zur Erstellung
einer tragfähigen Installationswand aus
nicht vormontierten Einzelbauteilen, einschliesslich verfliesungsfähiger Oberfläche.

Installationswandhöhe: 330 cm (inkl .Fubo 20 cm)
Installationswandbreite: 410 cm
Installationswandtiefe: 25 cm

einschließlich der Montageelemente für
Einrichtungsgegenstände oder
Armaturen

Komplett liefern und montieren, einschließlich Zuschnitt/Verschnitt, Befestigungsmaterialien,
Kleinteile, Montagehilfen, Leitern usw. Die In-
stallationsvorgaben des Herstellers sind zu
beachten.
Menge: 1,000 St

##### Abschnitt 07.09.02 Waschtisch Anlage Sanitär 4

**07.09.02.001 GIS Traverse für AP-Armatur**
Traverse für AP-Armatur,, mit zwei W-Anschl. 100 mm

Traverse für Wandarmatur AP, 100 mm, mit zwei Wasseranschlüssen

Verwendungszwecke
- Zum Einbau in Tragsysteme für
Vorwände, Trennwände oder frei stehende Wände

Eigenschaften
- Im Tragwerk stufenlos höhenverstellbar

Technische Eigenschaften
- Werkstoff: Stahl verzinkt
- Breite: 24,8 cm
- Höhe: 7,5 cm
- Tiefe: 4,3 cm
- Nettogewicht: 0,876 kg

zusätzlicher Lieferumfang
- 2 Anschlusswinkel Rp 1/2" / R 1/2", MF-fähig
- 2 Schalldämmunterlagen
- 2 Dämmhülsen
- 2 Schutz- und Markierstopfen
- 2 Abdichtscheiben
- Befestigungsmaterial

Fabrikat der Planung:  Geberit
Typ:  GIS Wt-Set
Art.Nr.:  461.741.00.1

Komplett liefern und betriebsfertig montieren,
einschließlich Befestigungssatz.
Die Montagevorschriften des Herstellers sind
genaustens zu beachten.
Menge: 1,000 St

**07.09.02.002 GIS Set Bambini Spiel/Waschlandschaft**
Set Bambini Spiel/Waschlandschaft, für 4 Standarmaturen

Set Bambini Spiel- und Waschlandschaft für Armaturen

Verwendungszwecke
- Für Bambini Spiel- und Waschlandschaft
- Für Standarmaturen
- Zum Einbau in Geberit GIS Tragsysteme für
Vorwände, Trennwände oder frei stehende Wände

Eigenschaften
- Traverse verzinkt
- Im Geberit GIS Tragwerk stufenlos höhenverstellbar
- Befestigung Anschlussbogen schallgedämmt
- Abdichtscheibe selbstklebend, vliesbeschichtet
- Schutzstopfen für einmalige Druckprüfung mit
Kaltwasser bis maximal 15 bar / 1500 kPa
- Traverse mit zwei Schnellbefestigungen

Technische Eigenschaften
- Werkstoff: Stahl
- Breite: 24,8 cm
- Höhe: 7,6 cm
- Tiefe: 4,5 cm
- Außendurchmesser: 50 mm
- Nettogewicht: 4,759 kg

zusätzlicher Lieferumfang
- Anschlusswinkel R 1/2"
- Schutz- und Markierstopfen
- Abdichtscheibe
- Anschlussbogen aus PE-HD, D 50 mm, verlängert
- Dichtung D 40 / 32 mm
- Gewindestange M10
- Befestigungsclip
- Befestigungsmaterial

Fabrikat der Planung:  Geberit
Typ:  GIS-Set
Art.Nr.:  461.269.00.1

Komplett liefern und betriebsfertig montieren,
einschließlich Befestigungssatz.
Die Montagevorschriften des Herstellers sind
genaustens zu beachten.
Menge: 1,000 St

**07.09.02.003 Duofix Montageplatte aus Holz, tiefenverstellbar**
Montageplatte aus Holz, tiefenverstellbar

Montageplatte universell, UP

Verwendungszwecke
- Für Trockenbau
- Zur Montage von UP-Armaturen und -lüftern,
Hygienespülungen und anderen Einbaugeräten

Technische Eigenschaften
- Werkstoff: Holz
- Breite: 60 cm
- Höhe: 27,5 cm
- Tiefe: 15,5 cm
- Nettogewicht: 2,237 kg

zusätzlicher Lieferumfang
- 8 Befestigungswinkel
- Befestigungsmaterial

Fabrikat der Planung:  Geberit
Typ:  Duofix
Art.Nr.:  111.788.00.1

Komplett liefern und betriebsfertig montieren,
einschließlich Befestigungssatz.
Die Montagevorschriften des Herstellers sind
genaustens zu beachten.
Menge: 1,000 St

**07.09.02.004 Abdichtungsset 1/2" Wanddurchführung**
Abdichtungsset 1/2" Wanddurchführung

Abdichtungsset für Wanddurchführungen.

Abdichtungsset bestehend aus:

- 2x Baustopfen
- 2x Dichthülse
- 2x Dichtmanschette

Fabrikat der Planung:  TECE Seal System
Typ:  Abdichtungsset
Art.Nr.:  704805

Komplett liefern und betriebsfertig montieren,
einschließlich Befestigungssatz.
Die Montagevorschriften des Herstellers sind
genaustens zu beachten.
Menge: 6,000 St

**07.09.02.005 Bambini Spiel/Waschlandschaft**
Bambini Spiel/Waschlandschaft B:180cm, 4 Waschpl., tieferes B li, 4 Hl., blau

Bambini Spiel- und Waschlandschaft, mit vier Waschplätzen, tieferes Becken links

Verwendungszwecke
- Für Kinder
- Für Schulen, Kinderbetreuungs- und andere
Bildungseinrichtungen

Eigenschaften
- Vier Waschplätze
- Drei unterschiedliche Höhen
- Kratzfest
- Schlagfest
- Nahtlose Oberflächenreparatur
- Abgerundete Kanten zum Vermeiden von Verletzungen
- Reinigung einfach

Technische Eigenschaften
- Werkstoff: Varicor
- Farbe / Oberfläche: Waschrinne: weiß-alpin / matt
Dekorlinie aussen: hellblau / matt
Dekorlinie innen: ozeanblau / matt
- Breite: 180 cm
- Höhe: 30 cm
- Tiefe: 39 cm
- Hahnloch: links und rechts
- Überlauf: ohne
- Anzahl Waschplätze: 4
- Ablauf: links und rechts
- Nettogewicht: 53,200 kg

Fabrikat der Planung: Geberit
Typ:  Renova Plan

Farbe: weiß
B/ Breite  (cm): 180cm
T/ Tiefe  (cm): 39cm
Art.-Nr.: 502.977.SX.1

Komplett liefern und betriebsfertig montieren,
einschließlich Befestigungssatz und
Schallschutzstreifen am Übergang Waschebcken/ Wand.
Die Montagevorschriften des Herstellers sind
genaustens zu beachten.
Menge: 1,000 St

**07.09.02.006 Ablaufventil mit Standrohr, zu UP-Geruchsverschluss für**
Ablaufventil mit Standrohr, zu UP-Geruchsverschluss für Waschbecken

Ablaufventil mit Standrohr, für Waschbecken

Verwendungszwecke
- Für Paracelsus Waschtische ohne Überlauf

Technische Eigenschaften
- Werkstoff: Edelstahl / Kunststoff
- Farbe / Oberfläche: transparent
- Rohrgewinde: 1 1/4 "
- Nettogewicht: 0,160 kg

zusätzlicher Lieferumfang
- Standrohr
- Ablaufventil
- Dichtung
- Schraube

Fabrikat der Planung:  Geberit
Artikel-Nr.:  240.648.00.1

Komplett liefern und betriebsfertig verlegen,
einschließlich Befestigungsmaterial,
Systempresswerkzeuge und Pressbacken.
Die Verlegevorschriften des Herstellers
sind genaustens zu beachten.
Menge: 2,000 St

**07.09.02.007 Rohrbogengeruchsverschluss für WT**
Rohrbogengeruchsverschluss für WT, Abgang horizontal 5/4‘‘x40

Rohrbogenveruchsverschluss für Waschbecken und Bidet, Abgang horizontal

Verwendungszwecke
- Für Waschtische

Eigenschaften
- Güteüberwacht nach EN 274-3

Technische Eigenschaften
- Werkstoff: PP
- Farbe / Oberfläche: weiß-alpin
- Länge: 15-30 cm
- Abgang: horizontal
- Sperrwasserhöhe: 70 mm
- Außendurchmesser: 40 mm
- Rohrgewinde: 1 1/4 "
- Nettogewicht: 0,231 kg

zusätzlicher Lieferumfang
- Anschlussrohr mit Innengewinde
- Anschlussbogen
- Wandrosette

Fabrikat der Planung:  Geberit
Artikel-Nr.:  151.100.11.1

Komplett liefern und betriebsfertig verlegen,
einschließlich Befestigungsmaterial,
Systempresswerkzeuge und Pressbacken.
Die Verlegevorschriften des Herstellers
sind genaustens zu beachten.
Menge: 2,000 St

**07.09.02.008 Waschtischarmatur ǀ Ohne Ablaufgarnitur**
Waschtischarmatur ǀ Ohne Ablaufgarnitur

Einhebel-Waschtischarmatur DN 15 ǀ Ausladung: 101 mm ǀ Auslaufhöhe: 68 mm ǀ Luftsprudler (sichtbar) ǀ Ohne Ablaufgarnitur ǀ Flexible Anschlussschläuche G3/8 ǀ Griff aus Metall mit Rot-/Blau-Markierung ǀ Schnellmontagesystem Easy-Fix ǀ Kartusche: Ø 38 mm ǀ FirmaFlow® CLICK-Kartusche mit keramischen Dichtscheiben ǀ Kartuschenschwenkbereich: 100° ǀ Kartuschenübersetzung aus Edelstahl ǀ Heißwassertemperaturbegrenzer ǀ Norm: DIN EN 248 ǀ Geräuschverhalten DIN 4109: Gruppe 1 ǀ Lebensdauer: DIN EN 817, DIN EN 200 ǀ Gewicht: 1,149 kg ǀ Außenmaße (BxTxH): 47x137x133 mm ǀ Durchfluss bei 3 bar: 3,8 l/min ǀ Farbe / Oberfläche: Chrom

Fabrikat der Planung:  Ideal Standard
Typ:  Ceraflex
Bestell-Nr.:  B1710AA

Komplett liefern und betriebsfertig montieren,
einschließlich Befestigungssatz.
Die Montagevorschriften des Herstellers sind
genaustens zu beachten.
Menge: 4,000 St

**07.09.02.009 Verbrühschutz DN10**
Verbrühschutz DN10

Für alle Waschtischarmaturen geeignet
- Geeignet für die Montage auf dem Eckventil
- Temperatursperre bei 38°C
- Lieferung mit Anschlussset bestehend aus T-Stück
  und Flexschlauch
- Mit Siebdichtungen und Rückschlagventilen
- Spezieller Temperaturreguliergriff zur Durchführung
  manueller thermischer Desinfektionen
  (Werkzeuglose Entriegelung und Rückstellung auf
  Voreinstellung zur thermischen Desinfektion)

Fabrikat der Planung:  Rada
Typ:  Mini
  Untertisch-Thermostat
Bestell-Nr.:  04 9300 00

Komplett liefern und betriebsfertig montieren,
einschließlich Befestigungssatz. und
Übergangsformteile.
Die Montagevorschriften des Herstellers sind
genaustens zu beachten.
Menge: 4,000 St

**07.09.02.010 Seifen-Desinfektionsspender incl. Montage**
Seifenspender Montage

Seifen- und Desinfektionsmittelspender für 600 ml Händewaschlotion bzw. Desinfektionsmittel / Gehäuse Edelstahl weiß beschichtet, RAL 9016 / mit Edelstahl-Bedienhebel und herausnehmbarem Kunststoff-Nachfüllbehälter / Bedienung durch Drücken / Dosiermenge ca. 1,5 ml/Hub / mit Einheitsschloss und Sichtfenster aus Kunststoff zur Füllstandsanzeige / Befüllung von oben durch Entriegeln und Aufklappen des Gehäuses, danach Befüllung direkt im Spender selbst oder durch Entnahme des Nachfüllbehälters für Befüllung außerhalb des Spenders / wechselbare Pumpe aus Kunststoff am tiefsten Punkt, so dass die mögliche Verkeimung der Waschlotion durch regelmäßige, vollständige Entleerung vermieden werden kann / abgeschrägte Oberseite gegen das Ablegen von Abfall / Vier-Punkt-Befestigung / inklusive Befestigungsmaterial / für Aufputzmontage / EAN 4045504294018

Fabrikat der Planung:  AIR-WOLF
Typ:  Serie Omega
Artikel-Nr.:  29-401

Komplett liefern und betriebsfertig montieren,
einschließlich Befestigungssatz. und
Übergangsformteile.
Die Montagevorschriften des Herstellers sind
genaustens zu beachten.
Menge: 2,000 St

**07.09.02.011 Komfort-DurchlauferhitzerDHB-E 24 LCD**
Komfort-DurchlauferhitzerDHB-E 24 LCD 24kW/400V

Der Komfort-Durchlauferhitzer versorgt auch mehrere Entnahmestellen gleichzeitig mit Warmwasser. Das geschlossene, druckfeste Gerät wird mit handelsüblichen Druckarmaturen kombiniert. KOMFORTMERKMALE: Der elektronisch geregelte Durchlauferhitzerstellt gradgenaue Wunschtemperaturen biszur maximalen Leistung sicher. Die Temperatur wird stufenlos und digital über einen Drehwähler eingestellt und amLC-Display angezeigt. Das Gerät kann um eine optional erhältliche Komfort-Fernbedienung ergänzt werden. Für die Untertisch-Montage lassen sich Gerätekappe und Bedieneinheit drehen. EFFIZIENZ: Das Gerät spart bis zu 30 % Energie und Wasser durch die elektronische Leistungsregelung mit 3i-Technologie. Geeignet für vorerwärmtes Wasser. INSTALLATION: Einfache Montage dank des Profi Rapid-Installationssystems. Einfacher Austausch mit gängigen Durchlauferhitzern. Die mitgelieferte Montageleiste berücksichtigt marktübliche Befestigungspunkte und gleicht Wandunebenheiten sowie Bohrloch-Abweichungen aus. Schneller, universeller Wasseranschluss durch den vergrößerten Anschlussraum mit schwenkbarem Kaltwasser-Einlauf und Schraubanschlüssen. Doppelnippel-Anschlüsse. Montage Aufputzoder Unterputz mit 3-Wege-Absperrung. Geeignet für Kunststoffrohre, Herstellerangaben sind zu beachten. Einfacher Netzanschluss oben und unten, eine Einführhilfe für Elektrokabel ist vorhanden. SERVICE: Fehleranalyse durch LED-Diagnoseampel. Die innere Baugruppe lässt sich entnehmen. SICHERHEIT: Schnelles Blankdraht-Heizsystem eignet sich für kalkhaltiges und kalkarmes Wasser. Elektronische Sicherheitskonzeptmit Lufterkennung. Verbrühschutz durch dauerhafte Begrenzung der Austrittstemperatur. Technical data: Nennspannung: 400 V Nennspannung 1: 380 V Nennspannung 2: 400 V Nennspannung 3: 415 V Nennleistung: 18/21/24 kW Nennleistung 1: 16,2/19/21,7 kW Nennleistung 2: 18/21/24 kW Nennleistung 3: 19,4/22,6/25,8 kW Nennstrom: 29/31/35 A Nennstrom 1: 27,6/29,5/33,3 A Nennstrom 2: 29/31/35 A Nennstrom 3: 30,1/32,2/36,3 A Absicherung: 32/32/35 A Absicherung 1: 32/32/35 A Absicherung 2: 32/32/35 A Absicherung 3: 32/32/40 A Frequenz: 50/60 Hz Frequenz 1: 50/60 Hz Frequenz 2: 50/60 Hz Frequenz 3: 50/- Hz Phasen: 3/PE Gewicht: 2.9 kg Energieeffizienzklasse: A Schutzart (IP): IP25 Temperatureinstellung: 20-60 GradC Farbe: weiß Höhe: 466 mm Breite: 225 mm Tiefe: 116 mm

Fabrikat der Planung: Stiebel Eltron
Typ:  DHB-E 24 LCD
  24kW, 400V
Bestell-Nr.:  236745

Komplett liefern und betriebsfertig montieren,
einschließlich betriebsfertigen elektrischem Anschluss,
einschließlich verchromtes T-Stück 1/2" und flexiblen
Anschlussschlauch 1/2" zwischen T-Stück und
Durchlauferhitzer (druckfeste Armatur), einschließlich
Einstellung der Temperatur auf 50°C.
Die el. Zuleitung ist bauseits vorhanden.
Menge: 1,000 St

**07.09.02.012 Abfallkorb Montage**
Abfallkorb Montage

Abfallkorb mit 35Liter Volumen/ Kunststoff weiß / für
gebrauchte Papierhandtücher/ zur Verwendung mit oder
ohne Abfallbeutel/ für Aufputzmontage oder freistehend.

Fabrikat der Planung:  AIR-WOLF
Typ:  Serie Beta
Artikel-Nr.:  30-569

Komplett liefern und betriebsfertig montieren,
einschließlich Befestigungssatz.
Die Montagevorschriften des Herstellers sind
genaustens zu beachten.
Menge: 2,000 St

##### Abschnitt 07.09.03 WC Anlage Sanitär 4

**07.09.03.001 GIS Element f. WWC, 114 cm, mit Sigma UP-SPK 12 cm**
Element f. WWC, 114 cm, mit Sigma UP-SPK 12 cm

Element für Wand-WC, 114 cm, mit Sigma UP-Spülkasten 12 cm

Verwendungszwecke
- Zum Einbau in Tragsysteme für
Vorwände, Trennwände oder frei stehende Wände
- Für Fußbodenaufbauten 0-20 cm

Eigenschaften
- Im Tragwerk stufenlos höhenverstellbar
- Anschlussbogen in verschiedenen Tiefenpositionen
werkzeuglos montierbar, Verstellbereich 45 mm
- Mit Leerrohr für Wasserzuleitung für Geberit
AquaClean Dusch-WCs und für Anschlusskabel
- Befestigungsmöglichkeit für Elektroanschluss sowie
Power & Connect Box
- 50 Jahre Ersatzteilsicherheit
- UP-Spülkasten einteilig mit geschweißtem Spülrohr

Technische Eigenschaften
- Werkstoff: Stahl
- Breite: 42,4 cm
- Höhe: 114 cm
- Tiefe: 16,5 cm
- Fließdruck - min. bis max.: 10-1000 kPa
- Große Spülmenge Einstellbereich: 4 l/4,5 l/6 l/7,5 l
- Kleine Spülmenge Einstellbereich: 2-4 l
- Wassertemperatur - max.: 25 Grad C
- Nettogewicht: 8,155 kg

zusätzlicher Lieferumfang
- Wasseranschluss R 1/2", MasterFix- und
MeplaFix-fähig, mit integriertem Eckventil und Handrad
- Bauschutz für Serviceöffnung
- Anschlussset für WC, D 90 mm
- Anschlussbogen 90G aus PE-HD, D 90 mm
- Übergangsmuffe aus PE-HD, D 90 / 110 mm
- Befestigungs- und Schutzmaterial

Fabrikat der Planung:  Geberit
Typ:  GIS WWC
Art.Nr.:  461.311.00.6

Komplett liefern und betriebsfertig montieren,
einschließlich Befestigungssatz.
Die Montagevorschriften des Herstellers sind
genaustens zu beachten.
Menge: 2,000 St

**07.09.03.002 BetPl., rund, 2-Mengen-Sp., weiß glzd**
BetPl., rund, 2-Mengen-Sp., weiß glzd /ozeanblau glzd /hellblau glzd

 Betätigungsplatte, rund, 2-Mengen-Spülung, für Bambini WC

Verwendungszwecke
- Zur Spülauslösung bei UP-Spülkästen

Eigenschaften
- Betätigung von vorne
- Drückerstangen schallgedämmt, werkzeuglose
Schnelleinstellung

Technische Eigenschaften
- Werkstoffbezeichnung: Kunststoff
- Farbe / Oberfläche: Platte: weiß / glänzend
Taste Vollmenge: ozeanblau / glänzend
Taste Teilmenge: hellblau / glänzend
- Breite: 24,6 cm
- Höhe: 16,4 cm
- Tiefe: 1,3 cm
- Betätigungskraft - max.: 20 N
- Nettogewicht: 0,320 kg

zusätzlicher Lieferumfang
- Befestigungsrahmen
- 2 Distanzbolzen
- 2 Drückerstangen

Fabrikat der Planung:  Geberit
Typ:  Sigma01
Art.Nr.:  115.770.SX.5

Komplett liefern und betriebsfertig montieren,
einschließlich Befestigungssatz.
Die Montagevorschriften des Herstellers sind
genaustens zu beachten.
Menge: 2,000 St

**07.09.03.003 Set Power & Connect Box, mit Zwischenboden mit**
Set Power & Connect Box, mit Zwischenboden mit Anschl.Kemme

Geberit Set Power & Connect Box, mit Zwischenboden mit
Anschlussklemme

Verwendungszwecke
- Für Geberit Duofix und Geberit GIS Elemente für
Wand-WC, mit Sigma UP-Spülkasten 12 cm
- Für Geberit Duofix und Geberit GIS Elemente für
Wand-WC, mit Omega UP-Spülkasten 12 cm
- Zum Vorbereiten der Netzanschlüsse von Geberit
AquaClean Dusch-WCs
- Zur Aufnahme des Geberit Netzteils 12 V
- Zur Aufnahme des Geberit Bus Konverters

Eigenschaften
- Gewerketrennung
- Werkzeuglos montierbar
- Anschlussmöglichkeit für Geberit AquaClean
- Bauschutz für Serviceöffnung schützt vor
Feuchtigkeit und Schmutz

Technische Eigenschaften
- Nettogewicht: 0,486 kg

zusätzlicher Lieferumfang
- Power & Connect Box
- Zwischenboden mit Anschlussklemme
- Bauschutz
- Leerrohr Länge 0.32 m, für Anschluss Geberit
AquaClean

Fabrikat der Planung:  Geberit
Art.Nr.:  116.063.00.6

Komplett liefern und betriebsfertig montieren,
einschließlich Befestigungssatz.
Die Montagevorschriften des Herstellers sind
genaustens zu beachten.
Menge: 1,000 St

**07.09.03.004 Netzteil, für Power & Connect Box**
Netzteil, für Power & Connect Box

Geberit Netzteil für Power & Connect Box

Technische Eigenschaften
- Ausgangsleistung: 12 W
- Ausgangsspannung: 12 V DC
- Nennspannung: 90-260 V AC
- Netzfrequenz: 50-60 Hz
- Schutzart: IPX4
- Nettogewicht: 0,348 kg

zusätzlicher Lieferumfang
- Netzteil mit LED-Anzeige
- Anschlusskabel
- Zwischenboden mit Anschlussklemme

Fabrikat der Planung:  Geberit
Zusätzlicher Lieferumfang: Power & Connect Box
Typ:  Set Power & Connect Box,
  Netzteil, für WWC Element
Bestell-Nr.:  116.096.00.1

Komplett liefern und betriebsfertig verlegen,
einschließlich Befestigungsmaterial u. ELT-Anschluss.
Die Verlegevorschriften des Herstellers sind genaustens
zu beachten.
Die Elektrozuleitung ist bauseits vorhanden.
Menge: 1,000 St

**07.09.03.005 Hygienespülung für Sigma UP-SPK, Netzbetrieb**
Hygienespülung für Sigma UP-SPK, Netzbetrieb

Hygienespülung für Sigma UP-Spülkasten 12 cm, Netzbetrieb

Verwendungszwecke
- Zum Einbau in Sigma UP-Spülkasten 12 cm
- Zum Verhindern von Stagnation in
Trinkwasserleitungen
- Zum Auslösen einer 1- oder 2-Mengen-Spülung über
Betätigungsplatte
- Für Massiv- und Trockenbau

Eigenschaften
- Mit Geberit Connect kompatibel
- Drahtgebunden vernetzbar mit Geberit Gateway via
GEBUS Konverter
- Drahtlos vernetzbar mit Geberit Gateway via
Bluetooth®
- Mit Geberit Control App kompatibel

Technische Eigenschaften
- Werkstoff: Kunststoff
- Betrieb: Elektronisch, Netzbetrieb
- Betriebsspannung: 12 V DC
- Intervallspülung Einstellbereich: 1-168 h
- Intervallspülzeit Einstellbereich: 1-200 s
- Leistungsaufnahme Stand-by: 0,15 W
- Nennspannung: 85-240 V AC
- Netzfrequenz: 50-60 Hz
- Schutzart: IP45
- Leistungsaufnahme: <= 4 W
- Nettogewicht: 0,177 kg

zusätzlicher Lieferumfang
- Lagerbock mit Servomotor und Hebevorrichtung,
vormontiert
- Elektrische Steuerung

Zusätzlich zu bestellen
- Betätigungsplatte
- Geberit Set Power & Connect Box, mit Zwischenboden
mit Anschlussklemme
- Geberit Netzteil für Power & Connect Box

Fabrikat der Planung:  Geberit
Zusätzlicher Lieferumfang: Power & Connect Box
Typ:  Set Power & Connect Box,
Bestell-Nr.:  116.109.00.6

Komplett liefern und betriebsfertig verlegen,
einschließlich Befestigungsmaterial u. ELT-Anschluss.
Die Verlegevorschriften des Herstellers sind genaustens
zu beachten.
Die Elektrozuleitung ist bauseits vorhanden.
Menge: 1,000 St

**07.09.03.006 Schallschutzset für WWC und Bidet**
Schallschutzset für WWC und Bidet

Geberit Schallschutzset für Wand-WC

Verwendungszwecke
- Zur Körperschalldämmung von WCs und Bidets
- Für WCs und Bidets mit Befestigungsabstand 18 oder
23 cm

Technische Eigenschaften
- Werkstoff: PE-E
- Wanddicke: 6 mm
- Nettogewicht: 0,109 kg

zusätzlicher Lieferumfang
- 2 Unterlegscheiben
- 2 Schallschutzhülsen
- Schalldämmmatte

Fabrikat der Planung: Geberit
Artikel-Nr.:  156.050.00.1

Komplett liefern und betriebsfertig montieren,
einschließlich Befestigungsmaterial und
Schallschutzstreifen am Übergang WC/ Wand.
Die Montagevorschriften des Herstellers sind genaustens
zu beachten.Entsprechende Kosten sind mit einzukalkulieren.
Menge: 2,000 St

**07.09.03.007 Bambini WWC für Kinder, Tiefspüler, Rimfree, H:35cm,**
Bambini WWC für Kinder, Tiefspüler, Rimfree, H:35cm, weiß, KeraTect

Bambini Stand-WC für Kinder, Tiefspüler, Rimfree, für WC-Sitz

Verwendungszwecke
- Für Kinder
- Für Kinderbetreuungseinrichtungen
- Für UP-Spülkästen

Eigenschaften
- Bodenstehend
- Wandbündig
- Original rimfree, komplett spülrandlos mit
patentiertem Spülstromverteiler
- Geschlossenes Keramikdesign
- Verdeckte Befestigung
- Typ 1, Vollmenge 6 / 5 / 4 l, nach EN 997
- Höhe Oberkante Keramik: 30 cm
- Abgang horizontal
- Eingebrannte, dauerhafte Spezialglasur mit
porenfreier hydrophiler Oberfläche, zur
Flächendesinfektion geeignet

Technische Eigenschaften
- Werkstoff: Sanitärkeramik
- Farbe / Oberfläche: weiß / KeraTect
- Breite: 33,5 cm
- Höhe: 36,5 cm
- Tiefe: 53 cm
- Abgang: horizontal
- Spülform: Tiefspüler
- Spültechnik: Rimfree
- WC-Keramikdesign: geschlossen
- Befestigung WC-Sitz: von oben
- Nettogewicht: 19,000 kg

zusätzlicher Lieferumfang
- WC-Keramik
- Befestigungsmaterial

Zusätzlich zu bestellen
- WC-Sitz oder WC-Sitzring
Fabrikat der Planung: Geberit

Artikel-Nr.:  502.966.00.8

Komplett liefern und betriebsfertig montieren,
einschließlich Befestigungsmaterial und
Schallschutzstreifen am Übergang WC/ Wand.
Die Montagevorschriften des Herstellers sind genaustens
zu beachten.
Menge: 1,000 St

**07.09.03.008 Bambini SWC f. Kleinkinder Tiefspüler, Rimfree, H:24cm,**
Bambini SWC f. Kleinkinder Tiefspüler, Rimfree, H:24cm, Rimfree, weiß, KeraTect

Bambini Stand-WC für Kleinkinder, Tiefspüler, Rimfree

Verwendungszwecke
- Für UP-Spülkästen
- Für Kleinkinder
- Zum Ersetzen von Töpfchen
- Für Kinderbetreuungseinrichtungen

Eigenschaften
- Bodenstehend
- Original rimfree, komplett spülrandlos mit
patentiertem Spülstromverteiler
- Töpfchenform
- Höhe Oberkante Keramik: 24 cm
- Typ 1, Vollmenge 5 / 4 l, nach EN 997
- Geschlossenes Keramikdesign
- Abgang Durchmesser 85 mm
- Verdeckte Befestigung
- Wandbündig
- Abgang horizontal
- Eingebrannte, dauerhafte Spezialglasur mit
porenfreier hydrophiler Oberfläche, zur
Flächendesinfektion geeignet

Technische Eigenschaften
- Werkstoff: Sanitärkeramik
- Farbe / Oberfläche: weiß / KeraTect
- Breite: 27,5 cm
- Höhe: 30 cm
- Tiefe: 44 cm
- Abgang: horizontal
- Spülform: Tiefspüler
- Spültechnik: Rimfree
- WC-Keramikdesign: geschlossen
- Nettogewicht: 13,930 kg

zusätzlicher Lieferumfang
- WC-Keramik
- Befestigungsmaterial

Fabrikat der Planung: Geberit
Typ:  Bambini
Artikel-Nr.:  502.965.00.8

Komplett liefern und betriebsfertig montieren,
einschließlich Befestigungsmaterial und
Schallschutzstreifen am Übergang WC/ Wand.
Die Montagevorschriften des Herstellers sind genaustens
zu beachten.
Menge: 1,000 St

**07.09.03.009 Bambini WC-Sitzring für Kinder, mit Stützfunkt.,**
Bambini WC-Sitzring für Kinder, mit Stützfunkt., ozeanblau

Bambini WC-Sitzring für Kinder, mit Stützfunktion

Verwendungszwecke
- Für Kinder-WCs Rimfree

Eigenschaften
- WC-Sitz mit EasyMount-Scharnieren
- Mit Stützfunktion
- WC-Sitzring mit Überstand zum Schutz vor
Urinspritzern
- Reinigungsfreundlich
- Abgerundete Kanten zum Vermeiden von Verletzungen
- Kinderfreundliches Design
- Quick-Release-Scharniere, abschließbar

Technische Eigenschaften
- Werkstoff: Duroplast
- Scharnierwerkstoff: Kunststoff
- Farbe / Oberfläche: ozeanblau
- Breite: 41 cm
- Höhe: 5 cm
- Tiefe: 40 cm
- Absenkautomatik: nein
- Befestigung: von oben
- Nettogewicht: 1,300 kg

zusätzlicher Lieferumfang
- WC-Sitzring
Fabrikat der Planung: Geberit
Artikel-Nr.:  502.971.SX.1

Komplett liefern und betriebsfertig montieren,
einschließlich Befestigungssatz, inkl.
Montageschlüssel. Die Montagevorschriften des
Herstellers sind genaustens zu beachten.
Menge: 1,000 St

**07.09.03.010 Bambini WC-Sitzring für Kleinkinder, grau**
Bambini WC-Sitzring für Kleinkinder, grau

Bambini WC-Sitzring für Kleinkinder

Verwendungszwecke
- Für Kleinkinder-WCs Rimfree

Eigenschaften
- Sitz aufliegend
- Töpfchenform
- Kinderfreundliches Design

Technische Eigenschaften
- Werkstoff: PUR
- Farbe / Oberfläche: achatgrau
- Breite: 28,5 cm
- Höhe: 4,5 cm
- Tiefe: 31 cm
- Absenkautomatik: nein
- Befestigung: keine
- Nettogewicht: 0,562 kg

zusätzlicher Lieferumfang
- WC-Sitzring

Fabrikat der Planung: Geberit
Artikel-Nr.:  502.972.PL.1

Komplett liefern und betriebsfertig montieren,
einschließlich Befestigungssatz, inkl.
Montageschlüssel. Die Montagevorschriften des
Herstellers sind genaustens zu beachten.
Menge: 1,000 St

**07.09.03.011 WC-Bürstengarnitur**
WC-Bürstengarnitur

WC-Bürstengarnitur, langer Bürstenstiel mit
ergonomischem Griff erleichtert die Handhabung, Bürstenkopf aus schwarzem Polyamind, kegelförmig zulaufender Behälter
mit großer Einführöffnung.

Fabrikat der Planung:  Hewi
Modell:  801.20.100
Farbe:  weiß

Komplett liefern und betriebsfertig montieren,
einschließlich Befestigungssatz.
Die Montagevorschriften des Herstellers sind
genaustens zu beachten.
Menge: 2,000 St

#### Titel 07.10 Sanitär 5

##### Abschnitt 07.10.01 GIS Installationswand Sanitär 5

**07.10.01.001 Instatllationswand Sanitär 5**
Instatllationswand Sanitär 5

Geberit GIS Installationswand (raumhoch)
Vorwand an einer Massivdecke/Rohfuß-
boden beidseitig befestigt. Zur Erstellung
einer tragfähigen Installationswand aus
nicht vormontierten Einzelbauteilen, einschliesslich verfliesungsfähiger Oberfläche.

Installationswandhöhe: 330 cm (inkl .Fubo 20 cm)
Installationswandbreite: 410 cm
Installationswandtiefe: 25 cm

einschließlich der Montageelemente für
Einrichtungsgegenstände oder
Armaturen

Komplett liefern und montieren, einschließlich Zuschnitt/Verschnitt, Befestigungsmaterialien,
Kleinteile, Montagehilfen, Leitern usw. Die In-
stallationsvorgaben des Herstellers sind zu
beachten.
Menge: 1,000 St

##### Abschnitt 07.10.02 Waschtisch Anlage Sanitär 5

**07.10.02.001 Traverse für AP-Armatur**
Traverse für AP-Armatur,, mit zwei W-Anschl. 100 mm

Traverse für Wandarmatur AP, 100 mm, mit zwei Wasseranschlüssen

Verwendungszwecke
- Zum Einbau in Tragsysteme für
Vorwände, Trennwände oder frei stehende Wände

Eigenschaften
- Im Tragwerk stufenlos höhenverstellbar

Technische Eigenschaften
- Werkstoff: Stahl verzinkt
- Breite: 24,8 cm
- Höhe: 7,5 cm
- Tiefe: 4,3 cm
- Nettogewicht: 0,876 kg

zusätzlicher Lieferumfang
- 2 Anschlusswinkel Rp 1/2" / R 1/2", MF-fähig
- 2 Schalldämmunterlagen
- 2 Dämmhülsen
- 2 Schutz- und Markierstopfen
- 2 Abdichtscheiben
- Befestigungsmaterial

Fabrikat der Planung:  Geberit
Typ:  GIS Wt-Set
Art.Nr.:  461.741.00.1

Komplett liefern und betriebsfertig montieren,
einschließlich Befestigungssatz.
Die Montagevorschriften des Herstellers sind
genaustens zu beachten.
Menge: 1,000 St

**07.10.02.002 Montageplatte aus Holz, tiefenverstellbar**
Montageplatte aus Holz, tiefenverstellbar

Montageplatte universell, UP

Verwendungszwecke
- Für Trockenbau
- Zur Montage von UP-Armaturen und -lüftern,
Hygienespülungen und anderen Einbaugeräten

Technische Eigenschaften
- Werkstoff: Holz
- Breite: 60 cm
- Höhe: 27,5 cm
- Tiefe: 15,5 cm
- Nettogewicht: 2,237 kg

zusätzlicher Lieferumfang
- 8 Befestigungswinkel
- Befestigungsmaterial

Fabrikat der Planung:  Geberit
Typ:  Duofix
Art.Nr.:  111.788.00.1

Komplett liefern und betriebsfertig montieren,
einschließlich Befestigungssatz.
Die Montagevorschriften des Herstellers sind
genaustens zu beachten.
Menge: 1,000 St

**07.10.02.003 Set Bambini Spiel/Waschlandschaft**
Set Bambini Spiel/Waschlandschaft, für 4 Standarmaturen

Set Bambini Spiel- und Waschlandschaft für Armaturen

Verwendungszwecke
- Für Bambini Spiel- und Waschlandschaft
- Für Standarmaturen
- Zum Einbau in Tragsysteme für
Vorwände, Trennwände oder frei stehende Wände

Eigenschaften
- Traverse verzinkt
- Im Tragwerk stufenlos höhenverstellbar
- Befestigung Anschlussbogen schallgedämmt
- Abdichtscheibe selbstklebend, vliesbeschichtet
- Schutzstopfen für einmalige Druckprüfung mit
Kaltwasser bis maximal 15 bar / 1500 kPa
- Traverse mit zwei Schnellbefestigungen

Technische Eigenschaften
- Werkstoff: Stahl
- Breite: 24,8 cm
- Höhe: 7,6 cm
- Tiefe: 4,5 cm
- Außendurchmesser: 50 mm
- Nettogewicht: 4,759 kg

zusätzlicher Lieferumfang
- Anschlusswinkel R 1/2"
- Schutz- und Markierstopfen
- Abdichtscheibe
- Anschlussbogen aus PE-HD, D 50 mm, verlängert
- Dichtung D 40 / 32 mm
- Gewindestange M10
- Befestigungsclip
- Befestigungsmaterial

Fabrikat der Planung:  Geberit
Typ:  GIS-Set
Art.Nr.:  461.269.00.1

Komplett liefern und betriebsfertig montieren,
einschließlich Befestigungssatz.
Die Montagevorschriften des Herstellers sind
genaustens zu beachten.
Menge: 1,000 St

**07.10.02.004 Abdichtungsset 1/2" Wanddurchführung**
Abdichtungsset 1/2" Wanddurchführung

Abdichtungsset für Wanddurchführungen.

Abdichtungsset bestehend aus:

- 2x Baustopfen
- 2x Dichthülse
- 2x Dichtmanschette

Fabrikat der Planung:  TECE Seal System
Typ:  Abdichtungsset
Art.Nr.:  704805

Komplett liefern und betriebsfertig montieren,
einschließlich Befestigungssatz.
Die Montagevorschriften des Herstellers sind
genaustens zu beachten.
Menge: 6,000 St

**07.10.02.005 Bambini Spiel/Waschlandschaft**
Bambini Spiel/Waschlandschaft B:180cm, 4 Waschpl., tieferes B li, 4 Hl., blau

Bambini Spiel- und Waschlandschaft, mit vier Waschplätzen, tieferes Becken links

Verwendungszwecke
- Für Kinder
- Für Schulen, Kinderbetreuungs- und andere
Bildungseinrichtungen

Eigenschaften
- Vier Waschplätze
- Drei unterschiedliche Höhen
- Kratzfest
- Schlagfest
- Nahtlose Oberflächenreparatur
- Abgerundete Kanten zum Vermeiden von Verletzungen
- Reinigung einfach

Technische Eigenschaften
- Werkstoff: Varicor
- Farbe / Oberfläche: Waschrinne: weiß-alpin / matt
Dekorlinie aussen: hellblau / matt
Dekorlinie innen: ozeanblau / matt
- Breite: 180 cm
- Höhe: 30 cm
- Tiefe: 39 cm
- Hahnloch: links und rechts
- Überlauf: ohne
- Anzahl Waschplätze: 4
- Ablauf: links und rechts
- Nettogewicht: 53,200 kg

Fabrikat der Planung: Geberit
Typ:  Renova Plan

Farbe: weiß
B/ Breite  (cm): 180cm
T/ Tiefe  (cm): 39cm
Art.-Nr.: 502.978.SX.1

Komplett liefern und betriebsfertig montieren,
einschließlich Befestigungssatz und
Schallschutzstreifen am Übergang Waschebcken/ Wand.
Die Montagevorschriften des Herstellers sind
genaustens zu beachten.
Menge: 1,000 St

**07.10.02.006 Ablaufventil mit Standrohr, zu UP-Geruchsverschluss für**
Ablaufventil mit Standrohr, zu UP-Geruchsverschluss für Waschbecken

Ablaufventil mit Standrohr, für Waschbecken

Verwendungszwecke
- Für Paracelsus Waschtische ohne Überlauf

Technische Eigenschaften
- Werkstoff: Edelstahl / Kunststoff
- Farbe / Oberfläche: transparent
- Rohrgewinde: 1 1/4 "
- Nettogewicht: 0,160 kg

zusätzlicher Lieferumfang
- Standrohr
- Ablaufventil
- Dichtung
- Schraube

Fabrikat der Planung:  Geberit
Artikel-Nr.:  240.648.00.1

Komplett liefern und betriebsfertig verlegen,
einschließlich Befestigungsmaterial,
Systempresswerkzeuge und Pressbacken.
Die Verlegevorschriften des Herstellers
sind genaustens zu beachten.
Menge: 2,000 St

**07.10.02.007 Rohrbogengeruchsverschluss für WT**
Rohrbogengeruchsverschluss für WT, Abgang horizontal 5/4‘‘x40

Rohrbogenveruchsverschluss für Waschbecken und Bidet, Abgang horizontal

Verwendungszwecke
- Für Waschtische

Eigenschaften
- Güteüberwacht nach EN 274-3

Technische Eigenschaften
- Werkstoff: PP
- Farbe / Oberfläche: weiß-alpin
- Länge: 15-30 cm
- Abgang: horizontal
- Sperrwasserhöhe: 70 mm
- Außendurchmesser: 40 mm
- Rohrgewinde: 1 1/4 "
- Nettogewicht: 0,231 kg

zusätzlicher Lieferumfang
- Anschlussrohr mit Innengewinde
- Anschlussbogen
- Wandrosette

Fabrikat der Planung:  Geberit
Artikel-Nr.:  151.100.11.1

Komplett liefern und betriebsfertig verlegen,
einschließlich Befestigungsmaterial,
Systempresswerkzeuge und Pressbacken.
Die Verlegevorschriften des Herstellers
sind genaustens zu beachten.
Menge: 2,000 St

**07.10.02.008 Waschtischarmatur ǀ Ohne Ablaufgarnitur**
Waschtischarmatur ǀ Ohne Ablaufgarnitur

Einhebel-Waschtischarmatur DN 15 ǀ Ausladung: 101 mm ǀ Auslaufhöhe: 68 mm ǀ Luftsprudler (sichtbar) ǀ Ohne Ablaufgarnitur ǀ Flexible Anschlussschläuche G3/8 ǀ Griff aus Metall mit Rot-/Blau-Markierung ǀ Schnellmontagesystem Easy-Fix ǀ Kartusche: Ø 38 mm ǀ FirmaFlow® CLICK-Kartusche mit keramischen Dichtscheiben ǀ Kartuschenschwenkbereich: 100° ǀ Kartuschenübersetzung aus Edelstahl ǀ Heißwassertemperaturbegrenzer ǀ Norm: DIN EN 248 ǀ Geräuschverhalten DIN 4109: Gruppe 1 ǀ Lebensdauer: DIN EN 817, DIN EN 200 ǀ Gewicht: 1,149 kg ǀ Außenmaße (BxTxH): 47x137x133 mm ǀ Durchfluss bei 3 bar: 3,8 l/min ǀ Farbe / Oberfläche: Chrom

Fabrikat der Planung:  Ideal Standard
Typ:  Ceraflex
Bestell-Nr.:  B1710AA

Komplett liefern und betriebsfertig montieren,
einschließlich Befestigungssatz.
Die Montagevorschriften des Herstellers sind
genaustens zu beachten.
Menge: 4,000 St

**07.10.02.009 Verbrühschutz DN10**
Verbrühschutz DN10

Für alle Waschtischarmaturen geeignet
- Geeignet für die Montage auf dem Eckventil
- Temperatursperre bei 38°C
- Lieferung mit Anschlussset bestehend aus T-Stück
  und Flexschlauch
- Mit Siebdichtungen und Rückschlagventilen
- Spezieller Temperaturreguliergriff zur Durchführung
  manueller thermischer Desinfektionen
  (Werkzeuglose Entriegelung und Rückstellung auf
  Voreinstellung zur thermischen Desinfektion)

Fabrikat der Planung:  Rada
Typ:  Mini
  Untertisch-Thermostat
Bestell-Nr.:  04 9300 00

Komplett liefern und betriebsfertig montieren,
einschließlich Befestigungssatz. und
Übergangsformteile.
Die Montagevorschriften des Herstellers sind
genaustens zu beachten.
Menge: 4,000 St

**07.10.02.010 Seifen-Desinfektionsspender incl. Montage**
Seifenspender Montage

Seifen- und Desinfektionsmittelspender für 600 ml Händewaschlotion bzw. Desinfektionsmittel / Gehäuse Edelstahl weiß beschichtet, RAL 9016 / mit Edelstahl-Bedienhebel und herausnehmbarem Kunststoff-Nachfüllbehälter / Bedienung durch Drücken / Dosiermenge ca. 1,5 ml/Hub / mit Einheitsschloss und Sichtfenster aus Kunststoff zur Füllstandsanzeige / Befüllung von oben durch Entriegeln und Aufklappen des Gehäuses, danach Befüllung direkt im Spender selbst oder durch Entnahme des Nachfüllbehälters für Befüllung außerhalb des Spenders / wechselbare Pumpe aus Kunststoff am tiefsten Punkt, so dass die mögliche Verkeimung der Waschlotion durch regelmäßige, vollständige Entleerung vermieden werden kann / abgeschrägte Oberseite gegen das Ablegen von Abfall / Vier-Punkt-Befestigung / inklusive Befestigungsmaterial / für Aufputzmontage / EAN 4045504294018

Fabrikat der Planung:  AIR-WOLF
Typ:  Serie Omega
Artikel-Nr.:  29-401

Komplett liefern und betriebsfertig montieren,
einschließlich Befestigungssatz. und
Übergangsformteile.
Die Montagevorschriften des Herstellers sind
genaustens zu beachten.
Menge: 2,000 St

**07.10.02.011 Komfort-DurchlauferhitzerDHB-E 24 LCD**
Komfort-DurchlauferhitzerDHB-E 24 LCD 24kW/400V

Der Komfort-Durchlauferhitzer versorgt auch mehrere Entnahmestellen gleichzeitig mit Warmwasser. Das geschlossene, druckfeste Gerät wird mit handelsüblichen Druckarmaturen kombiniert. KOMFORTMERKMALE: Der elektronisch geregelte Durchlauferhitzerstellt gradgenaue Wunschtemperaturen biszur maximalen Leistung sicher. Die Temperatur wird stufenlos und digital über einen Drehwähler eingestellt und amLC-Display angezeigt. Das Gerät kann um eine optional erhältliche Komfort-Fernbedienung ergänzt werden. Für die Untertisch-Montage lassen sich Gerätekappe und Bedieneinheit drehen. EFFIZIENZ: Das Gerät spart bis zu 30 % Energie und Wasser durch die elektronische Leistungsregelung mit 3i-Technologie. Geeignet für vorerwärmtes Wasser. INSTALLATION: Einfache Montage dank des Profi Rapid-Installationssystems. Einfacher Austausch mit gängigen Durchlauferhitzern. Die mitgelieferte Montageleiste berücksichtigt marktübliche Befestigungspunkte und gleicht Wandunebenheiten sowie Bohrloch-Abweichungen aus. Schneller, universeller Wasseranschluss durch den vergrößerten Anschlussraum mit schwenkbarem Kaltwasser-Einlauf und Schraubanschlüssen. Doppelnippel-Anschlüsse. Montage Aufputzoder Unterputz mit 3-Wege-Absperrung. Geeignet für Kunststoffrohre, Herstellerangaben sind zu beachten. Einfacher Netzanschluss oben und unten, eine Einführhilfe für Elektrokabel ist vorhanden. SERVICE: Fehleranalyse durch LED-Diagnoseampel. Die innere Baugruppe lässt sich entnehmen. SICHERHEIT: Schnelles Blankdraht-Heizsystem eignet sich für kalkhaltiges und kalkarmes Wasser. Elektronische Sicherheitskonzeptmit Lufterkennung. Verbrühschutz durch dauerhafte Begrenzung der Austrittstemperatur. Technical data: Nennspannung: 400 V Nennspannung 1: 380 V Nennspannung 2: 400 V Nennspannung 3: 415 V Nennleistung: 18/21/24 kW Nennleistung 1: 16,2/19/21,7 kW Nennleistung 2: 18/21/24 kW Nennleistung 3: 19,4/22,6/25,8 kW Nennstrom: 29/31/35 A Nennstrom 1: 27,6/29,5/33,3 A Nennstrom 2: 29/31/35 A Nennstrom 3: 30,1/32,2/36,3 A Absicherung: 32/32/35 A Absicherung 1: 32/32/35 A Absicherung 2: 32/32/35 A Absicherung 3: 32/32/40 A Frequenz: 50/60 Hz Frequenz 1: 50/60 Hz Frequenz 2: 50/60 Hz Frequenz 3: 50/- Hz Phasen: 3/PE Gewicht: 2.9 kg Energieeffizienzklasse: A Schutzart (IP): IP25 Temperatureinstellung: 20-60 GradC Farbe: weiß Höhe: 466 mm Breite: 225 mm Tiefe: 116 mm

Fabrikat der Planung: Stiebel Eltron
Typ:  DHB-E 24 LCD
  24kW, 400V
Bestell-Nr.:  236745

Komplett liefern und betriebsfertig montieren,
einschließlich betriebsfertigen elektrischem Anschluss,
einschließlich verchromtes T-Stück 1/2" und flexiblen
Anschlussschlauch 1/2" zwischen T-Stück und
Durchlauferhitzer (druckfeste Armatur), einschließlich
Einstellung der Temperatur auf 50°C.
Die el. Zuleitung ist bauseits vorhanden.
Menge: 1,000 St

**07.10.02.012 Abfallkorb Montage**
Abfallkorb Montage

Abfallkorb mit 35Liter Volumen/ Kunststoff weiß / für
gebrauchte Papierhandtücher/ zur Verwendung mit oder
ohne Abfallbeutel/ für Aufputzmontage oder freistehend.

Fabrikat der Planung:  AIR-WOLF
Typ:  Serie Beta
Artikel-Nr.:  30-569

Komplett liefern und betriebsfertig montieren,
einschließlich Befestigungssatz.
Die Montagevorschriften des Herstellers sind
genaustens zu beachten.
Menge: 2,000 St

##### Abschnitt 07.10.03 WC Anlage Sanitär 5

**07.10.03.001 GIS Element f. WWC, 114 cm, mit Sigma UP-SPK 12 cm**
Element f. WWC, 114 cm, mit Sigma UP-SPK 12 cm

Element für Wand-WC, 114 cm, mit Sigma UP-Spülkasten 12 cm

Verwendungszwecke
- Zum Einbau in Tragsysteme für
Vorwände, Trennwände oder frei stehende Wände
- Für Fußbodenaufbauten 0-20 cm

Eigenschaften
- Im Tragwerk stufenlos höhenverstellbar
- Anschlussbogen in verschiedenen Tiefenpositionen
werkzeuglos montierbar, Verstellbereich 45 mm
- Mit Leerrohr für Wasserzuleitung für Geberit
AquaClean Dusch-WCs und für Anschlusskabel
- Befestigungsmöglichkeit für Elektroanschluss sowie
Power & Connect Box
- 50 Jahre Ersatzteilsicherheit
- UP-Spülkasten einteilig mit geschweißtem Spülrohr

Technische Eigenschaften
- Werkstoff: Stahl
- Breite: 42,4 cm
- Höhe: 114 cm
- Tiefe: 16,5 cm
- Fließdruck - min. bis max.: 10-1000 kPa
- Große Spülmenge Einstellbereich: 4 l/4,5 l/6 l/7,5 l
- Kleine Spülmenge Einstellbereich: 2-4 l
- Wassertemperatur - max.: 25 Grad C
- Nettogewicht: 8,155 kg

zusätzlicher Lieferumfang
- Wasseranschluss R 1/2", MasterFix- und
MeplaFix-fähig, mit integriertem Eckventil und Handrad
- Bauschutz für Serviceöffnung
- Anschlussset für WC, D 90 mm
- Anschlussbogen 90G aus PE-HD, D 90 mm
- Übergangsmuffe aus PE-HD, D 90 / 110 mm
- Befestigungs- und Schutzmaterial

Fabrikat der Planung:  Geberit
Typ:  GIS WWC
Art.Nr.:  461.311.00.6

Komplett liefern und betriebsfertig montieren,
einschließlich Befestigungssatz.
Die Montagevorschriften des Herstellers sind
genaustens zu beachten.
Menge: 2,000 St

**07.10.03.002 BetPl., rund, 2-Mengen-Sp., weiß glzd**
BetPl., rund, 2-Mengen-Sp., weiß glzd /ozeanblau glzd /hellblau glzd

 Betätigungsplatte, rund, 2-Mengen-Spülung, für Bambini WC

Verwendungszwecke
- Zur Spülauslösung bei UP-Spülkästen

Eigenschaften
- Betätigung von vorne
- Drückerstangen schallgedämmt, werkzeuglose
Schnelleinstellung

Technische Eigenschaften
- Werkstoffbezeichnung: Kunststoff
- Farbe / Oberfläche: Platte: weiß / glänzend
Taste Vollmenge: ozeanblau / glänzend
Taste Teilmenge: hellblau / glänzend
- Breite: 24,6 cm
- Höhe: 16,4 cm
- Tiefe: 1,3 cm
- Betätigungskraft - max.: 20 N
- Nettogewicht: 0,320 kg

zusätzlicher Lieferumfang
- Befestigungsrahmen
- 2 Distanzbolzen
- 2 Drückerstangen

Fabrikat der Planung:  Geberit
Typ:  Sigma01
Art.Nr.:  115.770.SX.5

Komplett liefern und betriebsfertig montieren,
einschließlich Befestigungssatz.
Die Montagevorschriften des Herstellers sind
genaustens zu beachten.
Menge: 2,000 St

**07.10.03.003 Set Power & Connect Box, mit Zwischenboden mit**
Set Power & Connect Box, mit Zwischenboden mit Anschl.Kemme

Geberit Set Power & Connect Box, mit Zwischenboden mit
Anschlussklemme

Verwendungszwecke
- Für Geberit Duofix und Geberit GIS Elemente für
Wand-WC, mit Sigma UP-Spülkasten 12 cm
- Für Geberit Duofix und Geberit GIS Elemente für
Wand-WC, mit Omega UP-Spülkasten 12 cm
- Zum Vorbereiten der Netzanschlüsse von Geberit
AquaClean Dusch-WCs
- Zur Aufnahme des Geberit Netzteils 12 V
- Zur Aufnahme des Geberit Bus Konverters

Eigenschaften
- Gewerketrennung
- Werkzeuglos montierbar
- Anschlussmöglichkeit für Geberit AquaClean
- Bauschutz für Serviceöffnung schützt vor
Feuchtigkeit und Schmutz

Technische Eigenschaften
- Nettogewicht: 0,486 kg

zusätzlicher Lieferumfang
- Power & Connect Box
- Zwischenboden mit Anschlussklemme
- Bauschutz
- Leerrohr Länge 0.32 m, für Anschluss Geberit
AquaClean

Fabrikat der Planung:  Geberit
Art.Nr.:  116.063.00.6

Komplett liefern und betriebsfertig montieren,
einschließlich Befestigungssatz.
Die Montagevorschriften des Herstellers sind
genaustens zu beachten.
Menge: 2,000 St

**07.10.03.004 Netzteil, für Power & Connect Box**
Netzteil, für Power & Connect Box

Geberit Netzteil für Power & Connect Box

Technische Eigenschaften
- Ausgangsleistung: 12 W
- Ausgangsspannung: 12 V DC
- Nennspannung: 90-260 V AC
- Netzfrequenz: 50-60 Hz
- Schutzart: IPX4
- Nettogewicht: 0,348 kg

zusätzlicher Lieferumfang
- Netzteil mit LED-Anzeige
- Anschlusskabel
- Zwischenboden mit Anschlussklemme

Fabrikat der Planung:  Geberit
Zusätzlicher Lieferumfang: Power & Connect Box
Typ:  Set Power & Connect Box,
  Netzteil, für WWC Element
Bestell-Nr.:  116.096.00.1

Komplett liefern und betriebsfertig verlegen,
einschließlich Befestigungsmaterial u. ELT-Anschluss.
Die Verlegevorschriften des Herstellers sind genaustens
zu beachten.
Die Elektrozuleitung ist bauseits vorhanden.
Menge: 2,000 St

**07.10.03.005 Hygienespülung für Sigma UP-SPK, Netzbetrieb**
Hygienespülung für Sigma UP-SPK, Netzbetrieb

Hygienespülung für Sigma UP-Spülkasten 12 cm, Netzbetrieb

Verwendungszwecke
- Zum Einbau in UP-Spülkasten 12 cm
- Zum Verhindern von Stagnation in
Trinkwasserleitungen
- Zum Auslösen einer 1- oder 2-Mengen-Spülung über
Betätigungsplatte
- Für Massiv- und Trockenbau

Eigenschaften
- Mit Geberit Connect kompatibel
- Drahtgebunden vernetzbar mit Geberit Gateway via
GEBUS Konverter
- Drahtlos vernetzbar mit Geberit Gateway via
Bluetooth®
- Mit Geberit Control App kompatibel

Technische Eigenschaften
- Werkstoff: Kunststoff
- Betrieb: Elektronisch, Netzbetrieb
- Betriebsspannung: 12 V DC
- Intervallspülung Einstellbereich: 1-168 h
- Intervallspülzeit Einstellbereich: 1-200 s
- Leistungsaufnahme Stand-by: 0,15 W
- Nennspannung: 85-240 V AC
- Netzfrequenz: 50-60 Hz
- Schutzart: IP45
- Leistungsaufnahme: <= 4 W
- Nettogewicht: 0,177 kg

zusätzlicher Lieferumfang
- Lagerbock mit Servomotor und Hebevorrichtung,
vormontiert
- Elektrische Steuerung

Zusätzlich zu bestellen
- Betätigungsplatte
- Geberit Set Power & Connect Box, mit Zwischenboden
mit Anschlussklemme
- Geberit Netzteil für Power & Connect Box

Fabrikat der Planung:  Geberit
Zusätzlicher Lieferumfang: Power & Connect Box
Typ:  Set Power & Connect Box,
Bestell-Nr.:  116.109.00.6

Komplett liefern und betriebsfertig verlegen,
einschließlich Befestigungsmaterial u. ELT-Anschluss.
Die Verlegevorschriften des Herstellers sind genaustens
zu beachten.
Die Elektrozuleitung ist bauseits vorhanden.
Menge: 2,000 St

**07.10.03.006 Schallschutzset für WWC und Bidet**
Schallschutzset für WWC und Bidet

Geberit Schallschutzset für Wand-WC

Verwendungszwecke
- Zur Körperschalldämmung von WCs und Bidets
- Für WCs und Bidets mit Befestigungsabstand 18 oder
23 cm

Technische Eigenschaften
- Werkstoff: PE-E
- Wanddicke: 6 mm
- Nettogewicht: 0,109 kg

zusätzlicher Lieferumfang
- 2 Unterlegscheiben
- 2 Schallschutzhülsen
- Schalldämmmatte

Fabrikat der Planung: Geberit
Artikel-Nr.:  156.050.00.1

Komplett liefern und betriebsfertig montieren,
einschließlich Befestigungsmaterial und
Schallschutzstreifen am Übergang WC/ Wand.
Die Montagevorschriften des Herstellers sind genaustens
zu beachten.Entsprechende Kosten sind mit einzukalkulieren.
Menge: 2,000 St

**07.10.03.007 Bambini WWC für Kinder, Tiefspüler, Rimfree, H:35cm,**
Bambini WWC für Kinder, Tiefspüler, Rimfree, H:35cm, weiß, KeraTect

Bambini Stand-WC für Kinder, Tiefspüler, Rimfree, für WC-Sitz

Verwendungszwecke
- Für Kinder
- Für Kinderbetreuungseinrichtungen
- Für UP-Spülkästen

Eigenschaften
- Bodenstehend
- Wandbündig
- Original rimfree, komplett spülrandlos mit
patentiertem Spülstromverteiler
- Geschlossenes Keramikdesign
- Verdeckte Befestigung
- Typ 1, Vollmenge 6 / 5 / 4 l, nach EN 997
- Höhe Oberkante Keramik: 30 cm
- Abgang horizontal
- Eingebrannte, dauerhafte Spezialglasur mit
porenfreier hydrophiler Oberfläche, zur
Flächendesinfektion geeignet

Technische Eigenschaften
- Werkstoff: Sanitärkeramik
- Farbe / Oberfläche: weiß / KeraTect
- Breite: 33,5 cm
- Höhe: 36,5 cm
- Tiefe: 53 cm
- Abgang: horizontal
- Spülform: Tiefspüler
- Spültechnik: Rimfree
- WC-Keramikdesign: geschlossen
- Befestigung WC-Sitz: von oben
- Nettogewicht: 19,000 kg

zusätzlicher Lieferumfang
- WC-Keramik
- Befestigungsmaterial

Zusätzlich zu bestellen
- WC-Sitz oder WC-Sitzring
Fabrikat der Planung: Geberit

Artikel-Nr.:  502.966.00.8

Komplett liefern und betriebsfertig montieren,
einschließlich Befestigungsmaterial und
Schallschutzstreifen am Übergang WC/ Wand.
Die Montagevorschriften des Herstellers sind genaustens
zu beachten.
Menge: 1,000 St

**07.10.03.008 Bambini SWC f. Kleinkinder Tiefspüler, Rimfree, H:24cm,**
Bambini SWC f. Kleinkinder Tiefspüler, Rimfree, H:24cm, Rimfree, weiß, KeraTect

Bambini Stand-WC für Kleinkinder, Tiefspüler, Rimfree

Verwendungszwecke
- Für UP-Spülkästen
- Für Kleinkinder
- Zum Ersetzen von Töpfchen
- Für Kinderbetreuungseinrichtungen

Eigenschaften
- Bodenstehend
- Original rimfree, komplett spülrandlos mit
patentiertem Spülstromverteiler
- Töpfchenform
- Höhe Oberkante Keramik: 24 cm
- Typ 1, Vollmenge 5 / 4 l, nach EN 997
- Geschlossenes Keramikdesign
- Abgang Durchmesser 85 mm
- Verdeckte Befestigung
- Wandbündig
- Abgang horizontal
- Eingebrannte, dauerhafte Spezialglasur mit
porenfreier hydrophiler Oberfläche, zur
Flächendesinfektion geeignet

Technische Eigenschaften
- Werkstoff: Sanitärkeramik
- Farbe / Oberfläche: weiß / KeraTect
- Breite: 27,5 cm
- Höhe: 30 cm
- Tiefe: 44 cm
- Abgang: horizontal
- Spülform: Tiefspüler
- Spültechnik: Rimfree
- WC-Keramikdesign: geschlossen
- Nettogewicht: 13,930 kg

zusätzlicher Lieferumfang
- WC-Keramik
- Befestigungsmaterial

Fabrikat der Planung: Geberit
Typ:  Bambini
Artikel-Nr.:  502.965.00.8

Komplett liefern und betriebsfertig montieren,
einschließlich Befestigungsmaterial und
Schallschutzstreifen am Übergang WC/ Wand.
Die Montagevorschriften des Herstellers sind genaustens
zu beachten.
Menge: 1,000 St

**07.10.03.009 Bambini WC-Sitzring für Kinder, mit Stützfunkt.,**
Bambini WC-Sitzring für Kinder, mit Stützfunkt., ozeanblau

Bambini WC-Sitzring für Kinder, mit Stützfunktion

Verwendungszwecke
- Für Kinder-WCs Rimfree

Eigenschaften
- WC-Sitz mit EasyMount-Scharnieren
- Mit Stützfunktion
- WC-Sitzring mit Überstand zum Schutz vor
Urinspritzern
- Reinigungsfreundlich
- Abgerundete Kanten zum Vermeiden von Verletzungen
- Kinderfreundliches Design
- Quick-Release-Scharniere, abschließbar

Technische Eigenschaften
- Werkstoff: Duroplast
- Scharnierwerkstoff: Kunststoff
- Farbe / Oberfläche: ozeanblau
- Breite: 41 cm
- Höhe: 5 cm
- Tiefe: 40 cm
- Absenkautomatik: nein
- Befestigung: von oben
- Nettogewicht: 1,300 kg

zusätzlicher Lieferumfang
- WC-Sitzring
Fabrikat der Planung: Geberit
Artikel-Nr.:  502.971.SX.1

Komplett liefern und betriebsfertig montieren,
einschließlich Befestigungssatz, inkl.
Montageschlüssel. Die Montagevorschriften des
Herstellers sind genaustens zu beachten.
Menge: 1,000 St

**07.10.03.010 Bambini WC-Sitzring für Kleinkinder, grau**
Bambini WC-Sitzring für Kleinkinder, grau

Bambini WC-Sitzring für Kleinkinder

Verwendungszwecke
- Für Kleinkinder-WCs Rimfree

Eigenschaften
- Sitz aufliegend
- Töpfchenform
- Kinderfreundliches Design

Technische Eigenschaften
- Werkstoff: PUR
- Farbe / Oberfläche: achatgrau
- Breite: 28,5 cm
- Höhe: 4,5 cm
- Tiefe: 31 cm
- Absenkautomatik: nein
- Befestigung: keine
- Nettogewicht: 0,562 kg

zusätzlicher Lieferumfang
- WC-Sitzring

Fabrikat der Planung: Geberit
Artikel-Nr.:  502.972.PL.1

Komplett liefern und betriebsfertig montieren,
einschließlich Befestigungssatz, inkl.
Montageschlüssel. Die Montagevorschriften des
Herstellers sind genaustens zu beachten.
Menge: 1,000 St

**07.10.03.011 WC-Bürstengarnitur**
WC-Bürstengarnitur

WC-Bürstengarnitur, langer Bürstenstiel mit
ergonomischem Griff erleichtert die Handhabung, Bürstenkopf aus schwarzem Polyamind, kegelförmig zulaufender Behälter
mit großer Einführöffnung.

Fabrikat der Planung:  Hewi
Modell:  801.20.100
Farbe:  weiß

Komplett liefern und betriebsfertig montieren,
einschließlich Befestigungssatz.
Die Montagevorschriften des Herstellers sind
genaustens zu beachten.
Menge: 2,000 St

#### Titel 07.11 Sanitär 6

##### Abschnitt 07.11.01 GIS Installationswand Sanitär 6

**07.11.01.001 Instatllationswand Sanitär 6**
Instatllationswand Sanitär 6

Geberit GIS Installationswand (raumhoch)
Vorwand an einer Massivdecke/Rohfuß-
boden beidseitig befestigt. Zur Erstellung
einer tragfähigen Installationswand aus
nicht vormontierten Einzelbauteilen, einschliesslich verfliesungsfähiger Oberfläche.

Installationswandhöhe: 330 cm (inkl .Fubo 20 cm)
Installationswandbreite: 410 cm
Installationswandtiefe: 25 cm

einschließlich der Montageelemente für
Einrichtungsgegenstände oder
Armaturen

Komplett liefern und montieren, einschließlich Zuschnitt/Verschnitt, Befestigungsmaterialien,
Kleinteile, Montagehilfen, Leitern usw. Die In-
stallationsvorgaben des Herstellers sind zu
beachten.
Menge: 1,000 St

##### Abschnitt 07.11.02 Waschtisch Anlage Sanitär 6

**07.11.02.001 GIS Traverse für AP-Armatur**
Traverse für AP-Armatur,, mit zwei W-Anschl. 100 mm

Traverse für Wandarmatur AP, 100 mm, mit zwei Wasseranschlüssen

Verwendungszwecke
- Zum Einbau in Tragsysteme für
Vorwände, Trennwände oder frei stehende Wände

Eigenschaften
- Im Tragwerk stufenlos höhenverstellbar

Technische Eigenschaften
- Werkstoff: Stahl verzinkt
- Breite: 24,8 cm
- Höhe: 7,5 cm
- Tiefe: 4,3 cm
- Nettogewicht: 0,876 kg

zusätzlicher Lieferumfang
- 2 Anschlusswinkel Rp 1/2" / R 1/2", MF-fähig
- 2 Schalldämmunterlagen
- 2 Dämmhülsen
- 2 Schutz- und Markierstopfen
- 2 Abdichtscheiben
- Befestigungsmaterial

Fabrikat der Planung:  Geberit
Typ:  GIS Wt-Set
Art.Nr.:  461.741.00.1

Komplett liefern und betriebsfertig montieren,
einschließlich Befestigungssatz.
Die Montagevorschriften des Herstellers sind
genaustens zu beachten.
Menge: 1,000 St

**07.11.02.002 Duofix Montageplatte aus Holz, tiefenverstellbar**
Montageplatte aus Holz, tiefenverstellbar

Montageplatte universell, UP

Verwendungszwecke
- Für Trockenbau
- Zur Montage von UP-Armaturen und -lüftern,
Hygienespülungen und anderen Einbaugeräten

Technische Eigenschaften
- Werkstoff: Holz
- Breite: 60 cm
- Höhe: 27,5 cm
- Tiefe: 15,5 cm
- Nettogewicht: 2,237 kg

zusätzlicher Lieferumfang
- 8 Befestigungswinkel
- Befestigungsmaterial

Fabrikat der Planung:  Geberit
Typ:  Duofix
Art.Nr.:  111.788.00.1

Komplett liefern und betriebsfertig montieren,
einschließlich Befestigungssatz.
Die Montagevorschriften des Herstellers sind
genaustens zu beachten.
Menge: 1,000 St

**07.11.02.003 Set Bambini Spiel/Waschlandschaft**
Set Bambini Spiel/Waschlandschaft, für 4 Standarmaturen

Set Bambini Spiel- und Waschlandschaft für Armaturen

Verwendungszwecke
- Für Bambini Spiel- und Waschlandschaft
- Für Standarmaturen
- Zum Einbau in Geberit GIS Tragsysteme für
Vorwände, Trennwände oder frei stehende Wände

Eigenschaften
- Traverse verzinkt
- Im Geberit GIS Tragwerk stufenlos höhenverstellbar
- Befestigung Anschlussbogen schallgedämmt
- Abdichtscheibe selbstklebend, vliesbeschichtet
- Schutzstopfen für einmalige Druckprüfung mit
Kaltwasser bis maximal 15 bar / 1500 kPa
- Traverse mit zwei Schnellbefestigungen

Technische Eigenschaften
- Werkstoff: Stahl
- Breite: 24,8 cm
- Höhe: 7,6 cm
- Tiefe: 4,5 cm
- Außendurchmesser: 50 mm
- Nettogewicht: 4,759 kg

zusätzlicher Lieferumfang
- Anschlusswinkel R 1/2"
- Schutz- und Markierstopfen
- Abdichtscheibe
- Anschlussbogen aus PE-HD, D 50 mm, verlängert
- Dichtung D 40 / 32 mm
- Gewindestange M10
- Befestigungsclip
- Befestigungsmaterial

Fabrikat der Planung:  Geberit
Typ:  GIS-Set
Art.Nr.:  461.269.00.1

Komplett liefern und betriebsfertig montieren,
einschließlich Befestigungssatz.
Die Montagevorschriften des Herstellers sind
genaustens zu beachten.
Menge: 1,000 St

**07.11.02.004 Abdichtungsset 1/2" Wanddurchführung**
Abdichtungsset 1/2" Wanddurchführung

Abdichtungsset für Wanddurchführungen.

Abdichtungsset bestehend aus:

- 2x Baustopfen
- 2x Dichthülse
- 2x Dichtmanschette

Fabrikat der Planung:  TECE Seal System
Typ:  Abdichtungsset
Art.Nr.:  704805

Komplett liefern und betriebsfertig montieren,
einschließlich Befestigungssatz.
Die Montagevorschriften des Herstellers sind
genaustens zu beachten.
Menge: 6,000 St

**07.11.02.005 Bambini Spiel/Waschlandschaft**
Bambini Spiel/Waschlandschaft B:180cm, 4 Waschpl., tieferes B li, 4 Hl., blau

Bambini Spiel- und Waschlandschaft, mit vier Waschplätzen, tieferes Becken links

Verwendungszwecke
- Für Kinder
- Für Schulen, Kinderbetreuungs- und andere
Bildungseinrichtungen

Eigenschaften
- Vier Waschplätze
- Drei unterschiedliche Höhen
- Kratzfest
- Schlagfest
- Nahtlose Oberflächenreparatur
- Abgerundete Kanten zum Vermeiden von Verletzungen
- Reinigung einfach

Technische Eigenschaften
- Werkstoff: Varicor
- Farbe / Oberfläche: Waschrinne: weiß-alpin / matt
Dekorlinie aussen: hellblau / matt
Dekorlinie innen: ozeanblau / matt
- Breite: 180 cm
- Höhe: 30 cm
- Tiefe: 39 cm
- Hahnloch: links und rechts
- Überlauf: ohne
- Anzahl Waschplätze: 4
- Ablauf: links und rechts
- Nettogewicht: 53,200 kg

Fabrikat der Planung: Geberit
Typ:  Renova Plan

Farbe: weiß
B/ Breite  (cm): 180cm
T/ Tiefe  (cm): 39cm
Art.-Nr.: 502.978.SX.1

Komplett liefern und betriebsfertig montieren,
einschließlich Befestigungssatz und
Schallschutzstreifen am Übergang Waschebcken/ Wand.
Die Montagevorschriften des Herstellers sind
genaustens zu beachten.
Menge: 1,000 St

**07.11.02.006 Ablaufventil mit Standrohr, zu UP-Geruchsverschluss für**
Ablaufventil mit Standrohr, zu UP-Geruchsverschluss für Waschbecken

Ablaufventil mit Standrohr, für Waschbecken

Verwendungszwecke
- Für Paracelsus Waschtische ohne Überlauf

Technische Eigenschaften
- Werkstoff: Edelstahl / Kunststoff
- Farbe / Oberfläche: transparent
- Rohrgewinde: 1 1/4 "
- Nettogewicht: 0,160 kg

zusätzlicher Lieferumfang
- Standrohr
- Ablaufventil
- Dichtung
- Schraube

Fabrikat der Planung:  Geberit
Artikel-Nr.:  240.648.00.1

Komplett liefern und betriebsfertig verlegen,
einschließlich Befestigungsmaterial,
Systempresswerkzeuge und Pressbacken.
Die Verlegevorschriften des Herstellers
sind genaustens zu beachten.
Menge: 2,000 St

**07.11.02.007 Rohrbogengeruchsverschluss für WT**
Rohrbogengeruchsverschluss für WT, Abgang horizontal 5/4‘‘x40

Rohrbogenveruchsverschluss für Waschbecken und Bidet, Abgang horizontal

Verwendungszwecke
- Für Waschtische

Eigenschaften
- Güteüberwacht nach EN 274-3

Technische Eigenschaften
- Werkstoff: PP
- Farbe / Oberfläche: weiß-alpin
- Länge: 15-30 cm
- Abgang: horizontal
- Sperrwasserhöhe: 70 mm
- Außendurchmesser: 40 mm
- Rohrgewinde: 1 1/4 "
- Nettogewicht: 0,231 kg

zusätzlicher Lieferumfang
- Anschlussrohr mit Innengewinde
- Anschlussbogen
- Wandrosette

Fabrikat der Planung:  Geberit
Artikel-Nr.:  151.100.11.1

Komplett liefern und betriebsfertig verlegen,
einschließlich Befestigungsmaterial,
Systempresswerkzeuge und Pressbacken.
Die Verlegevorschriften des Herstellers
sind genaustens zu beachten.
Menge: 2,000 St

**07.11.02.008 Waschtischarmatur ǀ Ohne Ablaufgarnitur**
Waschtischarmatur ǀ Ohne Ablaufgarnitur

Einhebel-Waschtischarmatur DN 15 ǀ Ausladung: 101 mm ǀ Auslaufhöhe: 68 mm ǀ Luftsprudler (sichtbar) ǀ Ohne Ablaufgarnitur ǀ Flexible Anschlussschläuche G3/8 ǀ Griff aus Metall mit Rot-/Blau-Markierung ǀ Schnellmontagesystem Easy-Fix ǀ Kartusche: Ø 38 mm ǀ FirmaFlow® CLICK-Kartusche mit keramischen Dichtscheiben ǀ Kartuschenschwenkbereich: 100° ǀ Kartuschenübersetzung aus Edelstahl ǀ Heißwassertemperaturbegrenzer ǀ Norm: DIN EN 248 ǀ Geräuschverhalten DIN 4109: Gruppe 1 ǀ Lebensdauer: DIN EN 817, DIN EN 200 ǀ Gewicht: 1,149 kg ǀ Außenmaße (BxTxH): 47x137x133 mm ǀ Durchfluss bei 3 bar: 3,8 l/min ǀ Farbe / Oberfläche: Chrom

Fabrikat der Planung:  Ideal Standard
Typ:  Ceraflex
Bestell-Nr.:  B1710AA

Komplett liefern und betriebsfertig montieren,
einschließlich Befestigungssatz.
Die Montagevorschriften des Herstellers sind
genaustens zu beachten.
Menge: 4,000 St

**07.11.02.009 Verbrühschutz DN10**
Verbrühschutz DN10

Für alle Waschtischarmaturen geeignet
- Geeignet für die Montage auf dem Eckventil
- Temperatursperre bei 38°C
- Lieferung mit Anschlussset bestehend aus T-Stück
  und Flexschlauch
- Mit Siebdichtungen und Rückschlagventilen
- Spezieller Temperaturreguliergriff zur Durchführung
  manueller thermischer Desinfektionen
  (Werkzeuglose Entriegelung und Rückstellung auf
  Voreinstellung zur thermischen Desinfektion)

Fabrikat der Planung:  Rada
Typ:  Mini
  Untertisch-Thermostat
Bestell-Nr.:  04 9300 00

Komplett liefern und betriebsfertig montieren,
einschließlich Befestigungssatz. und
Übergangsformteile.
Die Montagevorschriften des Herstellers sind
genaustens zu beachten.
Menge: 4,000 St

**07.11.02.010 Seifen-Desinfektionsspender incl. Montage**
Seifenspender Montage

Seifen- und Desinfektionsmittelspender für 600 ml Händewaschlotion bzw. Desinfektionsmittel / Gehäuse Edelstahl weiß beschichtet, RAL 9016 / mit Edelstahl-Bedienhebel und herausnehmbarem Kunststoff-Nachfüllbehälter / Bedienung durch Drücken / Dosiermenge ca. 1,5 ml/Hub / mit Einheitsschloss und Sichtfenster aus Kunststoff zur Füllstandsanzeige / Befüllung von oben durch Entriegeln und Aufklappen des Gehäuses, danach Befüllung direkt im Spender selbst oder durch Entnahme des Nachfüllbehälters für Befüllung außerhalb des Spenders / wechselbare Pumpe aus Kunststoff am tiefsten Punkt, so dass die mögliche Verkeimung der Waschlotion durch regelmäßige, vollständige Entleerung vermieden werden kann / abgeschrägte Oberseite gegen das Ablegen von Abfall / Vier-Punkt-Befestigung / inklusive Befestigungsmaterial / für Aufputzmontage / EAN 4045504294018

Fabrikat der Planung:  AIR-WOLF
Typ:  Serie Omega
Artikel-Nr.:  29-401

Komplett liefern und betriebsfertig montieren,
einschließlich Befestigungssatz. und
Übergangsformteile.
Die Montagevorschriften des Herstellers sind
genaustens zu beachten.
Menge: 2,000 St

**07.11.02.011 Komfort-DurchlauferhitzerDHB-E 24 LCD**
Komfort-DurchlauferhitzerDHB-E 24 LCD 24kW/400V

Der Komfort-Durchlauferhitzer versorgt auch mehrere Entnahmestellen gleichzeitig mit Warmwasser. Das geschlossene, druckfeste Gerät wird mit handelsüblichen Druckarmaturen kombiniert. KOMFORTMERKMALE: Der elektronisch geregelte Durchlauferhitzerstellt gradgenaue Wunschtemperaturen biszur maximalen Leistung sicher. Die Temperatur wird stufenlos und digital über einen Drehwähler eingestellt und amLC-Display angezeigt. Das Gerät kann um eine optional erhältliche Komfort-Fernbedienung ergänzt werden. Für die Untertisch-Montage lassen sich Gerätekappe und Bedieneinheit drehen. EFFIZIENZ: Das Gerät spart bis zu 30 % Energie und Wasser durch die elektronische Leistungsregelung mit 3i-Technologie. Geeignet für vorerwärmtes Wasser. INSTALLATION: Einfache Montage dank des Profi Rapid-Installationssystems. Einfacher Austausch mit gängigen Durchlauferhitzern. Die mitgelieferte Montageleiste berücksichtigt marktübliche Befestigungspunkte und gleicht Wandunebenheiten sowie Bohrloch-Abweichungen aus. Schneller, universeller Wasseranschluss durch den vergrößerten Anschlussraum mit schwenkbarem Kaltwasser-Einlauf und Schraubanschlüssen. Doppelnippel-Anschlüsse. Montage Aufputzoder Unterputz mit 3-Wege-Absperrung. Geeignet für Kunststoffrohre, Herstellerangaben sind zu beachten. Einfacher Netzanschluss oben und unten, eine Einführhilfe für Elektrokabel ist vorhanden. SERVICE: Fehleranalyse durch LED-Diagnoseampel. Die innere Baugruppe lässt sich entnehmen. SICHERHEIT: Schnelles Blankdraht-Heizsystem eignet sich für kalkhaltiges und kalkarmes Wasser. Elektronische Sicherheitskonzeptmit Lufterkennung. Verbrühschutz durch dauerhafte Begrenzung der Austrittstemperatur. Technical data: Nennspannung: 400 V Nennspannung 1: 380 V Nennspannung 2: 400 V Nennspannung 3: 415 V Nennleistung: 18/21/24 kW Nennleistung 1: 16,2/19/21,7 kW Nennleistung 2: 18/21/24 kW Nennleistung 3: 19,4/22,6/25,8 kW Nennstrom: 29/31/35 A Nennstrom 1: 27,6/29,5/33,3 A Nennstrom 2: 29/31/35 A Nennstrom 3: 30,1/32,2/36,3 A Absicherung: 32/32/35 A Absicherung 1: 32/32/35 A Absicherung 2: 32/32/35 A Absicherung 3: 32/32/40 A Frequenz: 50/60 Hz Frequenz 1: 50/60 Hz Frequenz 2: 50/60 Hz Frequenz 3: 50/- Hz Phasen: 3/PE Gewicht: 2.9 kg Energieeffizienzklasse: A Schutzart (IP): IP25 Temperatureinstellung: 20-60 GradC Farbe: weiß Höhe: 466 mm Breite: 225 mm Tiefe: 116 mm

Fabrikat der Planung: Stiebel Eltron
Typ:  DHB-E 24 LCD
  24kW, 400V
Bestell-Nr.:  236745

Komplett liefern und betriebsfertig montieren,
einschließlich betriebsfertigen elektrischem Anschluss,
einschließlich verchromtes T-Stück 1/2" und flexiblen
Anschlussschlauch 1/2" zwischen T-Stück und
Durchlauferhitzer (druckfeste Armatur), einschließlich
Einstellung der Temperatur auf 50°C.
Die el. Zuleitung ist bauseits vorhanden.
Menge: 1,000 St

**07.11.02.012 Abfallkorb Montage**
Abfallkorb Montage

Abfallkorb mit 35Liter Volumen/ Kunststoff weiß / für
gebrauchte Papierhandtücher/ zur Verwendung mit oder
ohne Abfallbeutel/ für Aufputzmontage oder freistehend.

Fabrikat der Planung:  AIR-WOLF
Typ:  Serie Beta
Artikel-Nr.:  30-569

Komplett liefern und betriebsfertig montieren,
einschließlich Befestigungssatz.
Die Montagevorschriften des Herstellers sind
genaustens zu beachten.
Menge: 2,000 St

##### Abschnitt 07.11.03 WC Anlage Sanitär 6

**07.11.03.001 GIS Element f. WWC, 114 cm, mit Sigma UP-SPK 12 cm**
Element f. WWC, 114 cm, mit Sigma UP-SPK 12 cm

Element für Wand-WC, 114 cm, mit Sigma UP-Spülkasten 12 cm

Verwendungszwecke
- Zum Einbau in Tragsysteme für
Vorwände, Trennwände oder frei stehende Wände
- Für Fußbodenaufbauten 0-20 cm

Eigenschaften
- Im Tragwerk stufenlos höhenverstellbar
- Anschlussbogen in verschiedenen Tiefenpositionen
werkzeuglos montierbar, Verstellbereich 45 mm
- Mit Leerrohr für Wasserzuleitung für Geberit
AquaClean Dusch-WCs und für Anschlusskabel
- Befestigungsmöglichkeit für Elektroanschluss sowie
Power & Connect Box
- 50 Jahre Ersatzteilsicherheit
- UP-Spülkasten einteilig mit geschweißtem Spülrohr

Technische Eigenschaften
- Werkstoff: Stahl
- Breite: 42,4 cm
- Höhe: 114 cm
- Tiefe: 16,5 cm
- Fließdruck - min. bis max.: 10-1000 kPa
- Große Spülmenge Einstellbereich: 4 l/4,5 l/6 l/7,5 l
- Kleine Spülmenge Einstellbereich: 2-4 l
- Wassertemperatur - max.: 25 Grad C
- Nettogewicht: 8,155 kg

zusätzlicher Lieferumfang
- Wasseranschluss R 1/2", MasterFix- und
MeplaFix-fähig, mit integriertem Eckventil und Handrad
- Bauschutz für Serviceöffnung
- Anschlussset für WC, D 90 mm
- Anschlussbogen 90G aus PE-HD, D 90 mm
- Übergangsmuffe aus PE-HD, D 90 / 110 mm
- Befestigungs- und Schutzmaterial

Fabrikat der Planung:  Geberit
Typ:  GIS WWC
Art.Nr.:  461.311.00.6

oder gleichwertig

Angebotenes Fabrikat und Typ:
Nachweise sind mit dem Angebot einzureichen

'.........'
(vom Bieter einzutragen)

Wird bei der Fabrikats-/Typenabfrage keine
entsprechende Angabe gemacht, so gilt das vorgegebene
Leitfabrikat als verbindlich angeboten und wird
Vertragsbestandteil.
Wird ein anderes Fabrikat eingetragen, sind dem Angebot
entsprechende aussagekräftige Unterlagen / Datenblätter
beizufügen.

Komplett liefern und betriebsfertig montieren,
einschließlich Befestigungssatz.
Die Montagevorschriften des Herstellers sind
genaustens zu beachten.
Menge: 2,000 St

**07.11.03.002 GIS Traverse für AP-Armatur**
Traverse für AP-Armatur,, mit zwei W-Anschl. 100 mm

Traverse für Wandarmatur AP, 100 mm, mit zwei Wasseranschlüssen

Verwendungszwecke
- Zum Einbau in Tragsysteme für
Vorwände, Trennwände oder frei stehende Wände

Eigenschaften
- Im Tragwerk stufenlos höhenverstellbar

Technische Eigenschaften
- Werkstoff: Stahl verzinkt
- Breite: 24,8 cm
- Höhe: 7,5 cm
- Tiefe: 4,3 cm
- Nettogewicht: 0,876 kg

zusätzlicher Lieferumfang
- 2 Anschlusswinkel Rp 1/2" / R 1/2", MF-fähig
- 2 Schalldämmunterlagen
- 2 Dämmhülsen
- 2 Schutz- und Markierstopfen
- 2 Abdichtscheiben
- Befestigungsmaterial

Fabrikat der Planung:  Geberit
Typ:  GIS Wt-Set
Art.Nr.:  461.741.00.1

oder gleichwertig

Angebotenes Fabrikat und Typ:
Nachweise sind mit dem Angebot einzureichen

'.........'
(vom Bieter einzutragen)

Wird bei der Fabrikats-/Typenabfrage keine
entsprechende Angabe gemacht, so gilt das vorgegebene
Leitfabrikat als verbindlich angeboten und wird
Vertragsbestandteil.
Wird ein anderes Fabrikat eingetragen, sind dem Angebot
entsprechende aussagekräftige Unterlagen / Datenblätter
beizufügen.

Komplett liefern und betriebsfertig montieren,
einschließlich Befestigungssatz.
Die Montagevorschriften des Herstellers sind
genaustens zu beachten.
Menge: 1,000 St

**07.11.03.003 BetPl., rund, 2-Mengen-Sp., weiß glzd**
BetPl., rund, 2-Mengen-Sp., weiß glzd /ozeanblau glzd /hellblau glzd

 Betätigungsplatte, rund, 2-Mengen-Spülung, für Bambini WC

Verwendungszwecke
- Zur Spülauslösung bei UP-Spülkästen

Eigenschaften
- Betätigung von vorne
- Drückerstangen schallgedämmt, werkzeuglose
Schnelleinstellung

Technische Eigenschaften
- Werkstoffbezeichnung: Kunststoff
- Farbe / Oberfläche: Platte: weiß / glänzend
Taste Vollmenge: ozeanblau / glänzend
Taste Teilmenge: hellblau / glänzend
- Breite: 24,6 cm
- Höhe: 16,4 cm
- Tiefe: 1,3 cm
- Betätigungskraft - max.: 20 N
- Nettogewicht: 0,320 kg

zusätzlicher Lieferumfang
- Befestigungsrahmen
- 2 Distanzbolzen
- 2 Drückerstangen

Fabrikat der Planung:  Geberit
Typ:  Sigma01
Art.Nr.:  115.770.SX.5

oder gleichwertig

Angebotenes Fabrikat und Typ:
Nachweise sind mit dem Angebot einzureichen

'.........'
(vom Bieter einzutragen)

Wird bei der Fabrikats-/Typenabfrage keine
entsprechende Angabe gemacht, so gilt das vorgegebene
Leitfabrikat als verbindlich angeboten und wird
Vertragsbestandteil.
Wird ein anderes Fabrikat eingetragen, sind dem Angebot
entsprechende aussagekräftige Unterlagen / Datenblätter
beizufügen.

Komplett liefern und betriebsfertig montieren,
einschließlich Befestigungssatz.
Die Montagevorschriften des Herstellers sind
genaustens zu beachten.
Menge: 2,000 St

**07.11.03.004 Set Power & Connect Box, mit Zwischenboden mit**
Set Power & Connect Box, mit Zwischenboden mit Anschl.Kemme

Geberit Set Power & Connect Box, mit Zwischenboden mit
Anschlussklemme

Verwendungszwecke
- Für Geberit Duofix und Geberit GIS Elemente für
Wand-WC, mit Sigma UP-Spülkasten 12 cm
- Für Geberit Duofix und Geberit GIS Elemente für
Wand-WC, mit Omega UP-Spülkasten 12 cm
- Zum Vorbereiten der Netzanschlüsse von Geberit
AquaClean Dusch-WCs
- Zur Aufnahme des Geberit Netzteils 12 V
- Zur Aufnahme des Geberit Bus Konverters

Eigenschaften
- Gewerketrennung
- Werkzeuglos montierbar
- Anschlussmöglichkeit für Geberit AquaClean
- Bauschutz für Serviceöffnung schützt vor
Feuchtigkeit und Schmutz

Technische Eigenschaften
- Nettogewicht: 0,486 kg

zusätzlicher Lieferumfang
- Power & Connect Box
- Zwischenboden mit Anschlussklemme
- Bauschutz
- Leerrohr Länge 0.32 m, für Anschluss Geberit
AquaClean

Fabrikat der Planung:  Geberit
Art.Nr.:  116.063.00.6

oder gleichwertig

Angebotenes Fabrikat und Typ:
Nachweise sind mit dem Angebot einzureichen

'.........'
(vom Bieter einzutragen)

Wird bei der Fabrikats-/Typenabfrage keine
entsprechende Angabe gemacht, so gilt das vorgegebene
Leitfabrikat als verbindlich angeboten und wird
Vertragsbestandteil.
Wird ein anderes Fabrikat eingetragen, sind dem Angebot
entsprechende aussagekräftige Unterlagen / Datenblätter
beizufügen.

Komplett liefern und betriebsfertig montieren,
einschließlich Befestigungssatz.
Die Montagevorschriften des Herstellers sind
genaustens zu beachten.
Menge: 1,000 St

**07.11.03.005 Netzteil, für Power & Connect Box**
Netzteil, für Power & Connect Box

Geberit Netzteil für Power & Connect Box

Technische Eigenschaften
- Ausgangsleistung: 12 W
- Ausgangsspannung: 12 V DC
- Nennspannung: 90-260 V AC
- Netzfrequenz: 50-60 Hz
- Schutzart: IPX4
- Nettogewicht: 0,348 kg

zusätzlicher Lieferumfang
- Netzteil mit LED-Anzeige
- Anschlusskabel
- Zwischenboden mit Anschlussklemme

Fabrikat der Planung:  Geberit
Zusätzlicher Lieferumfang: Power & Connect Box
Typ:  Set Power & Connect Box,
  Netzteil, für WWC Element
Bestell-Nr.:  116.096.00.1

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial u. ELT-Anschluss.
Die Verlegevorschriften des Herstellers sind genaustens
zu beachten.
Die Elektrozuleitung ist bauseits vorhanden.
Menge: 1,000 St

**07.11.03.006 Hygienespülung für Sigma UP-SPK, Netzbetrieb**
Hygienespülung für Sigma UP-SPK, Netzbetrieb

Hygienespülung für Sigma UP-Spülkasten 12 cm, Netzbetrieb

Verwendungszwecke
- Zum Einbau in Sigma UP-Spülkasten 12 cm
- Zum Verhindern von Stagnation in
Trinkwasserleitungen
- Zum Auslösen einer 1- oder 2-Mengen-Spülung über
Betätigungsplatte
- Für Massiv- und Trockenbau

Eigenschaften
- Mit Geberit Connect kompatibel
- Drahtgebunden vernetzbar mit Geberit Gateway via
GEBUS Konverter
- Drahtlos vernetzbar mit Geberit Gateway via
Bluetooth®
- Mit Geberit Control App kompatibel

Technische Eigenschaften
- Werkstoff: Kunststoff
- Betrieb: Elektronisch, Netzbetrieb
- Betriebsspannung: 12 V DC
- Intervallspülung Einstellbereich: 1-168 h
- Intervallspülzeit Einstellbereich: 1-200 s
- Leistungsaufnahme Stand-by: 0,15 W
- Nennspannung: 85-240 V AC
- Netzfrequenz: 50-60 Hz
- Schutzart: IP45
- Leistungsaufnahme: <= 4 W
- Nettogewicht: 0,177 kg

zusätzlicher Lieferumfang
- Lagerbock mit Servomotor und Hebevorrichtung,
vormontiert
- Elektrische Steuerung

Zusätzlich zu bestellen
- Betätigungsplatte
- Geberit Set Power & Connect Box, mit Zwischenboden
mit Anschlussklemme
- Geberit Netzteil für Power & Connect Box

Fabrikat der Planung:  Geberit
Zusätzlicher Lieferumfang: Power & Connect Box
Typ:  Set Power & Connect Box,
Bestell-Nr.:  116.109.00.6

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial u. ELT-Anschluss.
Die Verlegevorschriften des Herstellers sind genaustens
zu beachten.
Die Elektrozuleitung ist bauseits vorhanden.
Menge: 1,000 St

**07.11.03.007 Schallschutzset für WWC und Bidet**
Schallschutzset für WWC und Bidet

Geberit Schallschutzset für Wand-WC

Verwendungszwecke
- Zur Körperschalldämmung von WCs und Bidets
- Für WCs und Bidets mit Befestigungsabstand 18 oder
23 cm

Technische Eigenschaften
- Werkstoff: PE-E
- Wanddicke: 6 mm
- Nettogewicht: 0,109 kg

zusätzlicher Lieferumfang
- 2 Unterlegscheiben
- 2 Schallschutzhülsen
- Schalldämmmatte

Fabrikat der Planung: Geberit
Artikel-Nr.:  156.050.00.1

oder gleichwertig

Angebotenes Fabrikat und Typ:
Nachweise sind mit dem Angebot einzureichen

'.........'
(vom Bieter einzutragen)

Wird bei der Fabrikats-/Typenabfrage keine
entsprechende Angabe gemacht, so gilt das vorgegebene
Leitfabrikat als verbindlich angeboten und wird
Vertragsbestandteil.
Wird ein anderes Fabrikat eingetragen, sind dem Angebot
entsprechende aussagekräftige Unterlagen / Datenblätter
beizufügen.

Komplett liefern und betriebsfertig montieren,
einschließlich Befestigungsmaterial und
Schallschutzstreifen am Übergang WC/ Wand.
Die Montagevorschriften des Herstellers sind genaustens
zu beachten.Entsprechende Kosten sind mit einzukalkulieren.
Menge: 2,000 St

**07.11.03.008 Bambini WWC für Kinder, Tiefspüler, Rimfree, H:35cm,**
Bambini WWC für Kinder, Tiefspüler, Rimfree, H:35cm, weiß, KeraTect

Bambini Stand-WC für Kinder, Tiefspüler, Rimfree, für WC-Sitz

Verwendungszwecke
- Für Kinder
- Für Kinderbetreuungseinrichtungen
- Für UP-Spülkästen

Eigenschaften
- Bodenstehend
- Wandbündig
- Original rimfree, komplett spülrandlos mit
patentiertem Spülstromverteiler
- Geschlossenes Keramikdesign
- Verdeckte Befestigung
- Typ 1, Vollmenge 6 / 5 / 4 l, nach EN 997
- Höhe Oberkante Keramik: 30 cm
- Abgang horizontal
- Eingebrannte, dauerhafte Spezialglasur mit
porenfreier hydrophiler Oberfläche, zur
Flächendesinfektion geeignet

Technische Eigenschaften
- Werkstoff: Sanitärkeramik
- Farbe / Oberfläche: weiß / KeraTect
- Breite: 33,5 cm
- Höhe: 36,5 cm
- Tiefe: 53 cm
- Abgang: horizontal
- Spülform: Tiefspüler
- Spültechnik: Rimfree
- WC-Keramikdesign: geschlossen
- Befestigung WC-Sitz: von oben
- Nettogewicht: 19,000 kg

zusätzlicher Lieferumfang
- WC-Keramik
- Befestigungsmaterial

Zusätzlich zu bestellen
- WC-Sitz oder WC-Sitzring
Fabrikat der Planung: Geberit

Artikel-Nr.:  502.966.00.8

oder gleichwertig

Angebotenes Fabrikat und Typ:
Nachweise sind mit dem Angebot einzureichen

'.........'
(vom Bieter einzutragen)

Wird bei der Fabrikats-/Typenabfrage keine
entsprechende Angabe gemacht, so gilt das vorgegebene
Leitfabrikat als verbindlich angeboten und wird
Vertragsbestandteil.
Wird ein anderes Fabrikat eingetragen, sind dem Angebot
entsprechende aussagekräftige Unterlagen / Datenblätter
beizufügen.

Komplett liefern und betriebsfertig montieren,
einschließlich Befestigungsmaterial und
Schallschutzstreifen am Übergang WC/ Wand.
Die Montagevorschriften des Herstellers sind genaustens
zu beachten.
Menge: 1,000 St

**07.11.03.009 Bambini SWC f. Kleinkinder Tiefspüler, Rimfree, H:24cm,**
Bambini SWC f. Kleinkinder Tiefspüler, Rimfree, H:24cm, Rimfree, weiß, KeraTect

Bambini Stand-WC für Kleinkinder, Tiefspüler, Rimfree

Verwendungszwecke
- Für UP-Spülkästen
- Für Kleinkinder
- Zum Ersetzen von Töpfchen
- Für Kinderbetreuungseinrichtungen

Eigenschaften
- Bodenstehend
- Original rimfree, komplett spülrandlos mit
patentiertem Spülstromverteiler
- Töpfchenform
- Höhe Oberkante Keramik: 24 cm
- Typ 1, Vollmenge 5 / 4 l, nach EN 997
- Geschlossenes Keramikdesign
- Abgang Durchmesser 85 mm
- Verdeckte Befestigung
- Wandbündig
- Abgang horizontal
- Eingebrannte, dauerhafte Spezialglasur mit
porenfreier hydrophiler Oberfläche, zur
Flächendesinfektion geeignet

Technische Eigenschaften
- Werkstoff: Sanitärkeramik
- Farbe / Oberfläche: weiß / KeraTect
- Breite: 27,5 cm
- Höhe: 30 cm
- Tiefe: 44 cm
- Abgang: horizontal
- Spülform: Tiefspüler
- Spültechnik: Rimfree
- WC-Keramikdesign: geschlossen
- Nettogewicht: 13,930 kg

zusätzlicher Lieferumfang
- WC-Keramik
- Befestigungsmaterial

Fabrikat der Planung: Geberit
Typ:  Bambini
Artikel-Nr.:  502.965.00.8

oder gleichwertig

Angebotenes Fabrikat und Typ:
Nachweise sind mit dem Angebot einzureichen

'.........'
(vom Bieter einzutragen)

Wird bei der Fabrikats-/Typenabfrage keine
entsprechende Angabe gemacht, so gilt das vorgegebene
Leitfabrikat als verbindlich angeboten und wird
Vertragsbestandteil.
Wird ein anderes Fabrikat eingetragen, sind dem Angebot
entsprechende aussagekräftige Unterlagen / Datenblätter
beizufügen.

Komplett liefern und betriebsfertig montieren,
einschließlich Befestigungsmaterial und
Schallschutzstreifen am Übergang WC/ Wand.
Die Montagevorschriften des Herstellers sind genaustens
zu beachten.
Menge: 1,000 St

**07.11.03.010 Bambini WC-Sitzring für Kinder, mit Stützfunkt.,**
Bambini WC-Sitzring für Kinder, mit Stützfunkt., ozeanblau

Bambini WC-Sitzring für Kinder, mit Stützfunktion

Verwendungszwecke
- Für Kinder-WCs Rimfree

Eigenschaften
- WC-Sitz mit EasyMount-Scharnieren
- Mit Stützfunktion
- WC-Sitzring mit Überstand zum Schutz vor
Urinspritzern
- Reinigungsfreundlich
- Abgerundete Kanten zum Vermeiden von Verletzungen
- Kinderfreundliches Design
- Quick-Release-Scharniere, abschließbar

Technische Eigenschaften
- Werkstoff: Duroplast
- Scharnierwerkstoff: Kunststoff
- Farbe / Oberfläche: ozeanblau
- Breite: 41 cm
- Höhe: 5 cm
- Tiefe: 40 cm
- Absenkautomatik: nein
- Befestigung: von oben
- Nettogewicht: 1,300 kg

zusätzlicher Lieferumfang
- WC-Sitzring
Fabrikat der Planung: Geberit
Artikel-Nr.:  502.971.SX.1

oder gleichwertig

Angebotenes Fabrikat und Typ:
Nachweise sind mit dem Angebot einzureichen

'.........'
(vom Bieter einzutragen)

Wird bei der Fabrikats-/Typenabfrage keine
entsprechende Angabe gemacht, so gilt das vorgegebene
Leitfabrikat als verbindlich angeboten und wird
Vertragsbestandteil.
Wird ein anderes Fabrikat eingetragen, sind dem Angebot
entsprechende aussagekräftige Unterlagen / Datenblätter
beizufügen.

Komplett liefern und betriebsfertig montieren,
einschließlich Befestigungssatz, inkl.
Montageschlüssel. Die Montagevorschriften des
Herstellers sind genaustens zu beachten.
Menge: 1,000 St

**07.11.03.011 Bambini WC-Sitzring für Kleinkinder, grau**
Bambini WC-Sitzring für Kleinkinder, grau

Bambini WC-Sitzring für Kleinkinder

Verwendungszwecke
- Für Kleinkinder-WCs Rimfree

Eigenschaften
- Sitz aufliegend
- Töpfchenform
- Kinderfreundliches Design

Technische Eigenschaften
- Werkstoff: PUR
- Farbe / Oberfläche: achatgrau
- Breite: 28,5 cm
- Höhe: 4,5 cm
- Tiefe: 31 cm
- Absenkautomatik: nein
- Befestigung: keine
- Nettogewicht: 0,562 kg

zusätzlicher Lieferumfang
- WC-Sitzring

Fabrikat der Planung: Geberit
Artikel-Nr.:  502.972.PL.1

oder gleichwertig

Angebotenes Fabrikat und Typ:
Nachweise sind mit dem Angebot einzureichen

'.........'
(vom Bieter einzutragen)

Wird bei der Fabrikats-/Typenabfrage keine
entsprechende Angabe gemacht, so gilt das vorgegebene
Leitfabrikat als verbindlich angeboten und wird
Vertragsbestandteil.
Wird ein anderes Fabrikat eingetragen, sind dem Angebot
entsprechende aussagekräftige Unterlagen / Datenblätter
beizufügen.

Komplett liefern und betriebsfertig montieren,
einschließlich Befestigungssatz, inkl.
Montageschlüssel. Die Montagevorschriften des
Herstellers sind genaustens zu beachten.
Menge: 1,000 St

**07.11.03.012 Komfort-DurchlauferhitzerDHB-E 24 LCD**
Komfort-DurchlauferhitzerDHB-E 24 LCD 24kW/400V

Der Komfort-Durchlauferhitzer versorgt auch mehrere Entnahmestellen gleichzeitig mit Warmwasser. Das geschlossene, druckfeste Gerät wird mit handelsüblichen Druckarmaturen kombiniert. KOMFORTMERKMALE: Der elektronisch geregelte Durchlauferhitzerstellt gradgenaue Wunschtemperaturen biszur maximalen Leistung sicher. Die Temperatur wird stufenlos und digital über einen Drehwähler eingestellt und amLC-Display angezeigt. Das Gerät kann um eine optional erhältliche Komfort-Fernbedienung ergänzt werden. Für die Untertisch-Montage lassen sich Gerätekappe und Bedieneinheit drehen. EFFIZIENZ: Das Gerät spart bis zu 30 % Energie und Wasser durch die elektronische Leistungsregelung mit 3i-Technologie. Geeignet für vorerwärmtes Wasser. INSTALLATION: Einfache Montage dank des Profi Rapid-Installationssystems. Einfacher Austausch mit gängigen Durchlauferhitzern. Die mitgelieferte Montageleiste berücksichtigt marktübliche Befestigungspunkte und gleicht Wandunebenheiten sowie Bohrloch-Abweichungen aus. Schneller, universeller Wasseranschluss durch den vergrößerten Anschlussraum mit schwenkbarem Kaltwasser-Einlauf und Schraubanschlüssen. Doppelnippel-Anschlüsse. Montage Aufputzoder Unterputz mit 3-Wege-Absperrung. Geeignet für Kunststoffrohre, Herstellerangaben sind zu beachten. Einfacher Netzanschluss oben und unten, eine Einführhilfe für Elektrokabel ist vorhanden. SERVICE: Fehleranalyse durch LED-Diagnoseampel. Die innere Baugruppe lässt sich entnehmen. SICHERHEIT: Schnelles Blankdraht-Heizsystem eignet sich für kalkhaltiges und kalkarmes Wasser. Elektronische Sicherheitskonzeptmit Lufterkennung. Verbrühschutz durch dauerhafte Begrenzung der Austrittstemperatur. Technical data: Nennspannung: 400 V Nennspannung 1: 380 V Nennspannung 2: 400 V Nennspannung 3: 415 V Nennleistung: 18/21/24 kW Nennleistung 1: 16,2/19/21,7 kW Nennleistung 2: 18/21/24 kW Nennleistung 3: 19,4/22,6/25,8 kW Nennstrom: 29/31/35 A Nennstrom 1: 27,6/29,5/33,3 A Nennstrom 2: 29/31/35 A Nennstrom 3: 30,1/32,2/36,3 A Absicherung: 32/32/35 A Absicherung 1: 32/32/35 A Absicherung 2: 32/32/35 A Absicherung 3: 32/32/40 A Frequenz: 50/60 Hz Frequenz 1: 50/60 Hz Frequenz 2: 50/60 Hz Frequenz 3: 50/- Hz Phasen: 3/PE Gewicht: 2.9 kg Energieeffizienzklasse: A Schutzart (IP): IP25 Temperatureinstellung: 20-60 GradC Farbe: weiß Höhe: 466 mm Breite: 225 mm Tiefe: 116 mm

Fabrikat der Planung: Stiebel Eltron
Typ:  DHB-E 24 LCD
  24kW, 400V
Bestell-Nr.:  236745

oder gleichwertig

Angebotenes Fabrikat und Typ:
Nachweise sind mit dem Angebot einzureichen

'.........'
(vom Bieter einzutragen)

Wird bei der Fabrikats-/Typenabfrage keine
entsprechende Angabe gemacht, so gilt das vorgegebene
Leitfabrikat als verbindlich angeboten und wird
Vertragsbestandteil.
Wird ein anderes Fabrikat eingetragen, sind dem Angebot
entsprechende aussagekräftige Unterlagen / Datenblätter
beizufügen.

Komplett liefern und betriebsfertig montieren,
einschließlich betriebsfertigen elektrischem Anschluss,
einschließlich verchromtes T-Stück 1/2" und flexiblen
Anschlussschlauch 1/2" zwischen T-Stück und
Durchlauferhitzer (druckfeste Armatur), einschließlich
Einstellung der Temperatur auf 50°C.
Die el. Zuleitung ist bauseits vorhanden.
Menge: 1,000 St

**07.11.03.013 WC-Bürstengarnitur**
WC-Bürstengarnitur

WC-Bürstengarnitur, langer Bürstenstiel mit
ergonomischem Griff erleichtert die Handhabung, Bürstenkopf aus schwarzem Polyamind, kegelförmig zulaufender Behälter
mit großer Einführöffnung.

Fabrikat der Planung:  Hewi
Modell:  801.20.100
Farbe:  weiß

Ausschließlich betriebsfertig montieren,
einschließlich Befestigungsmaterial.
Die Montagevorschriften des Herstellers
sind genaustens zu beachten.
Menge: 2,000 St

#### Titel 07.12 Dusch Anlage

**07.12.001 WC-Installationselement Kind**
Element f. Dusche, 130cm, CleanWall W-Ablauf, W-Arm.AP, H:90-250mm

Element für Dusche, 130 cm, mit CleanWall Wandablauf, Wandarmatur Aufputz, für Estrichhöhe am Einlauf 90-250 mm

Verwendungszwecke
- Für Metall- und Holzständerwände
- Für Geberit Duofix Systemwände
- Für Verbundabdichtungen

Eigenschaften
- Mit Auszugsblech für seitliche Befestigung über
dem Element an Metall- oder Holzprofilen oder an
Geberit Duofix Systemständern
- Alternative Befestigungsposition für Wandanker
- Traverse Armatur höhen- und tiefenverstellbar
- Dichtebene zur spannungsfreien Dichtungsanbindung
einstellbar
- Dichtvlies umlaufend 10 cm, zur Anbindung von
Abdichtsystemen
- Dichtvlies vormontiert
- Statisch selbsttragender Rahmen, mit
Pulverbeschichtung korrosionsgeschützt

Technische Eigenschaften
- Breite: 50 cm
- Höhe: 130 cm
- Tiefe: 12,5 cm
- Ablauf höhenverstellbar: Ja
- Sperrwasserhöhe: 50 mm
- Ablaufleistung: 0,8 l/s
- Außendurchmesser: 50 mm
- DN / Nennweite: 50
- Nettogewicht: 10,598 kg

zusätzlicher Lieferumfang
- 2 Anschlusswinkel Rp 1/2" / R 1/2", MF-fähig
- 2 Schalldämmunterlagen
- 2 Dämmhülsen
- Anschlussstutzen aus PE-HD, D 50 mm
- Bauschutzdeckel mit integriertem Einlaufblech
- Befestigungsmaterial

Zusätzlich zu bestellen
- Fertigbauset
Fabrikat der Planung:  Geberit
Typ:  Duofix
Art.-Nr.:  11.587.00.2

Fabrikat des Bieters:
'.........'
(vom Bieter einzutragen)

alle folgenden Positionen mit gleichem Fabrikat der Planung sind einheitlich anzubieten.

Mit der Abgabe des Angebots sind Datenblätter zum Nachweis der Gleichwertigkeit einzureichen.
Wird kein Fabrikat des Bieters eingetragen, gilt das Fabrikat der Planung verbindlich angeboten.

Komplett liefern und betriebsfertig montieren,
einschließlich Befestigungsmaterial.
Die Montagevorschriften des Herstellers
sind genaustens zu beachten.
Menge: 1,000 St

**07.12.002 Fertigbauset für CleanWall Wandablauf, Abdeckung aus**
Fertigbauset für  Wandablauf, Abdeckung aus Edelstahl poliert

Fertigbauset für Wandablauf, Abdeckung aus Edelstahl poliert

Verwendungszwecke
- Für Wandabläufe

Eigenschaften
- Für Reinigung herausnehmbar

Technische Eigenschaften
- Werkstoff: Edelstahl
- Farbe / Oberfläche: Edelstahl poliert
- Höhe: 5 cm
- Länge: 32 cm
- Nettogewicht: 0,373 kg

zusätzlicher Lieferumfang
- Abdeckung
- Kammeinsatz
- Innensechskantschlüssel

Fabrikat der Planung:  Geberit
Typ:  Cleanwall
Art.-Nr.:  154.342.00.1

Fabrikat des Bieters:
'.........'
(vom Bieter einzutragen)

alle folgenden Positionen mit gleichem Fabrikat der Planung sind einheitlich anzubieten.

Mit der Abgabe des Angebots sind Datenblätter zum Nachweis der Gleichwertigkeit einzureichen.
Wird kein Fabrikat des Bieters eingetragen, gilt das Fabrikat der Planung verbindlich angeboten.

Komplett liefern und betriebsfertig montieren,
einschließlich Befestigungsmaterial.
Die Montagevorschriften des Herstellers sind genaustens
zu beachten.
Menge: 1,000 St

**07.12.003 Ceratherm T25 ǀ Brausethermostat ǀ AP**
Brausethermostat ǀ AP

Brausethermostat Aufputz DN 15 Rückflussverhinderer DVGW-Eigensicher Cool Body S-Anschlüsse (verstellbar) Griffe aus Kunststoff ECO-Spartaste PreciTherm®-Thermostatkartusche Temperatursperre 40 °C Heißwassertemperatureinstellung mit Verbrühschutz RV Patrone auf der Warmwasserseite mit integriertem Überdruckventil (Druckentlastung größer 16 bar) Geräuschverhalten DIN 4109: Gruppe 1 Lebensdauer: DIN EN 200, DIN EN 1111 Gewicht: 1,100 kg Außenmaße (BxTxH) 315x100x70 mm Durchfluss bei 3 bar: 22 l/min Farbe Oberfläche: Chrom

Fabrikat der Planung:  Ideal Standard
Typ:  Ceraflex
Art.-Nr.:  A7201AA

Fabrikat des Bieters:
'.........'
(vom Bieter einzutragen)

alle folgenden Positionen mit gleichem Fabrikat der Planung sind einheitlich anzubieten.

Mit der Abgabe des Angebots sind Datenblätter zum Nachweis der Gleichwertigkeit einzureichen.
Wird kein Fabrikat des Bieters eingetragen, gilt das Fabrikat der Planung verbindlich angeboten.

Komplett liefern und betriebsfertig montieren,
einschließlich Befestigungsmaterial.
Die Montagevorschriften des Herstellers sind genaustens
zu beachten.
Menge: 1,000 St

**07.12.004 Brausestange ǀ 900 mm**
Brausestange ǀ 900 mm

Brausestange ǀ 900 mm ǀ Brausehalter verstellbar mit Druckknopf ǀ Wandhalterung mit fixen Bohrlochabstand ǀ Gewicht: 0,578 kg ǀ Außenmaße (BxH): 109x903 mm ǀ Farbe / Oberfläche: Chrom

Fabrikat der Planung:  Ideal Standard
Typ:  Ceraflex
Art.-Nr.:  B9422AA

Fabrikat des Bieters:
'.........'
(vom Bieter einzutragen)

alle folgenden Positionen mit gleichem Fabrikat der Planung sind einheitlich anzubieten.

Mit der Abgabe des Angebots sind Datenblätter zum Nachweis der Gleichwertigkeit einzureichen.
Wird kein Fabrikat des Bieters eingetragen, gilt das Fabrikat der Planung verbindlich angeboten.

Komplett liefern und betriebsfertig montieren,
einschließlich Befestigungsmaterial.
Die Montagevorschriften des Herstellers sind genaustens
zu beachten.
Menge: 1,000 St

#### Titel 07.13 Kinderbadewanne Wickeltischanlage 1-4

**07.13.001 Traverse Standarmatur**
Traverse Standarmatur

Traverse für Standarmatur, Küchenspüle.

Verwendungszwecke
- Für Trockenbau

Eigenschaften
- Traverse verzinkt
- Befestigung Anschlussbogen schallgedämmt
- Abdichtscheibe selbstklebend, vliesbeschichtet

Lieferumfang
- 2 Anschlusswinkel Rp1/2"/ R 1/2", MF-fähig
- 2 Abdichtscheiben
- 2 Schalldämmunterlagen
- 2 Dämmhülsen
- Anschlussbogen aus PE-HD, D 50mm
- Dichtung D 44/ 40mm
- 2 Schutzstopfen
- Befestigungsmaterial

Fabrikat der Planung:  Geberit
Typ:  Duofix
Bestell-Nr.:  111.774.00.1

Fabrikat des Bieters:
'.........'
(vom Bieter einzutragen)

alle folgenden Positionen mit gleichem Fabrikat der Planung sind einheitlich anzubieten.

Mit der Abgabe des Angebots sind Datenblätter zum Nachweis der Gleichwertigkeit einzureichen.
Wird kein Fabrikat des Bieters eingetragen, gilt das Fabrikat der Planung verbindlich angeboten.

Komplett liefern und betriebsfertig montieren,
einschließlich Befestigungssatz. und Übergangsformteile
und Manschette.
Die Montagevorschriften des Herstellers sind
genaustens zu beachten.
Menge: 8,000 St

**07.13.002 Abdichtungsset 1/2" Wanddurchführung**
Abdichtungsset 1/2" Wanddurchführung

Abdichtungsset für Wanddurchführungen.

Abdichtungsset bestehend aus:

- 2x Baustopfen
- 2x Dichthülse
- 2x Dichtmanschette

Fabrikat der Planung:  TECE Seal System
Typ:  Abdichtungsset
Art.Nr.:  704805

Komplett liefern und betriebsfertig montieren,
einschließlich Befestigungssatz.
Die Montagevorschriften des Herstellers sind
genaustens zu beachten.
Menge: 16,000 St

**07.13.003 Asymmetrische Badewanne**
Asymmetrische Badewanne

Asymmetrische Badewanne.

Verwendungszwecke
- Für Kinderbetreuungseinrichtungen
- Zur Montage in Waschtischplatten

Eigenschaften
- Antibakteriell
- Abgang am Fußende
- Kratzfest

Technische Eigenschaften
- Farbe: weiß-alpin
- Werkstoff: Varicor
- Höhe: 28,5cm
- Breite: 47cm
- Länge: 76,5cm
- Gesamtvolumen: 40l

Lieferumfang
- Badewanne
- Ablaufgarnitur
- Ventilstopfen aus Gummi
- Standrohr

Fabrikat der Planung:  Geberit
Typ:  Bambini
Art.-Nr.:  406010016

Fabrikat des Bieters:
'.........'
(vom Bieter einzutragen)

alle folgenden Positionen mit gleichem Fabrikat der Planung sind einheitlich anzubieten.

Mit der Abgabe des Angebots sind Datenblätter zum Nachweis der Gleichwertigkeit einzureichen.
Wird kein Fabrikat des Bieters eingetragen, gilt das Fabrikat der Planung verbindlich angeboten.

Komplett liefern und betriebsfertig montieren,
einschließlich Befestigungsmaterial inkl. aller
Übergangsformteile.
Die Montagevorschriften des Herstellers
sind genaustens zu beachten.
Menge: 4,000 St

**07.13.004 Rohrbogengeruchsverschluss**
Rohrbogengeruchsverschluss

Rohrbogengeruchsverschluss für WT Abgang horizontal
5/4‘‘x32.

Verwendungszwecke
- Für Waschtische

Eigenschaften
- Güteüberwacht nach EN 274-3

Technische Eigenschaften
- Sperrwasserhöhe (mm): 50mm
- Werkstoff: Kunststoff
- G/ Rohrgewinde ("): 1 1/4"

zusätzlicher Lieferumfang
- Einlaufstutzen mit Überwurfmutter
- Anschlussbogen
- Wandrosette

Fabrikat der Planung:  Geberit
Bestell-Nr.:  151.113.11.1

Komplett liefern und betriebsfertig montieren,
einschließlich Befestigungssatz. und
Übergangsformteile.
Die Montagevorschriften des Herstellers sind
genaustens zu beachten.
Menge: 4,000 St

**07.13.005 Einhand-Einlochbatterie**
Einhand-Einlochbatterie

Einhand-Einlochbatterie.
Eigensicher gegen Rückfließen im häuslichen Gebrauch
(nach DIN EN 1717). Anschluss Anschluss über flexible
Druckschläuche.

- Ausziehbrause
- Rosette rund, Hülse
- Hebel mit W+K-Kennzeichnung,
  Einhandbedienhebel/ Griff
- Rückflussverhinderer,Steuerpatrone mit keramischen
  Dichtscheiben zur Wassermengen- und
  Temperatureinstellung. Wasserbremse bei ca. 60%
  Wassermenge
- Handbrause, Brauseschlauch (1250 mm)
- Armaturenkörper aus entzinkungsbeständigem Messing
  (DZR)
- Farbe: chrom
- Temperaturbegrenzer, Heißwassersperre einstellbar
  (im Lieferumfang enthalten)

Fabrikat der Planung:  HANSA
Typ:  HANSAMIX
Bestell-Nr.:  01262183

Fabrikat des Bieters:
'.........'
(vom Bieter einzutragen)

alle folgenden Positionen mit gleichem Fabrikat der Planung sind einheitlich anzubieten.

Mit der Abgabe des Angebots sind Datenblätter zum Nachweis der Gleichwertigkeit einzureichen.
Wird kein Fabrikat des Bieters eingetragen, gilt das Fabrikat der Planung verbindlich angeboten.

Komplett liefern und betriebsfertig montieren,
einschließlich Befestigungssatz. und
Übergangsformteile.
Die Montagevorschriften des Herstellers sind
genaustens zu beachten.
Menge: 4,000 St

**07.13.006 Verbrühschutz DN10**
Verbrühschutz DN10

Für alle Waschtischarmaturen geeignet
- Geeignet für die Montage auf dem Eckventil
- Temperatursperre bei 38°C
- Lieferung mit Anschlussset bestehend aus T-Stück
  und Flexschlauch
- Mit Siebdichtungen und Rückschlagventilen
- Spezieller Temperaturreguliergriff zur Durchführung
  manueller thermischer Desinfektionen
  (Werkzeuglose Entriegelung und Rückstellung auf
  Voreinstellung zur thermischen Desinfektion)

Fabrikat der Planung:  Rada
Typ:  Mini
  Untertisch-Thermostat
Bestell-Nr.:  04 9300 00

Komplett liefern und betriebsfertig montieren,
einschließlich Befestigungssatz. und
Übergangsformteile.
Die Montagevorschriften des Herstellers sind
genaustens zu beachten.
Menge: 4,000 St

**07.13.007 Komfort-DurchlauferhitzerDHB-E 13**
Komfort-DurchlauferhitzerDHB-E 11/13 LCD / 11,13.5 kW/400V

Der Komfort-Durchlauferhitzer versorgt auch mehrere Entnahmestellen gleichzeitig mit Warmwasser
Das geschlossene, druckfeste Gerät wird mit handelsüblichen Druckarmaturen kombiniert. KOMFORTMERKMALE:
Der elektronisch geregelte Durchlauferhitzerstellt gradgenaue Wunschtemperaturen biszur maximalen Leistung sicher.
Die Temperatur wird stufenlos und digital über einen Drehwähler eingestellt und amLC-Display angezeigt. Das Gerät kann um eine optional erhältliche Komfort-Fernbedienung ergänzt werden. Für die Untertisch-Montage lassen sich Gerätekappe und Bedieneinheit drehen. EFFIZIENZ: Das Gerät spart bis zu 30 % Energie und Wasser durch die elektronische Leistungsregelung mit 3i-Technologie. Geeignet für vorerwärmtes Wasser. INSTALLATION: Einfache Montage dank des Profi Rapid-Installationssystems. Einfacher Austausch mit gängigen Durchlauferhitzern. Die mitgelieferte Montageleiste berücksichtigt marktübliche Befestigungspunkte und gleicht Wandunebenheiten sowie Bohrloch-Abweichungen aus. Schneller, universeller Wasseranschluss durch den vergrößerten Anschlussraum mit schwenkbarem Kaltwasser-Einlauf und Schraubanschlüssen. Doppelnippel-Anschlüsse. Montage Aufputzoder Unterputz mit 3-Wege-Absperrung. Geeignet für Kunststoffrohre, Herstellerangaben sind zu beachten. Einfacher Netzanschluss oben und unten, eine Einführhilfe für Elektrokabel ist vorhanden. SERVICE: Fehleranalyse durch LED-Diagnoseampel. Die innere Baugruppe lässt sich entnehmen. SICHERHEIT: Schnelles Blankdraht-Heizsystem eignet sich für kalkhaltiges und kalkarmes Wasser. Elektronische Sicherheitskonzeptmit Lufterkennung. Verbrühschutz durch dauerhafte Begrenzung der Austrittstemperatur. Technical data: Nennspannung: 400 V Nennspannung 1: 380 V Nennspannung 2: 400 V Nennspannung 3: 415 V Nennleistung: 18/21/24 kW Nennleistung 1: 16,2/19/21,7 kW Nennleistung 2: 18/21/24 kW Nennleistung 3: 19,4/22,6/25,8 kW Nennstrom: 29/31/35 A Nennstrom 1: 27,6/29,5/33,3 A Nennstrom 2: 29/31/35 A Nennstrom 3: 30,1/32,2/36,3 A Absicherung: 32/32/35 A Absicherung 1: 32/32/35 A Absicherung 2: 32/32/35 A Absicherung 3: 32/32/40 A Frequenz: 50/60 Hz Frequenz 1: 50/60 Hz Frequenz 2: 50/60 Hz Frequenz 3: 50/- Hz Phasen: 3/PE Gewicht: 2.9 kg Energieeffizienzklasse: A Schutzart (IP): IP25 Temperatureinstellung: 20-60 GradC Farbe: weiß Höhe: 466 mm Breite: 225 mm Tiefe: 116 mm

Fabrikat der Planung: Stiebel Eltron
Typ:  DHB-E 24 LCD
  13kW, 400V
Bestell-Nr.:  236743

Fabrikat des Bieters:
'.........'
(vom Bieter einzutragen)

alle folgenden Positionen mit gleichem Fabrikat der Planung sind einheitlich anzubieten.

Mit der Abgabe des Angebots sind Datenblätter zum Nachweis der Gleichwertigkeit einzureichen.
Wird kein Fabrikat des Bieters eingetragen, gilt das Fabrikat der Planung verbindlich angeboten.

Komplett liefern und betriebsfertig montieren,
einschließlich betriebsfertigen elektrischem Anschluss,
einschließlich verchromtes T-Stück 1/2" und flexiblen
Anschlussschlauch 1/2" zwischen T-Stück und
Durchlauferhitzer (druckfeste Armatur), einschließlich
Einstellung der Temperatur auf 50°C.
Die el. Zuleitung ist bauseits vorhanden.
Menge: 1,000 St

**07.13.008 Mini-Durchlauferhitzer 6,5kW 400V**
Mini-Durchlauferhitzer 6,5kW 400V

Elektronisch geregelter Mini-Durchlaufer- hitzer mit
Regelelektronik, Auslauftemperatursensor und variabler
Begrenzung der Durchflussmenge. Gradgenaue
Wunschtemperatur bis zur maximalen Leistung. Interne
Temperaturbegrenzung von 30 - 50°C. Inklusive
Spezial-Strahlregler für idealen Wasserstrahl und
integriertem Durchflussmengenregler zum Einsatz in
vorhandene Armatur. Verbrühschutz durch automatische
Leistungsanpassung. Untertischmontage.

Fabrikat der Planung: Stiebel Eltron
Typ:  DEM 7
  6,5kW, 400V
Höhe:  143mm
Breite:  190mm
Tiefe:  98mm

Komplett liefern und betriebsfertig montieren,
einschließlich betriebsfertigen elektrischem Anschluss,
einschließlich verchromtes T-Stück 1/2" und flexiblen
Anschlussschlauch 1/2" zwischen T-Stück und
Durchlauferhitzer (druckfeste Armatur), einschließlich
Einstellung der Temperatur auf 50°C.
Die el. Zuleitung ist bauseits vorhanden.
Menge: 2,000 St

**07.13.009 Komfort-DurchlauferhitzerDHB-E 27 LCD**
Komfort-DurchlauferhitzerDHB-E 27 LCD

Der Komfort-Durchlauferhitzer versorgt auch mehrere Entnahmestellen gleichzeitig mit Warmwasser. Das geschlossene, druckfeste Gerät wird mit handelsüblichen Druckarmaturen kombiniert. KOMFORTMERKMALE: Der elektronisch geregelte Durchlauferhitzerstellt gradgenaue Wunschtemperaturen biszur maximalen Leistung sicher. Die Temperatur wird stufenlos und digital über einen Drehwähler eingestellt und amLC-Display angezeigt. Das Gerät kann um eine optional erhältliche Komfort-Fernbedienung ergänzt werden. Für die Untertisch-Montage lassen sich Gerätekappe und Bedieneinheit drehen. EFFIZIENZ: Das Gerät spart bis zu 30 % Energie und Wasser durch die elektronische Leistungsregelung mit 3i-Technologie. Geeignet für vorerwärmtes Wasser. INSTALLATION: Einfache Montage dank des Profi Rapid-Installationssystems. Einfacher Austausch mit gängigen Durchlauferhitzern. Die mitgelieferte Montageleiste berücksichtigt marktübliche Befestigungspunkte und gleicht Wandunebenheiten sowie Bohrloch-Abweichungen aus. Schneller, universeller Wasseranschluss durch den vergrößerten Anschlussraum mit schwenkbarem Kaltwasser-Einlauf und Schraubanschlüssen. Doppelnippel-Anschlüsse. Montage Aufputzoder Unterputz mit 3-Wege-Absperrung. Geeignet für Kunststoffrohre, Herstellerangaben sind zu beachten. Einfacher Netzanschluss oben und unten, eine Einführhilfe für Elektrokabel ist vorhanden. SERVICE: Fehleranalyse durch LED-Diagnoseampel. Die innere Baugruppe lässt sich entnehmen. SICHERHEIT: Schnelles Blankdraht-Heizsystem eignet sich für kalkhaltiges und kalkarmes Wasser. Elektronische Sicherheitskonzeptmit Lufterkennung. Verbrühschutz durch dauerhafte Begrenzung der Austrittstemperatur. Technical data: Nennspannung: 400 V Nennspannung 1: 380 V Nennspannung 2: 400 V Nennleistung: 27 kW Nennleistung 1: 24,4 kW Nennleistung 2: 27 kW Nennstrom: 39 A Nennstrom 1: 37,1 A Nennstrom 2: 39 A Absicherung: 40 A Absicherung 1: 40 A Absicherung 2: 40 A Frequenz: 50/- Hz Frequenz 1: 50/- Hz Frequenz 2: 50/- Hz Phasen: 3/PE Gewicht: 2.9 kg Energieeffizienzklasse: A Schutzart (IP): IP25 Temperatureinstellung: 20-60 GradC Farbe: weiß Höhe: 466 mm Breite: 225 mm Tiefe: 116 mm

Fabrikat der Planung: Stiebel Eltron
Typ:  DHE Connect 24
  27kW, 400V
Bestell-Nr.:  236746

Fabrikat des Bieters:
'.........'
(vom Bieter einzutragen)

alle folgenden Positionen mit gleichem Fabrikat der Planung sind einheitlich anzubieten.

Mit der Abgabe des Angebots sind Datenblätter zum Nachweis der Gleichwertigkeit einzureichen.
Wird kein Fabrikat des Bieters eingetragen, gilt das Fabrikat der Planung verbindlich angeboten.

Komplett liefern und betriebsfertig montieren,
einschließlich betriebsfertigen elektrischem Anschluss,
einschließlich verchromtes T-Stück 1/2" und flexiblen
Anschlussschlauch 1/2" zwischen T-Stück und
Durchlauferhitzer (druckfeste Armatur).
Die el. Zuleitung ist bauseits vorhanden.
Menge: 1,000 St

**07.13.010 Koordination Badewanne Einbau Schreiner**
Koordination Badewanne Einbau Schreiner

Koordination mit den Gewerk Schreiner hinsichtlich
des Einbaus der Badewanne.
Die Abstimmung soll Missverständnisse und doppelte
Ausführungen vermeiden, und als Kommunikationsgrundlage
dienen.

Die Koodinierung und Terminabstimmung erfolgt
eigenverantwortlich.

Hierfür pauschal:
Menge: 4,000 psch

#### Titel 07.14 Küchenarmatur Anlage

**07.14.001 Traverse Standarmatur**
Traverse Standarmatur

Traverse für Standarmatur, Küchenspüle.

Verwendungszwecke
- Für Trockenbau

Eigenschaften
- Traverse verzinkt
- Befestigung Anschlussbogen schallgedämmt
- Abdichtscheibe selbstklebend, vliesbeschichtet

Lieferumfang
- 2 Anschlusswinkel Rp1/2"/ R 1/2", MF-fähig
- 2 Abdichtscheiben
- 2 Schalldämmunterlagen
- 2 Dämmhülsen
- Anschlussbogen aus PE-HD, D 50mm
- Dichtung D 44/ 40mm
- 2 Schutzstopfen
- Befestigungsmaterial

Fabrikat der Planung:  Geberit
Typ:  Duofix
Bestell-Nr.:  111.774.00.1

Komplett liefern und betriebsfertig montieren,
einschließlich Befestigungssatz. und Übergangsformteile
und Manschette.
Die Montagevorschriften des Herstellers sind
genaustens zu beachten.
Menge: 6,000 St

**07.14.002 Abdichtungsset 1/2" Wanddurchführung**
Abdichtungsset 1/2" Wanddurchführung

Abdichtungsset für Wanddurchführungen.

Abdichtungsset bestehend aus:

- 2x Baustopfen
- 2x Dichthülse
- 2x Dichtmanschette

Fabrikat der Planung:  TECE Seal System
Typ:  Abdichtungsset
Art.Nr.:  704805

Komplett liefern und betriebsfertig montieren,
einschließlich Befestigungssatz.
Die Montagevorschriften des Herstellers sind
genaustens zu beachten.
Menge: 6,000 St

**07.14.003 Verbrühschutz DN10**
Verbrühschutz DN10

Für alle Waschtischarmaturen geeignet
- Geeignet für die Montage auf dem Eckventil
- Temperatursperre bei 38°C
- Lieferung mit Anschlussset bestehend aus T-Stück
  und Flexschlauch
- Mit Siebdichtungen und Rückschlagventilen
- Spezieller Temperaturreguliergriff zur Durchführung
  manueller thermischer Desinfektionen
  (Werkzeuglose Entriegelung und Rückstellung auf
  Voreinstellung zur thermischen Desinfektion)

Fabrikat der Planung:  Rada
Typ:  Mini
  Untertisch-Thermostat
Bestell-Nr.:  04 9300 00

Komplett liefern und betriebsfertig montieren,
einschließlich Befestigungssatz. und
Übergangsformteile.
Die Montagevorschriften des Herstellers sind
genaustens zu beachten.
Menge: 6,000 St

**07.14.004 Geräteschrägsitzventil COMFORT RV, 1/2", chrom**
SCHELL Geräteschrägsitzventil COMFORT RV, 1/2", chrom

Geräteschrägsitzventil COMFORT
Mit COMFORT-Griff und
Fettkammeroberteil.
Lieferumfang
- Geräteschrägsitzventil
- COMFORT-Griff
- Rückflussverhinderer RV (EN 1717: EB)
- Fettkammeroberteil
- Schlauchverschraubung
- Rosette d: 54 mm (Tiefe 3 mm)
Technische Daten
- Werkstoff: Messing konform TrinkwV
- Oberfläche: chrom
- Anschluss: DN 15 G 1/2 AG
- Abgang: Schlauchverschraubung d: 14,5
mm (DN 20 G 3/4 AG)
- Sicherungseinrichtung gemäß EN 1717:
EB
- Zertifikate: ACS
Hinweis

- In Verbindung mit Rohrbelüfter:
Fabrikat der Planung:  Schell
Bestell-Nr.:  033860699

Fabrikat des Bieters:
'.........'
(vom Bieter einzutragen)

alle folgenden Positionen mit gleichem Fabrikat der Planung sind einheitlich anzubieten.

Mit der Abgabe des Angebots sind Datenblätter zum Nachweis der Gleichwertigkeit einzureichen.
Wird kein Fabrikat des Bieters eingetragen, gilt das Fabrikat der Planung verbindlich angeboten.

Komplett liefern und betriebsfertig montieren,
einschließlich Befestigungssatz. und
Übergangsformteile.
Die Montagevorschriften des Herstellers sind
genaustens zu beachten.
Menge: 2,000 St

**07.14.005 Kompakt-Durchlauferhitzer 13,5kW 400V**
Kompakt-Durchlauferhitzer  13,5kW 400V

Der elektronisch geregelte Durchlauferhitzer benötigt
aufgrund der kompakten Bauweise nur wenig Platz. Das
Gerät ist dank seiner geringen Einbautiefe einzigartig
flach und daher ideal für die platzsparende Montage
unterhalb von Waschbecken oder der Küchenspüle.

Fabrikat der Planung: Stiebel Eltron
Typ:  DCE 11/13
  13,5kW, 400V

Komplett liefern und betriebsfertig montieren,
einschließlich betriebsfertigen elektrischem Anschluss,
einschließlich verchromtes T-Stück 1/2" und flexiblen
Anschlussschlauch 1/2" zwischen T-Stück und
Durchlauferhitzer (druckfeste Armatur).
Die el. Zuleitung ist bauseits vorhanden.
Menge: 2,000 St

#### Titel 07.15 Frostsichere Außenarmatur

**07.15.001 Frostsichere Außenarmatur DN15**
Frostsichere Außenarmatur DN15

Frostsichere Außenarmatur, mit Steckschlüssel,
Bausatzausführung, Bausatzausführung, geeignet für die
Rohbauinstallation und für die nachträgliche
Installation bei bereits fertiggestellter Außenwand, im
geschlossenen Zustand mediumberührte Metallteile aus
entzinkungsfreiem und korrosionsbeständigem Rotguss,
beständig gegen aggressives Wasser, universelle
Baulänge für alle gängigen Einbautiefen, Innenoberteil
für schnellen Öffnungsvorgang (zwei Umdrehungen), hohe
Auslaufleistung 40l/ min (1bar), Kegel mit
innenliegender RV-Feder, EPDM-Sitzdichtung,
verlängerbar durch optional erhältliches
Verlängerungsset, mit Funktionsbelüfter zur
automatischen Entleerung, integrierter RV und
Rohrbelüfter als Sicherungskombination HD, Eingang
Rohraußengewinde, mit Steckschlüsseloberteil,
totraumfrei, inkl. Verdrehschutzmanschette, inkl.
Schlauchkupplung für gängige Stecksysteme,
DVGW-Zulassung, ÖVGW-Zulassung, SVGW-Zulassung,
KIWA-Zulassung, BELGAQUA-Zulassung, VA-Zulassung,
Kunststoffteile mit KTWund W 270-Zulassung, nach
UBA-Bewertungsgrundlage, Schallschutzzulassung nach DIN
EN ISO 3822 Klasse 1, DIN EN 1717, min. Einbautiefe 150
mm, max. Einbautiefe 415mm, Druckstufe PN 16, max.
Betriebstemperatur 90°C

Fabrikat der Planung:  KEMPER
Typ:  FROSTI PLUS
Art.-Nr.:  Figur 574 03

Fabrikat des Bieters:
'.........'
(vom Bieter einzutragen)

alle folgenden Positionen mit gleichem Fabrikat der Planung sind einheitlich anzubieten.

Mit der Abgabe des Angebots sind Datenblätter zum Nachweis der Gleichwertigkeit einzureichen.
Wird kein Fabrikat des Bieters eingetragen, gilt das Fabrikat der Planung verbindlich angeboten.

Komplett liefern und betriebsfertig montieren,
einschließlich Befestigungsmaterial und entsprechender
Bohrung durch die Wand der Holzfassade (ca. 50cm) sowie fachgerechter
Andichtung mit luftdichter Installationsmanchette an die Rohwand und Holzfassade.
Die Montagevorschriften des Herstellers
sind genaustens zu beachten.
Menge: 5,000 St

### Haupttitel 08 Trinkwasserarmaturen

**08.001 KRV-Schrägsitzventil Rotguss 35mm**
KRV-Schrägsitzventil Rotguss 35mm

KRV-Schrägsitzventil (Kombiniertes Freistromventil mit
Rückflussverhinderer) mit flachdichtender
Verschraubung.

Ausstattung:
Ventilgehäuse und -oberteil Rotguss oder Siliziumbronze
nach DIN 50930-6 / DIN EN 1982, Ventilsitz und
Ventiltellereinheit Edelstahl, Spindelübersetzung,
Stellungsanzeige offen/geschlossen, Handrad
ergonomisch und geschlossen mit Medienkennzeichnung
grün/rot auswechselbar, Prüfanschluss,
Entleerungsstopfen G¼, Dichtelemente EPDM

Technische Daten:
Betriebsdruck max. 1,6MPa (PN 16)
Betriebstemperatur max. 90 °C
mit DVGW-Prüfzeichen

Fabrikat der Planung:  Viega
Modell-Nr.:  2238.3

oder gleichwertig

Angebotenes Fabrikat und Typ:
Nachweise sind mit dem Angebot einzureichen

'.........'
(vom Bieter einzutragen)

Wird bei der Fabrikats-/Typenabfrage keine
entsprechende Angabe gemacht, so gilt das vorgegebene
Leitfabrikat als verbindlich angeboten und wird
Vertragsbestandteil.
Wird ein anderes Fabrikat eingetragen, sind dem Angebot
entsprechende aussagekräftige Unterlagen / Datenblätter
beizufügen.

Komplett liefern und betriebsfertig verlegen,
einschließlich Anschlussverschraubung flachdichtend auf
Pressende beidseitig und Befestigungsmaterial,
Systempresswerkzeuge und Pressbacken.
Die Verlegevorschriften des Herstellers sind genaustens
zu beachten.
Montagehöhe bis ca. 4,00m, einschließlich Gestellung
der erforderlichen Leitern, Gerüste, Hebewerkzeuge,
Hilfsgeräte usw.
Menge: 10,000 St

**08.002 wie vor, jedoch 28mm**
wie vor, jedoch 28mm

wie vor, jedoch 28mm
Menge: 5,000 St

**08.003 wie vor, jedoch 22mm**
wie vor, jedoch 22mm

wie vor, jedoch 22mm
Menge: 5,000 St

**08.004 wie vor, jedoch 18mm**
wie vor, jedoch 18mm

wie vor, jedoch 18mm
Menge: 2,000 St

**08.005 Probenahmeventil G1/4" AG Rotguss**
Probenahmeventil G1/4" AG Rotguss

Probenahmeventil für Probenahme von Trinkwasser
(PWC) nach TrinkwV mit G1/4" AG Gewinde.

Ausstattung:

Beflammbares Probenahmeventil für hygienischmikrobiologische Untersuchung gem. DIN EN ISO 19458,
DVGW W 551, TrinkwV und VDI 6023.

Einsatzbereich: Trinkwasseranlagen PN 16 für
Zirkulationsleitungen gem. DVGW-Arbeitsblatt W551 und
W553.

Ventilgehäuse und Spindel aus Rotguss gem. DIN EN 1982
und DIN 50930-6. Metallisch dichtend, Auslaufbogen aus
Edelstahl, lose vormontiert, dadurch beliebige
Einbaulage möglich. Mit hitzebeständigem Metallschild
zur Kennzeichnung der Probenahmestelle nach DIN EN ISO
19458 Kap. 3.

Betätigung mit beiliegendem Inbusschlüssel.

Fabrikat der Planung:  Oventrop
Artikel-Nr.:  4209102

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial,
Systempresswerkzeuge und Pressbacken.
Die Verlegevorschriften des Herstellers sind genaustens
zu beachten.
Montagehöhe bis ca. 4,00m, einschließlich Gestellung
der erforderlichen Leitern, Gerüste, Hebewerkzeuge,
Hilfsgeräte usw.
Menge: 1,000 St

**08.006 Bezeichnungsschild**
Bezeichnungsschild

Bezeichnungsschild bestehend aus Universalhalter mit
Spannband verzinkt, komplett mit Kunststoffabdeckkappe
und Spannband passend für Rohre bis 2 1/2", Schild mit
Schriftleisten, Schrifthöhe 7mm, 3-zeilig.

Komplett liefern und betriebsfertig montieren.
Die Verlegevorschriften des Herstellers sind genaustens
zu beachten.
Montagehöhe bis ca. 4,00m, einschließlich Gestellung
der erforderlichen Leitern, Gerüste, Hebewerkzeuge,
Hilfsgeräte usw.
Menge: 10,000 St

**08.007 Markierungspfeil**
Markierungspfeil

Selbstklebender farbiger Markierungspfeil nach
DIN 2403, Breite ca. 60mm, mit Angabe des Mediums und
der Fließrichtung, zum Aufkleben auf Rohrdämmung

Komplett liefern und betriebsfertig montieren.
Die Verlegevorschriften des Herstellers sind genaustens
zu beachten.
Montagehöhe bis ca. 4,00m, einschließlich Gestellung
der erforderlichen Leitern, Gerüste, Hebewerkzeuge,
Hilfsgeräte usw.
Menge: 10,000 St

**08.008 Eckventil DN15 G1/2" AG x DN10 G3/8" AG**
Eckventil DN15 G1/2" AG x DN10 G3/8" AG

Eckventil mit Verlängerung und Schubrosette,
selbstdichtendem Anschlussgewinde
Anschluss 1/2", Abgang 3/8",verchromt.

Fabrikat der Planung:  Schell
  COMFORT
Artikel-Nr.:  052120699

oder gleichwertig

Angebotenes Fabrikat und Typ:
Nachweise sind mit dem Angebot einzureichen

'.........'
(vom Bieter einzutragen)

Wird bei der Fabrikats-/Typenabfrage keine
entsprechende Angabe gemacht, so gilt das vorgegebene
Leitfabrikat als verbindlich angeboten und wird
Vertragsbestandteil.
Wird ein anderes Fabrikat eingetragen, sind dem Angebot
entsprechende aussagekräftige Unterlagen / Datenblätter
beizufügen.

Komplett liefern und betriebsfertig verlegen,
einschließlich Befestigungsmaterial,
Systempresswerkzeuge und Pressbacken.
Die Verlegevorschriften des Herstellers sind genaustens
zu beachten.
Menge: 22,000 St

**08.009 Kombi-Eckventil COMFORT RV, ASAG, 1/2",**
Kombi-Eckventil RV, ASAG, 1/2", chrom

Kombi-Eckventil COMFORT

Mit COMFORT-Griff und

Fettkammeroberteil.

Lieferumfang

- Kombi-Eckventil

- 2 COMFORT-Griffe

- Rückflussverhinderer RV (EN 1717: EB)

im Abgang Geräteanschluss

- Fettkammeroberteil

- Langer Schubschaft

- Schlauchverschraubung

- Zugfeste Messing-Konus-

Quetschverschraubung mit Längenausgleich

- Schubrosette d: 54 mm

Technische Daten

- Werkstoff: Messing konform TrinkwV

- Oberfläche: chrom

- Anschluss: DN 15 G 1/2 AG mit ASAG

easy

- Abgang: Schlauchverschraubung d: 14,5

mm (DN 20 G 3/4 AG), d: 10 mm (DN 10 G

3/8 AG)

- Sicherungseinrichtung gemäß EN 1717:

EB

Fabrikat der Planung:  Schell
Typ:  COMFORT RV
Bestell-Nr.:  035450699

oder gleichwertig

Angebotenes Fabrikat und Typ:
Nachweise sind mit dem Angebot einzureichen

'.........'
(vom Bieter einzutragen)

Wird bei der Fabrikats-/Typenabfrage keine
entsprechende Angabe gemacht, so gilt das vorgegebene
Leitfabrikat als verbindlich angeboten und wird
Vertragsbestandteil.
Wird ein anderes Fabrikat eingetragen, sind dem Angebot
entsprechende aussagekräftige Unterlagen / Datenblätter
beizufügen.

Komplett liefern und betriebsfertig montieren, inkl.
Einstellung der Hygienespülung bzw. Spülzeit
einschließlich Befestigungsmaterial.
Die Montagevorschriften des Herstellers
sind genaustens zu beachten.
Die el. Zuleitung ist bauseits vorhanden.
Menge: 4,000 St

### Haupttitel 09 Sonstiges

**09.001 Monteurstunde**
Monteurstunde

Die aufgeführten Monteurstunden (Stundenlohnpositionen)
sind für die Abrechnung unvorhergesehener Arbeiten
gedacht.
Es können nur Arbeiten abgerechnet werden, die zuvor
mit der Bauleitung abgestimmt und durch diese
explizit beauftragt wurden.

Einzelne separat auszuführende Stundeneinsätze
(außerhalb des Ausführungszeitraums) können
beauftragt werden, entsprechende Kosten sind zu
kalkulieren.

Die angebotenen Stundenlöhne gelten einschl. aller
Personalneben- u. Gemeinkosten insb. Fahrtkosten. Es
erfolgt keine separate Vergütung der An- u. Abfahrten.

Aufwandsnachweise sind innerhalb einer Woche zur
Prüfung und Quittierung vorzulegen.
Menge: 20,000 h

**09.002 wie vor, jedoch Helferstunde**
wie vor, jedoch Helferstunde

wie vor, jedoch Helferstunde
Menge: 20,000 h

**09.003 wie vor, jedoch Elektrogerätestunde (Stemmhammer o. ä.)**
wie vor, jedoch Elektrogerätestunde (Stemmhammer o. ä.)

Wie vor, jedoch Elektrogerätestunde (Stemmhammer o.ä.),
einschl. Gestellung des Bedienungspersonals und der
erforderlichen Betriebs- und Hilfsstoffe, einschl.
Abtransport und Entsorgung des Abbruchmaterials.
Menge: 10,000 h

**09.004 Druckprobe Trinkwasseranlage gem. ZVSHK Merkblatt**
*** Pauschalposition
Druckprobe Trinkwasseranlage gem. ZVSHK Merkblatt

Druckprobe der Trinkwasseranlage gemäß ZVSHK Merkblatt
"Dichtheitsprüfungen von Trinkwasser-Installationen mit
Druckluft, Inertgas oder Wasser", die vorliegende
Anlage ist ausschließlich mit Inertgas zu prüfen.

Die Prüfung versteht sich einschl. aller benötigten
Materialien, Rüstzeiten, Vor- und Nebenarbeiten,
einschl. Gestellung des Personals. Die Druckprobe ist
im Beisein der Bauleitung vorzunehmen. Übergabe des
Druckprobenprotokolls an die Bauleitung.

Druckprobe in Teilabschnitten,hiermit ist explizit auch
die Prüfung in verschiedenen Etagen/ Bereichen während
verschiedener Bauphasen/ Zeitabschnitten gemeint,

Eine Druckprobe mit Wasser oder Druckluft ist
ausdrücklich nicht vorgesehen.

Hierfür, bei einer eventuell veranlassten erneuten
Prüfung gilt der gleiche Pauschalpreis (auch außerhalb
des Ausführungszeitraums), dies gilt es zu
beerücksichtigen, pauschal:
Menge: 1,000 psch

**09.005 Spülung Trinkwasseranlage gem. ZVSHK Merkblatt**
*** Pauschalposition
Spülung Trinkwasseranlage gem. ZVSHK Merkblatt

Spülung der Trinkwasseranlage gemäß ZVSHK Merkblatt
"Spülen, Desinfizieren und Inbetriebnahme von
Trinkwasserinstallationen".
Die Spülung darf nur in Absprache mit der Bauleitung
und unter folgenden Voraussetzungen durchgeführt
werden:

- Haus- oder Bauwasseranschluss ist gespült und für den
  Betrieb freigegeben.
- Die Inbetriebnahme der Anlage muss unmittelbar nach
  der Spülung erfolgen.
- Empfindliche Armaturen und Apparate sind vor
  Beschädigungen durch eingespülte Feststoffe zu
  schützen, erst nach dem Spülen einzubauen oder vorab
  durch Passstücke zu ersetzen.
- Luftsprudler, Strahlregler, Durchflussbegrenzer,
  Brauseköpfe oder Handbrausen müssen während der
  Spülung mit bereits eingebauten Armaturen demontiert
  sein.
- Bei Thermostatarmaturen und anderen empfindlichen
  Armaturen, die während des Spülens nicht ausgebaut
  werden können, sind die Montageanleitungen der
  Hersteller zu beachten.

Über die durchgeführte Spülung ist ein Protokoll zu
erstellen. Die Bauleitung ist über die anstehende
Spülung zu informieren.

Hierfür, bei einer eventuell veranlassten erneuten
Spülung gilt der gleiche Pauschalpreis (auch außerhalb
des Ausführungszeitraums), dies gilt es zu
beerücksichtigen, pauschal:
Menge: 1,000 psch

**09.006 Probeentnahme Trinkwasser**
*** Pauschalposition
Probeentnahme Trinkwasser

Probeentnahme durch ein Unternehmen, dass zur
Entnahme von Trinkwasserproben für die Durchführung von amtlichen Untersuchungen im Rahmen
der Trinkwasserverordnung zertifiziert ist.
Die Untersuchung muss durch ein zertifiziertes Labor
durchgeführt werden.

Mikrobiologische Wasseruntersuchung nach TrinkwV
einschl. Probeentnahmen.

Folgende Parameter gem. §15 TrinkwV:

Allgemeine Keimzahl bei 22°C
Allgemeine Keimzahl bei 36°C
Escherichia coli
Enterokokken
Pseudomonas aeruginosa

- PWC K.04 HWR/ Technik
- PWC 1.04 Gruppenraum 2-6
- PWC 1.08 WC Pers.
- PWC 1.12 Küche

Analysen der Wasserproben, einschl. Personal,
An- und Abfahrtkosten.

Hierfür, bei einer eventuell veranlassten erneuten
Probenahme gilt der gleiche Pauschalpreis (auch
außerhalb des Ausführungszeitraums), dies gilt es zu
beerücksichtigen, pauschal:
Menge: 1,000 psch

**09.007 Inbetriebnahme Trinkwasseranlage gem. ZVSHK Merkblatt**
*** Pauschalposition
Inbetriebnahme Trinkwasseranlage gem. ZVSHK Merkblatt

Inbetriebnahme der Trinkwasseranlage gemäß ZVSHK
Merkblatt "Spülen, Desinfizieren und Inbetriebnahme von
Trinkwasserinstallationen".

Inbetriebnahme und Funktionsprüfung der gesamten
Trinkwasseranlage, Überprüfung und Einstellung aller
Bauteile und Geräte.

Befüllung und Entlüftung der gesamten
Trinkwasseranlage.

Über die durchgeführte Spülung ist ein Protokoll zu
erstellen. Die Bauleitung ist über die anstehende
Spülung zu informieren.

Übergabe der Anlage an den Betreiber sowie Einweisung
des Bedienpersonals an einem separaten Termin inkl. Terminkoordination u. Protokoll.

Hierfür pauschal:
Menge: 1,000 psch

**09.008 Erstellung Revisionsunterlagen Trinkwasserinstallation**
*** Pauschalposition
Erstellung Revisionsunterlagen Trinkwasserinstallation

Erstellen von Revisionsunterlagen der Gesamtanlage
Trinkwasserinstallation per PDF (Dokumentation) und CAD
nach den Montagezeichnungen unter Berücksichtigung der
tatsächlichen Einbausituation (Revisionszeichnungen).
Übernahme aus der abgeschlossenen Ausführungsplanung
mit Angaben zur Einstellung von Drossel- und
Regelarmaturen einschließlich Vermaßung von Trassen und
Komponenten, sofern für Wartung und Betrieb notwendig
inkl. Vermaßung aller wichtigen Details, Schnitte,
Strangschemata, usw.. Lieferung von farbiger Plots,
geschnitten, gefaltet, in beschrifteten DIN-A4-Ordner.

Aufbau und Inhalt der Dokumentationsunterlagen:
(3-fach Ausfertigung in Papierform, 1-fach im
PDF-Format/ Revisionszeichnungen zusätzlich
im DWG- u. DXF-Format in Datenform)

- Deckblatt
- Inhaltsverzeichnis
- Abnahmeprotokolle
- Einweisungsprotokolle
- Fachunternehmerbescheinigungen
- Produktunterlagen
- Berechnungsgrundlagen
- Anlagen- und Funktionsbeschreibung
- Bedienungs- u. Einbauanleitungen inkl. Datenblättern
- Instandhaltungsplan/ Anlagenbuch inkl. Aufstellung
  (Wartung usw.) gemäß VDI 3810
- Druckprobeprotokolle
- Spülprotokolle
- Protokolle gemäß Vorgabe ZVSHK
- Betriebsbuch gemäß ZVSHK
  Betriebsanleitung "Entwässerungsanlage"
  Betriebsanleitung "Trinkwasserinstallation"
- Funktions- und Inbetriebnahmeprotokolle
  (Einstellung Thermostate, Armaturen, etc.)
- Zulassung Brandschutzsysteme
- Übereinstimmungserklärungen Brandschutz
- Trinkwasseranalyse (Probenahme)
- Genehmigungs- und Abnahmeprotokolle
- VOB-Abnahmeprotokoll
- Revisionszeichnungen

Hierfür pauschal:
Menge: 1,000 psch

**09.009 Erstellung Revisionsunterlagen Entwässerungsanlage**
*** Pauschalposition
Erstellung Revisionsunterlagen Entwässerungsanlage

Erstellen von Revisionsunterlagen der Gesamtanlage
Entwässerungsanlage per PDF (Dokumentation) und CAD
nach den Montagezeichnungen unter Berücksichtigung der
tatsächlichen Einbausituation (Revisionszeichnungen).
Übernahme aus der abgeschlossenen Ausführungsplanung
mit Angaben zur Einstellung von Drossel- und
Regelarmaturen einschließlich Vermaßung von Trassen und
Komponenten, sofern für Wartung und Betrieb notwendig
inkl. Vermaßung aller wichtigen Details, Schnitte,
Strangschemata, usw.. Lieferung von farbiger Plots,
geschnitten, gefaltet, in beschrifteten DIN-A4-Ordner.

Aufbau und Inhalt der Dokumentationsunterlagen:
(3-fach Ausfertigung in Papierform, 1-fach im
PDF-Format/ Revisionszeichnungen zusätzlich
im DWG- u. DXF-Format in Datenform)

- Deckblatt
- Inhaltsverzeichnis
- Abnahmeprotokolle
- Einweisungsprotokolle
- Fachunternehmerbescheinigungen
- Produktunterlagen
- Berechnungsgrundlagen
- Anlagen- und Funktionsbeschreibung
- Bedienungs- u. Einbauanleitungen inkl. Datenblättern
- Instandhaltungsplan/ Anlagenbuch inkl. Aufstellung
  (Wartung usw.) gemäß VDI 3810
- Druckprobeprotokolle
- Spülprotokolle
- Protokolle gemäß Vorgabe ZVSHK
- Betriebsbuch gemäß ZVSHK
  Betriebsanleitung "Entwässerungsanlage"
  Betriebsanleitung "Trinkwasserinstallation"
- Funktions- und Inbetriebnahmeprotokolle
  (Einstellung Thermostate, Armaturen, etc.)
- Zulassung Brandschutzsysteme
- Übereinstimmungserklärungen Brandschutz
- Genehmigungs- und Abnahmeprotokolle
- VOB-Abnahmeprotokoll
- Revisionszeichnungen

Hierfür pauschal:
Menge: 1,000 psch

**09.010 Farbiges Anlagenschema Sanitäranlage**
*** Pauschalposition
Farbiges Anlagenschema Sanitäranlage

Farbiges Anlagenschema der Sanitäranlage
(Trinkwasser u. Entwässerung) als DIN A0 Plot
einlaminieren.

Komplett liefern und nach Angabe der Bauleitung
aufhängen, einschließlich Befestigungsmaterial.

Hierfür pauschal:
Menge: 1,000 psch

**09.011 Wartung gem. Instandhaltungsplan sowie VDI 6023-3**
*** Bedarfsposition ohne GB
Wartung gem. Instandhaltungsplan sowie VDI 6023-3

Wartung gem. Instandhaltungsplan der zuvor
beschriebenen Gesamtanlage sowie der VDI 6023-3.
Der Aufbau, die Ausführung sowie die Leistung- und
Zeitintervalle sind gemäß dem Instandhaltungsplan
(siehe Revisionsunterlagen), VDI 6023-3, sowie
den Herstellerangaben einzuhalten und
zusammenzustellen.

Kompletter Leistungsumfang für ein Jahr:

Der Bauherr behält sich vor, diese Position separat zu
vergeben.
Menge: 4,000 St

**09.012 Abstimmung Trockenbauer**
Abstimmung Trockenbauer

techn. und terminliche Abstimmung inkl. Freigabe der fertigen Installationswände zur Beplankung
Menge: 1,000 St
